# Actuacions puntuals de seguretat i drenatge a les carreteres T-2122, T-3116, T-3126 i T-3292

- Propietat de l'arxiu: RIB Spain
- Format: FIEBDC-3/2016
- Programa: Presto 18.04
- Tipus: pressupost
- Data dels preus: 07/12/1994
- Divisa: EUR
Import: 1332019.06

## 01 T-2122 Els Guiamets a Móra
Import: 309325.05

### A01 DEMOLICIONS I ENDERROCS
Import: 6130.7

**E0334** m Tall serra disc paviment mescles bituminoses, formigó o panot, fins 25 cm
500 m × 2.37 = 1185.00
Tall amb serra de disc de paviment de mescles bituminoses, formigó o panot, fins a una fondària de 25 cm.

| Codi | Ut | Descripció | Rendiment | Preu | Import |
|---|---|---|---|---|---|
| O0101 | h | Cap de colla (mà d'obra; 05/08/2022) | 0.01 | 31.22 | 0.31 |
| O0110 | h | Peó (mà d'obra; 05/08/2022) | 0.05 | 24.49 | 1.22 |
| M0334 | h | Serra de disc (maquinària; 10/07/2006) | 0.05 | 14.4 | 0.72 |
| vg | % | Despeses indirectes | 0.017 | 7.2 | 0.12 |
|  |  | Total |  |  | 2.37 |

| Amidament | Llarg | Parcial |
|---|---|---|
| Varis | 500 | 500.00 |
| Total |  | 500 |

**E0213** m2 Demolició paviment de mescla bituminosa, mitjans mecànics, fondària 25 cm
100 m2 × 4.46 = 446.00
Demolició de paviment de mescla bituminosa,amb mitjans mecànics, fins a una profunditat de 25 cm., inclòs transport dels materials de runa a l'abocador, cànon i condicionament del mateix.

| Codi | Ut | Descripció | Rendiment | Preu | Import |
|---|---|---|---|---|---|
| O0110 | h | Peó | 0.02 | 24.49 | 0.49 |
| M0201 | h | Compressor aire gasoil 13,3 m³/h (maquinària; 12/01/2009) | 0.008 | 25.3058328 | 0.20 |
| M0204 | h | Pala carregadora pneumàtics (maquinària; 12/01/2009) | 0.01 | 69.9217344 | 0.70 |
| M0207B | h | Retroexcavadora amb martell trencador (maquinària; 23/07/1998) | 0.01 | 82.668 | 0.83 |
| M0212B | h | Camió de trabuc 16 m³ (maquinària; 05/08/2022) | 0.012 | 54.48 | 0.65 |
| P1613 | u | Cànon d'abocador (23/07/1998) | 1.2 | 0.96 | 1.15 |
| vg | % | Despeses indirectes | 0.061 | 7.2 | 0.44 |
|  |  | Total |  |  | 4.46 |

| Amidament | Llarg | Ample | Parcial |
|---|---|---|---|
| Varis | 2 | 50 | 100.00 |
| Total |  |  | 100 |

**E02110** m2 Demolició de paviment de formigó, transport abocador
100 m2 × 6 = 600.00
Demolició de paviment de formigó, inclòs transport dels materials de runa a l'abocador, cànon i condicionament del mateix.

| Codi | Ut | Descripció | Rendiment | Preu | Import |
|---|---|---|---|---|---|
| O0110 | h | Peó | 0.05 | 24.49 | 1.22 |
| M0207B | h | Retroexcavadora amb martell trencador | 0.016 | 82.668 | 1.32 |
| M0212B | h | Camió de trabuc 16 m³ | 0.016 | 54.48 | 0.87 |
| M0204 | h | Pala carregadora pneumàtics | 0.016 | 69.9217344 | 1.12 |
| P1613 | u | Cànon d'abocador | 1.2 | 0.96 | 1.15 |
| vg | % | Despeses indirectes | 0.044 | 7.2 | 0.32 |
|  |  | Total |  |  | 6 |

| Amidament | Llarg | Ample | Parcial |
|---|---|---|---|
| Accesos i rases de serveis | 50 | 2 | 100.00 |
| Total |  |  | 100 |

**E0223** m Demolició de col·lector existent de fins a 800 mm de diàmetre
75 m × 9.12 = 684.00
Demolició de col·lector existent de fins a 800 mm de diàmetre de qualsevol material, amb mitjans mecànics i càrrega sobre camió, inclòs transport a abocador, cànon i condicionament del mateix.

| Codi | Ut | Descripció | Rendiment | Preu | Import |
|---|---|---|---|---|---|
| O0102 | h | Oficial 1ª (mà d'obra; 05/08/2022) | 0.04 | 29.47 | 1.18 |
| O0110 | h | Peó | 0.08 | 24.49 | 1.96 |
| M0201 | h | Compressor aire gasoil 13,3 m³/h | 0.06 | 25.3058328 | 1.52 |
| M0204 | h | Pala carregadora pneumàtics | 0.02 | 69.9217344 | 1.40 |
| M0212B | h | Camió de trabuc 16 m³ | 0.03 | 54.48 | 1.63 |
| P1613 | u | Cànon d'abocador | 1 | 0.96 | 0.96 |
| vg | % | Despeses indirectes | 0.065 | 7.2 | 0.47 |
|  |  | Total |  |  | 9.12 |

| Amidament | Uts. | Llarg | Parcial |
|---|---|---|---|
| Passos salvacunetes | 15 | 5 | 75.00 |
| Total |  |  | 75 |

**E02111** m2 Demolició de cuneta de formigó, transport abocador
210 m2 × 5.81 = 1220.10
Demolició de cuneta revestida de formigó de qualsevol tipus i gruix, inclòs cànon i transport dels materials de runa a l'abocador.

| Codi | Ut | Descripció | Rendiment | Preu | Import |
|---|---|---|---|---|---|
| O0110 | h | Peó | 0.05 | 24.49 | 1.22 |
| M0207B | h | Retroexcavadora amb martell trencador | 0.015 | 82.668 | 1.24 |
| M0212B | h | Camió de trabuc 16 m³ | 0.015 | 54.48 | 0.82 |
| M0204 | h | Pala carregadora pneumàtics | 0.015 | 69.9217344 | 1.05 |
| P1613 | u | Cànon d'abocador | 1.2 | 0.96 | 1.15 |
| %16130 | % | Despeses indirectes | 6 % | 5.48 | 0.33 |
|  |  | Total |  |  | 5.81 |

| Amidament | Uts. | Llarg | Ample | Parcial |
|---|---|---|---|---|
| PK 2+280 a 3+420 - Cuneta existent | 1 | 140 | 1.5 | 210.00 |
| Total |  |  |  | 210 |

**E0208** m3 Enderroc estructures formigó en massa, inclòs transport a abocador
20 m3 × 42.16 = 843.20
Enderroc d'estructures de formigó en massa, inclòs transport a l'abocador, cànon i condicionament del mateix.

| Codi | Ut | Descripció | Rendiment | Preu | Import |
|---|---|---|---|---|---|
| O0102 | h | Oficial 1ª | 0.08 | 29.47 | 2.36 |
| O0110 | h | Peó | 0.4 | 24.49 | 9.80 |
| M0207B | h | Retroexcavadora amb martell trencador | 0.24 | 82.668 | 19.84 |
| M0212B | h | Camió de trabuc 16 m³ | 0.125 | 54.48 | 6.81 |
| P1613 | u | Cànon d'abocador | 1.2 | 0.96 | 1.15 |
| vg | % | Despeses indirectes | 0.305 | 7.2 | 2.20 |
|  |  | Total |  |  | 42.16 |

| Amidament | Uts. | Parcial |
|---|---|---|
| Arquetes | 20 | 20.00 |
| Total |  | 20 |

**E02085** m3 Enderroc estructures formigó armat, inclòs transport a abocador
20 m3 × 57.62 = 1152.40
Enderroc d'estructures de formigó armat, inclòs transport a l'abocador, cànon i condicionament del mateix.

| Codi | Ut | Descripció | Rendiment | Preu | Import |
|---|---|---|---|---|---|
| O0102 | h | Oficial 1ª | 0.14 | 29.47 | 4.13 |
| O0110 | h | Peó | 0.7 | 24.49 | 17.14 |
| M0207B | h | Retroexcavadora amb martell trencador | 0.25 | 82.668 | 20.67 |
| M0229 | h | Compressor d'aire de gasoil 3m³ (maquinària; 12/01/2009) | 0.4 | 8.468244 | 3.39 |
| M0212B | h | Camió de trabuc 16 m³ | 0.15 | 54.48 | 8.17 |
| P1613 | u | Cànon d'abocador | 1.2 | 0.96 | 1.15 |
| vg | % | Despeses indirectes | 0.412 | 7.2 | 2.97 |
|  |  | Total |  |  | 57.62 |

| Amidament | Uts. | Parcial |
|---|---|---|
| Arquetes | 20 | 20.00 |
| Total |  | 20 |

### A02 MOVIMENT DE TERRES
Import: 28500.82

**E03132** m2 Esbrossada i tala de vegetació en qualsevol tipus de terreny
8500 m2 × 0.85 = 7225.00
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| O0101 | h | Cap de colla | 0.001 | 31.22 | 0.03 |
| O0110 | h | Peó | 0.004 | 24.49 | 0.10 |
| M0212B | h | Camió de trabuc 16 m³ | 0.001 | 54.48 | 0.05 |
| M0205 | h | Pala carregadora sobre orugues (maquinària; 23/07/1998) | 0.001 | 88.02 | 0.09 |
| M0214 | h | Camió grua 12 tn (maquinària; 23/07/1998) | 0.002 | 50.484 | 0.10 |
| M0207 | h | Retroexcavadora 100 hp (maquinària; 23/07/1998) | 0.001 | 71.292 | 0.07 |
| M0350 | h | Motoserra 6,4 kW (maquinària; 13/11/2019) | 0.003 | 6.96 | 0.02 |
| M0355 | h | Trituradora forestal rotor polser (maquinària; 13/11/2019) | 0.002 | 74.4 | 0.15 |
| P1613 | u | Cànon d'abocador | 0.2 | 0.96 | 0.19 |
| %16130 | % | Despeses indirectes | 6 % | 0.80 | 0.05 |
|  |  | Total |  |  | 0.85 |

| Amidament | Uts. | Llarg | Ample | Parcial |
|---|---|---|---|---|
| Marges (1m a cada costat) | 2 | 4250 | 1 | 8500.00 |
| Total |  |  |  | 8500 |

**E0314** m3 Excavació de terra vegetal, càrrega i transport.
734.01 m3 × 4.32 = 3170.92
Excavació de terra vegetal, inclosa càrrega, transport a l'abocador, aplec o lloc d'ús i manteniment fins la seva utilització, inclòs cànon d'abocament i manteniment de l'abocador

| Codi | Ut | Descripció | Rendiment | Preu | Import |
|---|---|---|---|---|---|
| O0101 | h | Cap de colla | 0.008 | 31.22 | 0.25 |
| O0110 | h | Peó | 0.02 | 24.49 | 0.49 |
| M0207 | h | Retroexcavadora 100 hp | 0.01 | 71.292 | 0.71 |
| M0212B | h | Camió de trabuc 16 m³ | 0.02 | 54.48 | 1.09 |
| P1613 | u | Cànon d'abocador | 1 | 0.96 | 0.96 |
| P1615 | u | Condicionament de l'abocador (05/07/2010) | 1 | 0.6 | 0.60 |
| vg | % | Despeses indirectes | 0.031 | 7.2 | 0.22 |
|  |  | Total |  |  | 4.32 |

| Amidament | Llarg | Parcial |
|---|---|---|
| Talussos: (taules) |  |  |
| Tram 1 | 149.17 | 149.17 |
| Tram 2 | 84.49 | 84.49 |
| Tram 3 | 81.01 | 81.01 |
| Tram 4 | 173.01 | 173.01 |
| Tram 5 | 96.33 | 96.33 |
| Tram final | 150 | 150.00 |
| Subtotal |  | 734.01 |
| Total |  | 734.01 |

**E0303** m3 Excavació en desmunt en qualsevol tipus de terreny, abocador i condicionament
711.38 m3 × 7.89 = 5612.79
Excavació en desmunt en qualsevol tipus de terreny, amb càrrega i transport a l'interior d'obra o abocador controlat inclòs canon d'abocador i condicionament del mateix.

| Codi | Ut | Descripció | Rendiment | Preu | Import |
|---|---|---|---|---|---|
| O0101 | h | Cap de colla | 0.015 | 31.22 | 0.47 |
| O0110 | h | Peó | 0.03 | 24.49 | 0.73 |
| P1603 | pp | Sistema detonació no elèctric (material; 23/07/1998) | 0.012 | 5.484 | 0.07 |
| M0275 | h | Maquinària perforació (maquinària; 12/01/2009) | 0.02 | 16.9859376 | 0.34 |
| M0207B | h | Retroexcavadora amb martell trencador | 0.03 | 82.668 | 2.48 |
| M0212B | h | Camió de trabuc 16 m³ | 0.03 | 54.48 | 1.63 |
| P1613 | u | Cànon d'abocador | 1.2 | 0.96 | 1.15 |
| P1615 | u | Condicionament de l'abocador | 1 | 0.6 | 0.60 |
| vg | % | Despeses indirectes | 0.058 | 7.2 | 0.42 |
|  |  | Total |  |  | 7.89 |

| Amidament | Llarg | Ample | Alt | Parcial |
|---|---|---|---|---|
| Talussos: (taules) |  |  |  |  |
| Tram 1 | 165.88 |  |  | 165.88 |
| Tram 2 | 91.49 |  |  | 91.49 |
| Tram 3 | 101.57 |  |  | 101.57 |
| Tram 4 | 134.32 |  |  | 134.32 |
| Tram 5 | 81.32 |  |  | 81.32 |
| Tram final | 100 |  |  | 100.00 |
| Encaixos: | 460 | 0.2 | 0.4 | 36.80 |
| Subtotal |  |  |  | 711.38 |
| Total |  |  |  | 711.38 |

**E0305** m3 Excavació rases i pous, mitjans mecànics, cànon abocador
620 m3 × 14.88 = 9225.60
Excavació en rases, pous o fonaments, amb mitjans mecànics i manuals en qualsevol tipus tipus de terreny, inclòs càrrega i transport a l'interior d'obra o abocador controlat, inclòs el seu cànon.

| Codi | Ut | Descripció | Rendiment | Preu | Import |
|---|---|---|---|---|---|
| O0101 | h | Cap de colla | 0.02 | 31.22 | 0.62 |
| O0102 | h | Oficial 1ª | 0.06 | 29.47 | 1.77 |
| O0110 | h | Peó | 0.12 | 24.49 | 2.94 |
| M0207 | h | Retroexcavadora 100 hp | 0.06 | 71.292 | 4.28 |
| M0228 | h | Electrobomba sumergible 20 kW (maquinària; 12/01/2009) | 0.02 | 4.5617256 | 0.09 |
| M0212B | h | Camió de trabuc 16 m³ | 0.06 | 54.48 | 3.27 |
| P1613 | u | Cànon d'abocador | 1.2 | 0.96 | 1.15 |
| vg | % | Despeses indirectes | 0.105 | 7.2 | 0.76 |
|  |  | Total |  |  | 14.88 |

| Amidament | Uts. | Llarg | Ample | Alt | Parcial |
|---|---|---|---|---|---|
| Recuperació de secció: |  |  |  |  |  |
| PK 0+320 a 0+580 MD |  | 260 | 1 | 0.4 | 104.00 |
| PK 0+680 a 0+880 ME |  | 200 | 1 | 0.4 | 80.00 |
| PK 1+260 a 1+320 MD |  | 60 | 1 | 0.4 | 24.00 |
| PK 2+050 a 2+255 ME |  | 205 | 1 | 0.4 | 82.00 |
| PK 2+315 a 2+450 MD |  | 135 | 1 | 0.4 | 54.00 |
| PK 2+755 a 2+800 MD |  | 45 | 1 | 0.4 | 18.00 |
| PK 2+960 a 3+030 MD |  | 70 | 1 | 0.4 | 28.00 |
| PK 3+085 a 3+145 MD |  | 60 | 1 | 0.4 | 24.00 |
| PK 3+820 a 3+960 MD |  | 140 | 1 | 0.4 | 56.00 |
| Tram final |  | 150 | 1 | 0.4 | 60.00 |
| Flonjalls: | 10 | 3 | 3 | 1 | 90.00 |
| Subtotal |  |  |  |  | 620.00 |
| Total |  |  |  |  | 620 |

**E0344** m2 Repàs i piconatge de la base del terraplè i del fons de la caixa i base terraple
2383 m2 × 0.77 = 1834.91
Repàs i piconatge de la base del terraplens i dels fons de caixa amb mitjans mecànics i compactació amb base l'assaig de referència.

| Codi | Ut | Descripció | Rendiment | Preu | Import |
|---|---|---|---|---|---|
| O0101 | h | Cap de colla | 0.001 | 31.22 | 0.03 |
| O0102 | h | Oficial 1ª | 0.001 | 29.47 | 0.03 |
| O0110 | h | Peó | 0.01 | 24.49 | 0.24 |
| M0209 | h | Corró vibratori autop. 8 a 10 t (maquinària; 12/01/2009) | 0.001 | 55.507176 | 0.06 |
| M0213 | h | Camió cisterna de 8 m³ (maquinària; 23/07/1998) | 0.001 | 57.6 | 0.06 |
| M0208 | h | Motoanivelladora (maquinària; 12/01/2009) | 0.002 | 88.020288 | 0.18 |
| M0204 | h | Pala carregadora pneumàtics | 0.001 | 69.9217344 | 0.07 |
| M0212B | h | Camió de trabuc 16 m³ | 0.001 | 54.48 | 0.05 |
| vg | % | Despeses indirectes | 0.007 | 7.2 | 0.05 |
|  |  | Total |  |  | 0.77 |

| Amidament | Llarg | Ample | Parcial |
|---|---|---|---|
| Recuperació de secció: |  |  |  |
| PK 0+320 a 0+580 MD | 260 | 1 | 260.00 |
| PK 0+680 a 0+880 ME | 200 | 1 | 200.00 |
| PK 1+260 a 1+320 MD | 60 | 1 | 60.00 |
| PK 2+050 a 2+255 ME | 205 | 1 | 205.00 |
| PK 2+315 a 2+450 MD | 135 | 1 | 135.00 |
| PK 2+755 a 2+800 MD | 45 | 1 | 45.00 |
| PK 2+960 a 3+030 MD | 70 | 1 | 70.00 |
| PK 3+085 a 3+145 MD | 60 | 1 | 60.00 |
| PK 3+820 a 3+960 MD | 140 | 1 | 140.00 |
| Tram final | 150 | 1 | 150.00 |
| Talussos: | 460 | 2.3 | 1058.00 |
| Subtotal |  |  | 2383.00 |
| Total |  |  | 2383 |

**E0341** u Cales per a localització serveis
20 u × 71.58 = 1431.60
Cales pera a la localització dels serveis existents.

| Codi | Ut | Descripció | Rendiment | Preu | Import |
|---|---|---|---|---|---|
| O0101 | h | Cap de colla | 0.1 | 31.22 | 3.12 |
| O0102 | h | Oficial 1ª | 0.4 | 29.47 | 11.79 |
| O0110 | h | Peó | 1 | 24.49 | 24.49 |
| M0207 | h | Retroexcavadora 100 hp | 0.4 | 71.292 | 28.52 |
| vg | % | Despeses indirectes | 0.508 | 7.2 | 3.66 |
|  |  | Total |  |  | 71.58 |

| Amidament | Uts. | Parcial |
|---|---|---|
| Serveis a la calçada o marges | 20 | 20.00 |
| Total |  | 20 |

### A03 ESTRUCTURES
Import: 5799.82

**E0501** m3 Formigó HL-150 solera neteja
2 m3 × 84.95 = 169.90
Formigó de neteja tipus HL-150 elaborat en planta,col·locat.

| Codi | Ut | Descripció | Rendiment | Preu | Import |
|---|---|---|---|---|---|
| O0101 | h | Cap de colla | 0.02 | 31.22 | 0.62 |
| O0102 | h | Oficial 1ª | 0.08 | 29.47 | 2.36 |
| O0110 | h | Peó | 0.15 | 24.49 | 3.67 |
| P0502 | m3 | Formigó HL-150 posat a l'obra (material; 05/08/2022) | 1.02 | 72.6 | 74.05 |
| M0225 | h | Vibrador (maquinària; 05/08/2022) | 0.08 | 2.51 | 0.20 |
| vg | % | Despeses indirectes | 0.562 | 7.2 | 4.05 |
|  |  | Total |  |  | 84.95 |

| Amidament | Llarg | Ample | Alt | Parcial |
|---|---|---|---|---|
| PK 2+840 ME - Base mur escullera | 20 | 1 | 0.1 | 2.00 |
| Total |  |  |  | 2 |

**E0413** m3 Escullera concertada pedra calcària 400-800 kg., rejuntat amb formigó
20 m3 × 54.03 = 1080.60
Escullera concertada de amb blocs de pedra calcària de 400 a 800 kg., inclòs rejuntat de formigó tipus HM-20, totalment col.locada.

| Codi | Ut | Descripció | Rendiment | Preu | Import |
|---|---|---|---|---|---|
| O0101 | h | Cap de colla | 0.025 | 31.22 | 0.78 |
| O0102 | h | Oficial 1ª | 0.05 | 29.47 | 1.47 |
| O0110 | h | Peó | 0.162 | 24.49 | 3.97 |
| P03251 | t | Bloc pedra calcària.esc.400-800 kg (material; 13/12/2011) | 1.43 | 21.3 | 30.46 |
| P0503 | m3 | Formigó HM-20 posat a l'obra (material; 05/08/2022) | 0.06 | 80.4 | 4.82 |
| M0204 | h | Pala carregadora pneumàtics | 0.054 | 69.9217344 | 3.78 |
| M0212B | h | Camió de trabuc 16 m³ | 0.108 | 54.48 | 5.88 |
| vg | % | Despeses indirectes | 0.399 | 7.2 | 2.87 |
|  |  | Total |  |  | 54.03 |

| Amidament | Llarg | Ample | Alt | Parcial |
|---|---|---|---|---|
| PK 2+840 ME | 20 | 1 | 1 | 20.00 |
| Total |  |  |  | 20 |

**E04111** t Escullera amb blocs pedra calcària 400-800 kg
96 t × 28.97 = 2781.12
Escullera amb blocs de pedra calcària de 400 kg a 800 kg, com a màxim, col.locats amb pala carregadora, inclòs càrrega i transport.

| Codi | Ut | Descripció | Rendiment | Preu | Import |
|---|---|---|---|---|---|
| O0101 | h | Cap de colla | 0.01 | 31.22 | 0.31 |
| O0102 | h | Oficial 1ª | 0.04 | 29.47 | 1.18 |
| O0110 | h | Peó | 0.1 | 24.49 | 2.45 |
| P03251 | t | Bloc pedra calcària.esc.400-800 kg | 1 | 21.3 | 21.30 |
| M0205 | h | Pala carregadora sobre orugues | 0.015 | 88.02 | 1.32 |
| M0212B | h | Camió de trabuc 16 m³ | 0.015 | 54.48 | 0.82 |
| vg | % | Despeses indirectes | 0.221 | 7.2 | 1.59 |
|  |  | Total |  |  | 28.97 |

| Amidament | Uts. | Parcial |
|---|---|---|
| PK 2+840 ME | 96 | 96.00 |
| Total |  | 96 |

**E0650** m2 Feltre geotextil de polipropilè 350 g/m2
40 m2 × 6.05 = 242.00
Feltre geotextil de polipropilè amb un pes mínim de 350 g/m2 no teixit, 100% foradat per ambdues cares, amb resistència a la perforació igual o superior a 4250 N, inclòs pèrdues per retalls i encavalcaments, regularització i anivellament de superfície d'assentament, totalment col·locat.

| Codi | Ut | Descripció | Rendiment | Preu | Import |
|---|---|---|---|---|---|
| O0101 | h | Cap de colla | 0.003 | 31.22 | 0.09 |
| O0102 | h | Oficial 1ª | 0.03 | 29.47 | 0.88 |
| O0110 | h | Peó | 0.03 | 24.49 | 0.73 |
| P06426 | m2 | Geotèxtil 350 g/m2 resist>= 4250 N (material; 12/01/2009) | 1.1 | 3.6592704 | 4.03 |
| vg | % | Despeses indirectes | 0.045 | 7.2 | 0.32 |
|  |  | Total |  |  | 6.05 |

| Amidament | Llarg | Ample | Parcial |
|---|---|---|---|
| PK 2+840 ME - Mur escullera | 20 | 2 | 40.00 |
| Total |  |  | 40 |

**E0867** m Tub dren DN 200 mm PE corrugat i doble paret TP
20 m × 14.39 = 287.80
Tub dren de 200 mm de diàmetre nominal de PE corrugat i doble paret, totalment ranurat, col·locat en rasa de trasdós de mur per al drenatge.

| Codi | Ut | Descripció | Rendiment | Preu | Import |
|---|---|---|---|---|---|
| O0102 | h | Oficial 1ª | 0.05 | 29.47 | 1.47 |
| O0110 | h | Peó | 0.05 | 24.49 | 1.22 |
| P1151 | m | Tub PE DN200 mm doble paret TP (material; 23/07/1998) | 1 | 8.772 | 8.77 |
| P1171 | pp | Accessoris i connexions PVC (material; 12/01/2009) | 1 | 2.1139704 | 2.11 |
| %16130 | % | Despeses indirectes | 6 % | 13.57 | 0.81 |
|  |  | Total |  |  | 14.39 |

| Amidament | Llarg | Parcial |
|---|---|---|
| PK 2+840 ME - Mur escullera | 20 | 20.00 |
| Total |  | 20 |

**E0319** m3 Rebliment i piconatge localitzat amb material filtrant
40 m3 × 30.96 = 1238.40
Rebliment amb material filtrant darrera d'alçats d'obres de fàbrica i murs d'escullera, inclòs càrrega, transport, estesa i piconatge.

| Codi | Ut | Descripció | Rendiment | Preu | Import |
|---|---|---|---|---|---|
| O0101 | h | Cap de colla | 0.05 | 31.22 | 1.56 |
| O0102 | h | Oficial 1ª | 0.09 | 29.47 | 2.65 |
| O0110 | h | Peó | 0.15 | 24.49 | 3.67 |
| P0308 | m3 | Material filtrant (material; 09/10/2009) | 1 | 19.6344 | 19.63 |
| M0207 | h | Retroexcavadora 100 hp | 0.025 | 71.292 | 1.78 |
| vg | % | Despeses indirectes | 0.232 | 7.2 | 1.67 |
|  |  | Total |  |  | 30.96 |

| Amidament | Llarg | Ample | Alt | Parcial |
|---|---|---|---|---|
| PK 2+840 ME - Mur escullera | 20 | 1 | 2 | 40.00 |
| Total |  |  |  | 40 |

### A04 FERMS I PAVIMENTS
Import: 160121.36

**E0601A** m3 Base granular localitzada de tot-u artificial (ample<2 m), amb mitjans mecànics
802.6 m3 × 34.32 = 27545.23
Base granular localitzada (amplada < 2 m) de tot-u artificial ZA 0/32 o ZA 0/20, SE>35, LA<35, no plàstica, estesa i col·locada amb mitjans mecànics i manuals, humectada i compactada en 2 tongades amb base l'assaig de referència.

| Codi | Ut | Descripció | Rendiment | Preu | Import |
|---|---|---|---|---|---|
| O0101 | h | Cap de colla | 0.005 | 31.22 | 0.16 |
| O0102 | h | Oficial 1ª | 0.05 | 29.47 | 1.47 |
| O0110 | h | Peó | 0.2 | 24.49 | 4.90 |
| P1601 | m3 | Aigua (material; 23/07/1998) | 0.13 | 0.78 | 0.10 |
| P03061 | m3 | Tot-u artificial SE>35 NP ZA20 ZA32 (material; 05/08/2022) | 1.15 | 20.4 | 23.46 |
| M0208 | h | Motoanivelladora | 0.02 | 88.020288 | 1.76 |
| M0213 | h | Camió cisterna de 8 m³ | 0.02 | 57.6 | 1.15 |
| vg | % | Despeses indirectes | 0.184 | 7.2 | 1.32 |
|  |  | Total |  |  | 34.32 |

| Amidament | Llarg | Ample | Alt | Parcial |
|---|---|---|---|---|
| Recuperació de secció: |  |  |  |  |
| PK 0+320 a 0+580 MD | 260 | 1 | 0.4 | 104.00 |
| PK 0+680 a 0+880 ME | 200 | 1 | 0.4 | 80.00 |
| PK 1+260 a 1+320 MD | 60 | 1 | 0.4 | 24.00 |
| PK 2+050 a 2+255 ME | 205 | 1 | 0.4 | 82.00 |
| PK 2+315 a 2+450 MD | 135 | 1 | 0.4 | 54.00 |
| PK 2+755 a 2+800 MD | 45 | 1 | 0.4 | 18.00 |
| PK 2+960 a 3+030 MD | 70 | 1 | 0.4 | 28.00 |
| PK 3+085 a 3+145 MD | 60 | 1 | 0.4 | 24.00 |
| PK 3+820 a 3+960 MD | 140 | 1 | 0.4 | 56.00 |
| Talussos: (taules) |  |  |  |  |
| Tram 1 | 63.12 |  |  | 63.12 |
| Tram 2 | 67.56 |  |  | 67.56 |
| Tram 3 | 31.61 |  |  | 31.61 |
| Tram 4 | 76.41 |  |  | 76.41 |
| Tram 5 | 57.1 |  |  | 57.10 |
| Encaixos | 460 | 0.2 | 0.4 | 36.80 |
| Subtotal |  |  |  | 802.60 |
| Total |  |  |  | 802.6 |

**E0615A** m2 Apedaçament amb doble tractament superficial DTS
1318.75 m2 × 11.64 = 15350.25
Apedaçament en doble tractament superficial (DTS), amb pre-engravillat, per mitjà de reg asfàltic, de dues capes de barreja de granulats granítics (25 kg/m2) i emulsió bituminosa ECR-2, col·locat amb estenedora i piconat.

| Codi | Ut | Descripció | Rendiment | Preu | Import |
|---|---|---|---|---|---|
| O0102 | h | Oficial 1ª | 0.087 | 29.47 | 2.564 |
| O0110 | h | Peó | 0.197 | 24.49 | 4.825 |
| P0302 | m3 | Àrid 12/18 tractam. superfic. (material; 12/01/2009) | 0.015 | 20.1259872 | 0.302 |
| P0303 | m3 | Àrid 6/12 tractam. superfic. (material; 12/01/2009) | 0.011 | 20.1259872 | 0.221 |
| P0413 | kg | Emulsió catiònica tipus ECR-2 (material; 12/01/2009) | 4.2 | 0.3955968 | 1.662 |
| M0220 | h | Escombradora autopropulsada (maquinària; 23/07/1998) | 0.008 | 50.58 | 0.405 |
| M0217 | h | Camió cisterna reg asfàltic (maquinària; 12/01/2009) | 0.008 | 60.823008 | 0.487 |
| M0219 | h | Estenedora d'arids i granul. (maquinària; 12/01/2009) | 0.008 | 57.1266504 | 0.457 |
| M0237 | h | Piconadora de pneumàtics 15 tn (maquinària; 23/07/1998) | 0.008 | 74.832 | 0.599 |
| vg | % | Despeses indirectes | 0.015 | 7.2 | 0.108 |
|  |  | Total |  |  | 11.64 |

| Amidament | Uts. | Llarg | Ample | Parcial |
|---|---|---|---|---|
| Clots | 0.05 | 4250 | 5.5 | 1168.75 |
| Mordents |  | 300 | 0.5 | 150.00 |
| Subtotal |  |  |  | 1318.75 |
| Total |  |  |  | 1318.75 |

**E0615** m2 DTS amb pre-engravillat i estenedora
23608.75 m2 × 4.64 = 109544.60
Doble tractament superficial (DTS), amb pre-engravillat, per mitjà de reg asfàltic, de dues capes de barreja de granulats granítics (25 kg/m2) i emulsió bituminosa ECR-2, col·locat amb estenedora i piconat

| Codi | Ut | Descripció | Rendiment | Preu | Import |
|---|---|---|---|---|---|
| O0101 | h | Cap de colla | 0.004 | 31.22 | 0.125 |
| O0102 | h | Oficial 1ª | 0.014 | 29.47 | 0.413 |
| O0110 | h | Peó | 0.028 | 24.49 | 0.686 |
| P0302 | m3 | Àrid 12/18 tractam. superfic. | 0.015 | 20.1259872 | 0.302 |
| P0303 | m3 | Àrid 6/12 tractam. superfic. | 0.011 | 20.1259872 | 0.221 |
| P0413 | kg | Emulsió catiònica tipus ECR-2 | 4.2 | 0.3955968 | 1.662 |
| M0220 | h | Escombradora autopropulsada | 0.004 | 50.58 | 0.202 |
| M0217 | h | Camió cisterna reg asfàltic | 0.004 | 60.823008 | 0.243 |
| M0219 | h | Estenedora d'arids i granul. | 0.004 | 57.1266504 | 0.229 |
| M0237 | h | Piconadora de pneumàtics 15 tn | 0.004 | 74.832 | 0.299 |
| vg | % | Despeses indirectes | 0.035 | 7.2 | 0.252 |
|  |  | Total |  |  | 4.64 |

| Amidament | Uts. | Llarg | Ample | Parcial |
|---|---|---|---|---|
| Calçada |  | 4250 | 5.5 | 23375.00 |
| Accessos camins | 0.01 | 4250 | 5.5 | 233.75 |
| Subtotal |  |  |  | 23608.75 |
| Total |  |  |  | 23608.75 |

**E0312** m2 Escarificat del ferm
2337.5 m2 × 0.76 = 1776.50
Estriat amb escarificador de paviment de mescles bituminoses, inclosa la neteja de la superfície, càrrega i transport a l'abocador del material sobrant, cànon d'abocament i manteniment de l'abocador

| Codi | Ut | Descripció | Rendiment | Preu | Import |
|---|---|---|---|---|---|
| O0101 | h | Cap de colla | 0.004 | 31.22 | 0.12 |
| O0110 | h | Peó | 0.01 | 24.49 | 0.24 |
| M0206 | h | Pala carregadora sobre orugues amb escarificador (maquinària; 12/01/2009) | 0.004 | 90.369144 | 0.36 |
| vg | % | Despeses indirectes | 0.006 | 7.2 | 0.04 |
|  |  | Total |  |  | 0.76 |

| Amidament | Uts. | Llarg | Ample | Parcial |
|---|---|---|---|---|
| Tram a definir | 0.1 | 4250 | 5.5 | 2337.50 |
| Total |  |  |  | 2337.5 |

**E0344** m2 Repàs i piconatge de la base del terraplè i del fons de la caixa i base terraple
2337.5 m2 × 0.77 = 1799.88

| Amidament | Uts. | Llarg | Ample | Parcial |
|---|---|---|---|---|
| Tram a definir | 0.1 | 4250 | 5.5 | 2337.50 |
| Total |  |  |  | 2337.5 |

**E0323** m3 Rebliment i piconatge amb material filtrant en sanejaments de flonjalls
90 m3 × 35.02 = 3151.80
Rebliment i piconatge amb material filtrant en sanejaments de flonjalls, inclòs càrrega i transport.

| Codi | Ut | Descripció | Rendiment | Preu | Import |
|---|---|---|---|---|---|
| O0101 | h | Cap de colla | 0.1 | 31.22 | 3.12 |
| O0110 | h | Peó | 0.2 | 24.49 | 4.90 |
| P0308 | m3 | Material filtrant | 1 | 19.6344 | 19.63 |
| M0207 | h | Retroexcavadora 100 hp | 0.03 | 71.292 | 2.14 |
| M0212B | h | Camió de trabuc 16 m³ | 0.02 | 54.48 | 1.09 |
| M0209 | h | Corró vibratori autop. 8 a 10 t | 0.03 | 55.507176 | 1.67 |
| M0213 | h | Camió cisterna de 8 m³ | 0.01 | 57.6 | 0.58 |
| vg | % | Despeses indirectes | 0.262 | 7.2 | 1.89 |
|  |  | Total |  |  | 35.02 |

| Amidament | Uts. | Llarg | Ample | Alt | Parcial |
|---|---|---|---|---|---|
| Reblert flonjalls | 10 | 3 | 3 | 1 | 90.00 |
| Total |  |  |  |  | 90 |

**E0502** m3 Formigó HM-20 fonaments
10 m3 × 95.31 = 953.10
Formigó en massa tipus HM-20 en fonaments i soleres, elaborat en planta, col·locat.

| Codi | Ut | Descripció | Rendiment | Preu | Import |
|---|---|---|---|---|---|
| O0101 | h | Cap de colla | 0.025 | 31.22 | 0.78 |
| O0102 | h | Oficial 1ª | 0.1 | 29.47 | 2.95 |
| O0110 | h | Peó | 0.2 | 24.49 | 4.90 |
| P0503 | m3 | Formigó HM-20 posat a l'obra | 1.02 | 80.4 | 82.01 |
| M0225 | h | Vibrador | 0.16 | 2.51 | 0.40 |
| vg | % | Despeses indirectes | 0.593 | 7.2 | 4.27 |
|  |  | Total |  |  | 95.31 |

| Amidament | Uts. | Llarg | Ample | Alt | Parcial |
|---|---|---|---|---|---|
| Reblert flonjalls | 10 | 1 | 1 | 1 | 10.00 |
| Total |  |  |  |  | 10 |

### A05 DRENATGES
Import: 59633.8

**E03281** m Neteja d'obres de drenatge transversal
50 m × 36.14 = 1807.00
Neteja d'obres de drenatge transversal de qualsevol tipus en forma de calaix, volta, clavegueró, tub, etc., amb mitjans mecànics i manuals, inclòs càrrega i transport a l'abocador de les runes, cànon d'abocament i manteniment de l'abocador.

| Codi | Ut | Descripció | Rendiment | Preu | Import |
|---|---|---|---|---|---|
| O0101 | h | Cap de colla | 0.1 | 31.22 | 3.12 |
| O0110 | h | Peó | 0.15 | 24.49 | 3.67 |
| M0204 | h | Pala carregadora pneumàtics | 0.15 | 69.9217344 | 10.49 |
| M0212B | h | Camió de trabuc 16 m³ | 0.15 | 54.48 | 8.17 |
| M0213 | h | Camió cisterna de 8 m³ | 0.15 | 57.6 | 8.64 |
| %16130 | % | Despeses indirectes | 6 % | 34.09 | 2.05 |
|  |  | Total |  |  | 36.14 |

| Amidament | Uts. | Llarg | Parcial |
|---|---|---|---|
| Obres de drenatge existents | 1 | 50 | 50.00 |
| Total |  |  | 50 |

**GD53U020** m Neteja pas salvacunetes i clavegueres de d< 1 m (23/07/1998)
1 m × 20.25 = 20.25
Neteja interior de pas salvacunetes i clavegueres amb tub de diàmetre inferior a 1,00 m, amb mitjans mecànics i manuals, inclòs càrrega i transport a l'abocador dels materials resultants, cànon d'abocament i manteniment de l'abocador

| Codi | Ut | Descripció | Rendiment | Preu | Import |
|---|---|---|---|---|---|
| M0207 | h | Retroexcavadora 100 hp | 0.045 | 71.292 | 3.21 |
| M0212 | h | Camió de 12 tn (maquinària; 23/07/1998) | 0.091 | 49.44 | 4.50 |
| M0213 | h | Camió cisterna de 8 m³ | 0.091 | 57.6 | 5.24 |
| O0110 | h | Peó | 0.182 | 24.49 | 4.46 |
| O0101 | h | Cap de colla | 0.091 | 31.22 | 2.84 |
|  |  | Total |  |  | 20.25 |

| Amidament | Uts. | Parcial |
|---|---|---|
| Passos salvacunetes existents | 1 | 1.00 |
| Total |  | 1 |

**E0305** m3 Excavació rases i pous, mitjans mecànics, cànon abocador
323.4 m3 × 14.88 = 4812.19

| Amidament | Uts. | Llarg | Ample | Alt | Parcial |
|---|---|---|---|---|---|
| Accessos tipus gual | 15 | 5 | 3 | 0.4 | 90.00 |
| ODT2 PK 2+140 - nova | 1 | 7 | 1 | 1 | 7.00 |
| Pou de filtració PK 2+140 |  | 3 | 3 | 3 | 27.00 |
| Pou de filtració PK 2+460 |  | 3 | 3 | 3 | 27.00 |
| Col·lector PK 4+130 a 4+165 ME |  | 70 | 0.8 | 0.7 | 39.20 |
| Cuneta transitable: |  |  |  |  |  |
| PK 2+100 a 2+140 MD |  | 40 | 1.2 | 0.6 | 28.80 |
| PK 2+315 a 2+460 MD |  | 145 | 1.2 | 0.6 | 104.40 |
| Subtotal |  |  |  |  | 323.40 |
| Total |  |  |  |  | 323.4 |

**E0601A** m3 Base granular localitzada de tot-u artificial (ample<2 m), amb mitjans mecànics
133.8 m3 × 34.32 = 4592.02

| Amidament | Uts. | Llarg | Ample | Alt | Parcial |
|---|---|---|---|---|---|
| Accessos tipus gual | 15 | 5 | 3 | 0.2 | 45.00 |
| Cuneta transitable: |  |  |  |  |  |
| PK 2+100 a 2+140 MD |  | 40 | 1.2 | 0.4 | 19.20 |
| PK 2+315 a 2+460 MD |  | 145 | 1.2 | 0.4 | 69.60 |
| Subtotal |  |  |  |  | 133.80 |
| Total |  |  |  |  | 133.8 |

**E03251** m Formació i reperfilat de cunetes en qualsevol tipus de terreny
2950 m × 2.96 = 8732.00

| Codi | Ut | Descripció | Rendiment | Preu | Import |
|---|---|---|---|---|---|
| O0101 | h | Cap de colla | 0.01 | 31.22 | 0.31 |
| O0110 | h | Peó | 0.02 | 24.49 | 0.49 |
| M0204 | h | Pala carregadora pneumàtics | 0.004 | 69.9217344 | 0.28 |
| M0208 | h | Motoanivelladora | 0.017 | 88.020288 | 1.50 |
| M0212B | h | Camió de trabuc 16 m³ | 0.004 | 54.48 | 0.22 |
| vg | % | Despeses indirectes | 0.022 | 7.2 | 0.16 |
|  |  | Total |  |  | 2.96 |

| Amidament | Uts. | Llarg | Parcial |
|---|---|---|---|
| Cunetes en terres existents | 0.5 | 4250 | 2125.00 |
| Cuneta transitable: |  |  |  |
| PK 1+030 a 1+155 ME (Tram 1) |  | 125 | 125.00 |
| PK 1+920 a 2+050 ME (Tram 2) |  | 130 | 130.00 |
| PK 2+100 a 2+140 MD |  | 40 | 40.00 |
| PK 2+240 a 2+315 MD (Tram 3) |  | 75 | 75.00 |
| PK 2+315 a 2+460 MD |  | 145 | 145.00 |
| PK 2+460 a 2+580 MD (Tram 4) |  | 120 | 120.00 |
| PK 2+600 a 2+680 MD (Tram 4) |  | 80 | 80.00 |
| PK 2+840 a 2+890 MD (Tram 5) |  | 50 | 50.00 |
| PK 4+070 a 4+125 MD (Tram 6) en terres |  | 55 | 55.00 |
| PK 4+125 a 4+130 MD (Tram 6) |  | 5 | 5.00 |
| Subtotal |  |  | 2950.00 |
| Total |  |  | 2950 |

**E0880** m3 Formigó en revestiment de cunetes (actuacions <2000 m)
185.25 m3 × 142.68 = 26431.47
Formigó en revestiment de cunetes amb formigó tipus HM-20-P-12-I-AI, àrid 12 mm i additiu airejant, executada amb mitjans mecànics o de forma manual, inclòs vibrat, motlles, regles i guies, entroncaments, remolinat, reg de curat del formigó, totalment acabada.

| Codi | Ut | Descripció | Rendiment | Preu | Import |
|---|---|---|---|---|---|
| O0101 | h | Cap de colla | 0.025 | 31.22 | 0.78 |
| O0102 | h | Oficial 1ª | 0.06 | 29.47 | 1.77 |
| O0110 | h | Peó | 0.1 | 24.49 | 2.45 |
| P0508 | m3 | Formigó HM-20-P-12-I-AI, posat a l'obra en revest. cunetes (material; 18/10/2021) | 1.02 | 102.852 | 104.91 |
| M0225 | h | Vibrador | 0.1 | 2.51 | 0.25 |
| E0515 | m2 | Encofrat de fusta per a fonaments i/o formigó ocult | 0.8 | 30.55 | 24.44 |
| %16130 | % | Despeses indirectes | 6 % | 134.60 | 8.08 |
|  |  | Total |  |  | 142.68 |

| Amidament | Uts. | Llarg | Ample | Alt | Parcial |
|---|---|---|---|---|---|
| Cuneta transitable: |  |  |  |  |  |
| PK 1+030 a 1+155 ME (Tram 1) | 21.25 |  |  |  | 21.25 |
| PK 1+920 a 2+050 ME (Tram 2) | 22.1 |  |  |  | 22.10 |
| PK 2+100 a 2+140 MD | 6.8 |  |  |  | 6.80 |
| PK 2+240 a 2+315 MD (Tram 3) | 12.75 |  |  |  | 12.75 |
| PK 2+315 a 2+460 MD | 24.65 |  |  |  | 24.65 |
| PK 2+460 a 2+580 MD (Tram 4) | 20.4 |  |  |  | 20.40 |
| PK 2+600 a 2+680 MD (Tram 4) | 13.6 |  |  |  | 13.60 |
| PK 2+840 a 2+890 MD (Tram 5) | 8.5 |  |  |  | 8.50 |
| PK 4+070 a 4+125 MD (Tram 6) en terres | 9.35 |  |  |  | 9.35 |
| PK 4+125 a 4+130 MD (Tram 6) | 0.85 |  |  |  | 0.85 |
| Accessos tipus gual | 15 | 5 | 3 | 0.2 | 45.00 |
| Subtotal |  |  |  |  | 185.25 |
| Total |  |  |  |  | 185.25 |

**E05172** m2 Malla electrosoldada en acer corrugat B500T 15x15 cm Ø 8 mm
315 m2 × 5.16 = 1625.40
Subministrament i col·locació de malla electrosoldada en acer corrugat B 500 T de 15x15 cm i 8 mm de diàmetre.

| Codi | Ut | Descripció | Rendiment | Preu | Import |
|---|---|---|---|---|---|
| O0101 | h | Cap de colla | 0.001 | 31.22 | 0.03 |
| O0102 | h | Oficial 1ª | 0.003 | 29.47 | 0.09 |
| O0110 | h | Peó | 0.003 | 24.49 | 0.07 |
| P0602 | kg | Filferro recuit (material; 12/01/2009) | 0.008 | 1.8790848 | 0.02 |
| P06102 | m2 | Malla electrosoldada en acer corrugat B500T, de 15x15 cm i 8 mm de diàmetre (material; 18/10/2021) | 1 | 4.644 | 4.64 |
| M0245 | h | Cisalla elèctrica (maquinària; 12/01/2009) | 0.002 | 4.4751888 | 0.01 |
| M0246 | h | Màquina de doblegar rodó d'acer (maquinària; 12/01/2009) | 0.002 | 3.5974584 | 0.01 |
| %16130 | % | Despeses indirectes | 6 % | 4.87 | 0.29 |
|  |  | Total |  |  | 5.16 |

| Amidament | Uts. | Llarg | Ample | Parcial |
|---|---|---|---|---|
| Accessos tipus gual | 15 | 5 | 4.2 | 315.00 |
| Total |  |  |  | 315 |

**E0502** m3 Formigó HM-20 fonaments
5.6 m3 × 95.31 = 533.74

| Amidament | Uts. | Llarg | Ample | Alt | Parcial |
|---|---|---|---|---|---|
| ODT2 PK 2+140 - nova | 1 | 7 | 1 | 1 |  |
| a deduir tub | -1 | 7 | 0.1963 |  |  |
| Subtotal |  |  |  |  |  |
| Total |  |  |  |  | 5.6 |

**E0876** m Tub de PP corrugat doble capa Ø500 mm
77 m × 39.02 = 3004.54
Tub de PP corrugat doble capa de 500 mm. de diàmetre nominal i SN 8 kN/m2, inclòs pp de peces especials i accessoris, col·locat.

| Codi | Ut | Descripció | Rendiment | Preu | Import |
|---|---|---|---|---|---|
| O0101 | h | Cap de colla | 0.02 | 31.22 | 0.62 |
| O0102 | h | Oficial 1ª | 0.05 | 29.47 | 1.47 |
| O0110 | h | Peó | 0.05 | 24.49 | 1.22 |
| P1243 | m | Tub de pp DN500 mm., SN 8 kN/m2 (material; 09/10/2009) | 1 | 25.8 | 25.80 |
| P%1615 | % | Part proporcional accessoris (10/08/1999) | 30 % | 25.80 | 7.74 |
| vg | % | Despeses indirectes | 0.302 | 7.2 | 2.17 |
|  |  | Total |  |  | 39.02 |

| Amidament | Uts. | Llarg | Parcial |
|---|---|---|---|
| ODT2 PK 2+140 - nova | 1 | 7 | 7.00 |
| Col·lector PK 4+130 a 4+165 ME |  | 70 | 70.00 |
| Subtotal |  |  | 77.00 |
| Total |  |  | 77 |

**E0322** m3 Arena de riu en recobriment de tubs D<5 mm rentada
28 m3 × 24.41 = 683.48
Arena de riu en reblert de rases i recobriment de tubs de D<5mm, rentada, neta, solta i exempta de substàncies orgàniques, argila o partícules terrosses, en tongades de 20 cm com a màxim, inclòs càrrega, transport i piconatge.

| Codi | Ut | Descripció | Rendiment | Preu | Import |
|---|---|---|---|---|---|
| O0101 | h | Cap de colla | 0.05 | 31.22 | 1.56 |
| O0110 | h | Peó | 0.16 | 24.49 | 3.92 |
| P03150 | m3 | Sorra de riu a peu d'obra (material; 23/07/1998) | 1 | 15.828 | 15.83 |
| M0207 | h | Retroexcavadora 100 hp | 0.025 | 71.292 | 1.78 |
| vg | % | Despeses indirectes | 0.184 | 7.2 | 1.32 |
|  |  | Total |  |  | 24.41 |

| Amidament | Llarg | Ample | Alt | Parcial |
|---|---|---|---|---|
| Col·lector PK 4+130 a 4+165 ME | 70 | 0.8 | 0.5 | 28.00 |
| Total |  |  |  | 28 |

**E0317** m3 Rebliment i piconatge rasa, material pròpia obra, inclòs càrrega i transport
28 m3 × 5.55 = 155.40
Rebliment i piconatge de rasa amb compactació amb base a l'assaig de referència amb material apte procedent de la pròpia obra, inclòs càrrega i transport.

| Codi | Ut | Descripció | Rendiment | Preu | Import |
|---|---|---|---|---|---|
| O0101 | h | Cap de colla | 0.01 | 31.22 | 0.31 |
| O0102 | h | Oficial 1ª | 0.03 | 29.47 | 0.88 |
| O0110 | h | Peó | 0.07 | 24.49 | 1.71 |
| M0207 | h | Retroexcavadora 100 hp | 0.025 | 71.292 | 1.78 |
| M0211 | h | Corró de llança 650 kg (maquinària; 12/01/2009) | 0.05 | 11.5341192 | 0.58 |
| vg | % | Despeses indirectes | 0.04 | 7.2 | 0.29 |
|  |  | Total |  |  | 5.55 |

| Amidament | Llarg | Ample | Alt | Parcial |
|---|---|---|---|---|
| Col·lector PK 4+130 a 4+165 ME | 70 | 0.8 | 0.5 | 28.00 |
| Total |  |  |  | 28 |

**E0840** u Embocadura prefabricada D 500 mm
1 u × 272.34 = 272.34
Embocadura armada prefabricada diàmetre 500 mm, inclou tots els treballs d'adequació, anivellament, excavació i rebliments, totalment col·locada i en servei.

| Codi | Ut | Descripció | Rendiment | Preu | Import |
|---|---|---|---|---|---|
| O0101 | h | Cap de colla | 0.02 | 31.22 | 0.62 |
| O0102 | h | Oficial 1ª | 1.5 | 29.47 | 44.21 |
| O0110 | h | Peó | 2 | 24.49 | 48.98 |
| P1609 | m3 | Excavació de terres (23/07/1998) | 1.5 | 13.344 | 20.02 |
| P0503 | m3 | Formigó HM-20 posat a l'obra | 0.2 | 80.4 | 16.08 |
| P0307 | m3 | Terra de préstec (material; 05/08/2022) | 1 | 6 | 6.00 |
| E02084 | u | Embocadura armada tub Ø 500 mm (material; 26/09/2017) | 1 | 108 | 108.00 |
| M0207 | h | Retroexcavadora 100 hp | 0.2 | 71.292 | 14.26 |
| vg | % | Despeses indirectes | 1.97 | 7.2 | 14.18 |
|  |  | Total |  |  | 272.34 |

| Amidament | Uts. | Parcial |
|---|---|---|
| ODT2 PK 2+140 - nova | 1 | 1.00 |
| Total |  | 1 |

**E08703.** u Arqueta drenatge per recollida de cunetes, Hmax=2,00 m, 2 reixes D-400
4 u × 1179.55 = 4718.20
Arqueta de drenatge per a recollida de les aigües pluvials provinents de les cunetes de fins a 2,00 m d'alçària amb bonera i reixa abatible classe C-250 de 790x355x29 mm amb bastiment i 2 reixes de fosa talla-aigües 973x490x70 mm classe D-400 segons plànols, de formigó armat, inclòs excavació, base de formigó de neteja i encofrat, totalment acabada.

| Codi | Ut | Descripció | Rendiment | Preu |
|---|---|---|---|---|
| O0101 | h | Cap de colla | 0.18 | 31.22 |
| O0102 | h | Oficial 1ª | 1.8 | 29.47 |
| O0110 | h | Peó | 3.6 | 24.49 |
| P1609 | m3 | Excavació de terres | 5.5 | 13.344 |
| P0502 | m3 | Formigó HL-150 posat a l'obra | 0.16 | 72.6 |
| P0503 | m3 | Formigó HM-20 posat a l'obra | 2.5 | 80.4 |
| E0515 | m2 | Encofrat de fusta per a fonaments i/o formigó ocult | 6 | 30.55 |
| E0516 | m2 | Encofrat de fusta per a formigó vist | 2.55 | 38.62 |
| P06202 | u | Reixa i marc C-250 (material; 23/09/2020) | 1 | 78.192 |
| P0617 | u | Reixa i bastiment 973x490x70 mm D-400 (material; 23/07/1998) | 2 | 158.4 |
| P1242 | m | Tub de pp DN400 mm., SN 8 kN/m2 (material; 23/07/1998) | 0.21 | 15.18 |
| %16130 | % | Despeses indirectes | 6 % |  |

| Amidament | Uts. | Parcial |
|---|---|---|
| ODT1 PK 1+365 - existent Ø40 | 1 | 1.00 |
| ODT2 PK 2+140 - nova | 1 | 1.00 |
| ODT3 PK 2+840 - existent | 1 | 1.00 |
| ODT5 PK 3+820 - existent | 1 | 1.00 |
| Subtotal |  | 4.00 |
| Total |  | 4 |

**E0502BA** m3 Formigó HM-20/12 amb fibres recrescut cunetes
6.8 m3 × 100.39 = 682.65
Formigó en massa tipus HM-20/12 reforçat amb fibres per al recrescut de cunetes, elaborat en planta, col·locat i perfilat.

| Codi | Ut | Descripció | Rendiment | Preu | Import |
|---|---|---|---|---|---|
| O0101 | h | Cap de colla | 0.025 | 31.22 | 0.78 |
| O0102 | h | Oficial 1ª | 0.1 | 29.47 | 2.95 |
| O0110 | h | Peó | 0.2 | 24.49 | 4.90 |
| M0225 | h | Vibrador | 0.16 | 2.51 | 0.40 |
| P0504B | m3 | Formigó HM-20/12 amb fibres posat a l'obra (material; 11/07/2018) | 1.02 | 84 | 85.68 |
| %1613 | % | Despeses indirectes | 6 % | 94.71 | 5.68 |
|  |  | Total |  |  | 100.39 |

| Amidament | Llarg | Ample | Alt | Parcial |
|---|---|---|---|---|
| PK 2+280 a 2+450 MD cuneta existent | 170 | 0.8 | 0.05 | 6.80 |
| Total |  |  |  | 6.8 |

**E0324** m3 Còdol de riu de 70 a 100 mm per a rebliment de pous filtrants
18 m3 × 34.72 = 624.96
Còdol de riu de 75 a 100 mm, escampat amb retroexcavadora, inclòs càrrega i transport.

| Codi | Ut | Descripció | Rendiment | Preu | Import |
|---|---|---|---|---|---|
| O0101 | h | Cap de colla | 0.05 | 31.22 | 1.56 |
| O0102 | h | Oficial 1ª | 0.09 | 29.47 | 2.65 |
| O0110 | h | Peó | 0.15 | 24.49 | 3.67 |
| P0310 | m3 | Còdol de riu de 70 a 100 mm (material; 23/07/1998) | 1 | 23.172 | 23.17 |
| M0207 | h | Retroexcavadora 100 hp | 0.025 | 71.292 | 1.78 |
| vg | % | Despeses indirectes | 0.262 | 7.2 | 1.89 |
|  |  | Total |  |  | 34.72 |

| Amidament | Llarg | Ample | Alt | Parcial |
|---|---|---|---|---|
| Pou de filtració PK 2+140 | 3 | 3 | 1 | 9.00 |
| Pou de filtració PK 2+460 | 3 | 3 | 1 | 9.00 |
| Subtotal |  |  |  | 18.00 |
| Total |  |  |  | 18 |

**E0335** m3 Pedraplé en fons de caixa amb material 5-70 cm procedent de préstec
36 m3 × 26.06 = 938.16

| Codi | Ut | Descripció | Rendiment | Preu | Import |
|---|---|---|---|---|---|
| O0101 | h | Cap de colla | 0.006 | 31.22 | 0.19 |
| O0102 | h | Oficial 1ª | 0.01 | 29.47 | 0.29 |
| O0110 | h | Peó | 0.025 | 24.49 | 0.61 |
| P0316 | m3 | Material 5-70 cm procedent préstec (material; 23/07/1998) | 1 | 18.276 | 18.28 |
| M0208 | h | Motoanivelladora | 0.013 | 88.020288 | 1.14 |
| M0213 | h | Camió cisterna de 8 m³ | 0.013 | 57.6 | 0.75 |
| M0209 | h | Corró vibratori autop. 8 a 10 t | 0.015 | 55.507176 | 0.83 |
| M0204 | h | Pala carregadora pneumàtics | 0.015 | 69.9217344 | 1.05 |
| M0212B | h | Camió de trabuc 16 m³ | 0.027 | 54.48 | 1.47 |
| vg | % | Despeses indirectes | 0.201 | 7.2 | 1.45 |
|  |  | Total |  |  | 26.06 |

| Amidament | Llarg | Ample | Alt | Parcial |
|---|---|---|---|---|
| Pou de filtració PK 2+140 | 3 | 3 | 2 | 18.00 |
| Pou de filtració PK 2+460 | 3 | 3 | 2 | 18.00 |
| Subtotal |  |  |  | 36.00 |
| Total |  |  |  | 36 |

### A06 REPOSICIÓ DE SERVEIS
Import: 4413.08

**E0305** m3 Excavació rases i pous, mitjans mecànics, cànon abocador
20 m3 × 14.88 = 297.60

| Amidament | Uts. | Llarg | Ample | Alt | Parcial |
|---|---|---|---|---|---|
| Creuament de serveis | 5 | 8 | 0.5 | 1 | 20.00 |
| Total |  |  |  |  | 20 |

**E0317** m3 Rebliment i piconatge rasa, material pròpia obra, inclòs càrrega i transport
8 m3 × 5.55 = 44.40

| Amidament | Uts. | Llarg | Ample | Alt | Parcial |
|---|---|---|---|---|---|
| Creuament de serveis | 5 | 8 | 0.5 | 0.4 | 8.00 |
| Total |  |  |  |  | 8 |

**E101005** m Tub de PEAD corrugat de Ø160 mm doble paret (23/09/2020)
80 m × 7.85 = 628.00
Tub corbable de PEAD de doble paret vermell de 160 mm. de diàmetre nominal, interior llis i exterior corrugat, per a canalització soterrada amb fil guia incorporat, resistència a la compressió 450 N, grau de protecció segons normativa vigent, inclòs part proporcional de maneguets d'unió, col·locat.

| Codi | Ut | Descripció | Rendiment | Preu | Import |
|---|---|---|---|---|---|
| O0102 | h | Oficial 1ª | 0.015 | 29.47 | 0.44 |
| O0110 | h | Peó | 0.015 | 24.49 | 0.37 |
| P091292 | m | Tub PEAD corrugat DN160 mm. (material; 23/09/2020) | 1.05 | 6.288 | 6.60 |
| %1615 | % | Despeses generals (23/09/2020) | 6 % | 7.41 | 0.44 |
|  |  | Total |  |  | 7.85 |

| Amidament | Uts. | Parcial |
|---|---|---|
| Creuament de serveis | 80 | 80.00 |
| Total |  | 80 |

**E0502** m3 Formigó HM-20 fonaments
16 m3 × 95.31 = 1524.96

| Amidament | Uts. | Llarg | Ample | Alt | Parcial |
|---|---|---|---|---|---|
| Creuament de serveis | 5 | 8 | 0.5 | 0.8 | 16.00 |
| Total |  |  |  |  | 16 |

**E0601A** m3 Base granular localitzada de tot-u artificial (ample<2 m), amb mitjans mecànics
6 m3 × 34.32 = 205.92

| Amidament | Uts. | Llarg | Ample | Alt | Parcial |
|---|---|---|---|---|---|
| Creuament de serveis | 5 | 8 | 0.5 | 0.3 | 6.00 |
| Total |  |  |  |  | 6 |

**E101311** m Subministrament i col·locació de cinta senyalitzadora elèctric
80 m × 1.52 = 121.60
Subministrament i col·locació de cinta de senyalització d'avís de perill elèctric de PVC de color groc i 150 mm d'amplada, disposada a una profunditat mínima a 0,10 m del paviment acabat i a 0,25 m sobre la generatriu superior del tub.

| Codi | Ut | Descripció | Rendiment | Preu | Import |
|---|---|---|---|---|---|
| O0101 | h | Cap de colla | 0.015 | 31.22 | 0.468 |
| O0110 | h | Peó | 0.02 | 24.49 | 0.490 |
| P0101 | m | Cinta senyalitzadora PVC 150 mm color groc (material; 17/06/2019) | 1.05 | 0.456 | 0.479 |
| %16130 | % | Despeses indirectes | 6 % | 1.437 | 0.086 |
|  |  | Total |  |  | 1.52 |

| Amidament | Uts. | Parcial |
|---|---|---|
| Creuament de serveis | 80 | 80.00 |
| Total |  | 80 |

**E12101** u Pericó registre 45x45x60 cm, amb tapa (semàf i enllum, s/base formigó)
10 u × 112.17 = 1121.70
Pericó de registre de dimensions de 45x45x60 cm interiors mínims, per a instal·lacions semafòriques o d'enllumenat, inclòs marc i tapa de fosa dúctil classe B-125 , de tipus prefabricat o elaborat in siut amb parets de maó calat "gero" arrebossat i acabat lliscat interior, col·locat sobre solera de graves.

| Codi | Ut | Descripció | Rendiment | Preu |
|---|---|---|---|---|
| O0101 | h | Cap de colla | 0.09 | 31.22 |
| O0102 | h | Oficial 1ª | 0.45 | 29.47 |
| O0110 | h | Peó | 0.9 | 24.49 |
| P0805 | u | Maó massís 29x14x5 cm. a rev. (material; 23/07/1998) | 100 | 0.144 |
| E0108 | m3 | Morter de ciment elaborat a l'obra (23/07/1998) | 0.1 | 64.75 |
| P0841 | m2 | EnlluÏment parets exteriors (material; 12/01/2009) | 1.08 | 24.0077808 |
| P06207 | u | Tapa fosa 480x480x30, marc 500x500, classe B-125 (material; 23/07/1998) | 1 | 21.684 |
| vg | % | Despeses indirectes | 0.829 | 7.2 |

| Amidament | Uts. | Parcial |
|---|---|---|
| Creuament de serveis | 10 | 10.00 |
| Total |  | 10 |

**E0821** u Recreixement i anivellació pericó o bunera
6 u × 78.15 = 468.90
Repicat de xapa de morter, neteja, recreixement i anivellació de pericó, o bunera existent de qualsevol tipus a nova cota d'acabat, totalment acabat.

| Codi | Ut | Descripció | Rendiment | Preu | Import |
|---|---|---|---|---|---|
| O0101 | h | Cap de colla | 0.08 | 31.22 | 2.50 |
| O0102 | h | Oficial 1ª | 0.7 | 29.47 | 20.63 |
| O0110 | h | Peó | 0.7 | 24.49 | 17.14 |
| P0503 | m3 | Formigó HM-20 posat a l'obra | 0.1 | 80.4 | 8.04 |
| P0602 | kg | Filferro recuit | 0.3 | 1.8790848 | 0.56 |
| P0604 | kg | Claus d'acer zincats (material; 12/01/2009) | 0.15 | 2.0521584 | 0.31 |
| P0701 | m | Tauló de fusta de pi (material; 12/01/2009) | 2 | 0.5068584 | 1.01 |
| P0702 | m3 | Llata de fusta de pi (material; 12/01/2009) | 0.001 | 346.1472 | 0.35 |
| P0704 | m2 | Tauler de fusta de pi 22 mm. (material; 01/04/2009) | 1 | 18.0588 | 18.06 |
| P0706 | u | Puntal telescòpic. (material; 12/01/2009) | 0.05 | 13.5491904 | 0.68 |
| P0707 | l | Desencofrant (material; 12/01/2009) | 0.05 | 1.916172 | 0.10 |
| M0214 | h | Camió grua 12 tn | 0.025 | 50.484 | 1.26 |
| vg | % | Despeses indirectes | 1.041 | 7.2 | 7.50 |
|  |  | Total |  |  | 78.15 |

| Amidament | Uts. | Parcial |
|---|---|---|
| Serveis existents | 6 | 6.00 |
| Total |  | 6 |

### A07 PROTECCIONS I SENYALITZACIÓ
Import: 44725.47

#### 07.01 SENYALITZACIÓ VERTICAL
Import: 4087.11

**E0215** u Desmuntatge de senyal de trànsit i demolició ancoratges
2 u × 19.46 = 38.92
Desmuntatge de senyal de trànsit i demolició d'ancoratges amb base de formigó, inclòs càrrega i transport al magatzem de Diputació, inclòs cànon d'abocador.

| Codi | Ut | Descripció | Rendiment | Preu | Import |
|---|---|---|---|---|---|
| O0102 | h | Oficial 1ª | 0.05 | 29.47 | 1.47 |
| O0110 | h | Peó | 0.3 | 24.49 | 7.35 |
| M0201 | h | Compressor aire gasoil 13,3 m³/h | 0.025 | 25.3058328 | 0.63 |
| M0207 | h | Retroexcavadora 100 hp | 0.01 | 71.292 | 0.71 |
| M0229 | h | Compressor d'aire de gasoil 3m³ | 0.1 | 8.468244 | 0.85 |
| M0212B | h | Camió de trabuc 16 m³ | 0.12 | 54.48 | 6.54 |
| P1613 | u | Cànon d'abocador | 1 | 0.96 | 0.96 |
| vg | % | Despeses indirectes | 0.132 | 7.2 | 0.95 |
|  |  | Total |  |  | 19.46 |

| Amidament | Uts. | Parcial |
|---|---|---|
| Senyals de codi, fites, panells direccionals | 2 | 2.00 |
| Total |  | 2 |

**E07311** u Trasllat de senyal existent
2 u × 39.79 = 79.58
Trasllat de senyal existent, inclòs fonamentació.

| Codi | Ut | Descripció | Rendiment | Preu | Import |
|---|---|---|---|---|---|
| O0101 | h | Cap de colla | 0.1 | 31.22 | 3.12 |
| O0110 | h | Peó | 0.4 | 24.49 | 9.80 |
| M0212B | h | Camió de trabuc 16 m³ | 0.1 | 54.48 | 5.45 |
| P1609 | m3 | Excavació de terres | 0.18 | 13.344 | 2.40 |
| E0502 | m3 | Formigó HM-20 fonaments | 0.18 | 95.31 | 17.16 |
| vg | % | Despeses indirectes | 0.258 | 7.2 | 1.86 |
|  |  | Total |  |  | 39.79 |

| Amidament | Uts. | Parcial |
|---|---|---|
| Existents | 2 | 2.00 |
| Total |  | 2 |

**E0729** u Fonamentació de senyals
7 u × 37.18 = 260.26
Fonamentació de senyals, segons plànols, inclòs l'excavació, totalment acabada.

| Codi | Ut | Descripció | Rendiment | Preu | Import |
|---|---|---|---|---|---|
| O0101 | h | Cap de colla | 0.12 | 31.22 | 3.75 |
| O0110 | h | Peó | 0.48 | 24.49 | 11.76 |
| P1609 | m3 | Excavació de terres | 0.18 | 13.344 | 2.40 |
| E0502 | m3 | Formigó HM-20 fonaments | 0.18 | 95.31 | 17.16 |
| %16130 | % | Despeses indirectes | 6 % | 35.07 | 2.10 |
|  |  | Total |  |  | 37.18 |

| Amidament | Uts. | Parcial |
|---|---|---|
| Senyals noves | 7 | 7.00 |
| Total |  | 7 |

**E0739** m Suport rectangular d'acer galvanitzat de 100x50x3 mm.
35.5 m × 30.27 = 1074.59
Suport rectangular d'acer galvanitzat de 100x50x3 mm.,col·locat.

| Codi | Ut | Descripció | Rendiment | Preu | Import |
|---|---|---|---|---|---|
| O0102 | h | Oficial 1ª | 0.05 | 29.47 | 1.47 |
| O0110 | h | Peó | 0.09 | 24.49 | 2.20 |
| P1439 | m | Suport acer galv. 100x50x3 mm (material; 12/01/2009) | 1 | 24.9225984 | 24.92 |
| vg | % | Despeses indirectes | 0.233 | 7.2 | 1.68 |
|  |  | Total |  |  | 30.27 |

| Amidament | Uts. | Llarg | Parcial |
|---|---|---|---|
| Senyals de codi | 7 | 2.7 | 18.90 |
| Fites km | 6 | 2.1 | 12.60 |
| Plafons direccionals | 2 | 2 | 4.00 |
| Subtotal |  |  | 35.50 |
| Total |  |  | 35.5 |

**E0711** u Placa reflectora circular Ø60 cm, nivell 2 HIP
4 u × 107.02 = 428.08
Placa reflectora circular de 60 cm. de diàmetre, per a senyals de trànsit, nivell 2 HIP, inclòs ancoratges i cargoleria.

| Codi | Ut | Descripció | Rendiment | Preu | Import |
|---|---|---|---|---|---|
| O0102 | h | Oficial 1ª | 0.175 | 29.47 | 5.16 |
| O0110 | h | Peó | 0.2 | 24.49 | 4.90 |
| P1403 | u | Placa circular reflect. 60 cm. (material; 12/01/2009) | 1 | 90.9996264 | 91.00 |
| vg | % | Despeses indirectes | 0.828 | 7.2 | 5.96 |
|  |  | Total |  |  | 107.02 |

| Amidament | Uts. | Parcial |
|---|---|---|
| R-301 | 4 | 4.00 |
| Total |  | 4 |

**E0709** u Placa reflectora triangular L=90 cm., nivell 2 HIP
2 u × 114.21 = 228.42
Placa reflectora triangular de 90 cm. de costat, per a senyals de trànsit, nivell 2 HIP, inclòs ancoratges i cargoleria.

| Codi | Ut | Descripció | Rendiment | Preu | Import |
|---|---|---|---|---|---|
| O0102 | h | Oficial 1ª | 0.175 | 29.47 | 5.16 |
| O0110 | h | Peó | 0.2 | 24.49 | 4.90 |
| P1401 | u | Placa triang. reflect. 90 cm. (material; 12/01/2009) | 1 | 97.786584 | 97.79 |
| vg | % | Despeses indirectes | 0.884 | 7.2 | 6.36 |
|  |  | Total |  |  | 114.21 |

| Amidament | Uts. | Parcial |
|---|---|---|
| P-14a | 1 | 1.00 |
| P-14b | 1 | 1.00 |
| Subtotal |  | 2.00 |
| Total |  | 2 |

**E0713** u Placa reflectora octogonal 60 cm. doble apotema, nivell 2 HIP
1 u × 127.94 = 127.94
Placa reflectora octogonal de 60 cm. de doble apotema, per a senyals de trànsit, nivell 2 HIP, inclòs ancoratges i cargoleria.

| Codi | Ut | Descripció | Rendiment | Preu | Import |
|---|---|---|---|---|---|
| O0102 | h | Oficial 1ª | 0.175 | 29.47 | 5.16 |
| O0110 | h | Peó | 0.2 | 24.49 | 4.90 |
| P1420 | u | Placa octog. reflect. 60 cm. (material; 12/01/2009) | 1 | 110.7423792 | 110.74 |
| vg | % | Despeses indirectes | 0.992 | 7.2 | 7.14 |
|  |  | Total |  |  | 127.94 |

| Amidament | Uts. | Parcial |
|---|---|---|
| R-2 (accesos camins) | 1 | 1.00 |
| Total |  | 1 |

**E0720** u Placa reflectora rectangular de 60x20 cm. complementaria
2 u × 76.72 = 153.44
Placa reflectora rectangular de 60x20 cm. complementària, nivell 2 HIP, inclòs ancoratges i cargoleria.

| Codi | Ut | Descripció | Rendiment | Preu | Import |
|---|---|---|---|---|---|
| O0102 | h | Oficial 1ª | 0.08 | 29.47 | 2.36 |
| O0110 | h | Peó | 0.12 | 24.49 | 2.94 |
| P1428 | u | Placa comp. refl. 60x20 cm. (material; 12/01/2009) | 1 | 67.127832 | 67.13 |
| vg | % | Despeses indirectes | 0.596 | 7.2 | 4.29 |
|  |  | Total |  |  | 76.72 |

| Amidament | Uts. | Parcial |
|---|---|---|
| S-810 | 2 | 2.00 |
| Total |  | 2 |

**E0723** u Fita quilomètrica amb placa reflectora de 40x60 cm, nivell 2 HIP
6 u × 249.77 = 1498.62
Fita quilomètrica, amb placa reflectora de 600x400 mm, nivell 2 HIP, inclòs les 2 plaques, suports, ancoratges i cargoleria, totalment col·locada.

| Codi | Ut | Descripció | Rendiment | Preu | Import |
|---|---|---|---|---|---|
| O0102 | h | Oficial 1ª | 0.18 | 29.47 | 5.30 |
| O0110 | h | Peó | 0.2 | 24.49 | 4.90 |
| P1431 | u | Placa qm. refl. 40x60 cm (material; 12/01/2009) | 2 | 85.8074184 | 171.61 |
| P1439 | m | Suport acer galv. 100x50x3 mm | 2.5 | 24.9225984 | 62.31 |
| vg | % | Despeses indirectes | 0.785 | 7.2 | 5.65 |
|  |  | Total |  |  | 249.77 |

| Amidament | Uts. | Parcial |
|---|---|---|
| Fites km | 6 | 6.00 |
| Total |  | 6 |

**E0721** u Plafó direccional 800x400mm, nivell 2 HIP
2 u × 98.63 = 197.26
Plafó direccional, amb placa reflectora, per a corbes, de 800x400 mm., nivell 2 HIP, inclòs ancoratges i cargoleria.

| Codi | Ut | Descripció | Rendiment | Preu | Import |
|---|---|---|---|---|---|
| O0102 | h | Oficial 1ª | 0.18 | 29.47 | 5.30 |
| O0110 | h | Peó | 0.2 | 24.49 | 4.90 |
| P14290 | u | Panell direc. refl. 800x400 mm (material; 12/01/2009) | 1 | 82.9393416 | 82.94 |
| vg | % | Despeses indirectes | 0.762 | 7.2 | 5.49 |
|  |  | Total |  |  | 98.63 |

| Amidament | Uts. | Parcial |
|---|---|---|
| Corbes | 2 | 2.00 |
| Total |  | 2 |

#### 07.02 SENYALITZACIÓ HORITZONTAL
Import: 9762.9

**E0704** m Premarcatge de marca viària longitudinal
12750 m × 0.19 = 2422.50

| Codi | Ut | Descripció | Rendiment | Preu | Import |
|---|---|---|---|---|---|
| O0101 | h | Cap de colla | 0.001 | 31.22 | 0.03 |
| O0110 | h | Peó | 0.006 | 24.49 | 0.15 |
| vg | % | Despeses indirectes | 0.001 | 7.2 | 0.01 |
|  |  | Total |  |  | 0.19 |

| Amidament | Uts. | Llarg | Parcial |
|---|---|---|---|
| Eix |  | 4250 | 4250.00 |
| Vorals | 2 | 4250 | 8500.00 |
| Subtotal |  |  | 12750.00 |
| Total |  |  | 12750 |

**E0705** m Marca viària longitudinal 10 cm. amplada, pintura acrílica
12750 m × 0.51 = 6502.50
Marca viària longitudinal de 10 cm. d'amplada de pintura acrílica amb base solvent postmesclada amb microesferes de vidre, aplicada amb màquina autopropulsada pinta franges.

| Codi | Ut | Descripció | Rendiment | Preu | Import |
|---|---|---|---|---|---|
| O0101 | h | Cap de colla | 0.001 | 31.22 | 0.03 |
| O0110 | h | Peó | 0.002 | 24.49 | 0.05 |
| P14220 | kg | Pintura (material; 12/01/2009) | 0.09 | 2.719728 | 0.24 |
| P14210 | kg | Microesferes de vidre (material; 12/01/2009) | 0.055 | 1.1497032 | 0.06 |
| M0220 | h | Escombradora autopropulsada | 0.001 | 50.58 | 0.05 |
| M0224 | h | Màquina pintura bandes autop. (maquinària; 12/01/2009) | 0.001 | 49.882284 | 0.05 |
| vg | % | Despeses indirectes | 0.004 | 7.2 | 0.03 |
|  |  | Total |  |  | 0.51 |

| Amidament | Uts. | Llarg | Parcial |
|---|---|---|---|
| Eix |  | 4250 | 4250.00 |
| Vorals | 2 | 4250 | 8500.00 |
| Subtotal |  |  | 12750.00 |
| Total |  |  | 12750 |

**E0732** m Marca viària transversal 40 cm. amplada, pintura blanca
15 m × 1.74 = 26.10
Marca viària transversal de 40 cm d'amplada de pintura acrílica amb base solvent postmesclada amb microesferes de vidre, aplicada amb màquina autopropulsada pinta franges.

| Codi | Ut | Descripció | Rendiment | Preu | Import |
|---|---|---|---|---|---|
| O0101 | h | Cap de colla | 0.001 | 31.22 | 0.031 |
| O0110 | h | Peó | 0.003 | 24.49 | 0.073 |
| P14220 | kg | Pintura | 0.4 | 2.719728 | 1.088 |
| P14210 | kg | Microesferes de vidre | 0.3 | 1.1497032 | 0.345 |
| M0220 | h | Escombradora autopropulsada | 0.001 | 50.58 | 0.051 |
| M0224 | h | Màquina pintura bandes autop. | 0.001 | 49.882284 | 0.050 |
| vg | % | Despeses indirectes | 0.014 | 7.2 | 0.101 |
|  |  | Total |  |  | 1.74 |

| Amidament | Uts. | Llarg | Parcial |
|---|---|---|---|
| Línies de parada STOP | 5 | 3 | 15.00 |
| Total |  |  | 15 |

**E07081** m2 Marca viària transversal, fletxes, inscripcions i zebrats, pintura acrílica
30 m2 × 27.06 = 811.80
Marca viària transversal, fletxes, inscripcions i zebrats, amb pintura acrílica amb base solvent postmesclada amb microesfers antilliscants sense reflexió, aplicada mecànicament, totalment acabada.

| Codi | Ut | Descripció | Rendiment | Preu | Import |
|---|---|---|---|---|---|
| O0101 | h | Cap de colla | 0.098 | 31.22 | 3.06 |
| O0110 | h | Peó | 0.29 | 24.49 | 7.10 |
| P14220 | kg | Pintura | 1 | 2.719728 | 2.72 |
| P14211 | kg | Parícules refl. antilliscants (material; 23/07/1998) | 1 | 10.8 | 10.80 |
| M0220 | h | Escombradora autopropulsada | 0.002 | 50.58 | 0.10 |
| M0224 | h | Màquina pintura bandes autop. | 0.035 | 49.882284 | 1.75 |
| %16130 | % | Despeses indirectes | 6 % | 25.53 | 1.53 |
|  |  | Total |  |  | 27.06 |

| Amidament | Llarg | Parcial |
|---|---|---|
| Simbología | 30 | 30.00 |
| Total |  | 30 |

#### 07.03 BARRERES DE SEGURETAT
Import: 30875.46

**E0736** m Barrera de seguretat metàl·lica simple sense separador, tipus AS-BLB.H (C4) o similar
445 m × 39.42 = 17541.90
Barrera de seguretat metàl·lica simple sense separador, tipus AS-BLB.H (C4) o similar, amb nivell de contenció N2, índex de severitat A, amplària de treball W4 i deflexió dinàmica 1,1 m, segons UNE-EN 1317-2, amb un perfil longitudinal de secció de doble ona i pals de perfil "en C" tipus CPN C-120 de 1,4 m de longitud cada 4 m, inclòs enclavament en terres o formigó, soldadures, peça reflectora a dues cares cada 8 m, topall final si s'escau, material auxiliar, totalment col·locada en recta o corba de qualsevol radi.

| Codi | Ut | Descripció | Rendiment | Preu | Import |
|---|---|---|---|---|---|
| O0101 | h | Cap de colla | 0.02 | 31.22 | 0.62 |
| O0102 | h | Oficial 1ª | 0.04 | 29.47 | 1.18 |
| O0110 | h | Peó | 0.04 | 24.49 | 0.98 |
| P14140 | m | Barrera seguretat doble ona (material; 23/07/1998) | 1 | 24.792 | 24.79 |
| P1424 | u | Part proporc. mater. barreres (material; 11/05/2010) | 1 | 7.53864 | 7.54 |
| M0253 | h | Màquina per a clavar muntants metàl·lics (maquinària; 12/01/2009) | 0.04 | 52.7627232 | 2.11 |
| vg | % | Despeses indirectes | 0.306 | 7.2 | 2.20 |
|  |  | Total |  |  | 39.42 |

| Amidament | Uts. | Llarg | Parcial |
|---|---|---|---|
| PK 0+760 a 0+940 MD |  | 180 | 180.00 |
| PK 1+100 a 1+140 MD |  | 40 | 40.00 |
| PK 1+155 a 1+240 ME |  | 85 | 85.00 |
| PK 1+250 a 1+350 ME |  | 100 | 100.00 |
| Protecció ODT | 5 | 8 | 40.00 |
| Subtotal |  |  | 445.00 |
| Total |  |  | 445 |

**E07362** m Barrera de seguretat metàl·lica simple sense separador, tipus AS-BLB.H (C4) (suports de 2 m d'alçada)
100 m × 41.59 = 4159.00
Barrera de seguretat metàl·lica simple sense separador, tipus AS-BLB.H (C4) o similar, amb nivell de contenció N2, índex de severitat A, amplària de treball W4 i deflexió dinàmica 1,1 m, segons UNE-EN 1317-2, amb un perfil longitudinal de secció de doble ona i pals de perfil "en C" tipus CPN C-120 de 2 m de longitud cada 4 m, inclòs enclavament en terres o formigó, soldadures, peça reflectora a dues cares cada 8 m, topall final si s'escau, material auxiliar, totalment col·locada en recta o corba de qualsevol radi.

| Codi | Ut | Descripció | Rendiment | Preu | Import |
|---|---|---|---|---|---|
| O0101 | h | Cap de colla | 0.02 | 31.22 | 0.62 |
| O0102 | h | Oficial 1ª | 0.045 | 29.47 | 1.33 |
| O0110 | h | Peó | 0.045 | 24.49 | 1.10 |
| P14140 | m | Barrera seguretat doble ona | 1 | 24.792 | 24.79 |
| P1424 | u | Part proporc. mater. barreres | 1.2 | 7.53864 | 9.05 |
| M0253 | h | Màquina per a clavar muntants metàl·lics | 0.045 | 52.7627232 | 2.37 |
| vg | % | Despeses indirectes | 0.323 | 7.2 | 2.33 |
|  |  | Total |  |  | 41.59 |

| Amidament | Uts. | Llarg | Parcial |
|---|---|---|---|
| Zones amb talús pronunciat | 1 | 100 | 100.00 |
| Total |  |  | 100 |

**E07364** u Extrem de 8 m de barrera de seguretat metàl·lica
18 u × 480 = 8640.00
Extrem de 8 m mínim de barrera de seguretat metàl·lica de qualsevol tipus, amb abatiment o encastament en talús del desmunt, galvanitzada en calent, amb un perfil longitudinal de secció de doble ona, pals tipus CPN C-120 cada 2 m, inclòs enclavament en terres o formigó, soldadures, xapes de reforç, peça en angle, topall final, elements de fixació, peça reflectora a dues cares, totalment col·locat.

| Codi | Ut | Descripció | Rendiment | Preu | Import |
|---|---|---|---|---|---|
| O0101 | h | Cap de colla | 0.2 | 31.22 | 6.24 |
| O0102 | h | Oficial 1ª | 0.8 | 29.47 | 23.58 |
| O0110 | h | Peó | 0.8 | 24.49 | 19.59 |
| P14450 | u | Extrem de 8 metres (material; 05/08/2022) | 1 | 398.41 | 398.41 |
| P1424 | u | Part proporc. mater. barreres | 1 | 7.53864 | 7.54 |
| M0253 | h | Màquina per a clavar muntants metàl·lics | 0.04 | 52.7627232 | 2.11 |
| vg | % | Despeses indirectes | 3.129 | 7.2 | 22.53 |
|  |  | Total |  |  | 480 |

| Amidament | Uts. | Parcial |
|---|---|---|
| PK 0+760 a 0+940 MD | 2 | 2.00 |
| PK 1+100 a 1+140 MD | 2 | 2.00 |
| PK 1+155 a 1+240 ME | 2 | 2.00 |
| PK 1+250 a 1+350 ME | 2 | 2.00 |
| Protecció ODT | 10 | 10.00 |
| Subtotal |  | 18.00 |
| Total |  | 18 |

**E07366** u Extrem de barrera en accessos i altres, col·locat en corba a 90º
2 u × 267.28 = 534.56
Extrem de barrera de seguretat en accessos i altres, col·locat en corba a 90º o radi similar, incloent 4 m de tanca de secció doble ona, pals tipus CPN C-120, separadors, topall final, elements de fixació, peça reflectora, inclòs enclavament i soldadures, totalment col·locat.

| Codi | Ut | Descripció | Rendiment | Preu | Import |
|---|---|---|---|---|---|
| O0101 | h | Cap de colla | 0.1 | 31.22 | 3.12 |
| O0102 | h | Oficial 1ª | 0.3 | 29.47 | 8.84 |
| O0110 | h | Peó | 0.3 | 24.49 | 7.35 |
| P1446 | u | Extrem de barrera, forma de corba, de 4 m de llargada (material; 05/08/2022) | 1 | 228.11 | 228.11 |
| P1424 | u | Part proporc. mater. barreres | 1 | 7.53864 | 7.54 |
| M0253 | h | Màquina per a clavar muntants metàl·lics | 0.04 | 52.7627232 | 2.11 |
| vg | % | Despeses indirectes | 1.418 | 7.2 | 10.21 |
|  |  | Total |  |  | 267.28 |

| Amidament | Uts. | Parcial |
|---|---|---|
| Protecció ODT i accessos | 2 | 2.00 |
| Total |  | 2 |

## 02 T-3116 Circumval·lació a Botarell
Import: 124667.25

### B01 DEMOLICIONS I ENDERROCS
Import: 681.6

**E0334** m Tall serra disc paviment mescles bituminoses, formigó o panot, fins 25 cm
90 m × 2.37 = 213.30

| Amidament | Uts. | Llarg | Parcial |
|---|---|---|---|
| Embornals | 3 | 30 | 90.00 |
| Total |  |  | 90 |

**E0213** m2 Demolició paviment de mescla bituminosa, mitjans mecànics, fondària 25 cm
105 m2 × 4.46 = 468.30

| Amidament | Uts. | Llarg | Ample | Parcial |
|---|---|---|---|---|
| Embornals | 3 | 20 |  | 60.00 |
| Flonjalls | 5 | 3 | 3 | 45.00 |
| Subtotal |  |  |  | 105.00 |
| Total |  |  |  | 105 |

### B02 MOVIMENT DE TERRES
Import: 1384.62

**E0305** m3 Excavació rases i pous, mitjans mecànics, cànon abocador
69 m3 × 14.88 = 1026.72

| Amidament | Uts. | Llarg | Ample | Alt | Parcial |
|---|---|---|---|---|---|
| Reixes embornal | 6 | 4 | 1 | 1 | 24.00 |
| Flonjalls | 5 | 3 | 3 |  | 45.00 |
| Subtotal |  |  |  |  | 69.00 |
| Total |  |  |  |  | 69 |

**E0341** u Cales per a localització serveis
5 u × 71.58 = 357.90

| Amidament | Uts. | Parcial |
|---|---|---|
| Serveis existents | 5 | 5.00 |
| Total |  | 5 |

### B03 FERMS I PAVIMENTS
Import: 71053.58

**E0632_** m² Fresat paviment asfàltic fins a 15 cm (Projectes reforç de ferm)
4250 m² × 4.53 = 19252.50
Fresat mecànic de paviment asfàltic fins una profunditat màxima de 15 cm amb fresadora de càrrega automàtica, inclòs encaixos laterals i finals, talls i entregues a tapes i reixes amb compressor, càrrega i transport de runes a l'abocador, cànon d'abocament i escombrat i neteja de la superfície fresada.

| Codi | Ut | Descripció | Rendiment | Preu | Import |
|---|---|---|---|---|---|
| O0101 | h | Cap de colla | 0.01 | 31.22 | 0.31 |
| O0110 | h | Peó | 0.026 | 24.49 | 0.64 |
| M0242 | h | Fresadora (maquinària; 23/07/1998) | 0.012 | 159.612 | 1.92 |
| M0212B | h | Camió de trabuc 16 m³ | 0.012 | 54.48 | 0.65 |
| M0220 | h | Escombradora autopropulsada | 0.012 | 50.58 | 0.61 |
| P1613 | u | Cànon d'abocador | 0.15 | 0.96 | 0.14 |
| %16130 | % | Despeses indirectes | 6 % | 4.27 | 0.26 |
|  |  | Total |  |  | 4.53 |

| Amidament | Llarg | Ample | Parcial |
|---|---|---|---|
| Calçada | 500 | 7.4 | 3700.00 |
| Encaixos | 200 |  | 200.00 |
| Rotonda | 350 |  | 350.00 |
| Subtotal |  |  | 4250.00 |
| Total |  |  | 4250 |

**E0602** t Paviment de MBC tipus AC16 surf S 35/50 GR
520.63 t × 69.44 = 36152.55
Paviment de mescla bituminosa en calent tipus formigó bituminós AC16 surf 35/50 S amb granulat granític per a capa de trànsit, estesa i compactada.

| Codi | Ut | Descripció | Rendiment | Preu | Import |
|---|---|---|---|---|---|
| O0101 | h | Cap de colla | 0.014 | 31.22 | 0.44 |
| O0110 | h | Peó | 0.063 | 24.49 | 1.54 |
| P04140 | t | M.B.C. tipus AC16 surf S en obra (material; 23/07/1998) | 1 | 61.2 | 61.20 |
| M0236 | h | Estenedora per a mescles (maquinària; 23/07/1998) | 0.009 | 84.792 | 0.76 |
| M0239 | h | Corró de llanda metàl·lica (maquinària; 23/07/1998) | 0.009 | 49.884 | 0.45 |
| M0237 | h | Piconadora de pneumàtics 15 tn | 0.009 | 74.832 | 0.67 |
| M0220 | h | Escombradora autopropulsada | 0.009 | 50.58 | 0.46 |
| M0213 | h | Camió cisterna de 8 m³ | 0.009 | 57.6 | 0.52 |
| vg | % | Despeses indirectes | 0.472 | 7.2 | 3.40 |
|  |  | Total |  |  | 69.44 |

| Amidament | Uts. | Parcial |
|---|---|---|
| Calçada | 453.25 | 453.25 |
| Encaixos | 24.5 | 24.50 |
| Rotonda | 42.875 | 42.88 |
| Subtotal |  | 520.63 |
| Total |  | 520.63 |

**E0612** m2 Reg d'adherència termoadherent C60B3 TER (dotació 0,5 kg/m2)
4250 m2 × 0.39 = 1657.50
Reg d'adherència amb emulsió bituminosa catiònica termoadherent tipus C60B3 TER (dotació 0,50 kg/m2), aplicada de forma uniforme, inclòs preparació de la superfície existent.

| Codi | Ut | Descripció | Rendiment | Preu | Import |
|---|---|---|---|---|---|
| O0102 | h | Oficial 1ª | 0.001 | 29.47 | 0.03 |
| O0110 | h | Peó | 0.001 | 24.49 | 0.02 |
| P0406 | kg | Emulsió bituminosa termoadherent C60B3 TER (material; 23/07/1998) | 0.4 | 0.516 | 0.21 |
| M0217 | h | Camió cisterna reg asfàltic | 0.001 | 60.823008 | 0.06 |
| M0220 | h | Escombradora autopropulsada | 0.001 | 50.58 | 0.05 |
| vg | % | Despeses indirectes | 0.003 | 7.2 | 0.02 |
|  |  | Total |  |  | 0.39 |

| Amidament | Llarg | Ample | Parcial |
|---|---|---|---|
| Calçada | 500 | 7.4 | 3700.00 |
| Encaixos | 200 |  | 200.00 |
| Rotonda | 350 |  | 350.00 |
| Subtotal |  |  | 4250.00 |
| Total |  |  | 4250 |

**E0630A** m² Saneig amb tot-ú i restitució de paviment amb M.B.C. tipus AC16 surf S (inclòs reblert i compactació tot-ú i reg)
100 m² × 56.84 = 5684.00
Restitució del paviment amb M.B.C. tipus AC16 surf S, estès i compactat fins un gruix de 8 cm i una amplada mínima d’1m, inclòs el tall i demolició de paviment de mescla bituminosa, amb mitjans mecànics, fins a una profunditat de 25 cm., saneig fins a 30cm del material existent sota la MB, el transport dels materials de runa a l'abocador, cànon d'abocament, aportació, estesa i compactació d'una capa de fins a 30cm de tot-ú al 98% del PM, el reg d'adherència amb emulsió bituminosa catiònica termoadherent tipus C60B3 TER (dotació 0,50 kg/m2), aplicada de forma uniforme, inclòs preparació de la superfície existent, la neteja de la superfície resultant i el segellat de la superfície acabada.

| Codi | Ut | Descripció | Rendiment | Preu | Import |
|---|---|---|---|---|---|
| O0101 | h | Cap de colla | 0.163 | 31.22 | 5.09 |
| O0102 | h | Oficial 1ª | 0.029 | 29.47 | 0.85 |
| O0110 | h | Peó | 0.549 | 24.49 | 13.45 |
| P0406 | kg | Emulsió bituminosa termoadherent C60B3 TER | 1.4 | 0.516 | 0.72 |
| M0217 | h | Camió cisterna reg asfàltic | 0.002 | 60.823008 | 0.12 |
| P04140 | t | M.B.C. tipus AC16 surf S en obra | 0.196 | 61.2 | 12.00 |
| M0236 | h | Estenedora per a mescles | 0.014 | 84.792 | 1.19 |
| M0239 | h | Corró de llanda metàl·lica | 0.014 | 49.884 | 0.70 |
| M0237 | h | Piconadora de pneumàtics 15 tn | 0.014 | 74.832 | 1.05 |
| M0213 | h | Camió cisterna de 8 m³ | 0.014 | 57.6 | 0.81 |
| M0211 | h | Corró de llança 650 kg | 0.075 | 11.5341192 | 0.87 |
| M0334 | h | Serra de disc | 0.1 | 14.4 | 1.44 |
| M0201 | h | Compressor aire gasoil 13,3 m³/h | 0.008 | 25.3058328 | 0.20 |
| M0204 | h | Pala carregadora pneumàtics | 0.01 | 69.9217344 | 0.70 |
| M0207 | h | Retroexcavadora 100 hp | 0.027 | 71.292 | 1.92 |
| M0207B | h | Retroexcavadora amb martell trencador | 0.028 | 82.668 | 2.31 |
| M0212B | h | Camió de trabuc 16 m³ | 0.03 | 54.48 | 1.63 |
| P03061 | m3 | Tot-u artificial SE>35 NP ZA20 ZA32 | 0.345 | 20.4 | 7.04 |
| P1601 | m3 | Aigua | 0.043 | 0.78 | 0.03 |
| P1613 | u | Cànon d'abocador | 1.56 | 0.96 | 1.50 |
| %1613 | % | Despeses indirectes | 6 % | 53.62 | 3.22 |
|  |  | Total |  |  | 56.84 |

| Amidament | Uts. | Parcial |
|---|---|---|
| Flonjalls | 100 | 100.00 |
| Total |  | 100 |

**E0631A** m² Saneig amb formigó i restitució de paviment amb M.B.C. tipus AC16 surf S (inclòs reblert formigó i reg)
100 m² × 76.28 = 7628.00
Restitució del paviment amb M.B.C. tipus AC16 surf S, estès i compactat fins un gruix de 8 cm i una amplada mínima d’1m, inclòs el tall i demolició de paviment de mescla bituminosa, amb mitjans mecànics, fins a una profunditat de 25 cm., saneig fins a 30cm del material existent sota la MB, el transport dels materials de runa a l'abocador, cànon d'abocament, aportació, estesa i reglejat d'una capa de formigó HM-20 de fins a 30cm, el reg d'emprimació amb emulsió bituminosa catiònica tipus C50BF4 IMP (dotació 1,50 kg/m2), aplicada de forma uniforme, inclòs preparació de la superfície existent, la neteja de la superfície resultant i el segellat de la superfície acabada.

| Codi | Ut | Descripció | Rendiment | Preu | Import |
|---|---|---|---|---|---|
| O0101 | h | Cap de colla | 0.178 | 31.22 | 5.56 |
| O0102 | h | Oficial 1ª | 0.049 | 29.47 | 1.44 |
| O0110 | h | Peó | 0.479 | 24.49 | 11.73 |
| P0412 | kg | Emulsió bituminosa tipus C50BF4 IMP (material; 23/07/1998) | 1.4 | 0.228 | 0.32 |
| M0217 | h | Camió cisterna reg asfàltic | 0.002 | 60.823008 | 0.12 |
| P04140 | t | M.B.C. tipus AC16 surf S en obra | 0.196 | 61.2 | 12.00 |
| M0236 | h | Estenedora per a mescles | 0.014 | 84.792 | 1.19 |
| M0239 | h | Corró de llanda metàl·lica | 0.014 | 49.884 | 0.70 |
| M0237 | h | Piconadora de pneumàtics 15 tn | 0.014 | 74.832 | 1.05 |
| M0213 | h | Camió cisterna de 8 m³ | 0.014 | 57.6 | 0.81 |
| M0211 | h | Corró de llança 650 kg | 0.025 | 11.5341192 | 0.29 |
| M0334 | h | Serra de disc | 0.1 | 14.4 | 1.44 |
| M0201 | h | Compressor aire gasoil 13,3 m³/h | 0.008 | 25.3058328 | 0.20 |
| M0204 | h | Pala carregadora pneumàtics | 0.01 | 69.9217344 | 0.70 |
| M0207 | h | Retroexcavadora 100 hp | 0.027 | 71.292 | 1.92 |
| M0207B | h | Retroexcavadora amb martell trencador | 0.028 | 82.668 | 2.31 |
| M0212B | h | Camió de trabuc 16 m³ | 0.03 | 54.48 | 1.63 |
| P1613 | u | Cànon d'abocador | 1.56 | 0.96 | 1.50 |
| M0240 | h | Regle vibratori (maquinària; 12/01/2009) | 0.05 | 5.501268 | 0.28 |
| P0503 | m3 | Formigó HM-20 posat a l'obra | 0.333 | 80.4 | 26.77 |
| %1613 | % | Despeses indirectes | 6 % | 71.96 | 4.32 |
|  |  | Total |  |  | 76.28 |

| Amidament | Uts. | Parcial |
|---|---|---|
| Flonjalls | 100 | 100.00 |
| Total |  | 100 |

**E0603B** t Paviment de MBC tipus D8, àrid granític (reductors)
9.19 t × 47 = 431.93
Paviment de M.B.C. tipus D8 amb àrid granític, estesa i compactada al 97 % del'assaig marshall.

| Codi | Ut | Descripció | Rendiment | Preu | Import |
|---|---|---|---|---|---|
| O0101 | h | Cap de colla | 0.014 | 31.22 | 0.44 |
| O0110 | h | Peó | 0.063 | 24.49 | 1.54 |
| P0414B | t | M.B.C. tipus D8 amb àrid granític en obra (material; 02/09/2009) | 1 | 39.5 | 39.50 |
| M0236 | h | Estenedora per a mescles | 0.009 | 84.792 | 0.76 |
| M0239 | h | Corró de llanda metàl·lica | 0.009 | 49.884 | 0.45 |
| M0237 | h | Piconadora de pneumàtics 15 tn | 0.009 | 74.832 | 0.67 |
| M0220 | h | Escombradora autopropulsada | 0.009 | 50.58 | 0.46 |
| M0213 | h | Camió cisterna de 8 m³ | 0.009 | 57.6 | 0.52 |
| %1613 | % | Despeses indirectes | 6 % | 44.34 | 2.66 |
|  |  | Total |  |  | 47 |

| Amidament | Uts. | Parcial |
|---|---|---|
| Pas elevat de vianants: |  |  |
| plataforma | 7.35 | 7.35 |
| rampes | 1.8375 | 1.84 |
| Subtotal |  | 9.19 |
| Total |  | 9.19 |

**E0601A** m3 Base granular localitzada de tot-u artificial (ample<2 m), amb mitjans mecànics
7.2 m3 × 34.32 = 247.10

| Amidament | Uts. | Llarg | Ample | Alt | Parcial |
|---|---|---|---|---|---|
| Rasa reixes transversals | 3 | 8 | 1 | 0.3 | 7.20 |
| Total |  |  |  |  | 7.2 |

### B04 DRENATGES, SANEJAMENT I SERVEIS
Import: 18992.65

**GD53U020** m Neteja pas salvacunetes i clavegueres de d< 1 m
24 m × 20.25 = 486.00

| Amidament | Uts. | Llarg | Parcial |
|---|---|---|---|
| Reixes transversals | 3 | 8 | 24.00 |
| Total |  |  | 24 |

**E0821** u Recreixement i anivellació pericó o bunera
7 u × 78.15 = 547.05

| Amidament | Uts. | Parcial |
|---|---|---|
| Pous de registre existents | 7 | 7.00 |
| Total |  | 7 |

**E0502** m3 Formigó HM-20 fonaments
7.19 m3 × 95.31 = 685.28

| Amidament | Uts. | Llarg | Ample | Alt | Parcial |
|---|---|---|---|---|---|
| Formigonat tub reixa transversal | 3 | 6.4 | 0.5 | 1 | 9.60 |
| tub | -3 | 6.4 | 0.04 | 3.14 | -2.41 |
| Subtotal |  |  |  |  | 7.19 |
| Total |  |  |  |  | 7.19 |

**E0825Z2** u Embornal amb reixa talla-aigües de fosa 985x495x70 mm D-400 reaprofitada
21 u × 469.08 = 9850.68
Embornal amb reixa talla-aigües de fosa 985x495x70 mm i bastiment reaprofitats, col·locat sobre caixa correguda, amb parets de 15cm de formigó HA-25, bastiment, reixa de fosa ductil, amb certificació AENOR, classe D400. Inclou tall de paviment, demolició, excavació i retirada del material, encofrat, acer, formigó, totalment acabai i connectat a la xarxa en servei.

| Codi | Ut | Descripció | Rendiment | Preu | Import |
|---|---|---|---|---|---|
| O0101 | h | Cap de colla | 1 | 31.22 | 31.220 |
| O0102 | h | Oficial 1ª | 1.3 | 29.47 | 38.311 |
| O0110 | h | Peó | 1.5 | 24.49 | 36.735 |
| E0334 | m | Tall serra disc paviment mescles bituminoses, formigó o panot, fins 25 cm | 2.05 | 2.37 | 4.859 |
| M0207 | h | Retroexcavadora 100 hp | 0.7 | 71.292 | 49.904 |
| M0207B | h | Retroexcavadora amb martell trencador | 0.4 | 82.668 | 33.067 |
| E0505 | m3 | Formigó HA-25 fonaments i soleres | 0.49 | 99.04 | 48.530 |
| M0212B | h | Camió de trabuc 16 m³ | 0.4 | 54.48 | 21.792 |
| P1609 | m3 | Excavació de terres | 0.8 | 13.344 | 10.675 |
| E0515 | m2 | Encofrat de fusta per a fonaments i/o formigó ocult | 4 | 30.55 | 122.200 |
| E0517 | kg | Acer especial B-500S de límit elàstic 500 N/mm2 en barres corrugades | 25.54 | 1.48 | 37.799 |
| E0108 | m3 | Morter de ciment elaborat a l'obra | 0.1 | 64.75 | 6.475 |
| P1613 | u | Cànon d'abocador | 1 | 0.96 | 0.960 |
| %1613 | % | Despeses indirectes | 6 % | 442.527 | 26.552 |
|  |  | Total |  |  | 469.08 |

| Amidament | Uts. | Parcial |
|---|---|---|
| Reixes transversals existents | 21 | 21.00 |
| Total |  | 21 |

**E0825Z1** u Embornal amb reixa talla-aigües de fosa 985x495x70 mm D-400
6 u × 636.98 = 3821.88
Embornal amb reixa talla-aigües de fosa 985x495x70 mm i bastiment, col·locat sobre caixa correguda, amb parets de 15cm de formigó HA-25, bastiment, reixa de fosa ductil, amb certificació AENOR, classe D400. Inclou tall de paviment, demolició, excavació i retirada del material, encofrat, acer, formigó, totalment acabai i connectat a la xarxa en servei.

| Codi | Ut | Descripció | Rendiment | Preu | Import |
|---|---|---|---|---|---|
| O0101 | h | Cap de colla | 1 | 31.22 | 31.220 |
| O0102 | h | Oficial 1ª | 1.3 | 29.47 | 38.311 |
| O0110 | h | Peó | 1.5 | 24.49 | 36.735 |
| E0334 | m | Tall serra disc paviment mescles bituminoses, formigó o panot, fins 25 cm | 2.05 | 2.37 | 4.859 |
| M0207 | h | Retroexcavadora 100 hp | 0.7 | 71.292 | 49.904 |
| M0207B | h | Retroexcavadora amb martell trencador | 0.4 | 82.668 | 33.067 |
| E0505 | m3 | Formigó HA-25 fonaments i soleres | 0.49 | 99.04 | 48.530 |
| M0212B | h | Camió de trabuc 16 m³ | 0.4 | 54.48 | 21.792 |
| P1609 | m3 | Excavació de terres | 0.8 | 13.344 | 10.675 |
| E0515 | m2 | Encofrat de fusta per a fonaments i/o formigó ocult | 4 | 30.55 | 122.200 |
| E0517 | kg | Acer especial B-500S de límit elàstic 500 N/mm2 en barres corrugades | 25.54 | 1.48 | 37.799 |
| P0617 | u | Reixa i bastiment 973x490x70 mm D-400 | 1 | 158.4 | 158.400 |
| E0108 | m3 | Morter de ciment elaborat a l'obra | 0.1 | 64.75 | 6.475 |
| P1613 | u | Cànon d'abocador | 1 | 0.96 | 0.960 |
| %1613 | % | Despeses indirectes | 6 % | 600.927 | 36.056 |
|  |  | Total |  |  | 636.98 |

| Amidament | Uts. | Parcial |
|---|---|---|
| Noves reixes | 6 | 6.00 |
| Total |  | 6 |

**E0820A7** u Embornal amb reixa fosa grisa 700x360x50 mm.
2 u × 272.04 = 544.08
Embornal amb reixa de fosa grisa de 700x360x50 mm. i bastiment D-400, totalment acabada.

| Codi | Ut | Descripció | Rendiment | Preu | Import |
|---|---|---|---|---|---|
| O0101 | h | Cap de colla | 0.1 | 31.22 | 3.12 |
| O0102 | h | Oficial 1ª | 1 | 29.47 | 29.47 |
| O0110 | h | Peó | 1 | 24.49 | 24.49 |
| P1609 | m3 | Excavació de terres | 0.9 | 13.344 | 12.01 |
| E0109 | m2 | Encofrat de fusta per a fonaments i formigó ocult, col.locat. (23/07/1998) | 1.87 | 40.392 | 75.53 |
| E0502 | m3 | Formigó HM-20 fonaments | 0.25 | 95.31 | 23.83 |
| P06201 | u | Reixa i bastiment 730x285x70 mm D-400 (material; 05/08/2022) | 1 | 88.19 | 88.19 |
| %16130 | % | Despeses indirectes | 6 % | 256.64 | 15.40 |
|  |  | Total |  |  | 272.04 |

| Amidament | Uts. | Parcial |
|---|---|---|
| Pas elevat de vianants | 2 | 2.00 |
| Total |  | 2 |

**E0836A** u Connexió d'embornal a col·lector general
6 u × 274.46 = 1646.76
Connexió d'embornal a col·lector general amb tub de pp corrugat de D.250mm, inclou perforació i junta de conexió, accessoris, excavació i replé de rasa, retirada de terres sobrants a l'abocador, protecció de tub, totalment acabat.

| Codi | Ut | Descripció | Rendiment | Preu | Import |
|---|---|---|---|---|---|
| O0102 | h | Oficial 1ª | 2 | 29.47 | 58.94 |
| O0110 | h | Peó | 2 | 24.49 | 48.98 |
| P0504 | m3 | Formigó HM-20 posat a l'obra (material; 05/08/2022) | 0.4 | 80.4 | 32.16 |
| M0225 | h | Vibrador | 0.04 | 2.51 | 0.10 |
| E0873 | m | Tub de PP corrugat doble capa Ø250 mm | 2 | 20.94 | 41.88 |
| E0515 | m2 | Encofrat de fusta per a fonaments i/o formigó ocult | 2.2 | 30.55 | 67.21 |
| P%1615 | % | Part proporcional accessoris | 30 % | 32.16 | 9.65 |
| %1613 | % | Despeses indirectes | 6 % | 258.92 | 15.54 |
|  |  | Total |  |  | 274.46 |

| Amidament | Uts. | Parcial |
|---|---|---|
| Reixes talla-aigües longitudinals | 4 | 4.00 |
| Embornals pas elevat de vianants | 2 | 2.00 |
| Subtotal |  | 6.00 |
| Total |  | 6 |

**E0875** m Tub de PP corrugat doble capa Ø400 mm
28 m × 30.98 = 867.44
Tub de PP corrugat doble capa de 400 mm. de diàmetre nominal i SN 8 kN/m2, inclòs pp de peces especials i accessoris, col·locat.

| Codi | Ut | Descripció | Rendiment | Preu | Import |
|---|---|---|---|---|---|
| O0101 | h | Cap de colla | 0.03 | 31.22 | 0.94 |
| O0102 | h | Oficial 1ª | 0.16 | 29.47 | 4.72 |
| O0110 | h | Peó | 0.16 | 24.49 | 3.92 |
| P1242 | m | Tub de pp DN400 mm., SN 8 kN/m2 | 1 | 15.18 | 15.18 |
| P%1615 | % | Part proporcional accessoris | 30 % | 15.18 | 4.55 |
| vg | % | Despeses indirectes | 0.23 | 7.2 | 1.66 |
|  |  | Total |  |  | 30.98 |

| Amidament | Uts. | Llarg | Parcial |
|---|---|---|---|
| Connexions embornals | 8 | 3.5 | 28.00 |
| Total |  |  | 28 |

**E0872** m Tub de PP corrugat doble capa Ø200 mm
28 m × 19.41 = 543.48
Tub de PP corrugat doble capa de 200 mm. de diàmetre nominal i SN 8 kN/m2, inclòs pp de peces especials i accessoris, col·locat.

| Codi | Ut | Descripció | Rendiment | Preu | Import |
|---|---|---|---|---|---|
| O0101 | h | Cap de colla | 0.05 | 31.22 | 1.56 |
| O0102 | h | Oficial 1ª | 0.1 | 29.47 | 2.95 |
| O0110 | h | Peó | 0.1 | 24.49 | 2.45 |
| P1237 | m | Tub de pp DN200 mm., SN 8 kN/m2 (material; 01/04/2009) | 1 | 8.7823944 | 8.78 |
| P%1615 | % | Part proporcional accessoris | 30 % | 8.78 | 2.63 |
| vg | % | Despeses indirectes | 0.143 | 7.2 | 1.03 |
|  |  | Total |  |  | 19.41 |

| Amidament | Uts. | Llarg | Parcial |
|---|---|---|---|
| Connexions embornals | 8 | 3.5 | 28.00 |
| Total |  |  | 28 |

### B05 PROTECCIONS I SENYALITZACIÓ
Import: 32554.8

#### B05.01 SENYALITZACIÓ VERTICAL
Import: 3245.96

**E0215** u Desmuntatge de senyal de trànsit i demolició ancoratges
10 u × 19.46 = 194.60

| Amidament | Uts. | Parcial |
|---|---|---|
| Senyals de codi, fites, panells direccionals | 2 | 2.00 |
| Separadors de carril | 4 | 4.00 |
| Coixí berlinés | 4 | 4.00 |
| Subtotal |  | 10.00 |
| Total |  | 10 |

**E07311** u Trasllat de senyal existent
2 u × 39.79 = 79.58

| Amidament | Uts. | Parcial |
|---|---|---|
| previsió | 2 | 2.00 |
| Total |  | 2 |

**E0729** u Fonamentació de senyals
10 u × 37.18 = 371.80

| Amidament | Uts. | Parcial |
|---|---|---|
| Senyals noves | 10 | 10.00 |
| Total |  | 10 |

**E0739** m Suport rectangular d'acer galvanitzat de 100x50x3 mm.
34.2 m × 30.27 = 1035.23

| Amidament | Uts. | Llarg | Parcial |
|---|---|---|---|
| Senyals de codi | 6 | 3.5 | 21.00 |
| Senyals codi dobles | 2 | 4.1 | 8.20 |
| Fites km | 2 | 2.5 | 5.00 |
| Subtotal |  |  | 34.20 |
| Total |  |  | 34.2 |

**E0711** u Placa reflectora circular Ø60 cm, nivell 2 HIP
4 u × 107.02 = 428.08

| Amidament | Uts. | Parcial |
|---|---|---|
| R-301 | 2 | 2.00 |
| R-302 | 1 | 1.00 |
| R-303 | 1 | 1.00 |
| Subtotal |  | 4.00 |
| Total |  | 4 |

**E0709** u Placa reflectora triangular L=90 cm., nivell 2 HIP
2 u × 114.21 = 228.42

| Amidament | Uts. | Parcial |
|---|---|---|
| P-15a | 2 | 2.00 |
| Total |  | 2 |

**E0713** u Placa reflectora octogonal 60 cm. doble apotema, nivell 2 HIP
1 u × 127.94 = 127.94

| Amidament | Uts. | Parcial |
|---|---|---|
| R-2 | 1 | 1.00 |
| Total |  | 1 |

**E0715** u Placa reflectora quadrada de 60 cm. costat, nivell 2 HIP
3 u × 93.59 = 280.77
Placa reflectora quadrada de 60 cm. de costat, per a senyals de trànsit, nivell 2 HIP, inclòs ancoratges i cargoleria.

| Codi | Ut | Descripció | Rendiment | Preu | Import |
|---|---|---|---|---|---|
| O0102 | h | Oficial 1ª | 0.175 | 29.47 | 5.16 |
| O0110 | h | Peó | 0.2 | 24.49 | 4.90 |
| P1408 | u | Placa infor. refl. 60x60 cm. (material; 12/01/2009) | 1 | 78.3281664 | 78.33 |
| vg | % | Despeses indirectes | 0.722 | 7.2 | 5.20 |
|  |  | Total |  |  | 93.59 |

| Amidament | Uts. | Parcial |
|---|---|---|
| S-13 | 3 | 3.00 |
| Total |  | 3 |

**E0723** u Fita quilomètrica amb placa reflectora de 40x60 cm, nivell 2 HIP
2 u × 249.77 = 499.54

| Amidament | Uts. | Parcial |
|---|---|---|
| Fites km | 2 | 2.00 |
| Total |  | 2 |

#### B05.02 SENYALITZACIÓ HORITZONTAL
Import: 28207.64

**E0704** m Premarcatge de marca viària longitudinal
2000 m × 0.19 = 380.00

| Amidament | Uts. | Llarg | Parcial |
|---|---|---|---|
| Doble Eix (mitjana) | 2 | 500 | 1000.00 |
| Vorals | 2 | 500 | 1000.00 |
| Subtotal |  |  | 2000.00 |
| Total |  |  | 2000 |

**E0705** m Marca viària longitudinal 10 cm. amplada, pintura acrílica
2000 m × 0.51 = 1020.00

| Amidament | Uts. | Llarg | Parcial |
|---|---|---|---|
| Eix (mitjana doble linea) | 2 | 500 | 1000.00 |
| Vorals | 2 | 500 | 1000.00 |
| Subtotal |  |  | 2000.00 |
| Total |  |  | 2000 |

**E0732** m Marca viària transversal 40 cm. amplada, pintura blanca
21 m × 1.74 = 36.54

| Amidament | Uts. | Llarg | Parcial |
|---|---|---|---|
|  | 6 | 3.5 | 21.00 |
| Total |  |  | 21 |

**E07081** m2 Marca viària transversal, fletxes, inscripcions i zebrats, pintura acrílica
754.1 m2 × 27.06 = 20405.95

| Amidament | Uts. | Llarg | Ample | Alt | Parcial |
|---|---|---|---|---|---|
| accés T-320 (illetes) |  | 100 |  |  | 100.00 |
| pas de vianants elevat |  |  |  |  |  |
| color vermell | 0.5 | 7.4 | 4.5 |  | 16.65 |
| color blanc | 0.5 | 7.4 | 4.5 |  | 16.65 |
| pas de vianants |  |  |  |  |  |
| color blanc | 1 | 8 | 4.5 | 0.5 | 18.00 |
| illeta mitjana |  | 500 |  |  | 500.00 |
| Pas elevat: |  |  |  |  |  |
| vermell | 4 | 4.5 |  |  | 18.00 |
| blanc | 4 | 6 | 2.25 |  | 54.00 |
| Esquena d'ase: |  |  |  |  |  |
| vermell | 4 | 3.5 |  |  | 14.00 |
| blanc | 4 | 6 | 0.7 |  | 16.80 |
| Subtotal |  |  |  |  | 754.10 |
| Total |  |  |  |  | 754.1 |

**E07083** m2 Pintura en paviments de color a determinar i retrorreflectant
500 m2 × 10.54 = 5270.00
Pintat sobre paviment bituminós o de formigó amb pintura acrílica de color a determinar per la Direcció d'Obra amb microesferes de vidre, aplicada amb màquina d'accionament manual, totalment acabada.

| Codi | Ut | Descripció | Rendiment | Preu | Import |
|---|---|---|---|---|---|
| O0101 | h | Cap de colla | 0.04 | 31.22 | 1.25 |
| O0110 | h | Peó | 0.2 | 24.49 | 4.90 |
| P14223 | kg | Pintura color (material; 10/07/2006) | 1 | 2.904 | 2.90 |
| M0220 | h | Escombradora autopropulsada | 0.002 | 50.58 | 0.10 |
| M0224 | h | Màquina pintura bandes autop. | 0.02 | 49.882284 | 1.00 |
| vg | % | Despeses indirectes | 0.054 | 7.2 | 0.39 |
|  |  | Total |  |  | 10.54 |

| Amidament | Llarg | Ample | Parcial |
|---|---|---|---|
| Mitjana | 500 | 1 | 500.00 |
| Total |  |  | 500 |

**E0787** m2 Eliminació marques viàries sobre paviment amb qualsevol procediment
73.5 m2 × 14.9 = 1095.15
Eliminació de les marques viàries sobre paviment amb qualsevol dels següents procediments a determinar per la Direcció d'Obra: aigua a presió, projecció d'abrasius o fresat, mitjançant utilització de sistemes fixos rotatoris o flotants horitzontals.

| Codi | Ut | Descripció | Rendiment | Preu | Import |
|---|---|---|---|---|---|
| O0101 | h | Cap de colla | 0.01 | 31.22 | 0.31 |
| O0102 | h | Oficial 1ª | 0.05 | 29.47 | 1.47 |
| O0110 | h | Peó | 0.1 | 24.49 | 2.45 |
| M0242 | h | Fresadora | 0.052 | 159.612 | 8.30 |
| %1616 | % | Eines i mitjans auxiliars (02/09/2009) | 5 % | 12.53 | 0.63 |
| vg | % | Despeses indirectes | 0.241 | 7.2 | 1.74 |
|  |  | Total |  |  | 14.9 |

| Amidament | Uts. | Llarg | Ample | Parcial |
|---|---|---|---|---|
| Previsió | 1 | 490 | 0.15 | 73.50 |
| Total |  |  |  | 73.5 |

#### B05.03 ABALISAMENT
Import: 1101.2

**E0780** u Balisa cilíndrica H-75, nivell 2 HI , h=75cm
10 u × 47.99 = 479.90
Balisa cilíndrica tipus H-75, nivell 2 HI , 75 cm d'alçada , fabricada en polietilè amb memòria de forma i alta resistència a cops de vehicles a baixa i alta velocitat; amb dues bandes reflectants de nivell 2 de retrorreflectància de 100 mm d'amplada, totalment col·locada

| Codi | Ut | Descripció | Rendiment | Preu | Import |
|---|---|---|---|---|---|
| O0102 | h | Oficial 1ª | 0.3 | 29.47 | 8.84 |
| O0110 | h | Peó | 0.3 | 24.49 | 7.35 |
| P14770 | u | Balisa cilíndrica H-75, alçada 75 cm, nivell reflectant 3 (material; 23/07/1998) | 1 | 25.2 | 25.20 |
| M0214 | h | Camió grua 12 tn | 0.08 | 50.484 | 4.04 |
| vg | % | Despeses indirectes | 0.355 | 7.2 | 2.56 |
|  |  | Total |  |  | 47.99 |

| Amidament | Uts. | Parcial |
|---|---|---|
| Reposició balises existents | 10 | 10.00 |
| Total |  | 10 |

**E07812** u Pilona flexible d'alta resisitència de Ø100 element delimitador
10 u × 62.13 = 621.30
Subministrament i instal·lació de pilona flexible d'alta resistència de 100 mm de diàmetre tipus KRL (R10) o equivalent, de color negre o a determinar per la Direcció d'Obra amb argollat reflectant, de cautxú 100% reciclat, inclòs tots els elements de fixació, ancoratges, medis i materials auxiliars, totalment col·locat.

| Codi | Ut | Descripció | Rendiment | Preu | Import |
|---|---|---|---|---|---|
| M0214 | h | Camió grua 12 tn | 0.04 | 50.484 | 2.02 |
| O0110 | h | Peó | 0.3 | 24.49 | 7.35 |
| O0102 | h | Oficial 1ª | 0.15 | 29.47 | 4.42 |
| P14773 | u | Pilona tubular flexible Ø100 mm., h=1000 mm amb banda reflectant, color negre (material; 23/07/1998) | 1 | 40.8 | 40.80 |
| P0503 | m3 | Formigó HM-20 posat a l'obra | 0.05 | 80.4 | 4.02 |
| %16130 | % | Despeses indirectes | 6 % | 58.61 | 3.52 |
|  |  | Total |  |  | 62.13 |

| Amidament | Uts. | Parcial |
|---|---|---|
| Reposició pilones existents | 10 | 10.00 |
| Total |  | 10 |

## 03 T-3126 Capçanes als Guiamets
Import: 271334.38

### C01 DEMOLICIONS I ENDERROCS
Import: 7871.1

**E0334** m Tall serra disc paviment mescles bituminoses, formigó o panot, fins 25 cm
1715 m × 2.37 = 4064.55

| Amidament | Uts. | Llarg | Parcial |
|---|---|---|---|
| Recuperació de secció: |  |  |  |
| PK 0+365 a 0+465 ME |  | 100 | 100.00 |
| PK 0+590 a 0+720 MD - berma |  | 130 | 130.00 |
| PK 0+820 a 0+920 MD - berma |  | 100 | 100.00 |
| PK 0+940 a 1+010 ME |  | 75 | 75.00 |
| PK 1+270 a 1+455 MD |  | 185 | 185.00 |
| PK 1+455 a 1+980 MD |  | 525 | 525.00 |
| PK 1+980 a 2+220 MD |  | 240 | 240.00 |
| Cuneta transitable: |  |  |  |
| PK 0+320 MD |  | 30 | 30.00 |
| PK 0+480 a 0+590 MD |  | 110 | 110.00 |
| Tram 1 (PK 1+010 a 1+150) |  | 140 | 140.00 |
| Flonjalls: | 4 | 20 | 80.00 |
| Subtotal |  |  | 1715.00 |
| Total |  |  | 1715 |

**E0213** m2 Demolició paviment de mescla bituminosa, mitjans mecànics, fondària 25 cm
100 m2 × 4.46 = 446.00

| Amidament | Uts. | Llarg | Ample | Alt | Parcial |
|---|---|---|---|---|---|
| Flonjalls | 4 | 5 | 5 | 1 | 100.00 |
| Total |  |  |  |  | 100 |

**E02110** m2 Demolició de paviment de formigó, transport abocador
50 m2 × 6 = 300.00

| Amidament | Llarg | Parcial |
|---|---|---|
| Accessos i rases de serveis | 50 | 50.00 |
| Total |  | 50 |

**E02111** m2 Demolició de cuneta de formigó, transport abocador
50 m2 × 5.81 = 290.50

| Amidament | Llarg | Parcial |
|---|---|---|
| Cunetes i bermes existents | 50 | 50.00 |
| Total |  | 50 |

**E0206** m3 Enderroc estructures de pedra, inclòs transport a abocador
22.5 m3 × 37.71 = 848.48
Enderroc d'estructures de pedra, inclòs transport a l'abocador, cànon i condicionament del mateix.

| Codi | Ut | Descripció | Rendiment | Preu | Import |
|---|---|---|---|---|---|
| O0102 | h | Oficial 1ª | 0.05 | 29.47 | 1.47 |
| O0110 | h | Peó | 0.4 | 24.49 | 9.80 |
| M0207B | h | Retroexcavadora amb martell trencador | 0.2 | 82.668 | 16.53 |
| M0212B | h | Camió de trabuc 16 m³ | 0.125 | 54.48 | 6.81 |
| P1613 | u | Cànon d'abocador | 1.2 | 0.96 | 1.15 |
| vg | % | Despeses indirectes | 0.271 | 7.2 | 1.95 |
|  |  | Total |  |  | 37.71 |

| Amidament | Llarg | Ample | Alt | Parcial |
|---|---|---|---|---|
| Mur PK 0+410 MD | 10 | 1.5 | 1.5 | 22.50 |
| Total |  |  |  | 22.5 |

**E0207** m3 Enderroc estructures de maó, inclòs transport a abocador
9.45 m3 × 33.14 = 313.17
Enderroc d'estructures de maó, inclòs transport a l'abocador, cànon i condicionament del mateix.

| Codi | Ut | Descripció | Rendiment | Preu | Import |
|---|---|---|---|---|---|
| O0102 | h | Oficial 1ª | 0.04 | 29.47 | 1.18 |
| O0110 | h | Peó | 0.37 | 24.49 | 9.06 |
| M0207B | h | Retroexcavadora amb martell trencador | 0.16 | 82.668 | 13.23 |
| M0212B | h | Camió de trabuc 16 m³ | 0.125 | 54.48 | 6.81 |
| P1613 | u | Cànon d'abocador | 1.2 | 0.96 | 1.15 |
| vg | % | Despeses indirectes | 0.237 | 7.2 | 1.71 |
|  |  | Total |  |  | 33.14 |

| Amidament | Llarg | Ample | Alt | Parcial |
|---|---|---|---|---|
| Mur PK 0+080 MD | 35 | 0.15 | 1.8 | 9.45 |
| Total |  |  |  | 9.45 |

**E02085** m3 Enderroc estructures formigó armat, inclòs transport a abocador
20 m3 × 57.62 = 1152.40

| Amidament | Uts. | Parcial |
|---|---|---|
| Arquetes o elements de drenatge | 20 | 20.00 |
| Total |  | 20 |

**E0223** m Demolició de col·lector existent de fins a 800 mm de diàmetre
50 m × 9.12 = 456.00

| Amidament | Uts. | Llarg | Parcial |
|---|---|---|---|
| Passos salvacunetes | 10 | 5 | 50.00 |
| Total |  |  | 50 |

### C02 MOVIMENT DE TERRES
Import: 18814.32

**E03132** m2 Esbrossada i tala de vegetació en qualsevol tipus de terreny
4380 m2 × 0.85 = 3723.00

| Amidament | Uts. | Llarg | Ample | Parcial |
|---|---|---|---|---|
| Marges (1m a cada costat) | 2 | 2190 | 1 | 4380.00 |
| Total |  |  |  | 4380 |

**E0314** m3 Excavació de terra vegetal, càrrega i transport.
64.91 m3 × 4.32 = 280.41

| Amidament | Llarg | Parcial |
|---|---|---|
| Talussos: (taules) |  |  |
| Tram 1 (PK 1+010 a 1150) | 64.91 | 64.91 |
| Subtotal |  | 64.91 |
| Total |  | 64.91 |

**E0305** m3 Excavació rases i pous, mitjans mecànics, cànon abocador
740.9 m3 × 14.88 = 11024.59

| Amidament | Uts. | Llarg | Ample | Alt | Parcial |
|---|---|---|---|---|---|
| Recuperació de secció: |  |  |  |  |  |
| PK 0+365 a 0+465 ME |  | 100 | 1 | 0.4 | 40.00 |
| PK 0+590 a 0+720 MD - berma |  | 130 | 1 | 0.4 | 52.00 |
| PK 0+820 a 0+920 MD - berma |  | 100 | 1 | 0.4 | 40.00 |
| PK 0+940 a 1+010 ME |  | 75 | 1 | 0.4 | 30.00 |
| PK 1+270 a 1+455 MD |  | 185 | 1 | 0.4 | 74.00 |
| PK 1+455 a 1+980 MD |  | 525 | 1 | 0.4 | 210.00 |
| PK 1+980 a 2+220 MD |  | 240 | 1 | 0.4 | 96.00 |
| Cuneta transitable: |  |  |  |  |  |
| PK 0+320 MD |  | 30 | 1.5 | 0.4 | 18.00 |
| PK 0+480 a 0+590 MD |  | 110 | 1.5 | 0.4 | 66.00 |
| Tram 1 (PK 1+010 a 1+150) |  | 14.9 |  |  | 14.90 |
| Flonjalls: | 4 | 5 | 5 | 1 | 100.00 |
| Subtotal |  |  |  |  | 740.90 |
| Total |  |  |  |  | 740.9 |

**E0301** m3 Excavació en desmunt en qualsevol tipus de terreny, abocador i condicionament (10% roca)
3.75 m3 × 4.12 = 15.45
Excavació en desmunt en qualsevol tipus de terreny, amb càrrega i transport a l'interior d'obra o abocador controlat inclòs canon d'abocador i condicionament del mateix.

| Codi | Ut | Descripció | Rendiment | Preu | Import |
|---|---|---|---|---|---|
| O0101 | h | Cap de colla | 0.008 | 31.22 | 0.25 |
| O0110 | h | Peó | 0.016 | 24.49 | 0.39 |
| M0207 | h | Retroexcavadora 100 hp | 0.012 | 71.292 | 0.86 |
| M0212B | h | Camió de trabuc 16 m³ | 0.012 | 54.48 | 0.65 |
| P1613 | u | Cànon d'abocador | 1.2 | 0.96 | 1.15 |
| P1615 | u | Condicionament de l'abocador | 1 | 0.6 | 0.60 |
| vg | % | Despeses indirectes | 0.031 | 7.2 | 0.22 |
|  |  | Total |  |  | 4.12 |

| Amidament | Llarg | Ample | Alt | Parcial |
|---|---|---|---|---|
| PK 0+510 ME - desmunt | 15 | 0.5 | 0.5 | 3.75 |
| Total |  |  |  | 3.75 |

**E0304** m3 Excavació en desmunt en qualsevol tipus de terreny, abocador i condicionament (90% roca)
75 m3 × 11.12 = 834.00
Excavació en desmunt en qualsevol tipus de terreny, amb càrrega i transport a l'interior d'obra o abocador controlat inclòs canon d'abocador i condicionament del mateix.

| Codi | Ut | Descripció | Rendiment | Preu | Import |
|---|---|---|---|---|---|
| O0101 | h | Cap de colla | 0.02 | 31.22 | 0.62 |
| O0110 | h | Peó | 0.045 | 24.49 | 1.10 |
| P1603 | pp | Sistema detonació no elèctric | 0.024 | 5.484 | 0.13 |
| M0275 | h | Maquinària perforació | 0.045 | 16.9859376 | 0.76 |
| M0207B | h | Retroexcavadora amb martell trencador | 0.045 | 82.668 | 3.72 |
| M0212B | h | Camió de trabuc 16 m³ | 0.045 | 54.48 | 2.45 |
| P1613 | u | Cànon d'abocador | 1.2 | 0.96 | 1.15 |
| P1615 | u | Condicionament de l'abocador | 1 | 0.6 | 0.60 |
| vg | % | Despeses indirectes | 0.082 | 7.2 | 0.59 |
|  |  | Total |  |  | 11.12 |

| Amidament | Llarg | Ample | Alt | Parcial |
|---|---|---|---|---|
| PK 0+435 ME - paret de roca | 25 | 1.5 | 2 | 75.00 |
| Total |  |  |  | 75 |

**E0344** m2 Repàs i piconatge de la base del terraplè i del fons de la caixa i base terraple
1954.9 m2 × 0.77 = 1505.27

| Amidament | Uts. | Llarg | Ample | Parcial |
|---|---|---|---|---|
| Recuperació de secció: |  |  |  |  |
| PK 0+365 a 0+465 ME |  | 100 | 1 | 100.00 |
| PK 0+590 a 0+720 MD - berma |  | 130 | 1 | 130.00 |
| PK 0+820 a 0+920 MD - berma |  | 100 | 1 | 100.00 |
| PK 0+940 a 1+010 ME |  | 75 | 1 | 75.00 |
| PK 1+270 a 1+455 MD |  | 185 | 1 | 185.00 |
| PK 1+455 a 1+980 MD |  | 525 | 1 | 525.00 |
| PK 1+980 a 2+220 MD |  | 240 | 1 | 240.00 |
| Cuneta transitable: |  |  |  |  |
| PK 0+320 MD |  | 30 | 1.5 | 45.00 |
| PK 0+480 a 0+590 MD |  | 110 | 1.5 | 165.00 |
| Tram 1 (PK 1+010 a 1+150) |  | 14.9 |  | 14.90 |
| Flonjalls: | 4 | 5 | 5 | 100.00 |
| PK 1+050 - revolt peraltat escarificat |  | 50 | 5.5 | 275.00 |
| Subtotal |  |  |  | 1954.90 |
| Total |  |  |  | 1954.9 |

**E0341** u Cales per a localització serveis
20 u × 71.58 = 1431.60

| Amidament | Uts. | Parcial |
|---|---|---|
| Serveis existents | 20 | 20.00 |
| Total |  | 20 |

### C03 ESTRUCTURES
Import: 26257.13

**E0501** m3 Formigó HL-150 solera neteja
2.5 m3 × 84.95 = 212.38

| Amidament | Llarg | Ample | Alt | Parcial |
|---|---|---|---|---|
| PK 0+515 MD - base escullera | 25 | 1 | 0.1 | 2.50 |
| Total |  |  |  | 2.5 |

**E0410** t Escullera amb blocs pedra granítica <400 kg
240 t × 29.68 = 7123.20
Escullera amb blocs de pedra granítica de 400 kg com a màxim, col·locats amb pala carregadora, inclòs càrrega i transport.

| Codi | Ut | Descripció | Rendiment | Preu | Import |
|---|---|---|---|---|---|
| O0101 | h | Cap de colla | 0.01 | 31.22 | 0.31 |
| O0102 | h | Oficial 1ª | 0.04 | 29.47 | 1.18 |
| O0110 | h | Peó | 0.1 | 24.49 | 2.45 |
| P03120 | t | Bloc pedra granítica esc. 400 kg (material; 12/01/2009) | 1 | 21.9679848 | 21.97 |
| M0205 | h | Pala carregadora sobre orugues | 0.015 | 88.02 | 1.32 |
| M0212B | h | Camió de trabuc 16 m³ | 0.015 | 54.48 | 0.82 |
| vg | % | Despeses indirectes | 0.227 | 7.2 | 1.63 |
|  |  | Total |  |  | 29.68 |

| Amidament | Uts. | Parcial |
|---|---|---|
| PK 0+515 MD - escullera | 240 | 240.00 |
| Total |  | 240 |

**E0650** m2 Feltre geotextil de polipropilè 350 g/m2
100 m2 × 6.05 = 605.00

| Amidament | Llarg | Ample | Parcial |
|---|---|---|---|
| PK 0+515 MD - escullera | 25 | 4 | 100.00 |
| Total |  |  | 100 |

**E0427Z** m2 Protecció de talussos amb malla metàl·lica de triple torsió amb ancoratges
1500 m2 × 10.32 = 15480.00
Subministrament i instal·lació de malla metàl·lica galvanitzada de triple torsió del tipus 8x10-16 (filferro d'acer galvanitzat teixit hexagonalment amb mida de 80x100 mm i Ø2,7mm), amb ancoratge a la capçalera del talús mitjançant bulons d'acer corrugat Ø20mm i L=1m fixats amb beurada de morter i amb reforç d'un cable d'acer Ø12mm. Inclou també el cosit dels panys de malla superposats uns 15 cm entre si mitjançant punts de triple torsió entre el filferro-vora (Ø3mm) d'un d'ells i el filferro següent i cada superposició reforçat de capçalera a peu amb cable d'acer galvanitzat Ø3mm. També s'inclou la fixació de l'enreixat de manera puntual a les zones irregulars del talús mitjançant piquetes d'acer galvanitzat de L=0,40 m i Ø12mm. Inclou la fixació al peu del talús mitjançant el cosit de l'enreixat amb cable d'acer Ø12mm o sense fixar amb un tub metàl·lic d'acer galvanitzat Ø45mm intern i 1,5mm de gruix.

| Codi | Ut | Descripció | Rendiment | Preu | Import |
|---|---|---|---|---|---|
| O0101 | h | Cap de colla | 0.005 | 31.22 | 0.16 |
| O0102 | h | Oficial 1ª | 0.03 | 29.47 | 0.88 |
| O0110 | h | Peó | 0.06 | 24.49 | 1.47 |
| P0633Z | m2 | Malla triple torsió (material; 23/07/1998) | 1 | 5.54 | 5.54 |
| P0640 | pp | Ancoratges i petit material (material; 12/01/2009) | 0.1 | 7.293816 | 0.73 |
| M0214 | h | Camió grua 12 tn | 0.01 | 50.484 | 0.50 |
| M0201 | h | Compressor aire gasoil 13,3 m³/h | 0.02 | 25.3058328 | 0.51 |
| vg | % | Despeses indirectes | 0.074 | 7.2 | 0.53 |
|  |  | Total |  |  | 10.32 |

| Amidament | Llarg | Alt | Parcial |
|---|---|---|---|
| PK 0+420 a PK 0+460 MD | 50 | 20 | 1000.00 |
| Previsió | 500 |  | 500.00 |
| Subtotal |  |  | 1500.00 |
| Total |  |  | 1500 |

**E0867** m Tub dren DN 200 mm PE corrugat i doble paret TP
25 m × 14.39 = 359.75

| Amidament | Llarg | Parcial |
|---|---|---|
| PK 0+515 MD - escullera | 25 | 25.00 |
| Total |  | 25 |

**E0319** m3 Rebliment i piconatge localitzat amb material filtrant
80 m3 × 30.96 = 2476.80

| Amidament | Llarg | Ample | Alt | Parcial |
|---|---|---|---|---|
| PK 0+515 MD - escullera | 20 | 1 | 4 | 80.00 |
| Total |  |  |  | 80 |

### C04 FERMS I PAVIMENTS
Import: 120249.54

**E0601A** m3 Base granular localitzada de tot-u artificial (ample<2 m), amb mitjans mecànics
742 m3 × 34.32 = 25465.44

| Amidament | Llarg | Ample | Alt | Parcial |
|---|---|---|---|---|
| Recuperació de secció: |  |  |  |  |
| PK 0+365 a 0+465 ME | 100 | 1 | 0.4 | 40.00 |
| PK 0+590 a 0+720 MD - berma | 130 | 1 | 0.4 | 52.00 |
| PK 0+820 a 0+920 MD - berma | 100 | 1 | 0.4 | 40.00 |
| PK 0+940 a 1+010 ME | 75 | 1 | 0.4 | 30.00 |
| PK 1+270 a 1+455 MD | 185 | 1 | 0.4 | 74.00 |
| PK 1+455 a 1+980 MD | 525 | 1 | 0.4 | 210.00 |
| PK 1+980 a 2+220 MD | 240 | 1 | 0.4 | 96.00 |
| Cuneta transitable: |  |  |  |  |
| PK 0+320 MD | 30 | 1.5 | 0.4 | 18.00 |
| PK 0+480 a 0+590 MD | 110 | 1.5 | 0.4 | 66.00 |
| Tram 1 (PK 1+010 a 1+150) | 61 |  |  | 61.00 |
| PK 1+050 - revolt peraltat escarificat | 50 | 5.5 | 0.2 | 55.00 |
| Subtotal |  |  |  | 742.00 |
| Total |  |  |  | 742 |

**E0615A** m2 Apedaçament amb doble tractament superficial DTS
602.25 m2 × 11.64 = 7010.19

| Amidament | Uts. | Llarg | Ample | Parcial |
|---|---|---|---|---|
| Clots i mordents | 0.05 | 2190 | 5.5 | 602.25 |
| Total |  |  |  | 602.25 |

**E0615** m2 DTS amb pre-engravillat i estenedora
12345 m2 × 4.64 = 57280.80

| Amidament | Llarg | Ample | Parcial |
|---|---|---|---|
| Calçada | 2190 | 5.5 | 12045.00 |
| Accessos a finques i camins | 300 |  | 300.00 |
| Subtotal |  |  | 12345.00 |
| Total |  |  | 12345 |

**E0312** m2 Escarificat del ferm
275 m2 × 0.76 = 209.00

| Amidament | Llarg | Ample | Parcial |
|---|---|---|---|
| PK 1+050 - revolt peraltat | 50 | 5.5 | 275.00 |
| Total |  |  | 275 |

**E0323** m3 Rebliment i piconatge amb material filtrant en sanejaments de flonjalls
100 m3 × 35.02 = 3502.00

| Amidament | Uts. | Llarg | Ample | Alt | Parcial |
|---|---|---|---|---|---|
| Flonjalls: | 4 | 5 | 5 | 1 | 100.00 |
| Total |  |  |  |  | 100 |

**E0502** m3 Formigó HM-20 fonaments
281 m3 × 95.31 = 26782.11

| Amidament | Llarg | Ample | Alt | Parcial |
|---|---|---|---|---|
| Recuperació de secció: |  |  |  |  |
| PK 0+365 a 0+465 ME | 100 | 1 | 0.2 | 20.00 |
| PK 0+590 a 0+720 MD - berma | 130 | 1 | 0.2 | 26.00 |
| PK 0+820 a 0+920 MD - berma | 100 | 1 | 0.2 | 20.00 |
| PK 0+940 a 1+010 ME | 75 | 1 | 0.2 | 15.00 |
| PK 1+270 a 1+455 MD | 185 | 1 | 0.2 | 37.00 |
| PK 1+455 a 1+980 MD | 525 | 1 | 0.2 | 105.00 |
| PK 1+980 a 2+220 MD | 240 | 1 | 0.2 | 48.00 |
| Interior revolts | 50 | 1 | 0.2 | 10.00 |
| Subtotal |  |  |  | 281.00 |
| Total |  |  |  | 281 |

### C05 DRENATGES
Import: 21318.33

**E03281** m Neteja d'obres de drenatge transversal
39 m × 36.14 = 1409.46

| Amidament | Uts. | Llarg | Parcial |
|---|---|---|---|
| ODT existents | 6 | 6.5 | 39.00 |
| Total |  |  | 39 |

**E0305** m3 Excavació rases i pous, mitjans mecànics, cànon abocador
30 m3 × 14.88 = 446.40

| Amidament | Uts. | Llarg | Ample | Alt | Parcial |
|---|---|---|---|---|---|
| Accessos tipus gual | 5 | 5 | 3 | 0.4 | 30.00 |
| Total |  |  |  |  | 30 |

**E0601A** m3 Base granular localitzada de tot-u artificial (ample<2 m), amb mitjans mecànics
15 m3 × 34.32 = 514.80

| Amidament | Uts. | Llarg | Ample | Alt | Parcial |
|---|---|---|---|---|---|
| Accessos tipus gual | 5 | 5 | 3 | 0.2 | 15.00 |
| Total |  |  |  |  | 15 |

**E03251** m Formació i reperfilat de cunetes en qualsevol tipus de terreny
2057 m × 2.96 = 6088.72

| Amidament | Uts. | Llarg | Parcial |
|---|---|---|---|
| Cunetes en terres | 0.8 | 2190 | 1752.00 |
| Cuneta transitable: |  |  |  |
| PK 0+320 MD |  | 30 | 30.00 |
| PK 0+480 a 0+590 MD |  | 110 | 110.00 |
| Tram 1 (PK 1+010 a 1+150) |  | 140 | 140.00 |
| Accessos tipus gual | 5 | 5 | 25.00 |
| Subtotal |  |  | 2057.00 |
| Total |  |  | 2057 |

**E0880** m3 Formigó en revestiment de cunetes (actuacions <2000 m)
62.6 m3 × 142.68 = 8931.77

| Amidament | Uts. | Llarg | Ample | Alt | Parcial |
|---|---|---|---|---|---|
| Cuneta transitable: |  |  |  |  |  |
| PK 0+320 MD |  | 30 |  | 0.17 | 5.10 |
| PK 0+480 a 0+590 MD |  | 110 |  | 0.17 | 18.70 |
| Tram 1 (PK 1+010 a 1+150) |  | 140 |  | 0.17 | 23.80 |
| Accessos tipus gual | 5 | 5 | 3 | 0.2 | 15.00 |
| Subtotal |  |  |  |  | 62.60 |
| Total |  |  |  |  | 62.6 |

**E05172** m2 Malla electrosoldada en acer corrugat B500T 15x15 cm Ø 8 mm
75 m2 × 5.16 = 387.00

| Amidament | Uts. | Llarg | Ample | Parcial |
|---|---|---|---|---|
| Accessos tipus gual | 5 | 5 | 3 | 75.00 |
| Total |  |  |  | 75 |

**E0502BA** m3 Formigó HM-20/12 amb fibres recrescut cunetes
2 m3 × 100.39 = 200.78

| Amidament | Llarg | Ample | Alt | Parcial |
|---|---|---|---|---|
| PK 0+365 MD - recrescut | 5 | 2 | 0.2 | 2.00 |
| Total |  |  |  | 2 |

**E08703.** u Arqueta drenatge per recollida de cunetes, Hmax=2,00 m, 2 reixes D-400
2 u × 1179.55 = 2359.10

| Amidament | Uts. | Parcial |
|---|---|---|
| OD existent pk 1+365 Ø40 | 1 | 1.00 |
| OD existent pk 1+140 | 1 | 1.00 |
| Subtotal |  | 2.00 |
| Total |  | 2 |

**E08211** u Recreixement i anivellació pou de registre
5 u × 196.06 = 980.30
Recreixement i anivellació de pou de registre, totalment acabat.

| Codi | Ut | Descripció | Rendiment | Preu |
|---|---|---|---|---|
| O0101 | h | Cap de colla | 0.12 | 31.22 |
| O0102 | h | Oficial 1ª | 1.61 | 29.47 |
| O0110 | h | Peó | 1.61 | 24.49 |
| P0503 | m3 | Formigó HM-20 posat a l'obra | 0.65 | 80.4 |
| P0602 | kg | Filferro recuit | 0.4 | 1.8790848 |
| P0604 | kg | Claus d'acer zincats | 0.3 | 2.0521584 |
| P0701 | m | Tauló de fusta de pi | 2 | 0.5068584 |
| P0702 | m3 | Llata de fusta de pi | 0.015 | 346.1472 |
| P0704 | m2 | Tauler de fusta de pi 22 mm. | 1.25 | 18.0588 |
| P0706 | u | Puntal telescòpic. | 0.5 | 13.5491904 |
| P0707 | l | Desencofrant | 0.2 | 1.916172 |
| M0214 | h | Camió grua 12 tn | 0.075 | 50.484 |
| vg | % | Despeses indirectes | 1.675 | 7.2 |

| Amidament | Uts. | Parcial |
|---|---|---|
| Arquetes i pous existents | 5 | 5.00 |
| Total |  | 5 |

### C06 REPOSICIÓ DE SERVEIS
Import: 4725.68

**E0305** m3 Excavació rases i pous, mitjans mecànics, cànon abocador
20 m3 × 14.88 = 297.60

| Amidament | Uts. | Llarg | Ample | Alt | Parcial |
|---|---|---|---|---|---|
| Creuament de serveis | 5 | 8 | 0.5 | 1 | 20.00 |
| Total |  |  |  |  | 20 |

**E0317** m3 Rebliment i piconatge rasa, material pròpia obra, inclòs càrrega i transport
8 m3 × 5.55 = 44.40

| Amidament | Uts. | Llarg | Ample | Alt | Parcial |
|---|---|---|---|---|---|
| Creuament de serveis | 5 | 8 | 0.5 | 0.4 | 8.00 |
| Total |  |  |  |  | 8 |

**E101005** m Tub de PEAD corrugat de Ø160 mm doble paret
80 m × 7.85 = 628.00

| Amidament | Uts. | Parcial |
|---|---|---|
| Creuament de serveis | 80 | 80.00 |
| Total |  | 80 |

**E101311** m Subministrament i col·locació de cinta senyalitzadora elèctric
80 m × 1.52 = 121.60

| Amidament | Uts. | Parcial |
|---|---|---|
| Creuament de serveis | 80 | 80.00 |
| Total |  | 80 |

**E0502** m3 Formigó HM-20 fonaments
16 m3 × 95.31 = 1524.96

| Amidament | Uts. | Llarg | Ample | Alt | Parcial |
|---|---|---|---|---|---|
| Creuament de serveis | 5 | 8 | 0.5 | 0.8 | 16.00 |
| Total |  |  |  |  | 16 |

**E0601A** m3 Base granular localitzada de tot-u artificial (ample<2 m), amb mitjans mecànics
6 m3 × 34.32 = 205.92

| Amidament | Uts. | Llarg | Ample | Alt | Parcial |
|---|---|---|---|---|---|
| Creuament de serveis | 5 | 8 | 0.5 | 0.3 | 6.00 |
| Total |  |  |  |  | 6 |

**E12101** u Pericó registre 45x45x60 cm, amb tapa (semàf i enllum, s/base formigó)
10 u × 112.17 = 1121.70

| Amidament | Uts. | Parcial |
|---|---|---|
| Creuament de serveis | 10 | 10.00 |
| Total |  | 10 |

**E0821** u Recreixement i anivellació pericó o bunera
10 u × 78.15 = 781.50

| Amidament | Uts. | Parcial |
|---|---|---|
| Arquetes existents | 10 | 10.00 |
| Total |  | 10 |

### C07 PROTECCIONS I SENYALITZACIÓ
Import: 72098.28

#### C07.01 SENYALITZACIÓ VERTICAL
Import: 4587.71

**E0215** u Desmuntatge de senyal de trànsit i demolició ancoratges
4 u × 19.46 = 77.84

| Amidament | Uts. | Parcial |
|---|---|---|
| previsió | 4 | 4.00 |
| Total |  | 4 |

**E07311** u Trasllat de senyal existent
4 u × 39.79 = 159.16

| Amidament | Uts. | Parcial |
|---|---|---|
| previsió | 4 | 4.00 |
| Total |  | 4 |

**E0729** u Fonamentació de senyals
17 u × 37.18 = 632.06

| Amidament | Uts. | Parcial |
|---|---|---|
| Previsió | 17 | 17.00 |
| Total |  | 17 |

**E0739** m Suport rectangular d'acer galvanitzat de 100x50x3 mm.
41.6 m × 30.27 = 1259.23

| Amidament | Uts. | Llarg | Parcial |
|---|---|---|---|
| Senyals de codi | 6 | 2.7 | 16.20 |
|  | 2 | 3.5 | 7.00 |
| Fites km | 4 | 2.1 | 8.40 |
| Panells direcionals | 4 | 2.5 | 10.00 |
| Subtotal |  |  | 41.60 |
| Total |  |  | 41.6 |

**E0711** u Placa reflectora circular Ø60 cm, nivell 2 HIP
4 u × 107.02 = 428.08

| Amidament | Uts. | Parcial |
|---|---|---|
| R-301 | 4 | 4.00 |
| Total |  | 4 |

**E0709** u Placa reflectora triangular L=90 cm., nivell 2 HIP
2 u × 114.21 = 228.42

| Amidament | Uts. | Parcial |
|---|---|---|
| P-14a | 2 | 2.00 |
| Total |  | 2 |

**E0713** u Placa reflectora octogonal 60 cm. doble apotema, nivell 2 HIP
2 u × 127.94 = 255.88

| Amidament | Uts. | Parcial |
|---|---|---|
| R-2 (accessos camins) | 2 | 2.00 |
| Total |  | 2 |

**E0723** u Fita quilomètrica amb placa reflectora de 40x60 cm, nivell 2 HIP
4 u × 249.77 = 999.08

| Amidament | Uts. | Parcial |
|---|---|---|
| Fita km | 4 | 4.00 |
| Total |  | 4 |

**E0720** u Placa reflectora rectangular de 60x20 cm. complementaria
2 u × 76.72 = 153.44

| Amidament | Uts. | Parcial |
|---|---|---|
| S-810 | 2 | 2.00 |
| Total |  | 2 |

**E0721** u Plafó direccional 800x400mm, nivell 2 HIP
4 u × 98.63 = 394.52

| Amidament | Uts. | Parcial |
|---|---|---|
| Plafó direccional | 4 | 4.00 |
| Total |  | 4 |

#### C07.02 SENYALITZACIÓ HORITZONTAL
Import: 6073.8

**E0704** m Premarcatge de marca viària longitudinal
6570 m × 0.19 = 1248.30

| Amidament | Uts. | Llarg | Parcial |
|---|---|---|---|
| Eix |  | 2190 | 2190.00 |
| Vorals | 2 | 2190 | 4380.00 |
| Subtotal |  |  | 6570.00 |
| Total |  |  | 6570 |

**E0705** m Marca viària longitudinal 10 cm. amplada, pintura acrílica
6570 m × 0.51 = 3350.70

| Amidament | Uts. | Llarg | Parcial |
|---|---|---|---|
| Eix |  | 2190 | 2190.00 |
| Vorals | 2 | 2190 | 4380.00 |
| Subtotal |  |  | 6570.00 |
| Total |  |  | 6570 |

**E0732** m Marca viària transversal 40 cm. amplada, pintura blanca
70 m × 1.74 = 121.80

| Amidament | Uts. | Parcial |
|---|---|---|
| Pas de vianants | 50 | 50.00 |
| InterseccióTV-3031 | 10 | 10.00 |
| Intersecció rotonda TV-3002 | 10 | 10.00 |
| Subtotal |  | 70.00 |
| Total |  | 70 |

**E07081** m2 Marca viària transversal, fletxes, inscripcions i zebrats, pintura acrílica
50 m2 × 27.06 = 1353.00

| Amidament | Uts. | Parcial |
|---|---|---|
| Simbología | 50 | 50.00 |
| Total |  | 50 |

#### C07.03 BARRERES DE SEGURETAT
Import: 60045.82

**E0214** m Desmuntatge barrera de seguretat flexible i demolició ancoratges
60 m × 9.03 = 541.80
Desmuntatge de barrera de seguretat flexible i demolició d'ancoratges amb base de formigó,inclòs p.p. de suports i transport a abocador o magatzem, i cànon.

| Codi | Ut | Descripció | Rendiment | Preu | Import |
|---|---|---|---|---|---|
| O0102 | h | Oficial 1ª | 0.05 | 29.47 | 1.47 |
| O0110 | h | Peó | 0.1 | 24.49 | 2.45 |
| M0201 | h | Compressor aire gasoil 13,3 m³/h | 0.02 | 25.3058328 | 0.51 |
| M0207 | h | Retroexcavadora 100 hp | 0.01 | 71.292 | 0.71 |
| M0229 | h | Compressor d'aire de gasoil 3m³ | 0.1 | 8.468244 | 0.85 |
| M0212B | h | Camió de trabuc 16 m³ | 0.03 | 54.48 | 1.63 |
| P1613 | u | Cànon d'abocador | 1 | 0.96 | 0.96 |
| vg | % | Despeses indirectes | 0.063 | 7.2 | 0.45 |
|  |  | Total |  |  | 9.03 |

| Amidament | Llarg | Parcial |
|---|---|---|
| PK 0+360 a 0+420 ME | 60 | 60.00 |
| Total |  | 60 |

**E0736** m Barrera de seguretat metàl·lica simple sense separador, tipus AS-BLB.H (C4) o similar
920 m × 39.42 = 36266.40

| Amidament | Llarg | Parcial |
|---|---|---|
| PK 0+075 a 0+160 MD | 85 | 85.00 |
| PK 0+175 a 0+210 MD | 35 | 35.00 |
| PK 0+425 a 0+470 ME | 50 | 50.00 |
| PK 0+480 a 0+785 ME | 305 | 305.00 |
| PK 0+815 a 1+260 ME | 445 | 445.00 |
| Subtotal |  | 920.00 |
| Total |  | 920 |

**E07362** m Barrera de seguretat metàl·lica simple sense separador, tipus AS-BLB.H (C4) (suports de 2 m d'alçada)
200 m × 41.59 = 8318.00

| Amidament | Uts. | Llarg | Parcial |
|---|---|---|---|
| Zones amb talús pronunciat | 1 | 200 | 200.00 |
| Total |  |  | 200 |

**E070341** m Barrera de seguretat metàl·lica simple sense separador, tipus BMS2Q-N2 o similar, postes cada 4m
110 m × 73.55 = 8090.50
Barrera de seguretat metàl·lica simple sense separador, tipus BMS2Q-N2 o similar, amb nivell de contenció N2, índex de severitat A, amplària de treball W4 i deflexió dinàmica 1,0 m, segons UNE-EN 1317-2, amb un perfil longitudinal de secció de doble ona i pals de perfil "en C" tipus CPN C-120 soldats en placa base fixada amb perns d'anclatge químic cada 4 m, inclòs soldadures, peça reflectora a dues cares cada 8 m, topall final si s'escau, material auxiliar, totalment col·locada en recta o corba de qualsevol radi.

| Codi | Ut | Descripció | Rendiment | Preu | Import |
|---|---|---|---|---|---|
| O0101 | h | Cap de colla | 0.01 | 31.22 | 0.31 |
| O0102 | h | Oficial 1ª | 0.07 | 29.47 | 2.06 |
| O0110 | h | Peó | 0.07 | 24.49 | 1.71 |
| P1414A | m | Barrera de seguretat doble ona amb suport CPN amb placa d'ancoratge (material; 23/07/1998) | 1 | 49.4 | 49.40 |
| P1680 | u | Placa, perns i cargoleria per ancoratge (material; 12/01/2009) | 0.5 | 9.0121896 | 4.51 |
| P1424 | u | Part proporc. mater. barreres | 1.5 | 7.53864 | 11.31 |
| vg | % | Despeses indirectes | 0.59 | 7.2 | 4.25 |
|  |  | Total |  |  | 73.55 |

| Amidament | Llarg | Parcial |
|---|---|---|
| PK 0+310 a 0+420 ME | 110 | 110.00 |
| Total |  | 110 |

**E07364** u Extrem de 8 m de barrera de seguretat metàl·lica
12 u × 480 = 5760.00

| Amidament | Uts. | Parcial |
|---|---|---|
| PK 0+075 a 0+160 MD | 2 | 2.00 |
| PK 0+175 a 0+210 MD | 2 | 2.00 |
| PK 0+310 a 0+420 ME | 2 | 2.00 |
| PK 0+425 a 0+470 ME | 2 | 2.00 |
| PK 0+480 a 0+785 ME | 2 | 2.00 |
| PK 0+815 a 1+260 ME | 2 | 2.00 |
| Subtotal |  | 12.00 |
| Total |  | 12 |

**E07366** u Extrem de barrera en accessos i altres, col·locat en corba a 90º
4 u × 267.28 = 1069.12

| Amidament | Uts. | Parcial |
|---|---|---|
| Extrems trams nous | 4 | 4.00 |
| Total |  | 4 |

#### C07.04 ABALISAMENT
Import: 1390.95

**E0721** u Plafó direccional 800x400mm, nivell 2 HIP
3 u × 98.63 = 295.89

| Amidament | Uts. | Parcial |
|---|---|---|
| Previsió | 3 | 3.00 |
| Total |  | 3 |

**E0723** u Fita quilomètrica amb placa reflectora de 40x60 cm, nivell 2 HIP
4 u × 249.77 = 999.08

| Amidament | Uts. | Parcial |
|---|---|---|
| Carretera completa | 4 | 4.00 |
| Total |  | 4 |

**E0780** u Balisa cilíndrica H-75, nivell 2 HI , h=75cm
2 u × 47.99 = 95.98

| Amidament | Uts. | Parcial |
|---|---|---|
| 2 H-75 mur pont | 2 | 2.00 |
| Total |  | 2 |

## 04 T-3292 Maspujols a les Borges del Camp
Import: 444379.61

### D01 DEMOLICIONS I ENDERROCS
Import: 24094.81

#### D011 PK 0+000 A 0+280. TRAM 0. TRAVESSERA MASPUJOLS
Import: 18609.25

**E0334** m Tall serra disc paviment mescles bituminoses, formigó o panot, fins 25 cm
437 m × 2.37 = 1035.69

| Amidament | Llarg | Parcial |
|---|---|---|
| Demolició vorada PK 0+060 a 0+280 md | 220 | 220.00 |
| Demolició vorera PK 0+080 me | 2 | 2.00 |
| Demolició vorera PK 0+080 a 0+140 me | 60 | 60.00 |
| Demolició vorera PK 0+165 a 0+210 me | 55 | 55.00 |
| Encaixos asfalt | 100 | 100.00 |
| Subtotal |  | 437.00 |
| Total |  | 437 |

**E0632** m² Fresat paviment asfàltic fins a 15 cm (Projectes reforç de ferm)
1695 m² × 4.53 = 7678.35
Fresat mecànic de paviment asfàltic fins una profunditat màxima de 15 cm amb fresadora de càrrega automàtica, inclòs encaixos laterals i finals, talls i entregues a tapes i reixes amb compressor, càrrega i transport de runes a l'abocador, cànon d'abocament i escombrat i neteja de la superfície fresada.

| Codi | Ut | Descripció | Rendiment | Preu | Import |
|---|---|---|---|---|---|
| O0101 | h | Cap de colla | 0.01 | 31.22 | 0.31 |
| O0110 | h | Peó | 0.026 | 24.49 | 0.64 |
| M0242 | h | Fresadora | 0.012 | 159.612 | 1.92 |
| M0212B | h | Camió de trabuc 16 m³ | 0.012 | 54.48 | 0.65 |
| M0220 | h | Escombradora autopropulsada | 0.012 | 50.58 | 0.61 |
| P1613 | u | Cànon d'abocador | 0.15 | 0.96 | 0.14 |
| %16130 | % | Despeses indirectes | 6 % | 4.27 | 0.26 |
|  |  | Total |  |  | 4.53 |

| Amidament | Uts. | Llarg | Ample | Parcial |
|---|---|---|---|---|
| Encaixos asfalt | 5 | 8 | 5 | 200.00 |
| PK 0+010 a 0+115 - calçada de formigó |  | 767 |  | 767.00 |
| PK 0+115 a 0+230 - calçada de mbc |  | 728 |  | 728.00 |
| Subtotal |  |  |  | 1695.00 |
| Total |  |  |  | 1695 |

**E0212** m2 Demolició de paviment de panots de morter de ciment, transport abocador
113 m2 × 6.61 = 746.93
Demolició de paviment de panots de morter de ciment col·locats sobre formigó, inclosa la base de formigó i transport dels materials de runa a l'abocador, cànon i condicionament del mateix.

| Codi | Ut | Descripció | Rendiment | Preu | Import |
|---|---|---|---|---|---|
| O0110 | h | Peó | 0.06 | 24.49 | 1.47 |
| M0207B | h | Retroexcavadora amb martell trencador | 0.02 | 82.668 | 1.65 |
| M0212B | h | Camió de trabuc 16 m³ | 0.016 | 54.48 | 0.87 |
| M0204 | h | Pala carregadora pneumàtics | 0.016 | 69.9217344 | 1.12 |
| P1613 | u | Cànon d'abocador | 1.2 | 0.96 | 1.15 |
| vg | % | Despeses indirectes | 0.049 | 7.2 | 0.35 |
|  |  | Total |  |  | 6.61 |

| Amidament | Llarg | Ample | Parcial |
|---|---|---|---|
| Vorera PK 0+80 me | 2 |  | 2.00 |
| Vorera PK 0+090 a 0+135 me | 48 |  | 48.00 |
| Vorera PK 0+165 a 0+210 me | 42 | 1.5 | 63.00 |
| Subtotal |  |  | 113.00 |
| Total |  |  | 113 |

**E0210** m Demolició de vorada i rigola, inclosa la fonamentació, i transport
309 m × 8.42 = 2601.78
Demolició de vorada i rigola, inclosa la fonamentació, transport a abocador, cànon i condicionament del mateix.

| Codi | Ut | Descripció | Rendiment | Preu | Import |
|---|---|---|---|---|---|
| O0110 | h | Peó | 0.2 | 24.49 | 4.90 |
| M0207 | h | Retroexcavadora 100 hp | 0.02 | 71.292 | 1.43 |
| M0212B | h | Camió de trabuc 16 m³ | 0.02 | 54.48 | 1.09 |
| P1613 | u | Cànon d'abocador | 0.6 | 0.96 | 0.58 |
| vg | % | Despeses indirectes | 0.058 | 7.2 | 0.42 |
|  |  | Total |  |  | 8.42 |

| Amidament | Llarg | Parcial |
|---|---|---|
| Vorada PK 0+060 a 0+280 md | 220 | 220.00 |
| Vorera PK 0+80 me | 2 | 2.00 |
| Vorera PK 0+090 a 0+135 me | 45 | 45.00 |
| Vorera PK 0+165 a 0+210 me | 42 | 42.00 |
| Subtotal |  | 309.00 |
| Total |  | 309 |

**E0213** m2 Demolició paviment de mescla bituminosa, mitjans mecànics, fondària 25 cm
195 m2 × 4.46 = 869.70

| Amidament | Llarg | Ample | Parcial |
|---|---|---|---|
| Ampliació vorera PK 0+115 a 0+135 me | 22 |  | 22.00 |
| Ampliació vorera PK 0+165 a 0+210 me | 93 |  | 93.00 |
| Encaix calçada PK 0+080 a 0+280 md | 100 | 0.4 | 40.00 |
| Encaix calçada PK 0+170 a 0+210 me | 40 | 1 | 40.00 |
| Subtotal |  |  | 195.00 |
| Total |  |  | 195 |

**E02110** m2 Demolició de paviment de formigó, transport abocador
911 m2 × 6 = 5466.00

| Amidament | Llarg | Parcial |
|---|---|---|
| PK 0+010 a 0+210 - calçada de formigó | 767 | 767.00 |
| PK 0+080 a 0+115 me - ampliació vorera | 94 | 94.00 |
| Encaixos i rases de serveis | 50 | 50.00 |
| Subtotal |  | 911.00 |
| Total |  | 911 |

**E0208** m3 Enderroc estructures formigó en massa, inclòs transport a abocador
5 m3 × 42.16 = 210.80

| Amidament | Uts. | Llarg | Ample | Alt | Parcial |
|---|---|---|---|---|---|
| Elements de drenatge | 5 | 2 | 0.5 | 1 | 5.00 |
| Total |  |  |  |  | 5 |

#### D012 PK 0+280 A 2+380
Import: 5485.56

**E0334** m Tall serra disc paviment mescles bituminoses, formigó o panot, fins 25 cm
1468 m × 2.37 = 3479.16

| Amidament | Uts. | Llarg | Ample | Parcial |
|---|---|---|---|---|
| Canalització de FO existent: |  |  |  |  |
| PK 0+300 a PK 1+140 |  | 840 | 1 | 840.00 |
| creuaments | 3 | 6 | 1 | 18.00 |
| Cunetes transitables de formigó: |  |  |  |  |
| PK 0+820 a PK 0+960 ME - cuneta transitable 1 |  | 140 |  | 140.00 |
| PK 0+960 a PK 1+000 ME - cuneta transitable 2 (20cm) |  | 40 |  | 40.00 |
| PK 1+020 a PK 1+180 MD - cuneta transitable 3 |  | 160 |  | 160.00 |
| PK 1+140 a PK 1+200 ME - cuneta transitable 4 (20 cm) |  | 60 |  | 60.00 |
| PK 1+230 a PK 1+340 MD - cuneta transitable 5 |  | 110 |  | 110.00 |
| PK 1+740 a PK 1+840 ME - reparació de mordents |  | 100 |  | 100.00 |
| Subtotal |  |  |  | 1468.00 |
| Total |  |  |  | 1468 |

**E0213** m2 Demolició paviment de mescla bituminosa, mitjans mecànics, fondària 25 cm
100 m2 × 4.46 = 446.00

| Amidament | Llarg | Parcial |
|---|---|---|
| PK 1+740 a PK 1+840 ME - reparació de mordents | 100 | 100.00 |
| Subtotal: Tram 9 |  | 100.00 |
| Total |  | 100 |

**E02110** m2 Demolició de paviment de formigó, transport abocador
135 m2 × 6 = 810.00

| Amidament | Uts. | Llarg | Ample | Parcial |
|---|---|---|---|---|
| Canalització de FO existent: |  |  |  |  |
| PK 0+300 a PK 1+140 | 0.5 | 840 | 0.3 | 126.00 |
| creuaments | 3 | 6 | 0.5 | 9.00 |
| Subtotal: Tram 9: |  |  |  | 135.00 |
| Total |  |  |  | 135 |

**E0214** m Desmuntatge barrera de seguretat flexible i demolició ancoratges
40 m × 9.03 = 361.20

| Amidament | Uts. | Llarg | Parcial |
|---|---|---|---|
| PK 1+240 a PK 1+260 md/me | 2 | 20 | 40.00 |
| Total |  |  | 40 |

**E0215** u Desmuntatge de senyal de trànsit i demolició ancoratges
20 u × 19.46 = 389.20

| Amidament | Uts. | Parcial |
|---|---|---|
| Previsió | 20 | 20.00 |
| Total |  | 20 |

### D02 MOVIMENT DE TERRES
Import: 30124.03

#### D021 PK 0+000 A 0+280. TRAM 0. TRAVESSERA MASPUJOLS
Import: 5638.89

**E03132** m2 Esbrossada i tala de vegetació en qualsevol tipus de terreny
560 m2 × 0.85 = 476.00

| Amidament | Uts. | Llarg | Ample | Parcial |
|---|---|---|---|---|
| Marges (1m a cada costat) | 2 | 280 | 1 | 560.00 |
| Total |  |  |  | 560 |

**E0301** m3 Excavació en desmunt en qualsevol tipus de terreny, abocador i condicionament (10% roca)
70.41 m3 × 4.12 = 290.09

| Amidament | Uts. | Llarg | Parcial |
|---|---|---|---|
| Tram 0 | 1 | 70.41 | 70.41 |
| Total |  |  | 70.41 |

**E0314** m3 Excavació de terra vegetal, càrrega i transport.
101.65 m3 × 4.32 = 439.13

| Amidament | Uts. | Llarg | Parcial |
|---|---|---|---|
| Tram 0 | 1 | 101.65 | 101.65 |
| Total |  |  | 101.65 |

**E0305** m3 Excavació rases i pous, mitjans mecànics, cànon abocador
165.7 m3 × 14.88 = 2465.62

| Amidament | Llarg | Ample | Alt | Parcial |
|---|---|---|---|---|
| Ampliació vorera PK 0+080 a 0+120 me | 116 |  | 0.3 | 34.80 |
| Ampliació vorera PK 0+165 a 0+210 me | 93 |  | 0.3 | 27.90 |
| Mur de formigó PK 0+140 a 0+185 me | 45 | 1.4 | 1 | 63.00 |
| Ampliació calçada PK 0+200 a 0+280 md | 80 | 1 | 0.5 | 40.00 |
| Subtotal |  |  |  | 165.70 |
| Total |  |  |  | 165.7 |

**E0344** m2 Repàs i piconatge de la base del terraplè i del fons de la caixa i base terraple
130 m2 × 0.77 = 100.10

| Amidament | Uts. | Llarg | Ample | Parcial |
|---|---|---|---|---|
| Ampliació calçada PK 0+105 a 0+155 md | 1 | 50 | 1 | 50.00 |
| Ampliació calçada PK 0+200 a 0+280 md |  | 80 | 1 | 80.00 |
| Subtotal |  |  |  | 130.00 |
| Total |  |  |  | 130 |

**E0331** m3 Terraplè amb compactació, material seleccionat, inclòs càrrega i transport
50 m3 × 17 = 850.00
Terraplenat i piconatge amb material seleccionat procedent de préstec, en tongades de més de 25 cm i fins a 50 cm amb un grau de compactació segons capa i amb base l'assaig de referència, inclòs cànon d'extracció i transport.

| Codi | Ut | Descripció | Rendiment | Preu | Import |
|---|---|---|---|---|---|
| O0101 | h | Cap de colla | 0.006 | 31.22 | 0.19 |
| O0102 | h | Oficial 1ª | 0.012 | 29.47 | 0.35 |
| O0110 | h | Peó | 0.027 | 24.49 | 0.66 |
| P0311 | m3 | Sòl seleccionat tipus 2 (material; 23/07/1998) | 1 | 9.444 | 9.44 |
| M0208 | h | Motoanivelladora | 0.013 | 88.020288 | 1.14 |
| M0213 | h | Camió cisterna de 8 m³ | 0.013 | 57.6 | 0.75 |
| M0209 | h | Corró vibratori autop. 8 a 10 t | 0.018 | 55.507176 | 1.00 |
| M0204 | h | Pala carregadora pneumàtics | 0.018 | 69.9217344 | 1.26 |
| M0212B | h | Camió de trabuc 16 m³ | 0.027 | 54.48 | 1.47 |
| vg | % | Despeses indirectes | 0.103 | 7.2 | 0.74 |
|  |  | Total |  |  | 17 |

| Amidament | Uts. | Llarg | Ample | Parcial |
|---|---|---|---|---|
| Ampliació calçada PK 0+105 a 0+155 md | 1 | 50 | 1 | 50.00 |
| Total |  |  |  | 50 |

**E0342** m3 Excavació manual en rases, pous o fonaments, inclòs tranport
5 m3 × 60.43 = 302.15
Excavació manual en rases, pous o fonaments, inclòs càrrega i transport.

| Codi | Ut | Descripció | Rendiment | Preu | Import |
|---|---|---|---|---|---|
| O0101 | h | Cap de colla | 0.05 | 31.22 | 1.56 |
| O0102 | h | Oficial 1ª | 0.2 | 29.47 | 5.89 |
| O0110 | h | Peó | 2 | 24.49 | 48.98 |
| P1613 | u | Cànon d'abocador | 1.2 | 0.96 | 1.15 |
| vg | % | Despeses indirectes | 0.396 | 7.2 | 2.85 |
|  |  | Total |  |  | 60.43 |

| Amidament | Uts. | Llarg | Ample | Alt | Parcial |
|---|---|---|---|---|---|
| Localització de serveis | 5 | 1 | 1 | 1 | 5.00 |
| Total |  |  |  |  | 5 |

**E0341** u Cales per a localització serveis
10 u × 71.58 = 715.80

| Amidament | Uts. | Parcial |
|---|---|---|
| Localització de serveis | 10 | 10.00 |
| Total |  | 10 |

#### D022 PK 0+280 A 2+380
Import: 24485.14

**E03132** m2 Esbrossada i tala de vegetació en qualsevol tipus de terreny
4200 m2 × 0.85 = 3570.00

| Amidament | Uts. | Llarg | Ample | Parcial |
|---|---|---|---|---|
| Marges (1m a cada costat) | 2 | 2100 | 1 | 4200.00 |
| Total |  |  |  | 4200 |

**E0314** m3 Excavació de terra vegetal, càrrega i transport.
995.81 m3 × 4.32 = 4301.90

| Amidament | Llarg | Parcial |
|---|---|---|
| Talussos: (taules) |  |  |
| Tram 1 | 85.58 | 85.58 |
| Tram 2 | 118.51 | 118.51 |
| Tram 3 | 143.85 | 143.85 |
| Tram 4 | 219.33 | 219.33 |
| Tram 5.1 | 112.79 | 112.79 |
| Tram 5.2 | 45.96 | 45.96 |
| Tram 6 | 57.55 | 57.55 |
| Tram 7.1 | 113.32 | 113.32 |
| Tram 7.2 | 25.31 | 25.31 |
| Tram 8.1 | 19.41 | 19.41 |
| Tram 8.2 | 29.47 | 29.47 |
| Tram 9 | 24.73 | 24.73 |
| Subtotal |  | 995.81 |
| Total |  | 995.81 |

**E0301** m3 Excavació en desmunt en qualsevol tipus de terreny, abocador i condicionament (10% roca)
1530.97 m3 × 4.12 = 6307.60

| Amidament | Llarg | Ample | Alt | Parcial |
|---|---|---|---|---|
| Talussos: (taules) |  |  |  |  |
| Tram 1 | 122.09 |  |  | 122.09 |
| Tram 2 | 186.42 |  |  | 186.42 |
| Tram 3 | 283.89 |  |  | 283.89 |
| Tram 4 | 508.47 |  |  | 508.47 |
| Tram 5.1 | 189.86 |  |  | 189.86 |
| Tram 5.2 | 24.48 |  |  | 24.48 |
| Tram 6 | 41.44 |  |  | 41.44 |
| Tram 7.1 | 104.42 |  |  | 104.42 |
| Tram 7.2 | 12.69 |  |  | 12.69 |
| Tram 8.1 | 4.24 |  |  | 4.24 |
| Tram 8.2 | 2.82 |  |  | 2.82 |
| Tram 9 | 9.35 |  |  | 9.35 |
| Encaixos cuneta transitable | 510 | 0.2 | 0.4 | 40.80 |
| Subtotal |  |  |  | 1530.97 |
| Total |  |  |  | 1530.97 |

**E0305** m3 Excavació rases i pous, mitjans mecànics, cànon abocador
138.8 m3 × 14.88 = 2065.34

| Amidament | Uts. | Llarg | Ample | Alt | Parcial |
|---|---|---|---|---|---|
| PK 1+740 a PK 1+840 ME - berma formigonada |  | 100 | 1 | 0.5 | 50.00 |
| PK 1+860 a PK 1+940 MD - cuneta transitable 6 |  | 80 | 1.2 | 0.3 | 28.80 |
| creuaments de serveis | 5 | 8 | 1 | 1.5 | 60.00 |
| Subtotal |  |  |  |  | 138.80 |
| Total |  |  |  |  | 138.8 |

**E0344** m2 Repàs i piconatge de la base del terraplè i del fons de la caixa i base terraple
1081.35 m2 × 0.77 = 832.64

| Amidament | Llarg | Ample | Parcial |
|---|---|---|---|
| Talussos: (taules) |  |  |  |
| Tram 1 | 75 | 1 | 75.00 |
| Tram 2 | 90 | 1 | 90.00 |
| Tram 3 | 126 | 1 | 126.00 |
| Tram 4 | 165 | 1 | 165.00 |
| Tram 5.1 | 125 | 1 | 125.00 |
| Tram 5.2 | 70 | 1 | 70.00 |
| Tram 6 | 60 | 1 | 60.00 |
| Tram 7.1 | 133 | 1 | 133.00 |
| Tram 7.2 | 38 | 1 | 38.00 |
| Tram 8.1 | 40 | 1 | 40.00 |
| Tram 8.2 | 50 | 1 | 50.00 |
| Tram 9 | 9.35 | 1 | 9.35 |
| PK 1+740 a PK 1+840 ME - berma formigonada | 100 | 1 | 100.00 |
| Subtotal |  |  | 1081.35 |
| Total |  |  | 1081.35 |

**E0333** m2 Reperfilat de talussos
1944 m2 × 2.89 = 5618.16
Reperfilat de talús, amidat sobre perfil

| Codi | Ut | Descripció | Rendiment | Preu | Import |
|---|---|---|---|---|---|
| O0101 | h | Cap de colla | 0.02 | 31.22 | 0.62 |
| O0110 | h | Peó | 0.05 | 24.49 | 1.22 |
| M0207 | h | Retroexcavadora 100 hp | 0.005 | 71.292 | 0.36 |
| M0208 | h | Motoanivelladora | 0.005 | 88.020288 | 0.44 |
| M0212B | h | Camió de trabuc 16 m³ | 0.002 | 54.48 | 0.11 |
| vg | % | Despeses indirectes | 0.02 | 7.2 | 0.14 |
|  |  | Total |  |  | 2.89 |

| Amidament | Llarg | Alt | Parcial |
|---|---|---|---|
| Talussos: (taules) |  |  |  |
| Tram 1 | 75 | 2 | 150.00 |
| Tram 2 | 90 | 2 | 180.00 |
| Tram 3 | 126 | 2 | 252.00 |
| Tram 4 | 165 | 2 | 330.00 |
| Tram 5.1 | 125 | 2 | 250.00 |
| Tram 5.2 | 70 | 2 | 140.00 |
| Tram 6 | 60 | 2 | 120.00 |
| Tram 7.1 | 133 | 2 | 266.00 |
| Tram 7.2 | 38 | 2 | 76.00 |
| Tram 8.1 | 40 | 2 | 80.00 |
| Tram 8.2 | 50 | 2 | 100.00 |
| Subtotal |  |  | 1944.00 |
| Total |  |  | 1944 |

**E0341** u Cales per a localització serveis
25 u × 71.58 = 1789.50

| Amidament | Uts. | Parcial |
|---|---|---|
| Previsió | 25 | 25.00 |
| Total |  | 25 |

### D03 ESTRUCTURES
Import: 21453.69

#### D031 PK 0+000 A 0+280. TRAM 0. TRAVESSERA MASPUJOLS
Import: 18280.01

**E0501** m3 Formigó HL-150 solera neteja
63 m3 × 84.95 = 5351.85

| Amidament | Llarg | Ample | Parcial |
|---|---|---|---|
| Mur de formigó PK 0+140 a 0+185 me | 45 | 1.4 | 63.00 |
| Total |  |  | 63 |

**E0505** m3 Formigó HA-25 fonaments i soleres
47.7 m3 × 99.04 = 4724.21
Formigó tipus HA-25 en fonaments i soleres, elaborat en planta,col·locat.

| Codi | Ut | Descripció | Rendiment | Preu | Import |
|---|---|---|---|---|---|
| O0101 | h | Cap de colla | 0.025 | 31.22 | 0.78 |
| O0102 | h | Oficial 1ª | 0.1 | 29.47 | 2.95 |
| O0110 | h | Peó | 0.2 | 24.49 | 4.90 |
| P0505 | m3 | Formigó HA-25 posat a l'obra (material; 05/08/2022) | 1.02 | 84 | 85.68 |
| M0225 | h | Vibrador | 0.1 | 2.51 | 0.25 |
| vg | % | Despeses indirectes | 0.622 | 7.2 | 4.48 |
|  |  | Total |  |  | 99.04 |

| Amidament | Llarg | Ample | Alt | Parcial |
|---|---|---|---|---|
| Mur de formigó PK 0+140 a 0+185 me | 45 | 1.4 | 0.5 | 31.50 |
|  | 45 | 0.3 | 1.2 | 16.20 |
| Subtotal |  |  |  | 47.70 |
| Total |  |  |  | 47.7 |

**E0515** m2 Encofrat de fusta per a fonaments i/o formigó ocult
153 m2 × 30.55 = 4674.15
Encofrat de fusta per a fonaments i formigó ocult, col·locat.

| Codi | Ut | Descripció | Rendiment | Preu | Import |
|---|---|---|---|---|---|
| O0101 | h | Cap de colla | 0.02 | 31.22 | 0.624 |
| O0102 | h | Oficial 1ª | 0.11 | 29.47 | 3.242 |
| O0110 | h | Peó | 0.11 | 24.49 | 2.694 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.05 | 1.916172 | 0.096 |
| M0214 | h | Camió grua 12 tn | 0.025 | 50.484 | 1.262 |
| vg | % | Despeses indirectes | 0.231 | 7.2 | 1.663 |
|  |  | Total |  |  | 30.55 |

| Amidament | Uts. | Llarg | Alt | Parcial |
|---|---|---|---|---|
| Mur de formigó PK 0+140 a 0+185 me | 2 | 45 | 0.5 | 45.00 |
|  | 2 | 45 | 1.2 | 108.00 |
| Subtotal |  |  |  | 153.00 |
| Total |  |  |  | 153 |

**E0517** kg Acer especial B-500S de límit elàstic 500 N/mm2 en barres corrugades
2385 kg × 1.48 = 3529.80
Subministrament d'acer B 500 S de límit elàstic 500 n/mm2 en barres corrugades, inclòs muntatge, distanciadors i col·locació.

| Codi | Ut | Descripció | Rendiment | Preu | Import |
|---|---|---|---|---|---|
| O0101 | h | Cap de colla | 0.002 | 31.22 | 0.06 |
| O0102 | h | Oficial 1ª | 0.004 | 29.47 | 0.12 |
| O0110 | h | Peó | 0.004 | 24.49 | 0.10 |
| P0602 | kg | Filferro recuit | 0.008 | 1.8790848 | 0.02 |
| P0607 | kg | Acer corrugat B500S en barres (material; 23/07/1998) | 1 | 1.104 | 1.10 |
| M0245 | h | Cisalla elèctrica | 0.003 | 4.4751888 | 0.01 |
| M0246 | h | Màquina de doblegar rodó d'acer | 0.003 | 3.5974584 | 0.01 |
| vg | % | Despeses indirectes | 0.009 | 7.2 | 0.06 |
|  |  | Total |  |  | 1.48 |

| Amidament | Uts. | Parcial |
|---|---|---|
| Mur de formigó PK 0+140 a 0+185 me | 1575 | 1575.00 |
|  | 810 | 810.00 |
| Subtotal |  | 2385.00 |
| Total |  | 2385 |

#### D032 PK 0+280 A 2+380
Import: 3173.68

**E04111** t Escullera amb blocs pedra calcària 400-800 kg
24 t × 28.97 = 695.28

| Amidament | Uts. | Parcial |
|---|---|---|
| Tram 8.1 | 24 | 24.00 |
| Total |  | 24 |

**E0413** m3 Escullera concertada pedra calcària 400-800 kg., rejuntat amb formigó
10 m3 × 54.03 = 540.30

| Amidament | Llarg | Ample | Alt | Parcial |
|---|---|---|---|---|
| Tram 8.1 | 20 | 0.5 | 1 | 10.00 |
| Total |  |  |  | 10 |

**E0501** m3 Formigó HL-150 solera neteja
2 m3 × 84.95 = 169.90

| Amidament | Llarg | Ample | Alt | Parcial |
|---|---|---|---|---|
| mur escullera tram 8.1 | 20 | 1 | 0.1 | 2.00 |
| Total |  |  |  | 2 |

**E0650** m2 Feltre geotextil de polipropilè 350 g/m2
40 m2 × 6.05 = 242.00

| Amidament | Llarg | Ample | Parcial |
|---|---|---|---|
| mur escullera tram 8.1 | 20 | 2 | 40.00 |
| Total |  |  | 40 |

**E0867** m Tub dren DN 200 mm PE corrugat i doble paret TP
20 m × 14.39 = 287.80

| Amidament | Llarg | Parcial |
|---|---|---|
| mur escullera tram 8.1 | 20 | 20.00 |
| Total |  | 20 |

**E0319** m3 Rebliment i piconatge localitzat amb material filtrant
40 m3 × 30.96 = 1238.40

| Amidament | Llarg | Ample | Alt | Parcial |
|---|---|---|---|---|
| mur escullera tram 8.1 | 20 | 1 | 2 | 40.00 |
| Total |  |  |  | 40 |

### D04 FERMS I PAVIMENTS
Import: 260411.09

#### D041 PK 0+000 A 0+280. TRAM 0. TRAVESSERA MASPUJOLS
Import: 49267.25

**E0601A** m3 Base granular localitzada de tot-u artificial (ample<2 m), amb mitjans mecànics
147.67 m3 × 34.32 = 5068.03

| Amidament | Llarg | Ample | Alt | Parcial |
|---|---|---|---|---|
| Tram 0 | 115.67 |  |  | 115.67 |
| Ampliació calçada PK 0+200 a 0+280 md | 80 | 1 | 0.4 | 32.00 |
| Subtotal |  |  |  | 147.67 |
| Total |  |  |  | 147.67 |

**E0612** m2 Reg d'adherència termoadherent C60B3 TER (dotació 0,5 kg/m2)
418 m2 × 0.39 = 163.02

| Amidament | Llarg | Ample | Parcial |
|---|---|---|---|
| PK 0+080 a 0+130 md | 122 |  | 122.00 |
| PK 0+140 a 0+185 md | 216 |  | 216.00 |
| PK 0+200 a 0+280 md | 80 | 1 | 80.00 |
| Subtotal |  |  | 418.00 |
| Total |  |  | 418 |

**E0606** t Paviment de MBC. tipus AC22 base G 50/70 CA
71.68 t × 62.82 = 4502.94
Paviment de mescla bituminosa en calent tipus formigó bituminós AC22 base 50/70 G amb granulat calcari, estesa en capa base, intermitja, saneigs, apedaçats i/o regularitzacions, compactada.

| Codi | Ut | Descripció | Rendiment | Preu | Import |
|---|---|---|---|---|---|
| O0101 | h | Cap de colla | 0.012 | 31.22 | 0.37 |
| O0110 | h | Peó | 0.055 | 24.49 | 1.35 |
| P0417 | t | M.B.C. tipus AC22 base G en obra (material; 23/07/1998) | 1 | 55.44 | 55.44 |
| M0236 | h | Estenedora per a mescles | 0.008 | 84.792 | 0.68 |
| M0239 | h | Corró de llanda metàl·lica | 0.008 | 49.884 | 0.40 |
| M0237 | h | Piconadora de pneumàtics 15 tn | 0.008 | 74.832 | 0.60 |
| M0220 | h | Escombradora autopropulsada | 0.008 | 50.58 | 0.40 |
| M0213 | h | Camió cisterna de 8 m³ | 0.008 | 57.6 | 0.46 |
| vg | % | Despeses indirectes | 0.434 | 7.2 | 3.12 |
|  |  | Total |  |  | 62.82 |

| Amidament | Uts. | Parcial |
|---|---|---|
| PK 0+080 a 0+130 md | 20.923 | 20.92 |
| PK 0+140 a 0+185 md | 37.044 | 37.04 |
| PK 0+200 a 0+280 md | 13.72 | 13.72 |
| Subtotal |  | 71.68 |
| Total |  | 71.68 |

**E0611** m2 Reg emprimació tipus C50BF4 IMP (dotació 1,5 kg/m2)
2210 m2 × 0.45 = 994.50
Reg d'emprimació amb emulsió bituminosa catiònica tipus C50BF4 IMP (dotació 1,50 kg/m2) i protecció del reg, si s'escau i segons indicacions de la Direcció d'Obra amb àrid de cobertura rentat triturat de 2-4 mm o sorra matxucada, inclòs preparació de la superfície existent.

| Codi | Ut | Descripció | Rendiment | Preu | Import |
|---|---|---|---|---|---|
| O0102 | h | Oficial 1ª | 0.001 | 29.47 | 0.03 |
| O0110 | h | Peó | 0.001 | 24.49 | 0.02 |
| P0412 | kg | Emulsió bituminosa tipus C50BF4 IMP | 1.4 | 0.228 | 0.32 |
| M0217 | h | Camió cisterna reg asfàltic | 0.001 | 60.823008 | 0.06 |
| vg | % | Despeses indirectes | 0.003 | 7.2 | 0.02 |
|  |  | Total |  |  | 0.45 |

| Amidament | Llarg | Parcial |
|---|---|---|
| reforç | 2210 | 2210.00 |
| Total |  | 2210 |

**E0604** t Paviment de MBC tipus AC16 surf S 50/70 GR
270.73 t × 69.44 = 18799.49
Paviment de mescla bituminosa en calent tipus formigó bituminós AC16 surf 50/70 S amb granulat granític per a capa de trànsit, estesa i compactada.

| Codi | Ut | Descripció | Rendiment | Preu | Import |
|---|---|---|---|---|---|
| O0101 | h | Cap de colla | 0.014 | 31.22 | 0.44 |
| O0110 | h | Peó | 0.063 | 24.49 | 1.54 |
| P04140 | t | M.B.C. tipus AC16 surf S en obra | 1 | 61.2 | 61.20 |
| M0236 | h | Estenedora per a mescles | 0.009 | 84.792 | 0.76 |
| M0239 | h | Corró de llanda metàl·lica | 0.009 | 49.884 | 0.45 |
| M0237 | h | Piconadora de pneumàtics 15 tn | 0.009 | 74.832 | 0.67 |
| M0220 | h | Escombradora autopropulsada | 0.009 | 50.58 | 0.46 |
| M0213 | h | Camió cisterna de 8 m³ | 0.009 | 57.6 | 0.52 |
| vg | % | Despeses indirectes | 0.472 | 7.2 | 3.40 |
|  |  | Total |  |  | 69.44 |

| Amidament | Uts. | Parcial |
|---|---|---|
| reforç | 270.725 | 270.73 |
| Total |  | 270.73 |

**E0603RV** t Paviment de MBC tipus D8, àrid granític (reductors)
17.35 t × 63.64 = 1104.15
Paviment de mescla bituminosa en calent tipus formigó bituminós AC11 surf B 35/50 D amb granulat granític per a capa de trànsit, estesa i compactada.

| Codi | Ut | Descripció | Rendiment | Preu | Import |
|---|---|---|---|---|---|
| O0101 | h | Cap de colla | 0.014 | 31.22 | 0.44 |
| O0110 | h | Peó | 0.063 | 24.49 | 1.54 |
| P04141 | t | M.B.C. tipus D8 amb àrid granític en obra (material; 03/02/2022) | 1 | 55 | 55.00 |
| M0236 | h | Estenedora per a mescles | 0.01 | 84.792 | 0.85 |
| M0239 | h | Corró de llanda metàl·lica | 0.01 | 49.884 | 0.50 |
| M0237 | h | Piconadora de pneumàtics 15 tn | 0.01 | 74.832 | 0.75 |
| M0220 | h | Escombradora autopropulsada | 0.01 | 50.58 | 0.51 |
| M0213 | h | Camió cisterna de 8 m³ | 0.01 | 57.6 | 0.58 |
| vg | % | Despeses indirectes | 0.482 | 7.2 | 3.47 |
|  |  | Total |  |  | 63.64 |

| Amidament | Uts. | Parcial |
|---|---|---|
| Esquena d'ase: | 7.056 | 7.06 |
| Pas elevat de vianants: |  |  |
| plataforma | 5.88 | 5.88 |
| rampes | 4.41 | 4.41 |
| Subtotal |  | 17.35 |
| Total |  | 17.35 |

**E0621** m Vorada de peces de formigó 17x28 cm (tipus T-3)
110 m × 27.88 = 3066.80
Vorada prefabricada de peces de formigó bicapa de 17x28 cm tipus T-3, col·locada, inclòs l'excavació, talls, base de formigó tipus HM-20 i rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 64.75 | 1.49 |
| P10091 | m | Vorada pref. form. 17x28cm. (material; 23/07/1998) | 1 | 9.888 | 9.89 |
| vg | % | Despeses indirectes | 0.197 | 7.2 | 1.42 |
|  |  | Total |  |  | 27.88 |

| Amidament | Llarg | Parcial |
|---|---|---|
| Ampliació vorera PK 0+080 a 0+135 me | 55 | 55.00 |
| Ampliació vorera PK 0+165 a 0+210 me | 55 | 55.00 |
| Subtotal |  | 110.00 |
| Total |  | 110 |

**E0652** m Vorada remuntable de formigó de 22x20/12 cm (tipus C-7)
36 m × 29.39 = 1058.04
Vorada remuntable de formigó de 22x20/12 cm. (tipus C-7), col·locada, inclosa l'excavació i la seva base de formigó HM-20, rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 64.75 | 1.49 |
| P10081 | m | Vorada pref. form 22x20/12 cm (material; 23/07/1998) | 1 | 11.316 | 11.32 |
| vg | % | Despeses indirectes | 0.209 | 7.2 | 1.50 |
|  |  | Total |  |  | 29.39 |

| Amidament | Llarg | Parcial |
|---|---|---|
| Gual PK 0+080 a 0+120 me | 26 | 26.00 |
| Gual PK 0+165 a 0+210 me | 10 | 10.00 |
| Subtotal |  | 36.00 |
| Total |  | 36 |

**E1108** m Vorada de peces de formigó de 8x20 cm tipus jardí
220 m × 21.16 = 4655.20
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1007 | m | Vorada pref. form. 8x20 cm. tipus jardí (material; 23/07/1998) | 1 | 3.768 | 3.77 |
| P0503 | m3 | Formigó HM-20 posat a l'obra | 0.04 | 80.4 | 3.22 |
| E0108 | m3 | Morter de ciment elaborat a l'obra | 0.08 | 64.75 | 5.18 |
| vg | % | Despeses indirectes | 0.148 | 7.2 | 1.07 |
|  |  | Total |  |  | 21.16 |

| Amidament | Llarg | Parcial |
|---|---|---|
| Vorada PK 0+060 a 0+280 md | 220 | 220.00 |
| Total |  | 220 |

**E0629** m Rigola blanca de 20x20x8 cm.
55 m × 18.08 = 994.40
Rigola blanca prefabricada de formigó de 20x20x8 cm, inclòs l'excavació, la base de formigó HM-20 i la beurada, totalment col·locada.

| Codi | Ut | Descripció | Rendiment | Preu | Import |
|---|---|---|---|---|---|
| O0101 | h | Cap de colla | 0.005 | 31.22 | 0.16 |
| O0102 | h | Oficial 1ª | 0.06 | 29.47 | 1.77 |
| O0110 | h | Peó | 0.25 | 24.49 | 6.12 |
| P19020 | u | Rigola blanca 20x20x8 cm (material; 23/07/1998) | 5 | 0.96 | 4.80 |
| E0108 | m3 | Morter de ciment elaborat a l'obra | 0.005 | 64.75 | 0.32 |
| P0503 | m3 | Formigó HM-20 posat a l'obra | 0.05 | 80.4 | 4.02 |
| vg | % | Despeses indirectes | 0.124 | 7.2 | 0.89 |
|  |  | Total |  |  | 18.08 |

| Amidament | Llarg | Parcial |
|---|---|---|
| Ampliació vorera PK 0+165 a 0+210 me | 55 | 55.00 |
| Total |  | 55 |

**E0623** m2 Paviment de panot a determinar de 20x20x4 cm. (a det. per DO)
267 m2 × 31.41 = 8386.47
Paviment de panot ratllat, decorat o de pastilles a determinar per la Direcció d'Obra, de qualsevol color, de dimensions 20x20x4 cm., col·locat sobre solera de formigó HM-20 i base de sorra-ciment pòrtland humit de 200 kg/m3, inclòs la beurada amb morter de ciment pòrtland.

| Codi | Ut | Descripció | Rendiment | Preu | Import |
|---|---|---|---|---|---|
| O0101 | h | Cap de colla | 0.08 | 31.22 | 2.50 |
| O0102 | h | Oficial 1ª | 0.1 | 29.47 | 2.95 |
| O0110 | h | Peó | 0.2 | 24.49 | 4.90 |
| P0503 | m3 | Formigó HM-20 posat a l'obra | 0.1 | 80.4 | 8.04 |
| P0811 | m2 | Rajola hidr. gris 20x20x4 cm. (material; 23/07/1998) | 1 | 9.228 | 9.23 |
| E0108 | m3 | Morter de ciment elaborat a l'obra | 0.031 | 64.75 | 2.01 |
| %16130 | % | Despeses indirectes | 6 % | 29.63 | 1.78 |
|  |  | Total |  |  | 31.41 |

| Amidament | Llarg | Parcial |
|---|---|---|
| Ampliació vorera PK 0+080 a 0+120 me | 116 | 116.00 |
| Ampliació vorera PK 0+165 a 0+210 me | 151 | 151.00 |
| Subtotal |  | 267.00 |
| Total |  | 267 |

**E0673** m2 Paviment lloseta tàctil indicador d'advertència o proximitat de perill
4.8 m2 × 42.7 = 204.96
Paviment de lloseta tàctil indicador d'advertència o proximitat de perill, prefabricada de formigó 20x20 cm. amb botons de 2,5 cm. de diàmetre exterior, 0,5 cm. d'alçada i separats 5 cm. entre els seus centres, de color diferenciat de la resta del paviment, col·locat sobre solera de formigó (inclosa), totalment acabat.

| Codi | Ut | Descripció | Rendiment | Preu | Import |
|---|---|---|---|---|---|
| O0102 | h | Oficial 1ª | 0.4 | 29.47 | 11.788 |
| O0110 | h | Peó | 0.4 | 24.49 | 9.796 |
| E0108 | m3 | Morter de ciment elaborat a l'obra | 0.015 | 64.75 | 0.971 |
| E0199 | kg | Ciment Portland, a peu d'obra (03/02/2006) | 3 | 0.132 | 0.396 |
| P1601 | m3 | Aigua | 0.01 | 0.78 | 0.008 |
| P0503 | m3 | Formigó HM-20 posat a l'obra | 0.1 | 80.4 | 8.040 |
| P0673 | m2 | Lloseta tàctil de botons (material; 23/07/1998) | 1 | 9.6 | 9.600 |
| vg | % | Despeses indirectes | 0.292 | 7.2 | 2.102 |
|  |  | Total |  |  | 42.7 |

| Amidament | Uts. | Llarg | Ample | Parcial |
|---|---|---|---|---|
| Passos de vianants | 4 | 2 | 0.6 | 4.80 |
| Total |  |  |  | 4.8 |

**E0674** m2 Paviment lloseta tàctil indicador direccional
6.4 m2 × 42.07 = 269.25
Paviment de lloseta tàctil indicador direccional, prefabricada de formigó de 20x20 cm. amb 4 línies de 2,5 cm. d'ample i 0,5 cm. de ressalt , de color diferenciat de la resta del paviment, col·locat sobre solera de formigó (inclosa), totalment acabat.

| Codi | Ut | Descripció | Rendiment | Preu | Import |
|---|---|---|---|---|---|
| O0102 | h | Oficial 1ª | 0.4 | 29.47 | 11.788 |
| O0110 | h | Peó | 0.4 | 24.49 | 9.796 |
| E0108 | m3 | Morter de ciment elaborat a l'obra | 0.015 | 64.75 | 0.971 |
| E0199 | kg | Ciment Portland, a peu d'obra | 3 | 0.132 | 0.396 |
| P1601 | m3 | Aigua | 0.01 | 0.78 | 0.008 |
| P0503 | m3 | Formigó HM-20 posat a l'obra | 0.1 | 80.4 | 8.040 |
| P0674 | m2 | Lloseta tàctil de línies (material; 23/07/1998) | 1 | 9 | 9.000 |
| vg | % | Despeses indirectes | 0.287 | 7.2 | 2.066 |
|  |  | Total |  |  | 42.07 |

| Amidament | Uts. | Llarg | Ample | Parcial |
|---|---|---|---|---|
| Passos de vianants | 4 | 2 | 0.8 | 6.40 |
| Total |  |  |  | 6.4 |

#### D042 PK 0+280 A 2+380
Import: 211143.84

**E0632_** m² Fresat paviment asfàltic fins a 15 cm (Projectes reforç de ferm)
965 m² × 4.53 = 4371.45

| Amidament | Uts. | Llarg | Ample | Parcial |
|---|---|---|---|---|
| Tram 9 - encaixos |  | 100 | 1 | 100.00 |
| Canalització de FO existent: |  |  |  |  |
| PK 0+300 a PK 1+140 |  | 840 | 1 | 840.00 |
| creuaments | 5 | 5 | 1 | 25.00 |
| Subtotal |  |  |  | 965.00 |
| Total |  |  |  | 965 |

**E0601A** m3 Base granular localitzada de tot-u artificial (ample<2 m), amb mitjans mecànics
377.58 m3 × 34.32 = 12958.55

| Amidament | Llarg | Ample | Alt | Parcial |
|---|---|---|---|---|
| PK 0+820 a PK 0+960 ME - cuneta transitable 1 | 140 | 1.2 | 0.3 | 50.40 |
| PK 0+960 a PK 1+000 ME - cuneta transitable 2 | 40 | 1.2 | 0.3 | 14.40 |
| PK 1+020 a PK 1+180 MD - cuneta transitable 3 | 160 | 1.2 | 0.3 | 57.60 |
| PK 1+140 a PK 1+200 ME - cuneta transitable 4 | 60 | 1.2 | 0.3 | 21.60 |
| PK 1+230 a PK 1+340 MD - cuneta transitable 5 | 110 | 1.2 | 0.3 | 39.60 |
| PK 1+860 a PK 1+940 MD -cuneta transitable 6 | 80 | 1.2 | 0.3 | 28.80 |
| Talussos: (taules) |  |  |  |  |
| Tram 3 | 45.03 |  |  | 45.03 |
| Tram 4 | 54.64 |  |  | 54.64 |
| Tram 5.1 | 36.52 |  |  | 36.52 |
| Tram 9 | 28.99 |  |  | 28.99 |
| Subtotal |  |  |  | 377.58 |
| Total |  |  |  | 377.58 |

**E0611** m2 Reg emprimació tipus C50BF4 IMP (dotació 1,5 kg/m2)
79 m2 × 0.45 = 35.55

| Amidament | Llarg | Parcial |
|---|---|---|
| Tram 9 | 79 | 79.00 |
| Total |  | 79 |

**E0606** t Paviment de MBC. tipus AC22 base G 50/70 CA
13.55 t × 62.82 = 851.21

| Amidament | Uts. | Parcial |
|---|---|---|
| Tram 9 | 13.5485 | 13.55 |
| Total |  | 13.55 |

**E0612** m2 Reg d'adherència termoadherent C60B3 TER (dotació 0,5 kg/m2)
12220 m2 × 0.39 = 4765.80

| Amidament | Uts. | Llarg | Ample | Parcial |
|---|---|---|---|---|
| Tram 9 |  | 550 |  | 550.00 |
| creuaments serveis | 5 | 6 | 1 | 30.00 |
| Previsió reforç | 1 | 1940 | 6 | 11640.00 |
| Subtotal |  |  |  | 12220.00 |
| Total |  |  |  | 12220 |

**E0604** t Paviment de MBC tipus AC16 surf S 50/70 GR
1496.96 t × 69.44 = 103948.90

| Amidament | Uts. | Parcial |
|---|---|---|
| Tram 9 | 67.375 | 67.38 |
| Creuaments serveis | 3.675 | 3.68 |
| Previsió reforç | 1425.9 | 1425.90 |
| Subtotal |  | 1496.96 |
| Total |  | 1496.96 |

**E0603B** t Paviment de MBC tipus D8, àrid granític (reductors)
34.69 t × 47 = 1630.43

| Amidament | Uts. | Parcial |
|---|---|---|
| Esquena d'ase: | 14.112 | 14.11 |
| Pas elevat de vianants: |  |  |
| plataforma | 11.76 | 11.76 |
| rampes | 8.82 | 8.82 |
| Subtotal |  | 34.69 |
| Total |  | 34.69 |

**E0622A** m² Apedaçat de MBC tipus AC16 surf S; 8 cm; rendiment <100 m2 (inclòs fresat, reg i pintat)
90 m² × 40.6 = 3654.00
Apedaçament de paviment amb M.B.C. tipus AC16 surf S, estès i compactat fins un gruix de 8 cm i una amplada mínima d’1m, amb un rendiment diari inferior a 100 m2 de la superfície total, inclòs el fresat del paviment existent, la retirada del material inferior de la base, la càrrega i transport a l’abocador, el cànon d’abocament, el reg d'emprimació amb emulsió bituminosa catiònica tipus C50BF4 IMP (dotació 1,50 kg/m2), la neteja de la superfície resultant, el segellat de la superfície acabada i el repintat de la senyalització horitzontal afectada.

| Codi | Ut | Descripció | Rendiment | Preu | Import |
|---|---|---|---|---|---|
| O0101 | h | Cap de colla | 0.06 | 31.22 | 1.87 |
| O0102 | h | Oficial 1ª | 0.002 | 29.47 | 0.06 |
| O0110 | h | Peó | 0.322 | 24.49 | 7.89 |
| M0242 | h | Fresadora | 0.04 | 159.612 | 6.38 |
| M0212B | h | Camió de trabuc 16 m³ | 0.04 | 54.48 | 2.18 |
| M0220 | h | Escombradora autopropulsada | 0.054 | 50.58 | 2.73 |
| P0412 | kg | Emulsió bituminosa tipus C50BF4 IMP | 1.4 | 0.228 | 0.32 |
| M0217 | h | Camió cisterna reg asfàltic | 0.002 | 60.823008 | 0.12 |
| P04140 | t | M.B.C. tipus AC16 surf S en obra | 0.196 | 61.2 | 12.00 |
| M0236 | h | Estenedora per a mescles | 0.014 | 84.792 | 1.19 |
| M0239 | h | Corró de llanda metàl·lica | 0.014 | 49.884 | 0.70 |
| M0237 | h | Piconadora de pneumàtics 15 tn | 0.014 | 74.832 | 1.05 |
| M0213 | h | Camió cisterna de 8 m³ | 0.014 | 57.6 | 0.81 |
| P1422 | kg | Pintura (material; 12/01/2009) | 0.14 | 2.719728 | 0.38 |
| P1421 | kg | Microesferes de vidre (material; 12/01/2009) | 0.08 | 1.1497032 | 0.09 |
| M0224 | h | Màquina pintura bandes autop. | 0.001 | 49.882284 | 0.05 |
| P1613 | u | Cànon d'abocador | 0.5 | 0.96 | 0.48 |
| %1613 | % | Despeses indirectes | 6 % | 38.30 | 2.30 |
|  |  | Total |  |  | 40.6 |

| Amidament | Uts. | Llarg | Ample | Parcial |
|---|---|---|---|---|
| Creuament de serveis | 5 | 6 | 1 | 30.00 |
| PK 1+820 |  | 10 | 6 | 60.00 |
| Subtotal |  |  |  | 90.00 |
| Total |  |  |  | 90 |

**E0622B** m² Apedaçat de MBC tipus AC16 surf S; 8 cm; rendiment 100 m2 - 300 m2 (inclòs fresat, reg i pintat)
1050 m² × 31.45 = 33022.50
Apedaçament de paviment amb M.B.C. tipus AC16 surf S, estès i compactat fins un gruix de 8 cm i una amplada mínima d’1m, amb un rendiment diari d'entre 100 m2 i 300 m2 de la superfície total, inclòs el fresat del paviment existent, la retirada del material inferior de la base, la càrrega i transport a l’abocador, el cànon d’abocament, el reg d'emprimació amb emulsió bituminosa catiònica tipus C50BF4 IMP (dotació 1,50 kg/m2), la neteja de la superfície resultant, el segellat de la superfície acabada i el repintat de la senyalització horitzontal afectada.

| Codi | Ut | Descripció | Rendiment | Preu | Import |
|---|---|---|---|---|---|
| O0101 | h | Cap de colla | 0.038 | 31.22 | 1.19 |
| O0102 | h | Oficial 1ª | 0.001 | 29.47 | 0.03 |
| O0110 | h | Peó | 0.201 | 24.49 | 4.92 |
| M0242 | h | Fresadora | 0.03 | 159.612 | 4.79 |
| M0212B | h | Camió de trabuc 16 m³ | 0.03 | 54.48 | 1.63 |
| M0220 | h | Escombradora autopropulsada | 0.037 | 50.58 | 1.87 |
| P0412 | kg | Emulsió bituminosa tipus C50BF4 IMP | 1.4 | 0.228 | 0.32 |
| M0217 | h | Camió cisterna reg asfàltic | 0.001 | 60.823008 | 0.06 |
| P04140 | t | M.B.C. tipus AC16 surf S en obra | 0.196 | 61.2 | 12.00 |
| M0236 | h | Estenedora per a mescles | 0.007 | 84.792 | 0.59 |
| M0239 | h | Corró de llanda metàl·lica | 0.007 | 49.884 | 0.35 |
| M0237 | h | Piconadora de pneumàtics 15 tn | 0.007 | 74.832 | 0.52 |
| M0213 | h | Camió cisterna de 8 m³ | 0.007 | 57.6 | 0.40 |
| P1422 | kg | Pintura | 0.14 | 2.719728 | 0.38 |
| P1421 | kg | Microesferes de vidre | 0.08 | 1.1497032 | 0.09 |
| M0224 | h | Màquina pintura bandes autop. | 0.001 | 49.882284 | 0.05 |
| P1613 | u | Cànon d'abocador | 0.5 | 0.96 | 0.48 |
| %1613 | % | Despeses indirectes | 6 % | 29.67 | 1.78 |
|  |  | Total |  |  | 31.45 |

| Amidament | Llarg | Ample | Parcial |
|---|---|---|---|
| PK 1+040 a 1+060 | 20 | 6 | 120.00 |
| PK 1+240 a 1+260 | 20 | 6 | 120.00 |
| PK 1+570 a 1+590 | 30 | 6 | 180.00 |
| PK 1+670 a 1+710 | 40 | 6 | 240.00 |
| PK 1+930 a 1+980 | 45 | 6 | 270.00 |
| PK 2+120 a 2+140 | 20 | 6 | 120.00 |
| Subtotal |  |  | 1050.00 |
| Total |  |  | 1050 |

**E0622C** m² Apedaçat de MBC tipus AC16 surf S; 8 cm; rendiment 300 m2 - 1000 m2 (inclòs fresat, reg i pintat)
480 m² × 25.37 = 12177.60
Apedaçament de paviment amb M.B.C. tipus AC16 surf S, estès i compactat fins un gruix de 8 cm i una amplada mínima d’1m, amb un rendiment diari d'entre 300 m2 i 1000 m2 de la superfície total, inclòs el fresat del paviment existent, la retirada del material inferior de la base, la càrrega i transport a l’abocador, el cànon d’abocament, el reg d'emprimació amb emulsió bituminosa catiònica tipus C50BF4 IMP (dotació 1,50 kg/m2), la neteja de la superfície resultant, el segellat de la superfície acabada i el repintat de la senyalització horitzontal afectada.

| Codi | Ut | Descripció | Rendiment | Preu | Import |
|---|---|---|---|---|---|
| O0101 | h | Cap de colla | 0.03 | 31.22 | 0.94 |
| O0102 | h | Oficial 1ª | 0.001 | 29.47 | 0.03 |
| O0110 | h | Peó | 0.111 | 24.49 | 2.72 |
| M0242 | h | Fresadora | 0.02 | 159.612 | 3.19 |
| M0212B | h | Camió de trabuc 16 m³ | 0.02 | 54.48 | 1.09 |
| M0220 | h | Escombradora autopropulsada | 0.025 | 50.58 | 1.26 |
| P0412 | kg | Emulsió bituminosa tipus C50BF4 IMP | 1.4 | 0.228 | 0.32 |
| M0217 | h | Camió cisterna reg asfàltic | 0.001 | 60.823008 | 0.06 |
| P04140 | t | M.B.C. tipus AC16 surf S en obra | 0.196 | 61.2 | 12.00 |
| M0236 | h | Estenedora per a mescles | 0.005 | 84.792 | 0.42 |
| M0239 | h | Corró de llanda metàl·lica | 0.005 | 49.884 | 0.25 |
| M0237 | h | Piconadora de pneumàtics 15 tn | 0.005 | 74.832 | 0.37 |
| M0213 | h | Camió cisterna de 8 m³ | 0.005 | 57.6 | 0.29 |
| P1422 | kg | Pintura | 0.14 | 2.719728 | 0.38 |
| P1421 | kg | Microesferes de vidre | 0.08 | 1.1497032 | 0.09 |
| M0224 | h | Màquina pintura bandes autop. | 0.001 | 49.882284 | 0.05 |
| P1613 | u | Cànon d'abocador | 0.5 | 0.96 | 0.48 |
| %1613 | % | Despeses indirectes | 6 % | 23.94 | 1.44 |
|  |  | Total |  |  | 25.37 |

| Amidament | Llarg | Ample | Parcial |
|---|---|---|---|
| PK 2+300 a PK 2+380 | 80 | 6 | 480.00 |
| Total |  |  | 480 |

**E0630A** m² Saneig amb tot-ú i restitució de paviment amb M.B.C. tipus AC16 surf S (inclòs reblert i compactació tot-ú i reg)
480 m² × 56.84 = 27283.20

| Amidament | Llarg | Ample | Parcial |
|---|---|---|---|
| PK 0+560 a 0+585 | 20 | 6 | 120.00 |
| PK 0+950 a 0+960 | 10 | 6 | 60.00 |
| PK 1+000 a 1+010 | 10 | 6 | 60.00 |
| PK 1+220 a 1+240 | 20 | 6 | 120.00 |
| PK 1+440 a 1+470 | 20 | 6 | 120.00 |
| Subtotal |  |  | 480.00 |
| Total |  |  | 480 |

**E0631A** m² Saneig amb formigó i restitució de paviment amb M.B.C. tipus AC16 surf S (inclòs reblert formigó i reg)
30 m² × 76.28 = 2288.40

| Amidament | Uts. | Parcial |
|---|---|---|
| Arrels i clots localitzats | 30 | 30.00 |
| Total |  | 30 |

**E06200** m3 Paviment de formigó tipus HM-20, amb junts
35 m3 × 118.75 = 4156.25
Paviment de formigó tipus HM-20, inclòs junts, encofrat i col·locació.

| Codi | Ut | Descripció | Rendiment | Preu | Import |
|---|---|---|---|---|---|
| O0101 | h | Cap de colla | 0.025 | 31.22 | 0.78 |
| O0102 | h | Oficial 1ª | 0.05 | 29.47 | 1.47 |
| O0110 | h | Peó | 0.15 | 24.49 | 3.67 |
| P0503 | m3 | Formigó HM-20 posat a l'obra | 1 | 80.4 | 80.40 |
| E0515 | m2 | Encofrat de fusta per a fonaments i/o formigó ocult | 0.5 | 30.55 | 15.28 |
| P1604 | m2 | Junta material inorg. 2 cm. (material; 12/01/2009) | 0.5 | 3.523284 | 1.76 |
| P1605 | m | Fibra bitum. pre-emmotllada (material; 12/01/2009) | 2.5 | 3.7952568 | 9.49 |
| M0240 | h | Regle vibratori | 0.05 | 5.501268 | 0.28 |
| vg | % | Despeses indirectes | 0.779 | 7.2 | 5.61 |
|  |  | Total |  |  | 118.75 |

| Amidament | Uts. | Llarg | Ample | Alt | Parcial |
|---|---|---|---|---|---|
| PK 1+740 a PK 1+840 me - berma formigonada |  | 100 | 0.5 | 0.2 | 10.00 |
| creuaments | 5 | 5 | 1 | 1 | 25.00 |
| Subtotal |  |  |  |  | 35.00 |
| Total |  |  |  |  | 35 |

### D05 DRENATGES
Import: 38618.53

#### D051 PK 0+000 A 0+280. TRAM 0. TRAVESSERA MASPUJOLS
Import: 11762.4

**E03281** m Neteja d'obres de drenatge transversal
18 m × 36.14 = 650.52

| Amidament | Uts. | Llarg | Parcial |
|---|---|---|---|
| Reixes transversals | 3 | 6 | 18.00 |
| Total |  |  | 18 |

**E0502** m3 Formigó HM-20 fonaments
6 m3 × 95.31 = 571.86

| Amidament | Llarg | Ample | Alt | Parcial |
|---|---|---|---|---|
| FO - PK 0+450 creuament 1 | 6 | 0.4 | 1 | 2.40 |
| FO - PK 0+900 creuament 2 | 6 | 0.3 | 1 | 1.80 |
| FO - PK 1+000 creuament 3 | 6 | 0.3 | 1 | 1.80 |
| Subtotal |  |  |  | 6.00 |
| Total |  |  |  | 6 |

**E0892** u Anulació d'embornal existent
3 u × 152.9 = 458.70
Anul·lació d'embornal existent, inclosa la connexió amb el col·lector, totalment acabat.

| Codi | Ut | Descripció | Rendiment | Preu |
|---|---|---|---|---|
| O0102 | h | Oficial 1ª | 2 | 29.47 |
| O0110 | h | Peó | 2 | 24.49 |
| P0503 | m3 | Formigó HM-20 posat a l'obra | 0.15 | 80.4 |
| E0515 | m2 | Encofrat de fusta per a fonaments i/o formigó ocult | 0.8 | 30.55 |
| P0805 | u | Maó massís 29x14x5 cm. a rev. | 6 | 0.144 |
| M0225 | h | Vibrador | 0.1 | 2.51 |
| vg | % | Despeses indirectes | 1.027 | 7.2 |

| Amidament | Uts. | Parcial |
|---|---|---|
| PK 0+098 | 1 | 1.00 |
| PK 0+110 reixa transversal | 1 | 1.00 |
| PK 0+200 reixa transversal | 1 | 1.00 |
| Subtotal |  | 3.00 |
| Total |  | 3 |

**E0825Z1** u Embornal amb reixa talla-aigües de fosa 985x495x70 mm D-400
2 u × 636.98 = 1273.96

| Amidament | Uts. | Parcial |
|---|---|---|
| PK 0+110 i 0+200 | 2 | 2.00 |
| Total |  | 2 |

**E0825Z2** u Embornal amb reixa talla-aigües de fosa 985x495x70 mm D-400 reaprofitada
4 u × 469.08 = 1876.32

| Amidament | Uts. | Parcial |
|---|---|---|
| PK 0+110 reixes longitudinals | 2 | 2.00 |
| PK 0+200 reixes longitudinals | 2 | 2.00 |
| Subtotal |  | 4.00 |
| Total |  | 4 |

**E0820A1** u Embornal amb bústia i reixa fosa grisa 700x360x50 mm.
1 u × 284.52 = 284.52
Embornal amb bústia i reixa de fosa grisa de 700x360x50 mm. i bastiment D-400, totalment acabada.

| Codi | Ut | Descripció | Rendiment | Preu | Import |
|---|---|---|---|---|---|
| O0101 | h | Cap de colla | 0.1 | 31.22 | 3.12 |
| O0102 | h | Oficial 1ª | 1 | 29.47 | 29.47 |
| O0110 | h | Peó | 1 | 24.49 | 24.49 |
| P1609 | m3 | Excavació de terres | 0.9 | 13.344 | 12.01 |
| E0109 | m2 | Encofrat de fusta per a fonaments i formigó ocult, col.locat. | 1.87 | 40.392 | 75.53 |
| E0502 | m3 | Formigó HM-20 fonaments | 0.25 | 95.31 | 23.83 |
| P06201 | u | Reixa i bastiment 730x285x70 mm D-400 | 1 | 88.19 | 88.19 |
| P1005 | m | Vorada pref. form. tipus bústia. (material; 01/04/2009) | 1 | 11.78064 | 11.78 |
| %16130 | % | Despeses indirectes | 6 % | 268.42 | 16.11 |
|  |  | Total |  |  | 284.52 |

| Amidament | Uts. | Parcial |
|---|---|---|
| PK 0+098 | 1 | 1.00 |
| Total |  | 1 |

**E0820A7** u Embornal amb reixa fosa grisa 700x360x50 mm.
2 u × 272.04 = 544.08

| Amidament | Uts. | Parcial |
|---|---|---|
| Pas elevat de vianants | 2 | 2.00 |
| Total |  | 2 |

**E0836A** u Connexió d'embornal a col·lector general
7 u × 274.46 = 1921.22

| Amidament | Uts. | Parcial |
|---|---|---|
| PK 0+098 | 1 | 1.00 |
| PK 0+110 reixes longitudinals | 2 | 2.00 |
| PK 0+200 reixes longitudinals | 2 | 2.00 |
| Pas elevat de vianants | 2 | 2.00 |
| Subtotal |  | 7.00 |
| Total |  | 7 |

**E0873** m Tub de PP corrugat doble capa Ø250 mm
50 m × 20.94 = 1047.00
Tub de PP corrugat doble capa de 250 mm. de diàmetre nominal i SN 8 kN/m2, inclòs pp de peces especials i accessoris, col·locat.

| Codi | Ut | Descripció | Rendiment | Preu | Import |
|---|---|---|---|---|---|
| O0101 | h | Cap de colla | 0.05 | 31.22 | 1.56 |
| O0102 | h | Oficial 1ª | 0.1 | 29.47 | 2.95 |
| O0110 | h | Peó | 0.1 | 24.49 | 2.45 |
| P1240 | m | Tub de pp DN250 mm., SN 8 kN/m2 (material; 01/04/2009) | 1 | 9.892344 | 9.89 |
| P%1615 | % | Part proporcional accessoris | 30 % | 9.89 | 2.97 |
| vg | % | Despeses indirectes | 0.155 | 7.2 | 1.12 |
|  |  | Total |  |  | 20.94 |

| Amidament | Uts. | Llarg | Parcial |
|---|---|---|---|
| Connexió embornals | 5 | 10 | 50.00 |
| Total |  |  | 50 |

**E08211** u Recreixement i anivellació pou de registre
12 u × 196.06 = 2352.72

| Amidament | Uts. | Parcial |
|---|---|---|
| Travessera Maspujols | 12 | 12.00 |
| Total |  | 12 |

**E0821** u Recreixement i anivellació pericó o bunera
10 u × 78.15 = 781.50

| Amidament | Uts. | Parcial |
|---|---|---|
| Travessera Maspujols | 10 | 10.00 |
| Total |  | 10 |

#### D052 PK 0+280 A 2+380
Import: 26856.13

**E03281** m Neteja d'obres de drenatge transversal
30 m × 36.14 = 1084.20

| Amidament | Uts. | Llarg | Parcial |
|---|---|---|---|
| Obres de drenatge transversal | 3 | 10 | 30.00 |
| Total |  |  | 30 |

**GD53U020** m Neteja pas salvacunetes i clavegueres de d< 1 m
25 m × 20.25 = 506.25

| Amidament | Uts. | Llarg | Parcial |
|---|---|---|---|
| Passos salvacunetes o col·lectors | 5 | 5 | 25.00 |
| Total |  |  | 25 |

**E03251** m Formació i reperfilat de cunetes en qualsevol tipus de terreny
650 m × 2.96 = 1924.00

| Amidament | Uts. | Llarg | Parcial |
|---|---|---|---|
| PK 0+820 a PK 0+960 ME - cuneta transitable 1 |  | 140 | 140.00 |
| PK 0+960 a PK 1+000 ME - cuneta transitable 2 |  | 40 | 40.00 |
| PK 1+020 a PK 1+180 MD - cuneta transitable 3 |  | 160 | 160.00 |
| PK 1+140 a PK 1+200 ME - cuneta transitable 4 |  | 60 | 60.00 |
| PK 1+230 a PK 1+340 MD - cuneta transitable 5 |  | 110 | 110.00 |
| PK 1+860 a PK 1+940 MD -cuneta transitable 6 |  | 80 | 80.00 |
| previsió |  | 50 | 50.00 |
| guals | 2 | 5 | 10.00 |
| Subtotal |  |  | 650.00 |
| Total |  |  | 650 |

**E0880** m3 Formigó en revestiment de cunetes (actuacions <2000 m)
113.8 m3 × 142.68 = 16236.98

| Amidament | Uts. | Llarg | Ample | Alt | Parcial |
|---|---|---|---|---|---|
| PK 0+820 a PK 0+960 ME - cuneta transitable 1 |  | 140 | 0.17 |  | 23.80 |
| PK 0+960 a PK 1+000 ME - cuneta transitable 2 |  | 40 | 0.17 |  | 6.80 |
| PK 1+020 a PK 1+180 MD - cuneta transitable 3 |  | 160 | 0.17 |  | 27.20 |
| PK 1+140 a PK 1+200 ME - cuneta transitable 4 |  | 60 | 0.17 |  | 10.20 |
| PK 1+230 a PK 1+340 MD - cuneta transitable 5 |  | 110 | 0.17 |  | 18.70 |
| PK 1+860 a PK 1+940 MD -cuneta transitable 6 |  | 80 | 0.17 |  | 13.60 |
| previsió |  | 50 | 0.17 |  | 8.50 |
| guals | 2 | 5 | 2.5 | 0.2 | 5.00 |
| Subtotal |  |  |  |  | 113.80 |
| Total |  |  |  |  | 113.8 |

**E08703.** u Arqueta drenatge per recollida de cunetes, Hmax=2,00 m, 2 reixes D-400
2 u × 1179.55 = 2359.10

| Amidament | Uts. | Parcial |
|---|---|---|
| previsió | 2 | 2.00 |
| Total |  | 2 |

**E0820A7** u Embornal amb reixa fosa grisa 700x360x50 mm.
2 u × 272.04 = 544.08

| Amidament | Uts. | Parcial |
|---|---|---|
| Pas elevat de vianants tram 1 | 2 | 2.00 |
| Total |  | 2 |

**E08211** u Recreixement i anivellació pou de registre
10 u × 196.06 = 1960.60

| Amidament | Uts. | Parcial |
|---|---|---|
| zona urbana Borges del Camp | 10 | 10.00 |
| Total |  | 10 |

**E0821** u Recreixement i anivellació pericó o bunera
20 u × 78.15 = 1563.00

| Amidament | Uts. | Parcial |
|---|---|---|
| zona urbana Borges del Camp | 20 | 20.00 |
| Total |  | 20 |

**E0836A** u Connexió d'embornal a col·lector general
2 u × 274.46 = 548.92

| Amidament | Uts. | Parcial |
|---|---|---|
| Pas elevat de vianants | 2 | 2.00 |
| Total |  | 2 |

**E05172** m2 Malla electrosoldada en acer corrugat B500T 15x15 cm Ø 8 mm
25 m2 × 5.16 = 129.00

| Amidament | Uts. | Llarg | Ample | Parcial |
|---|---|---|---|---|
| guals | 2 | 5 | 2.5 | 25.00 |
| Total |  |  |  | 25 |

### D06 REPOSICIÓ DE SERVEIS
Import: 22593.04

#### D061 TELEFÒNICA
Import: 3637.52

**E0341** u Cales per a localització serveis
3 u × 71.58 = 214.74

**E10216** u Retirada pal elèctric o telefonia a abocador
1 u × 122.23 = 122.23
Retirada de pal elèctric o de telefonia, inclòs demolició de la fonamentació, rebliment amb formigó del forat, càrrega i transport de les runes de tots els elements a l'abocador controlat, inclòs cànons.

| Codi | Ut | Descripció | Rendiment | Preu |
|---|---|---|---|---|
| O0101 | h | Cap de colla | 0.02 | 31.22 |
| O0102 | h | Oficial 1ª | 0.2 | 29.47 |
| O0110 | h | Peó | 0.8 | 24.49 |
| P0502 | m3 | Formigó HL-150 posat a l'obra | 0.6 | 72.6 |
| P1609 | m3 | Excavació de terres | 0.6 | 13.344 |
| M0214 | h | Camió grua 12 tn | 0.8 | 50.484 |
| vg | % | Despeses indirectes | 0.582 | 7.2 |

**E0334** m Tall serra disc paviment mescles bituminoses, formigó o panot, fins 25 cm
156 m × 2.37 = 369.72

| Amidament | Uts. | Llarg | Parcial |
|---|---|---|---|
| Creuament C/ del Gegants | 2 | 20 | 40.00 |
| Vorera PK 0+230 a 0+280 | 2 | 48 | 96.00 |
| Creuament PK 0+280 | 2 | 10 | 20.00 |
| Subtotal |  |  | 156.00 |
| Total |  |  | 156 |

**E0212** m2 Demolició de paviment de panots de morter de ciment, transport abocador
38.4 m2 × 6.61 = 253.82

| Amidament | Uts. | Llarg | Ample | Parcial |
|---|---|---|---|---|
| Vorera PK 0+230 a 0+280 | 2 | 48 | 0.4 | 38.40 |
| Total |  |  |  | 38.4 |

**E0213** m2 Demolició paviment de mescla bituminosa, mitjans mecànics, fondària 25 cm
12 m2 × 4.46 = 53.52

| Amidament | Llarg | Ample | Parcial |
|---|---|---|---|
| Creuament C/ del Gegants | 20 | 0.4 | 8.00 |
| Creuament PK 0+280 | 10 | 0.4 | 4.00 |
| Subtotal |  |  | 12.00 |
| Total |  |  | 12 |

**E0305** m3 Excavació rases i pous, mitjans mecànics, cànon abocador
18.56 m3 × 14.88 = 276.17

| Amidament | Uts. | Llarg | Ample | Alt | Parcial |
|---|---|---|---|---|---|
| Creuament C/ del Gegants |  | 20 | 0.3 | 0.8 | 4.80 |
| Vorera PK 0+230 a 0+280 |  | 48 | 0.3 | 0.65 | 9.36 |
| Creuament PK 0+280 |  | 10 | 0.3 | 0.8 | 2.40 |
| Arquetes | 2 | 1 | 1 | 1 | 2.00 |
| Subtotal |  |  |  |  | 18.56 |
| Total |  |  |  |  | 18.56 |

**E0317** m3 Rebliment i piconatge rasa, material pròpia obra, inclòs càrrega i transport
6.48 m3 × 5.55 = 35.96

| Amidament | Llarg | Ample | Alt | Parcial |
|---|---|---|---|---|
| Vorera PK 0+230 a 0+280 | 48 | 0.3 | 0.45 | 6.48 |
| Total |  |  |  | 6.48 |

**E0502** m3 Formigó HM-20 fonaments
10.08 m3 × 95.31 = 960.72

| Amidament | Llarg | Ample | Alt | Parcial |
|---|---|---|---|---|
| Creuament C/ del Gegants | 20 | 0.3 | 0.8 | 4.80 |
| Vorera PK 0+230 a 0+280 | 48 | 0.3 | 0.2 | 2.88 |
| Creuament PK 0+280 | 10 | 0.3 | 0.8 | 2.40 |
| Subtotal |  |  |  | 10.08 |
| Total |  |  |  | 10.08 |

**E101310** m Subministrament i col·locació de cinta senyalitzadora (23/09/2020)
78 m × 1.43 = 111.54
Subministrament i col·locació de cinta de senyalització no adhesiva d'avís de servei soterrat de PEBD de 150 mm d'amplada amb una pel·lícula plàstica de color segons el servei a inidicar, disposada a una profunditat mínima a 0,10 m del paviment acabat i a 0,25 m sobre la generatriu superior del tub.

| Codi | Ut | Descripció | Rendiment | Preu | Import |
|---|---|---|---|---|---|
| O0110 | h | Peó | 0.02 | 24.49 | 0.49 |
| O0101 | h | Cap de colla | 0.015 | 31.22 | 0.47 |
| PUC001 | m | Cinta senyalitzadora PVC (material; 23/09/2020) | 1.05 | 0.38 | 0.40 |
| VGZ | % | Despeses indirectes (vg) (23/09/2020) | 0.011 | 6 | 0.07 |
|  |  | Total |  |  | 1.43 |

| Amidament | Llarg | Parcial |
|---|---|---|
| Creuament C/ del Gegants | 20 | 20.00 |
| Vorera PK 0+230 a 0+280 | 48 | 48.00 |
| Creuament PK 0+280 | 10 | 10.00 |
| Subtotal |  | 78.00 |
| Total |  | 78 |

**E00051** m Canalització de telefonia amb 2 tubs de PVC rígid de DN 63x1,8 mm
78 m × 10.31 = 804.18
Canalització de telefonia amb 2 tubs de PVC rígid de DN 63x1,8 mm de gruix, inclòs corda de niló de 5 mm, col·locada a fons de rasa.

| Codi | Ut | Descripció | Rendiment | Preu | Import |
|---|---|---|---|---|---|
| O0101 | h | Cap de colla | 0.03 | 31.22 | 0.9366 |
| O0102 | h | Oficial 1ª | 0.05 | 29.47 | 1.4735 |
| O0110 | h | Peó | 0.05 | 24.49 | 1.2245 |
| PE0002 | m | Cinta senyalitzadora PVC (material; 23/09/2020) | 2 | 0.456 | 0.9120 |
| P091215 | m | Tub PVC rígid DN 63 mm x 1,8 mm de gruix (material; 23/07/1998) | 2 | 2.592 | 5.1840 |
| %16130 | % | Despeses indirectes | 6 % | 9.7306 | 0.5838 |
|  |  | Total |  |  | 10.31 |

| Amidament | Llarg | Parcial |
|---|---|---|
| Creuament C/ del Gegants | 20 | 20.00 |
| Vorera PK 0+230 a 0+280 | 48 | 48.00 |
| Creuament PK 0+280 | 10 | 10.00 |
| Subtotal |  | 78.00 |
| Total |  | 78 |

**E10127** u Pericó prefabricat tipus M telefonia
2 u × 217.46 = 434.92
Pericó prefabricat de formigó tipus M per a conduccions de telefonia, segons especificacions de la companyia subministradora, inclòs bastiment de fosa, tapa de tapa de fosa B-125 amb l'inscripció ´´Telefonia´´, suports d'ancoratge per a politges i punts de fixació per a regletes, col·locat sobre solera de formigó HM-20 de 15 cm de gruix i reblert lateral amb terra de la pròpia excavació, totalment acabat.

| Codi | Ut | Descripció | Rendiment | Preu | Import |
|---|---|---|---|---|---|
| O0101 | h | Cap de colla | 0.05 | 31.22 | 1.56 |
| O0102 | h | Oficial 1ª | 0.3 | 29.47 | 8.84 |
| O0110 | h | Peó | 0.3 | 24.49 | 7.35 |
| M0214 | h | Camió grua 12 tn | 0.15 | 50.484 | 7.57 |
| P10125 | u | Pericó prefabr. tipus M (material; 23/07/1998) | 1 | 180.012 | 180.01 |
| vg | % | Despeses indirectes | 1.685 | 7.2 | 12.13 |
|  |  | Total |  |  | 217.46 |

| Amidament | Uts. | Parcial |
|---|---|---|
| ARQ-1071 | 1 | 1.00 |
| ARQ-1072 | 1 | 1.00 |
| Subtotal |  | 2.00 |
| Total |  | 2 |

#### D062 ENDESA
Import: 18259.49

##### D0621 PK 0+000 A 0+280. TRAM 0. TRAVESSERA MASPUJOLS
Import: 12194.53

**E0341** u Cales per a localització serveis
3 u × 71.58 = 214.74

**E0334** m Tall serra disc paviment mescles bituminoses, formigó o panot, fins 25 cm
20 m × 2.37 = 47.40

| Amidament | Uts. | Llarg | Parcial |
|---|---|---|---|
| creuament calçada | 2 | 10 | 20.00 |
| Total |  |  | 20 |

**E0212** m2 Demolició de paviment de panots de morter de ciment, transport abocador
19.2 m2 × 6.61 = 126.91

| Amidament | Llarg | Ample | Parcial |
|---|---|---|---|
| rasa vorera | 48 | 0.4 | 19.20 |
| Total |  |  | 19.2 |

**E0213** m2 Demolició paviment de mescla bituminosa, mitjans mecànics, fondària 25 cm
5 m2 × 4.46 = 22.30

| Amidament | Llarg | Ample | Parcial |
|---|---|---|---|
| creuament calçada | 10 | 0.5 | 5.00 |
| Total |  |  | 5 |

**E0305** m3 Excavació rases i pous, mitjans mecànics, cànon abocador
19.36 m3 × 14.88 = 288.08

| Amidament | Llarg | Ample | Alt | Parcial |
|---|---|---|---|---|
| rasa vorera | 48 | 0.4 | 0.8 | 15.36 |
| creuament calçada | 10 | 0.4 | 1 | 4.00 |
| Subtotal |  |  |  | 19.36 |
| Total |  |  |  | 19.36 |

**E101005** m Tub de PEAD corrugat de Ø160 mm doble paret
116 m × 7.85 = 910.60

| Amidament | Uts. | Llarg | Parcial |
|---|---|---|---|
| rasa vorera | 2 | 48 | 96.00 |
| creuament calçada | 2 | 10 | 20.00 |
| Subtotal |  |  | 116.00 |
| Total |  |  | 116 |

**E0322** m3 Arena de riu en recobriment de tubs D<5 mm rentada
5.76 m3 × 24.41 = 140.60

| Amidament | Llarg | Ample | Alt | Parcial |
|---|---|---|---|---|
| rasa vorera | 48 | 0.4 | 0.3 | 5.76 |
| Total |  |  |  | 5.76 |

**E0317** m3 Rebliment i piconatge rasa, material pròpia obra, inclòs càrrega i transport
5.76 m3 × 5.55 = 31.97

| Amidament | Llarg | Ample | Alt | Parcial |
|---|---|---|---|---|
| rasa vorera | 48 | 0.4 | 0.3 | 5.76 |
| Total |  |  |  | 5.76 |

**E0502** m3 Formigó HM-20 fonaments
8.96 m3 × 95.31 = 853.98

| Amidament | Llarg | Ample | Alt | Parcial |
|---|---|---|---|---|
| rasa vorera | 48 | 0.4 | 0.3 | 5.76 |
| creuament calçada | 10 | 0.4 | 0.8 | 3.20 |
| Subtotal |  |  |  | 8.96 |
| Total |  |  |  | 8.96 |

**E101311** m Subministrament i col·locació de cinta senyalitzadora elèctric
58 m × 1.52 = 88.16

| Amidament | Llarg | Parcial |
|---|---|---|
| rasa vorera | 48 | 48.00 |
| creuament calçada | 10 | 10.00 |
| Subtotal |  | 58.00 |
| Total |  | 58 |

**E26012** m Subministrament i col·locació de placa de plàstic sense halogens (E-distribución)
58 m × 8.2 = 475.60
Subministrament i col·locació de placa de plàstic sense halogens, de 250 mm d'amplada, 1000 mm de longitud i 2,5 mm de gruix mínim RU-0206, color groc S0580-Y10R, per a la protecció de cables elèctrics soterrats de BT i MT, segons especificacions tècniques de la Companyia.

| Codi | Ut | Descripció | Rendiment | Preu | Import |
|---|---|---|---|---|---|
| O0101 | h | Cap de colla | 0.01 | 31.22 | 0.31 |
| O0102 | h | Oficial 1ª | 0.03 | 29.47 | 0.88 |
| O0110 | h | Peó | 0.03 | 24.49 | 0.73 |
| P0100 | m | Placa PPC 250/1000 RU-0206 Endesa, color groc de PP o PE (material; 11/11/2019) | 1 | 5.82 | 5.82 |
| %16130 | % | Despeses indirectes | 6 % | 7.74 | 0.46 |
|  |  | Total |  |  | 8.2 |

| Amidament | Llarg | Parcial |
|---|---|---|
| rasa vorera | 48 | 48.00 |
| creuament calçada | 10 | 10.00 |
| Subtotal |  | 58.00 |
| Total |  | 58 |

**E0621** m Vorada de peces de formigó 17x28 cm (tipus T-3)
4 m × 27.88 = 111.52

| Amidament | Uts. | Llarg | Parcial |
|---|---|---|---|
| rasa vorera | 2 | 2 | 4.00 |
| Total |  |  | 4 |

**E0623** m2 Paviment de panot a determinar de 20x20x4 cm. (a det. per DO)
19.2 m2 × 31.41 = 603.07

| Amidament | Llarg | Ample | Parcial |
|---|---|---|---|
| rasa vorera | 48 | 0.4 | 19.20 |
| Total |  |  | 19.2 |

**E10140** u Armari prefabricat monobloc amb pedestal (per CDU o CSI) (mides 1850x800x345mm)
1 u × 604.63 = 604.63
Armari prefabricat monobloc amb porta metàl·lica d'acer galvanitzat de 1550x880mm, per caixa de distribució per urbanitzacions ó caixa de seccionament amb sortides part inferior en "GRC".

| Codi | Ut | Descripció | Rendiment | Preu | Import |
|---|---|---|---|---|---|
| O0101 | h | Cap de colla | 1 | 31.22 | 31.22 |
| O0102 | h | Oficial 1ª | 3 | 29.47 | 88.41 |
| O0110 | h | Peó | 3 | 24.49 | 73.47 |
| P10116 | u | Armari prefabricat monobloc per CS ó CDU (material; 23/07/1998) | 1 | 379.248 | 379.25 |
| vg | % | Despeses indirectes | 4.483 | 7.2 | 32.28 |
|  |  | Total |  |  | 604.63 |

| Amidament | Uts. | Parcial |
|---|---|---|
| nova CDU | 1 | 1.00 |
| Total |  | 1 |

**E10216** u Retirada pal elèctric o telefonia a abocador
6 u × 122.23 = 733.38

**END12** u Adaptar escomesa existent a nova xarxa trenada (05/08/2022)
1 u × 66.31 = 66.31

| Codi | Ut | Descripció | Rendiment | Preu | Import |
|---|---|---|---|---|---|
| MEND112 | u | Adaptar escomesa existent a nova xarxa trenada (05/08/2022) | 1 | 66.31 | 66.31 |
|  |  | Total |  |  | 66.31 |

**END13** u CS/T.Urb/S.Arq/ESS (2) (05/08/2022)
1 u × 439.59 = 439.59

| Codi | Ut | Descripció | Rendiment | Preu | Import |
|---|---|---|---|---|---|
| MEND113 | u | CS/T.Urb/S.Arq/ESS (2) (05/08/2022) | 1 | 439.59 | 439.59 |
|  |  | Total |  |  | 439.59 |

**END14** u Suport de formigó HV630R11 ETU-6703B (05/08/2022)
1 u × 306.56 = 306.56

| Codi | Ut | Descripció | Rendiment | Preu | Import |
|---|---|---|---|---|---|
| MEND114 | u | Suport de formigó HV630R11 ETU-6703B (05/08/2022) | 1 | 306.56 | 306.56 |
|  |  | Total |  |  | 306.56 |

**END15** m Estesa sota tub BT >50 mm2 (05/08/2022)
6 m × 7.3 = 43.80

| Codi | Ut | Descripció | Rendiment | Preu | Import |
|---|---|---|---|---|---|
| MEND115 | m | Estesa sota tub BT >50 mm2 (05/08/2022) | 1 | 7.3 | 7.30 |
|  |  | Total |  |  | 7.3 |

**END16** u Cadenat 25*5, armari i instal·lacions BT (05/08/2022)
1 u × 43.9 = 43.90

| Codi | Ut | Descripció | Rendiment | Preu | Import |
|---|---|---|---|---|---|
| MEND116 | u | Cadenat 25*5, armari i instal·lacions BT (05/08/2022) | 1 | 43.9 | 43.90 |
|  |  | Total |  |  | 43.9 |

**END17** u Conversió aèria-subterrània BT (05/08/2022)
1 u × 429.23 = 429.23

| Codi | Ut | Descripció | Rendiment | Preu | Import |
|---|---|---|---|---|---|
| MEND117 | u | Conversió aèria-subterrània BT (05/08/2022) | 1 | 429.23 | 429.23 |
|  |  | Total |  |  | 429.23 |

**END18** u Connexió entroncament aeri deriv. BT (1F) (05/08/2022)
4 u × 5.36 = 21.44

| Codi | Ut | Descripció | Rendiment | Preu | Import |
|---|---|---|---|---|---|
| MEND118 | u | Connexió entroncament aeri deriv. BT (1F) (05/08/2022) | 1 | 5.36 | 5.36 |
|  |  | Total |  |  | 5.36 |

**END19** m Desmuntatge trenat sobre suports (05/08/2022)
65 m × 2.34 = 152.10

| Codi | Ut | Descripció | Rendiment | Preu | Import |
|---|---|---|---|---|---|
| MEND119 | m | Desmuntatge trenat sobre suports (05/08/2022) | 1 | 2.34 | 2.34 |
|  |  | Total |  |  | 2.34 |

**END20** m Estesa trenat BT sobre suport (05/08/2022)
25 m × 5.48 = 137.00

| Codi | Ut | Descripció | Rendiment | Preu | Import |
|---|---|---|---|---|---|
| MEND120 | m | Estesa trenat BT sobre suport (05/08/2022) | 1 | 5.48 | 5.48 |
|  |  | Total |  |  | 5.48 |

**END21** u Amarrament BT de qualsevol tipus AP/Palom/Suport (05/08/2022)
2 u × 54.56 = 109.12

| Codi | Ut | Descripció | Rendiment | Preu | Import |
|---|---|---|---|---|---|
| MEND121 | u | Amarrament BT de qualsevol tipus AP/Palom/Suport (05/08/2022) | 1 | 54.56 | 54.56 |
|  |  | Total |  |  | 54.56 |

**END22** u Tractament suports de fusta creosotada (05/08/2022)
6 u × 145.68 = 874.08

| Codi | Ut | Descripció | Rendiment | Preu | Import |
|---|---|---|---|---|---|
| MEND122 | u | Tractament suports de fusta creosotada (05/08/2022) | 1 | 145.68 | 145.68 |
|  |  | Total |  |  | 145.68 |

**END23** u 6700140 Piqueta llisa de presa de terra (05/08/2022)
2 u × 15.52 = 31.04

| Codi | Ut | Descripció | Rendiment | Preu | Import |
|---|---|---|---|---|---|
| MEND123 | u | 6700140 Piqueta llisa de presa de terra (05/08/2022) | 1 | 15.52 | 15.52 |
|  |  | Total |  |  | 15.52 |

**END24** u Presa de terra neutre BT en suport (05/08/2022)
1 u × 210.95 = 210.95

| Codi | Ut | Descripció | Rendiment | Preu | Import |
|---|---|---|---|---|---|
| MEND124 | u | Presa de terra neutre BT en suport (05/08/2022) | 1 | 210.95 | 210.95 |
|  |  | Total |  |  | 210.95 |

**END25** u Muntatge AP formigó BT fins a 800 DAN inclòs (05/08/2022)
1 u × 909.32 = 909.32

| Codi | Ut | Descripció | Rendiment | Preu | Import |
|---|---|---|---|---|---|
| MEND125 | u | Muntatge AP formigó BT fins a 800 DAN inclòs (05/08/2022) | 1 | 909.32 | 909.32 |
|  |  | Total |  |  | 909.32 |

**END26** u Projectes (2) (05/08/2022)
1 u × 379.33 = 379.33

| Codi | Ut | Descripció | Rendiment | Preu | Import |
|---|---|---|---|---|---|
| MEND126 | u | Projectes (2) (05/08/2022) | 1 | 379.33 | 379.33 |
|  |  | Total |  |  | 379.33 |

**END27** m Desmuntatge i arrencada de cable RZ escomesa (05/08/2022)
10 m × 7.84 = 78.40

| Codi | Ut | Descripció | Rendiment | Preu | Import |
|---|---|---|---|---|---|
| MEND127 | m | Desmuntatge i arrencada de cable RZ escomesa (05/08/2022) | 1 | 7.84 | 7.84 |
|  |  | Total |  |  | 7.84 |

**END28** u Permisos (2) (05/08/2022)
1 u × 881.95 = 881.95

| Codi | Ut | Descripció | Rendiment | Preu | Import |
|---|---|---|---|---|---|
| MEND128 | u | Permisos (2) (05/08/2022) | 1 | 881.95 | 881.95 |
|  |  | Total |  |  | 881.95 |

**END29** m Estesa simple BT>50 mm2 (2) (05/08/2022)
58 m × 3.89 = 225.62

| Codi | Ut | Descripció | Rendiment | Preu | Import |
|---|---|---|---|---|---|
| MEND129 | m | Estesa simple BT>50 mm2 (2) (05/08/2022) | 1 | 3.89 | 3.89 |
|  |  | Total |  |  | 3.89 |

**END30** u Connexió a circuit amb terminal (05/08/2022)
1 u × 53.47 = 53.47

| Codi | Ut | Descripció | Rendiment | Preu | Import |
|---|---|---|---|---|---|
| MEND130 | u | Connexió a circuit amb terminal (05/08/2022) | 1 | 53.47 | 53.47 |
|  |  | Total |  |  | 53.47 |

**END31** u Plànol As Built xarxa MT/BT (2) (05/08/2022)
1 u × 340.28 = 340.28

| Codi | Ut | Descripció | Rendiment | Preu | Import |
|---|---|---|---|---|---|
| MEND131 | u | Plànol As Built xarxa MT/BT (2) (05/08/2022) | 1 | 340.28 | 340.28 |
|  |  | Total |  |  | 340.28 |

**END32** m Cable AL XZ1 0,6/1 KV 1X150 mm2 AL (2) (05/08/2022)
64 m × 2.18 = 139.52

| Codi | Ut | Descripció | Rendiment | Preu | Import |
|---|---|---|---|---|---|
| MEND132 | m | Cable AL XZ1 0,6/1 KV 1X150 mm2 AL (2) (05/08/2022) | 1 | 2.18 | 2.18 |
|  |  | Total |  |  | 2.18 |

**END33** u Pressa de terra del neutre en caixa (05/08/2022)
1 u × 82.39 = 82.39

| Codi | Ut | Descripció | Rendiment | Preu | Import |
|---|---|---|---|---|---|
| MEND133 | u | Pressa de terra del neutre en caixa (05/08/2022) | 1 | 82.39 | 82.39 |
|  |  | Total |  |  | 82.39 |

**END34** m Cable AL XZ1 0,6/1 KV 1X240 mm2 AL (2) (05/08/2022)
192 m × 3.91 = 750.72

| Codi | Ut | Descripció | Rendiment | Preu | Import |
|---|---|---|---|---|---|
| MEND134 | m | Cable AL XZ1 0,6/1 KV 1X240 mm2 AL (2) (05/08/2022) | 1 | 3.91 | 3.91 |
|  |  | Total |  |  | 3.91 |

**END35** u Informe creuaments i paral·lelismes (2) (05/08/2022)
1 u × 235.47 = 235.47

| Codi | Ut | Descripció | Rendiment | Preu | Import |
|---|---|---|---|---|---|
| MEND135 | u | Informe creuaments i paral·lelismes (2) (05/08/2022) | 1 | 235.47 | 235.47 |
|  |  | Total |  |  | 235.47 |

##### D0622 PK 2+200. TRAM 9. PÀRQUING LES BORGES DEL CAMP
Import: 6064.96

**E0341** u Cales per a localització serveis
6 u × 71.58 = 429.48

**E0334** m Tall serra disc paviment mescles bituminoses, formigó o panot, fins 25 cm
28 m × 2.37 = 66.36

| Amidament | Uts. | Llarg | Parcial |
|---|---|---|---|
| creuament calçada | 2 | 10 | 20.00 |
| entroncament | 4 | 2 | 8.00 |
| Subtotal |  |  | 28.00 |
| Total |  |  | 28 |

**E0213** m2 Demolició paviment de mescla bituminosa, mitjans mecànics, fondària 25 cm
9 m2 × 4.46 = 40.14

| Amidament | Llarg | Ample | Parcial |
|---|---|---|---|
| creuament calçada | 10 | 0.5 | 5.00 |
| entroncament | 2 | 2 | 4.00 |
| Subtotal |  |  | 9.00 |
| Total |  |  | 9 |

**E0305** m3 Excavació rases i pous, mitjans mecànics, cànon abocador
24.8 m3 × 14.88 = 369.02

| Amidament | Uts. | Llarg | Ample | Alt | Parcial |
|---|---|---|---|---|---|
| rasa berma de terres |  | 40 | 0.4 | 0.8 | 12.80 |
| creuament calçada |  | 10 | 0.4 | 1 | 4.00 |
| entroncaments | 2 | 2 | 2 | 1 | 8.00 |
| Subtotal |  |  |  |  | 24.80 |
| Total |  |  |  |  | 24.8 |

**E101005** m Tub de PEAD corrugat de Ø160 mm doble paret
100 m × 7.85 = 785.00

| Amidament | Uts. | Llarg | Parcial |
|---|---|---|---|
| rasa berma de terres | 2 | 40 | 80.00 |
| creuament calçada | 2 | 10 | 20.00 |
| Subtotal |  |  | 100.00 |
| Total |  |  | 100 |

**E0322** m3 Arena de riu en recobriment de tubs D<5 mm rentada
7.2 m3 × 24.41 = 175.75

| Amidament | Uts. | Llarg | Ample | Alt | Parcial |
|---|---|---|---|---|---|
| entroncaments | 2 | 2 | 2 | 0.3 | 2.40 |
| rasa berma de terres |  | 40 | 0.4 | 0.3 | 4.80 |
| Subtotal |  |  |  |  | 7.20 |
| Total |  |  |  |  | 7.2 |

**E0317** m3 Rebliment i piconatge rasa, material pròpia obra, inclòs càrrega i transport
12 m3 × 5.55 = 66.60

| Amidament | Uts. | Llarg | Ample | Alt | Parcial |
|---|---|---|---|---|---|
| entrocaments | 2 | 2 | 2 | 0.5 | 4.00 |
| rasa berma de terres |  | 40 | 0.4 | 0.5 | 8.00 |
| Subtotal |  |  |  |  | 12.00 |
| Total |  |  |  |  | 12 |

**E0502** m3 Formigó HM-20 fonaments
12 m3 × 95.31 = 1143.72

| Amidament | Uts. | Llarg | Ample | Alt | Parcial |
|---|---|---|---|---|---|
| rasa berma de terres |  | 40 | 0.4 | 0.3 | 4.80 |
| creuament calçada |  | 10 | 0.4 | 0.8 | 3.20 |
| encreuaments | 2 | 2 | 2 | 0.5 | 4.00 |
| Subtotal |  |  |  |  | 12.00 |
| Total |  |  |  |  | 12 |

**E101311** m Subministrament i col·locació de cinta senyalitzadora elèctric
50 m × 1.52 = 76.00

| Amidament | Llarg | Parcial |
|---|---|---|
| rasa berma de terres | 40 | 40.00 |
| creuament calçada | 10 | 10.00 |
| Subtotal |  | 50.00 |
| Total |  | 50 |

**E26012** m Subministrament i col·locació de placa de plàstic sense halogens (E-distribución)
50 m × 8.2 = 410.00

| Amidament | Llarg | Parcial |
|---|---|---|
| rasa berma de terres | 40 | 40.00 |
| creuament calçada | 10 | 10.00 |
| Subtotal |  | 50.00 |
| Total |  | 50 |

**END01** u Taxes (05/08/2022)
1 u × 291.09 = 291.09

| Codi | Ut | Descripció | Rendiment | Preu | Import |
|---|---|---|---|---|---|
| MEND101 | u | Taxes (05/08/2022) | 1 | 291.09 | 291.09 |
|  |  | Total |  |  | 291.09 |

**END02** u Legalització (05/08/2022)
1 u × 331.92 = 331.92

| Codi | Ut | Descripció | Rendiment | Preu | Import |
|---|---|---|---|---|---|
| MEND102 | u | Legalització (05/08/2022) | 1 | 331.92 | 331.92 |
|  |  | Total |  |  | 331.92 |

**END03** u Connexió entroncament BT (05/08/2022)
8 u × 6.96 = 55.68

| Codi | Ut | Descripció | Rendiment | Preu | Import |
|---|---|---|---|---|---|
| MEND103 | u | Connexió entroncament BT (05/08/2022) | 1 | 6.96 | 6.96 |
|  |  | Total |  |  | 6.96 |

**END04** u Projectes (05/08/2022)
1 u × 223.85 = 223.85

| Codi | Ut | Descripció | Rendiment | Preu | Import |
|---|---|---|---|---|---|
| MEND104 | u | Projectes (05/08/2022) | 1 | 223.85 | 223.85 |
|  |  | Total |  |  | 223.85 |

**END05** u Plànol As Built xarxa MT/BT (05/08/2022)
1 u × 194.44 = 194.44

| Codi | Ut | Descripció | Rendiment | Preu | Import |
|---|---|---|---|---|---|
| MEND105 | u | Plànol As Built xarxa MT/BT (05/08/2022) | 1 | 194.44 | 194.44 |
|  |  | Total |  |  | 194.44 |

**END06** u Permisos (05/08/2022)
1 u × 340.76 = 340.76

| Codi | Ut | Descripció | Rendiment | Preu | Import |
|---|---|---|---|---|---|
| MEND106 | u | Permisos (05/08/2022) | 1 | 340.76 | 340.76 |
|  |  | Total |  |  | 340.76 |

**END07** u CS/T.Urb/S.Arq/ESS (05/08/2022)
1 u × 204.12 = 204.12

| Codi | Ut | Descripció | Rendiment | Preu | Import |
|---|---|---|---|---|---|
| MEND107 | u | CS/T.Urb/S.Arq/ESS (05/08/2022) | 1 | 204.12 | 204.12 |
|  |  | Total |  |  | 204.12 |

**END08** u Informe creuaments i paral·lelismes (05/08/2022)
1 u × 139.03 = 139.03

| Codi | Ut | Descripció | Rendiment | Preu | Import |
|---|---|---|---|---|---|
| MEND108 | u | Informe creuaments i paral·lelismes (05/08/2022) | 1 | 139.03 | 139.03 |
|  |  | Total |  |  | 139.03 |

**END09** m Cable AL XZ1 0,6/1 KV 1X240 mm2 AL (05/08/2022)
120 m × 3.93 = 471.60

| Codi | Ut | Descripció | Rendiment | Preu | Import |
|---|---|---|---|---|---|
| MEND109 | m | Cable AL XZ1 0,6/1 KV 1X240 mm2 AL (05/08/2022) | 1 | 3.93 | 3.93 |
|  |  | Total |  |  | 3.93 |

**END10** m Estesa simple BT >50mm2 (05/08/2022)
40 m × 3.89 = 155.60

| Codi | Ut | Descripció | Rendiment | Preu | Import |
|---|---|---|---|---|---|
| MEND110 | m | Estes simple BT >50mm2 (05/08/2022) | 1 | 3.89 | 3.89 |
|  |  | Total |  |  | 3.89 |

**END11** m Cable AL XZ1 0,6/1 KV 1X150 mm2 AL (05/08/2022)
40 m × 2.37 = 94.80

| Codi | Ut | Descripció | Rendiment | Preu | Import |
|---|---|---|---|---|---|
| MEND111 | m | Cable AL XZ1 0,6/1 KV 1X150 mm2 AL (05/08/2022) | 1 | 2.37 | 2.37 |
|  |  | Total |  |  | 2.37 |

#### D063 ENLLUMENAT
Import: 696.03

**E102041** u Desplaçament de fanal, inclòs base de fonamentació.
1 u × 696.03 = 696.03
Desmuntatge, apilament i muntatge de fanal, inclou la demolició de la base de formigó del fanal existent, l'excavació i construcció de la nova base de formigó, inclosos els perns; el desplaçament del punt de connexionat (tub 90mm, cable de coure nu 35mm, nou cablejat, etc), la reposició de panot i tots i tots els treballs i materials necessaris.

| Codi | Ut | Descripció | Rendiment | Preu |
|---|---|---|---|---|
| O0101 | h | Cap de colla | 0.5 | 31.22 |
| O0102 | h | Oficial 1ª | 2 | 29.47 |
| O0110 | h | Peó | 3 | 24.49 |
| P1230 | m | Tub PVC DN110 mm., PN 10 (material; 23/07/1998) | 1 | 3.672 |
| P0503 | m3 | Formigó HM-20 posat a l'obra | 1.5 | 80.4 |
| P10209 | pp | Petit material (material; 12/01/2009) | 8 | 35.8015104 |
| M0214 | h | Camió grua 12 tn | 2 | 50.484 |
| vg | % | Despeses indirectes | 5.053 | 7.2 |

| Amidament | Uts. | Parcial |
|---|---|---|
| PK 0+170 me | 1 | 1.00 |
| Total |  | 1 |

### D07 PROTECCIONS I SENYALITZACIÓ
Import: 47084.42

#### D071 SENYALITZACIÓ VERTICAL
Import: 9719.55

**E0215** u Desmuntatge de senyal de trànsit i demolició ancoratges
6 u × 19.46 = 116.76

| Amidament | Uts. | Parcial |
|---|---|---|
| Previsió | 6 | 6.00 |
| Total |  | 6 |

**E07311** u Trasllat de senyal existent
6 u × 39.79 = 238.74

| Amidament | Uts. | Parcial |
|---|---|---|
| Previsió | 6 | 6.00 |
| Total |  | 6 |

**E0729** u Fonamentació de senyals
17 u × 37.18 = 632.06

| Amidament | Uts. | Parcial |
|---|---|---|
| Senyals de codi, panells direccionals i fites km | 17 | 17.00 |
| Total |  | 17 |

**E0739** m Suport rectangular d'acer galvanitzat de 100x50x3 mm.
21.6 m × 30.27 = 653.83

| Amidament | Uts. | Llarg | Parcial |
|---|---|---|---|
|  | 8 | 2.7 | 21.60 |
| Total |  |  | 21.6 |

**E0711** u Placa reflectora circular Ø60 cm, nivell 2 HIP
2 u × 107.02 = 214.04

| Amidament | Uts. | Parcial |
|---|---|---|
| R-301 recordatori | 2 | 2.00 |
| Total |  | 2 |

**E0709** u Placa reflectora triangular L=90 cm., nivell 2 HIP
2 u × 114.21 = 228.42

| Amidament | Uts. | Parcial |
|---|---|---|
| P-15a | 1 | 1.00 |
| P-21 | 1 | 1.00 |
| Subtotal |  | 2.00 |
| Total |  | 2 |

**E0713** u Placa reflectora octogonal 60 cm. doble apotema, nivell 2 HIP
4 u × 127.94 = 511.76

| Amidament | Uts. | Parcial |
|---|---|---|
| R-2 (accessos camins) | 4 | 4.00 |
| Total |  | 4 |

**E0720** u Placa reflectora rectangular de 60x20 cm. complementaria
2 u × 76.72 = 153.44

| Amidament | Uts. | Parcial |
|---|---|---|
| S-810 | 2 | 2.00 |
| Total |  | 2 |

**E0723** u Fita quilomètrica amb placa reflectora de 40x60 cm, nivell 2 HIP
4 u × 249.77 = 999.08

| Amidament | Uts. | Parcial |
|---|---|---|
| Fites km | 4 | 4.00 |
| Total |  | 4 |

**E0738** m Pal d'alumini anoditzat color plata, Ø60 mm.
12 m × 24.91 = 298.92
Pal d'alumini anoditzat color plata, estriat, de 60 mm. de diàmetre, col·locat.

| Codi | Ut | Descripció | Rendiment | Preu | Import |
|---|---|---|---|---|---|
| O0102 | h | Oficial 1ª | 0.05 | 29.47 | 1.47 |
| O0110 | h | Peó | 0.09 | 24.49 | 2.20 |
| P1480 | m | Pal alumini 60 mm. diàmetre (material; 12/01/2009) | 1 | 15.947496 | 15.95 |
| %18533 | % | Resta d'obra | 20 % | 19.62 | 3.92 |
| vg | % | Despeses indirectes | 0.19 | 7.2 | 1.37 |
|  |  | Total |  |  | 24.91 |

| Amidament | Uts. | Parcial |
|---|---|---|
| Senyals travesseres | 12 | 12.00 |
| Total |  | 12 |

**E0751** u Placa circular d'alumini Ø60 cm, nivell 2 HIP
3 u × 102.38 = 307.14
Placa circular d'alumini per a senyals de trànsit de Ø= 60 cm, nivell 2 HIP, inclòs ancoratges i cargoleria.

| Codi | Ut | Descripció | Rendiment | Preu | Import |
|---|---|---|---|---|---|
| O0102 | h | Oficial 1ª | 0.175 | 29.47 | 5.16 |
| O0110 | h | Peó | 0.2 | 24.49 | 4.90 |
| P14820 | u | Placa rodona alumini reflect. 60 cm. (material; 12/01/2009) | 1 | 86.6233368 | 86.62 |
| vg | % | Despeses indirectes | 0.791 | 7.2 | 5.70 |
|  |  | Total |  |  | 102.38 |

| Amidament | Uts. | Parcial |
|---|---|---|
| R-301 | 2 | 2.00 |
| R-402 | 1 | 1.00 |
| Subtotal |  | 3.00 |
| Total |  | 3 |

**E07521** u Placa triangular d'alumini L= 90 cm, nivell 2 HIP
5 u × 135.17 = 675.85
Placa triangular d'alumini per a senyals de trànsit de L= 90 cm, nivell 2 HIP, inclòs ancoratges i cargoleria.

| Codi | Ut | Descripció | Rendiment | Preu | Import |
|---|---|---|---|---|---|
| O0102 | h | Oficial 1ª | 0.175 | 29.47 | 5.16 |
| O0110 | h | Peó | 0.2 | 24.49 | 4.90 |
| P14832 | u | Placa triangular alumini reflect. 90 cm. (material; 11/03/2009) | 1 | 117.564 | 117.56 |
| vg | % | Despeses indirectes | 1.049 | 7.2 | 7.55 |
|  |  | Total |  |  | 135.17 |

| Amidament | Uts. | Parcial |
|---|---|---|
| R-1 | 2 | 2.00 |
| P-15a | 1 | 1.00 |
| P-21 | 1 | 1.00 |
| P-4 | 1 | 1.00 |
| Subtotal |  | 5.00 |
| Total |  | 5 |

**E0753** u Placa octogonal d'alumini 60 cm doble apotema, nivell 2 HIP
2 u × 106.35 = 212.70
Placa octogonal d'alumini per a senyals de trànsit de 60 cm, de doble apotema, nivell 2 HIP, inclòs ancoratges i cargoleria

| Codi | Ut | Descripció | Rendiment | Preu | Import |
|---|---|---|---|---|---|
| O0102 | h | Oficial 1ª | 0.175 | 29.47 | 5.16 |
| O0110 | h | Peó | 0.2 | 24.49 | 4.90 |
| P1484 | u | Placa octogonal alumini reflect. 60 cm. (material; 12/01/2009) | 1 | 90.369144 | 90.37 |
| vg | % | Despeses indirectes | 0.822 | 7.2 | 5.92 |
|  |  | Total |  |  | 106.35 |

| Amidament | Uts. | Parcial |
|---|---|---|
| Previsió travesseres | 2 | 2.00 |
| Total |  | 2 |

**E0754** u Placa quadrada d'alumini, L=60 cm, nivell 2 HIP
4 u × 104.83 = 419.32
Placa quadrada d'alumini per a senyals de trànsit de L=60 cm, nivell 2 HIP, inclòs ancoratges i cargoleria.

| Codi | Ut | Descripció | Rendiment | Preu | Import |
|---|---|---|---|---|---|
| O0102 | h | Oficial 1ª | 0.175 | 29.47 | 5.16 |
| O0110 | h | Peó | 0.2 | 24.49 | 4.90 |
| P1485 | u | Placa quadrada alumini reflect. 60 cm. (material; 12/01/2009) | 1 | 88.9351056 | 88.94 |
| vg | % | Despeses indirectes | 0.81 | 7.2 | 5.83 |
|  |  | Total |  |  | 104.83 |

| Amidament | Uts. | Parcial |
|---|---|---|
| S-13 | 4 | 4.00 |
| Total |  | 4 |

**E0730** u Fonamentació de cartell de pre-senyalització
4 u × 162.35 = 649.40
Fonamentació de cartell de pre-senyalització, totalment acabada.

| Codi | Ut | Descripció | Rendiment | Preu | Import |
|---|---|---|---|---|---|
| O0101 | h | Cap de colla | 0.12 | 31.22 | 3.75 |
| O0102 | h | Oficial 1ª | 0.36 | 29.47 | 10.61 |
| O0110 | h | Peó | 1.2 | 24.49 | 29.39 |
| P1609 | m3 | Excavació de terres | 1.175 | 13.344 | 15.68 |
| E0502 | m3 | Formigó HM-20 fonaments | 1 | 95.31 | 95.31 |
| vg | % | Despeses indirectes | 1.059 | 7.2 | 7.62 |
|  |  | Total |  |  | 162.35 |

| Amidament | Uts. | Parcial |
|---|---|---|
| S-500 i S-510 | 4 | 4.00 |
| Total |  | 4 |

**E07441** u Base d'acer galvanitzat per a suport de 90 mm.
4 u × 134.89 = 539.56
Base d'acer galvanitzat per a suport de 90 mm. col·locada.

| Codi | Ut | Descripció | Rendiment | Preu | Import |
|---|---|---|---|---|---|
| O0102 | h | Oficial 1ª | 0.05 | 29.47 | 1.47 |
| O0110 | h | Peó | 0.09 | 24.49 | 2.20 |
| P14711 | u | Base d'acer galvanit. suport 90 mm. (material; 12/01/2009) | 1 | 123.624 | 123.62 |
| vg | % | Despeses indirectes | 1.056 | 7.2 | 7.60 |
|  |  | Total |  |  | 134.89 |

| Amidament | Uts. | Parcial |
|---|---|---|
| S-500 i S-510 | 4 | 4.00 |
| Total |  | 4 |

**E0745** m Pal d'alumini anoditzat color plata, Ø90 mm. MC
4 m × 42.47 = 169.88
Pal d'alumini anoditzat color plata, estriat, de 90 mm. de diàmetre MC, col·locat.

| Codi | Ut | Descripció | Rendiment | Preu | Import |
|---|---|---|---|---|---|
| O0102 | h | Oficial 1ª | 0.05 | 29.47 | 1.47 |
| O0110 | h | Peó | 0.09 | 24.49 | 2.20 |
| P1472 | m | Pal alumini diàmetre 90 mm. MC (material; 23/07/1998) | 1 | 36.432 | 36.43 |
| vg | % | Despeses indirectes | 0.329 | 7.2 | 2.37 |
|  |  | Total |  |  | 42.47 |

| Amidament | Uts. | Parcial |
|---|---|---|
| S-500 i S-510 | 4 | 4.00 |
| Total |  | 4 |

**E0758** m2 Placa d'alumini >1,00 m² i <1,50 m², nivell 2 HIP, amb abraçadores
5.08 m2 × 206.9 = 1051.05
Placa d'alumini superior a 1,00 m² i fins a 1,50 m², per a senyals de trànsit d'orientació, amb revestiment reflectant HIP nivell 2, inclosos abraçadores d'unió al suport i cargoleria corresponent, totalment col·locada.

| Codi | Ut | Descripció | Rendiment | Preu | Import |
|---|---|---|---|---|---|
| O0101 | h | Cap de colla | 0.15 | 31.22 | 4.68 |
| O0102 | h | Oficial 1ª | 0.3 | 29.47 | 8.84 |
| O0110 | h | Peó | 0.4 | 24.49 | 9.80 |
| P14972 | m2 | Placa d'alumini superior a 1,50 m2 (material; 11/03/2009) | 1 | 172.104 | 172.10 |
| vg | % | Despeses indirectes | 1.594 | 7.2 | 11.48 |
|  |  | Total |  |  | 206.9 |

| Amidament | Uts. | Llarg | Parcial |
|---|---|---|---|
| S-500 i S-510 | 4 | 1.27 | 5.08 |
| Total |  |  | 5.08 |

**E0781C** u Pilona tubular flexible 90º de Ø100 mm., h=1000 mm banda reflectant
30 u × 54.92 = 1647.60
Pilona tubular polipropilé Ø100 mm., h=996 mm, amb argolla reflectant, amb un angle de flexió màxim de 90º, de color gris tipus forja, segons plànols, totalment col·locada.

| Codi | Ut | Descripció | Rendiment | Preu | Import |
|---|---|---|---|---|---|
| O0102 | h | Oficial 1ª | 0.15 | 29.47 | 4.42 |
| O0110 | h | Peó | 0.3 | 24.49 | 7.35 |
| P0504 | m3 | Formigó HM-20 posat a l'obra | 0.05 | 80.4 | 4.02 |
| P1477F | u | Pilona tubular polipropilé Ø100 mm., h=996 mm, flexible amb argolla reflectant (material; 26/09/2017) | 1 | 34 | 34.00 |
| M0214 | h | Camió grua 12 tn | 0.04 | 50.484 | 2.02 |
| %1613 | % | Despeses indirectes | 6 % | 51.81 | 3.11 |
|  |  | Total |  |  | 54.92 |

| Amidament | Uts. | Parcial |
|---|---|---|
| Tram 0 | 10 | 10.00 |
| Tram 9 | 20 | 20.00 |
| Subtotal |  | 30.00 |
| Total |  | 30 |

#### D072 SENYALITZACIÓ HORITZONTAL
Import: 20307.67

**E0704** m Premarcatge de marca viària longitudinal
9000 m × 0.19 = 1710.00

| Amidament | Uts. | Llarg | Parcial |
|---|---|---|---|
| Eix |  | 3000 | 3000.00 |
| Vorals | 2 | 3000 | 6000.00 |
| Subtotal |  |  | 9000.00 |
| Total |  |  | 9000 |

**E0705** m Marca viària longitudinal 10 cm. amplada, pintura acrílica
9000 m × 0.51 = 4590.00

| Amidament | Uts. | Llarg | Parcial |
|---|---|---|---|
| Eix |  | 3000 | 3000.00 |
| Vorals | 2 | 3000 | 6000.00 |
| Subtotal |  |  | 9000.00 |
| Total |  |  | 9000 |

**E0732** m Marca viària transversal 40 cm. amplada, pintura blanca
50 m × 1.74 = 87.00

| Amidament | Llarg | Parcial |
|---|---|---|
| línies de parada | 50 | 50.00 |
| Total |  | 50 |

**E07081** m2 Marca viària transversal, fletxes, inscripcions i zebrats, pintura acrílica
378.65 m2 × 27.06 = 10246.27

| Amidament | Uts. | Llarg | Ample | Parcial |
|---|---|---|---|---|
| Simbologia travessera Maspujols: | 100 |  |  | 100.00 |
| Mitjana PK 0+400: | 100 |  |  | 100.00 |
| Pas elevat: |  |  |  |  |
| vermell | 4 | 4.5 |  | 18.00 |
| blanc | 4 | 6 | 2.25 | 54.00 |
| Esquena d'ase: |  |  |  |  |
| vermell | 4 | 3.5 |  | 14.00 |
| blanc | 4 | 6 | 0.7 | 16.80 |
| Simbologia pàrquing PK 2+140: |  |  |  |  |
| aparcaments | 13 | 5.5 | 0.1 | 7.15 |
|  | 13 | 11 | 0.1 | 14.30 |
|  | 48 | 0.5 | 0.1 | 2.40 |
| illetes | 0.5 | 50 |  | 25.00 |
| fletxes, stop, ceda | 6 | 1.5 |  | 9.00 |
| pas de vianants | 6 | 6 | 0.5 | 18.00 |
| Subtotal |  |  |  | 378.65 |
| Total |  |  |  | 378.65 |

**E07083** m2 Pintura en paviments de color a determinar i retrorreflectant
285 m2 × 10.54 = 3003.90

| Amidament | Llarg | Ample | Parcial |
|---|---|---|---|
| Tram 0: PK 0+140 a 0+190 vorera apacament md | 75 |  | 75.00 |
| Tram 1: PK 0+400 mitjana | 150 | 1 | 150.00 |
| Tram 9: PK 2+115 a 2+155 vorera pàrquing | 60 |  | 60.00 |
| Subtotal |  |  | 285.00 |
| Total |  |  | 285 |

**E0787** m2 Eliminació marques viàries sobre paviment amb qualsevol procediment
45 m2 × 14.9 = 670.50

| Amidament | Llarg | Ample | Parcial |
|---|---|---|---|
| Correccions | 300 | 0.15 | 45.00 |
| Total |  |  | 45 |

#### D073 BARRERES DE SEGURETAT
Import: 17057.2

**E0736** m Barrera de seguretat metàl·lica simple sense separador, tipus AS-BLB.H (C4) o similar
120 m × 39.42 = 4730.40

| Amidament | Uts. | Llarg | Parcial |
|---|---|---|---|
| PK 0+950 a PK 1+010 md |  | 60 | 60.00 |
| PK 0+990 a PK 1+010 me |  | 20 | 20.00 |
| PK 1+200 a PK 1+220 md/me | 2 | 20 | 40.00 |
| Subtotal |  |  | 120.00 |
| Total |  |  | 120 |

**E07364** u Extrem de 8 m de barrera de seguretat metàl·lica
8 u × 480 = 3840.00

| Amidament | Uts. | Parcial |
|---|---|---|
| PK 0+950 a PK 1+010 md | 2 | 2.00 |
| PK 0+990 a PK 1+010 me | 2 | 2.00 |
| PK 1+200 a PK 1+220 md/me | 4 | 4.00 |
| Subtotal |  | 8.00 |
| Total |  | 8 |

**E07017** m Barana d'acer galvanitzat amb perfils superior i inferior 50x20x1.5 mm.
70 m × 121.24 = 8486.80
Barana d'acer de 100 cm d'alçària amb perfils superior i inferior de 50x20x1,5 mm, barres verticals de 20 mm de diàmetre disposades cada 10 cm., muntants cada 150 cm de 50x50x2 mm soldades i llimades, emprimació i 2 dues capes de pintura de color negre o termolacada en color RAL a determinar per la D.O., inclòs ancoratges a mur amb pletina d'1 cm., 4 espàrrecs d'acer inoxidable amb tacs químic, totalment col·locada.

| Codi | Ut | Descripció | Rendiment | Preu | Import |
|---|---|---|---|---|---|
| O0101 | h | Cap de colla | 0.05 | 31.22 | 1.56 |
| O0102 | h | Oficial 1ª | 0.25 | 29.47 | 7.37 |
| O0110 | h | Peó | 0.6 | 24.49 | 14.69 |
| P14231 | m | Barana acer passa. trave. 50x20x1,5 mm (material; 16/04/2012) | 1 | 84.193746196842 | 84.19 |
| P1903 | kg | Pintura d'emprimació (material; 12/01/2009) | 0.17 | 7.6770504 | 1.31 |
| P1904 | kg | Pintura (material; 12/01/2009) | 2 × 0.17 | 8.6413176 | 2.94 |
| M0235 | h | Equip de soldadura elèctrica (maquinària; 12/01/2009) | 0.1 | 17.4557088 | 1.75 |
| M0226 | h | Grup electrògen de 20/30 kVA (maquinària; 12/01/2009) | 0.1 | 5.686704 | 0.57 |
| %16130 | % | Despeses indirectes | 6 % | 114.38 | 6.86 |
|  |  | Total |  |  | 121.24 |

| Amidament | Uts. | Llarg | Parcial |
|---|---|---|---|
| PK 0+140 a 0+190 vorera apacament md | 1 | 70 | 70.00 |
| Total |  |  | 70 |

## 05 Obres Complementàries
Import: 136534.64

### E01 Demolicions i moviment de terres
Import: 19842.47

**E0206** m3 Enderroc estructures de pedra, inclòs transport a abocador
50 m3 × 37.71 = 1885.50

| Amidament | Uts. | Llarg | Ample | Alt | Parcial |
|---|---|---|---|---|---|
| Marges de pedra | 1 | 50 | 0.5 | 2 | 50.00 |
| Total |  |  |  |  | 50 |

**E0204** m3 Enderroc murs de contenció de formigó en massa
25 m3 × 46.23 = 1155.75
Enderroc de murs de contenció de formigó en massa, inclòs transport dels materials a l'abocador, cànon i condicionament del mateix.

| Codi | Ut | Descripció | Rendiment | Preu | Import |
|---|---|---|---|---|---|
| O0102 | h | Oficial 1ª | 0.1 | 29.47 | 2.95 |
| O0110 | h | Peó | 0.5 | 24.49 | 12.25 |
| M0207B | h | Retroexcavadora amb martell trencador | 0.25 | 82.668 | 20.67 |
| M0212B | h | Camió de trabuc 16 m³ | 0.125 | 54.48 | 6.81 |
| P1613 | u | Cànon d'abocador | 1.2 | 0.96 | 1.15 |
| vg | % | Despeses indirectes | 0.333 | 7.2 | 2.40 |
|  |  | Total |  |  | 46.23 |

| Amidament | Uts. | Llarg | Ample | Alt | Parcial |
|---|---|---|---|---|---|
| Murs | 1 | 25 | 0.5 | 2 | 25.00 |
| Total |  |  |  |  | 25 |

**E0205** m3 Enderroc murs de contenció de formigó armat
20 m3 × 54.79 = 1095.80
Enderroc de murs de contenció de formigó armat, inclòs transport dels materials a l'abocador, cànon i condicionament del mateix.

| Codi | Ut | Descripció | Rendiment | Preu | Import |
|---|---|---|---|---|---|
| O0102 | h | Oficial 1ª | 0.15 | 29.47 | 4.42 |
| O0110 | h | Peó | 0.6 | 24.49 | 14.69 |
| M0207B | h | Retroexcavadora amb martell trencador | 0.25 | 82.668 | 20.67 |
| M0229 | h | Compressor d'aire de gasoil 3m³ | 0.4 | 8.468244 | 3.39 |
| M0212B | h | Camió de trabuc 16 m³ | 0.14 | 54.48 | 7.63 |
| P1613 | u | Cànon d'abocador | 1.2 | 0.96 | 1.15 |
| vg | % | Despeses indirectes | 0.394 | 7.2 | 2.84 |
|  |  | Total |  |  | 54.79 |

| Amidament | Uts. | Llarg | Ample | Alt | Parcial |
|---|---|---|---|---|---|
| Murs | 1 | 10 | 1 | 2 | 20.00 |
| Total |  |  |  |  | 20 |

**E0218** m Desmuntatge barana de ferro existent i demolició ancoratges
35 m × 18.02 = 630.70
Desmuntatge de barana de ferro existent i demolició d'ancoratges amb base de formigó, inclòs transport de les runes a l'abocador o magatzem, i cànon.

| Codi | Ut | Descripció | Rendiment | Preu | Import |
|---|---|---|---|---|---|
| O0102 | h | Oficial 1ª | 0.05 | 29.47 | 1.47 |
| O0110 | h | Peó | 0.25 | 24.49 | 6.12 |
| M0226 | h | Grup electrògen de 20/30 kVA | 0.25 | 5.686704 | 1.42 |
| M0201 | h | Compressor aire gasoil 13,3 m³/h | 0.025 | 25.3058328 | 0.63 |
| M0212B | h | Camió de trabuc 16 m³ | 0.12 | 54.48 | 6.54 |
| P1613 | u | Cànon d'abocador | 1 | 0.96 | 0.96 |
| vg | % | Despeses indirectes | 0.122 | 7.2 | 0.88 |
|  |  | Total |  |  | 18.02 |

| Amidament | Uts. | Llarg | Parcial |
|---|---|---|---|
| Borges del Camp | 1 | 35 | 35.00 |
| Total |  |  | 35 |

**E0219** m Desmuntatge tanca metàl·lica, inclòs transport a abocador
30 m × 9.7 = 291.00
Desmuntatge de tanca metàl·lica, inclòs càrrega, transport dels materials i cànon de l'abocador autoritzat.

| Codi | Ut | Descripció | Rendiment | Preu | Import |
|---|---|---|---|---|---|
| O0102 | h | Oficial 1ª | 0.03 | 29.47 | 0.88 |
| O0110 | h | Peó | 0.2 | 24.49 | 4.90 |
| M0201 | h | Compressor aire gasoil 13,3 m³/h | 0.01 | 25.3058328 | 0.25 |
| M0226 | h | Grup electrògen de 20/30 kVA | 0.01 | 5.686704 | 0.06 |
| M0212B | h | Camió de trabuc 16 m³ | 0.04 | 54.48 | 2.18 |
| P1613 | u | Cànon d'abocador | 1 | 0.96 | 0.96 |
| vg | % | Despeses indirectes | 0.065 | 7.2 | 0.47 |
|  |  | Total |  |  | 9.7 |

| Amidament | Uts. | Llarg | Parcial |
|---|---|---|---|
| Finques afectades | 1 | 30 | 30.00 |
| Total |  |  | 30 |

**E0224** u Demolició de pou de diàmetre 100 cm, de parets de 30 cm de maó, amb mitjans mecànics i càrrega sobre camió
5 u × 88.96 = 444.80
Demolició de pou de diàmetre 100 cm, de parets de 30 cm de maó, amb mitjans mecànics i càrrega sobre camió, inclòs transport a abocador, cànon i condicionament del mateix.

| Codi | Ut | Descripció | Rendiment | Preu | Import |
|---|---|---|---|---|---|
| O0102 | h | Oficial 1ª | 0.7 | 29.47 | 20.63 |
| O0110 | h | Peó | 0.7 | 24.49 | 17.14 |
| M0207 | h | Retroexcavadora 100 hp | 0.45 | 71.292 | 32.08 |
| M0212B | h | Camió de trabuc 16 m³ | 0.25 | 54.48 | 13.62 |
| P1613 | u | Cànon d'abocador | 1 | 0.96 | 0.96 |
| vg | % | Despeses indirectes | 0.629 | 7.2 | 4.53 |
|  |  | Total |  |  | 88.96 |

| Amidament | Uts. | Parcial |
|---|---|---|
| Pous de sanejament i residuals | 5 | 5.00 |
| Total |  | 5 |

**E0225** m Desmuntatge canalitzacions, conduccions i tubs de servei de qualsevol diàmetre
45 m × 2.48 = 111.60
Desmuntatge de canalitzacions, conduccions i tubs de servei de qualsevol tipus i diàmetre, inclòs part proporcional d'accessoris i arquetes de la instal·lació superficial o soterrada, amb mitjans mecànics i manuals, inclòs càrrega i transport a abocador, cànon i condicionament del mateix.

| Codi | Ut | Descripció | Rendiment | Preu | Import |
|---|---|---|---|---|---|
| O0102 | h | Oficial 1ª | 0.001 | 29.47 | 0.03 |
| O0110 | h | Peó | 0.02 | 24.49 | 0.49 |
| M0207 | h | Retroexcavadora 100 hp | 0.005 | 71.292 | 0.36 |
| M0212B | h | Camió de trabuc 16 m³ | 0.005 | 54.48 | 0.27 |
| P1613 | u | Cànon d'abocador | 1 | 0.96 | 0.96 |
| vg | % | Despeses indirectes | 0.051 | 7.2 | 0.37 |
|  |  | Total |  |  | 2.48 |

| Amidament | Uts. | Llarg | Parcial |
|---|---|---|---|
| Retirada xarxa aigua | 1 | 45 | 45.00 |
| Total |  |  | 45 |

**E9932** ut Retirada d'elements d'urbanització existents
7 ut × 160.37 = 1122.59
Retirada de mobiliari i elements d'urbanització existents a zona d'aplec indicada per la propietat, conservació, manteniment i posterior muntatge del mateix, inclòs tots els treballs necessaris de desmuntatge i recol·locació.

| Codi | Ut | Descripció | Rendiment | Preu |
|---|---|---|---|---|
| O0101 | h | Cap de colla | 0.2 | 31.22 |
| O0102 | h | Oficial 1ª | 0.8 | 29.47 |
| O0110 | h | Peó | 0.8 | 24.49 |
| M0201 | h | Compressor aire gasoil 13,3 m³/h | 0.6 | 25.3058328 |
| M0207 | h | Retroexcavadora 100 hp | 0.16 | 71.292 |
| M0212B | h | Camió de trabuc 16 m³ | 0.2 | 54.48 |
| M0214 | h | Camió grua 12 tn | 0.5 | 50.484 |
| M0226 | h | Grup electrògen de 20/30 kVA | 0.65 | 5.686704 |
| A0901 | pp | Elements de muntatge (12/01/2009) | 100 | 0.22032 |
| P1613 | u | Cànon d'abocador | 14 | 0.96 |
| %16130 | % | Despeses indirectes | 6 % |  |

| Amidament | Uts. | Parcial |
|---|---|---|
| Mobiliari urbà existent | 7 | 7.00 |
| Total |  | 7 |

**E0306** m3 Excavació rases i pous, mitjans mecànics, cànon abocador (50% roca)
75 m3 × 24.66 = 1849.50
Excavació en rases, pous o fonaments, amb mitjans mecànics i manuals en qualsevol tipus tipus de terreny, inclòs càrrega i transport a l'interior d'obra o abocador controlat, inclòs el seu cànon.

| Codi | Ut | Descripció | Rendiment | Preu | Import |
|---|---|---|---|---|---|
| O0101 | h | Cap de colla | 0.025 | 31.22 | 0.78 |
| O0102 | h | Oficial 1ª | 0.07 | 29.47 | 2.06 |
| O0110 | h | Peó | 0.25 | 24.49 | 6.12 |
| M0207B | h | Retroexcavadora amb martell trencador | 0.12 | 82.668 | 9.92 |
| M0228 | h | Electrobomba sumergible 20 kW | 0.02 | 4.5617256 | 0.09 |
| M0212B | h | Camió de trabuc 16 m³ | 0.06 | 54.48 | 3.27 |
| P1613 | u | Cànon d'abocador | 1.2 | 0.96 | 1.15 |
| vg | % | Despeses indirectes | 0.177 | 7.2 | 1.27 |
|  |  | Total |  |  | 24.66 |

**E0307** m3 Excavació rases i pous, mitjans mecànics, cànon abocador (90% roca)
45 m3 × 47.92 = 2156.40
Excavació en rases, pous o fonaments, amb mitjans mecànics i manuals en qualsevol tipus tipus de terreny, inclòs càrrega i transport a l'interior d'obra o abocador controlat, inclòs el seu cànon.

| Codi | Ut | Descripció | Rendiment | Preu | Import |
|---|---|---|---|---|---|
| O0101 | h | Cap de colla | 0.06 | 31.22 | 1.87 |
| O0102 | h | Oficial 1ª | 0.16 | 29.47 | 4.72 |
| O0110 | h | Peó | 0.32 | 24.49 | 7.84 |
| M0207B | h | Retroexcavadora amb martell trencador | 0.32 | 82.668 | 26.45 |
| M0228 | h | Electrobomba sumergible 20 kW | 0.02 | 4.5617256 | 0.09 |
| M0212B | h | Camió de trabuc 16 m³ | 0.06 | 54.48 | 3.27 |
| P1613 | u | Cànon d'abocador | 1.2 | 0.96 | 1.15 |
| vg | % | Despeses indirectes | 0.352 | 7.2 | 2.53 |
|  |  | Total |  |  | 47.92 |

| Amidament | Uts. | Llarg | Ample | Alt | Parcial |
|---|---|---|---|---|---|
|  | 1 | 30 | 1 | 1.5 | 45.00 |
| Total |  |  |  |  | 45 |

**E0342** m3 Excavació manual en rases, pous o fonaments, inclòs tranport
15 m3 × 60.43 = 906.45

| Amidament | Uts. | Llarg | Ample | Alt | Parcial |
|---|---|---|---|---|---|
| Rases en presència de serveis | 5 | 3 | 1 | 1 | 15.00 |
| Total |  |  |  |  | 15 |

**E0316** m3 Rebliment i piconatge rasa, material préstec, inclòs càrrega i transport
75 m3 × 12.17 = 912.75
Rebliment i piconatge de rasa amb compactació amb base a l'assaig de referència amb material apte de préstec, inclòs càrrega i transport.

| Codi | Ut | Descripció | Rendiment | Preu | Import |
|---|---|---|---|---|---|
| O0101 | h | Cap de colla | 0.01 | 31.22 | 0.31 |
| O0102 | h | Oficial 1ª | 0.03 | 29.47 | 0.88 |
| O0110 | h | Peó | 0.07 | 24.49 | 1.71 |
| P0307 | m3 | Terra de préstec | 1 | 6 | 6.00 |
| M0207 | h | Retroexcavadora 100 hp | 0.03 | 71.292 | 2.14 |
| M0211 | h | Corró de llança 650 kg | 0.05 | 11.5341192 | 0.58 |
| vg | % | Despeses indirectes | 0.077 | 7.2 | 0.55 |
|  |  | Total |  |  | 12.17 |

| Amidament | Uts. | Llarg | Ample | Alt | Parcial |
|---|---|---|---|---|---|
| Rases de serveis | 5 | 20 | 0.5 | 1.5 | 75.00 |
| Total |  |  |  |  | 75 |

**E0318A** m3 Rebliment i piconatge rasa 98% PM, amb tot-ú artificial, inclòs càrrega i transport
60 m3 × 21.86 = 1311.60
Rebliment i piconatge de rasa amb compactació del 98% PM, amb tot-ú artificfial, inclòs càrrega i transport

| Codi | Ut | Descripció | Rendiment | Preu | Import |
|---|---|---|---|---|---|
| O0101 | h | Cap de colla | 0.01 | 31.22 | 0.31 |
| O0102 | h | Oficial 1ª | 0.03 | 29.47 | 0.88 |
| O0110 | h | Peó | 0.07 | 24.49 | 1.71 |
| P0306 | m3 | Tot-u artificial (material; 23/07/1998) | 1 | 15 | 15.00 |
| M0207 | h | Retroexcavadora 100 hp | 0.03 | 71.292 | 2.14 |
| M0211 | h | Corró de llança 650 kg | 0.05 | 11.5341192 | 0.58 |
| %1613 | % | Despeses indirectes | 6 % | 20.62 | 1.24 |
|  |  | Total |  |  | 21.86 |

| Amidament | Uts. | Llarg | Ample | Alt | Parcial |
|---|---|---|---|---|---|
| Rases de serveis | 8 | 10 | 0.5 | 1.5 | 60.00 |
| Total |  |  |  |  | 60 |

**E0320** m3 Rebliment i piconatge de material granular o seleccionat en extradós
30 m3 × 27.81 = 834.30
Rebliment i piconatge de sòl seleccionat o granular, procedent de préstec en l'extradós de murs i estreps, estès amb tongades de 25 cms de gruix com a màxim, humectat i compactat > 100 MPa.

| Codi | Ut | Descripció | Rendiment | Preu | Import |
|---|---|---|---|---|---|
| O0101 | h | Cap de colla | 0.05 | 31.22 | 1.56 |
| O0110 | h | Peó | 0.1 | 24.49 | 2.45 |
| P0309 | m3 | Material granular seleccionat (material; 12/01/2009) | 1 | 20.39796 | 20.40 |
| M0213 | h | Camió cisterna de 8 m³ | 0.01 | 57.6 | 0.58 |
| M0207 | h | Retroexcavadora 100 hp | 0.01 | 71.292 | 0.71 |
| M0211 | h | Corró de llança 650 kg | 0.05 | 11.5341192 | 0.58 |
| vg | % | Despeses indirectes | 0.213 | 7.2 | 1.53 |
|  |  | Total |  |  | 27.81 |

| Amidament | Uts. | Llarg | Ample | Alt | Parcial |
|---|---|---|---|---|---|
| Murs i ODF | 1 | 15 | 2 | 1 | 30.00 |
| Total |  |  |  |  | 30 |

**E03231** m3 Rebliment i piconatge de grava-ciment de granulometria GC25 O.F.
20 m3 × 75.51 = 1510.20
Base de grava-ciment GC-25 amb un contingut mínim de ciment del 4%, elaborada en planta, estesa i compactada a >50 MPa en extradós de murs i obres de fàbrica.

| Codi | Ut | Descripció | Rendiment | Preu | Import |
|---|---|---|---|---|---|
| O0101 | h | Cap de colla | 0.05 | 31.22 | 1.56 |
| O0102 | h | Oficial 1ª | 0.1 | 29.47 | 2.95 |
| O0110 | h | Peó | 0.2 | 24.49 | 4.90 |
| M0207 | h | Retroexcavadora 100 hp | 0.1 | 71.292 | 7.13 |
| M0211 | h | Corró de llança 650 kg | 0.1 | 11.5341192 | 1.15 |
| M0213 | h | Camió cisterna de 8 m³ | 0.08 | 57.6 | 4.61 |
| P1601 | m3 | Aigua | 0.5 | 0.78 | 0.39 |
| PE0006 | m3 | Grava-ciment GC25 amb 4% ciment P-350 (material; 08/10/2013) | 1.15 | 42.216 | 48.55 |
| %16130 | % | Despeses indirectes | 6 % | 71.24 | 4.27 |
|  |  | Total |  |  | 75.51 |

| Amidament | Uts. | Llarg | Ample | Alt | Parcial |
|---|---|---|---|---|---|
| Murs i ODF | 1 | 10 | 2 | 1 | 20.00 |
| Total |  |  |  |  | 20 |

**E0315** m3 Terraplè amb compactació, material pròpia obra, inclòs transport
200 m3 × 6.03 = 1206.00
Terraplenat i piconatge amb material apte de la pròpia obra, en tongades de més de 25 cm i fins a 50 cm amb un grau de compactació segons capa i amb base l'assaig de referència, inclòs cànon d'extracció i transport.

| Codi | Ut | Descripció | Rendiment | Preu | Import |
|---|---|---|---|---|---|
| O0101 | h | Cap de colla | 0.006 | 31.22 | 0.19 |
| O0102 | h | Oficial 1ª | 0.01 | 29.47 | 0.29 |
| O0110 | h | Peó | 0.025 | 24.49 | 0.61 |
| M0208 | h | Motoanivelladora | 0.011 | 88.020288 | 0.97 |
| M0213 | h | Camió cisterna de 8 m³ | 0.009 | 57.6 | 0.52 |
| M0209 | h | Corró vibratori autop. 8 a 10 t | 0.015 | 55.507176 | 0.83 |
| M0204 | h | Pala carregadora pneumàtics | 0.015 | 69.9217344 | 1.05 |
| M0212B | h | Camió de trabuc 16 m³ | 0.023 | 54.48 | 1.25 |
| vg | % | Despeses indirectes | 0.044 | 7.2 | 0.32 |
|  |  | Total |  |  | 6.03 |

| Amidament | Uts. | Llarg | Ample | Alt | Parcial |
|---|---|---|---|---|---|
| Accessos a finques | 1 | 20 | 5 | 2 | 200.00 |
| Total |  |  |  |  | 200 |

**E0328** m3 Terraplè amb compactació, material préstec, inclòs càrrega i transport
100 m3 × 12.93 = 1293.00
Terraplenat i piconatge amb material apte procedent de préstec, en tongades de més de 25 cm i fins a 50 cm amb un grau de compactació segons capa i amb base l'assaig de referència, inclòs cànon d'extracció i transport.

| Codi | Ut | Descripció | Rendiment | Preu | Import |
|---|---|---|---|---|---|
| O0101 | h | Cap de colla | 0.006 | 31.22 | 0.19 |
| O0102 | h | Oficial 1ª | 0.01 | 29.47 | 0.29 |
| O0110 | h | Peó | 0.025 | 24.49 | 0.61 |
| P0307 | m3 | Terra de préstec | 1 | 6 | 6.00 |
| M0208 | h | Motoanivelladora | 0.013 | 88.020288 | 1.14 |
| M0213 | h | Camió cisterna de 8 m³ | 0.013 | 57.6 | 0.75 |
| M0209 | h | Corró vibratori autop. 8 a 10 t | 0.015 | 55.507176 | 0.83 |
| M0204 | h | Pala carregadora pneumàtics | 0.015 | 69.9217344 | 1.05 |
| M0212B | h | Camió de trabuc 16 m³ | 0.027 | 54.48 | 1.47 |
| vg | % | Despeses indirectes | 0.083 | 7.2 | 0.60 |
|  |  | Total |  |  | 12.93 |

| Amidament | Uts. | Llarg | Ample | Alt | Parcial |
|---|---|---|---|---|---|
| Accessos a finques | 1 | 10 | 5 | 2 | 100.00 |
| Total |  |  |  |  | 100 |

**E0333** m2 Reperfilat de talussos
300 m2 × 2.89 = 867.00

| Amidament | Uts. | Llarg | Alt | Parcial |
|---|---|---|---|---|
| Excavacions en desmunt | 1 | 60 | 5 | 300.00 |
| Total |  |  |  | 300 |

**E02212** u Tall d'arbre de diàmetre superior a 25 cm. i extracció de la soca
1 u × 257.53 = 257.53
Tall d'arbre de diàmetre superior a 25 cm.i extracció de la soca i retirada de branques, inclòs càrrega i transport a planta de compostatge, i tapat del forat.

| Codi | Ut | Descripció | Rendiment | Preu | Import |
|---|---|---|---|---|---|
| O0101 | h | Cap de colla | 0.1 | 31.22 | 3.12 |
| O0102 | h | Oficial 1ª | 0.8 | 29.47 | 23.58 |
| O0110 | h | Peó | 1.6 | 24.49 | 39.18 |
| M0214 | h | Camió grua 12 tn | 1.6 | 50.484 | 80.77 |
| M0335 | h | Equip de tala i poda (maquinària; 17/05/2012) | 1.6 | 60 | 96.00 |
| P1613 | u | Cànon d'abocador | 1 | 0.96 | 0.96 |
| vg | % | Despeses indirectes | 1.933 | 7.2 | 13.92 |
|  |  | Total |  |  | 257.53 |

### E05 Fonamentació i estructures
Import: 9931.91

**E0515** m2 Encofrat de fusta per a fonaments i/o formigó ocult
20 m2 × 30.55 = 611.00

| Amidament | Uts. | Llarg | Ample | Parcial |
|---|---|---|---|---|
| Cèrcols de formigó | 1 | 20 | 1 | 20.00 |
| Total |  |  |  | 20 |

**E0516** m2 Encofrat de fusta per a formigó vist
5 m2 × 38.62 = 193.10
Encofrat de fusta per a formigó vist, col·locat.

| Codi | Ut | Descripció | Rendiment | Preu | Import |
|---|---|---|---|---|---|
| O0101 | h | Cap de colla | 0.02 | 31.22 | 0.624 |
| O0102 | h | Oficial 1ª | 0.2 | 29.47 | 5.894 |
| O0110 | h | Peó | 0.2 | 24.49 | 4.898 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.06 | 1.916172 | 0.115 |
| M0214 | h | Camió grua 12 tn | 0.08 | 50.484 | 4.039 |
| vg | % | Despeses indirectes | 0.288 | 7.2 | 2.074 |
|  |  | Total |  |  | 38.62 |

| Amidament | Uts. | Llarg | Ample | Parcial |
|---|---|---|---|---|
| Cèrcols de formigó | 1 | 5 | 1 | 5.00 |
| Total |  |  |  | 5 |

**E0517** kg Acer especial B-500S de límit elàstic 500 N/mm2 en barres corrugades
1000 kg × 1.48 = 1480.00

| Amidament | Uts. | Parcial |
|---|---|---|
| Cèrcols de formigó | 1000 | 1000.00 |
| Total |  | 1000 |

**E0508** m3 Formigó HA-25 alçats
5 m3 × 105.58 = 527.90
Formigó tipus HA-25 en alçats, elaborat en planta, col·locat.

| Codi | Ut | Descripció | Rendiment | Preu | Import |
|---|---|---|---|---|---|
| O0101 | h | Cap de colla | 0.03 | 31.22 | 0.94 |
| O0102 | h | Oficial 1ª | 0.08 | 29.47 | 2.36 |
| O0110 | h | Peó | 0.12 | 24.49 | 2.94 |
| P0505 | m3 | Formigó HA-25 posat a l'obra | 1.02 | 84 | 85.68 |
| M0225 | h | Vibrador | 0.1 | 2.51 | 0.25 |
| M0234 | h | Camió amb bomba de formigonar (maquinària; 05/08/2022) | 0.08 | 106.7 | 8.54 |
| vg | % | Despeses indirectes | 0.677 | 7.2 | 4.87 |
|  |  | Total |  |  | 105.58 |

| Amidament | Uts. | Llarg | Ample | Alt | Parcial |
|---|---|---|---|---|---|
| Murets de formigó | 1 | 5 | 1 | 1 | 5.00 |
| Total |  |  |  |  | 5 |

**E0509** m3 Formigó HA-30 alçats
5 m3 × 112.22 = 561.10
Formigó tipus HA-30 en alçats, elaborat en planta, col·locat.

| Codi | Ut | Descripció | Rendiment | Preu | Import |
|---|---|---|---|---|---|
| O0101 | h | Cap de colla | 0.03 | 31.22 | 0.94 |
| O0102 | h | Oficial 1ª | 0.08 | 29.47 | 2.36 |
| O0110 | h | Peó | 0.12 | 24.49 | 2.94 |
| P0507 | m3 | Formigó HA-30 posat a l'obra (material; 23/07/1998) | 1.02 | 90.048 | 91.85 |
| M0225 | h | Vibrador | 0.1 | 2.51 | 0.25 |
| M0234 | h | Camió amb bomba de formigonar | 0.08 | 106.7 | 8.54 |
| vg | % | Despeses indirectes | 0.741 | 7.2 | 5.34 |
|  |  | Total |  |  | 112.22 |

| Amidament | Uts. | Llarg | Ample | Alt | Parcial |
|---|---|---|---|---|---|
| Murets de formigó | 1 | 5 | 1 | 1 | 5.00 |
| Total |  |  |  |  | 5 |

**E0506** m3 Formigó HA-30 fonaments i soleres
5 m3 × 101.87 = 509.35
Formigó tipus HA-30 en fonaments, elaborat en planta,col·locat.

| Codi | Ut | Descripció | Rendiment | Preu | Import |
|---|---|---|---|---|---|
| O0101 | h | Cap de colla | 0.025 | 31.22 | 0.78 |
| O0102 | h | Oficial 1ª | 0.06 | 29.47 | 1.77 |
| O0110 | h | Peó | 0.1 | 24.49 | 2.45 |
| P0507 | m3 | Formigó HA-30 posat a l'obra | 1.02 | 90.048 | 91.85 |
| M0225 | h | Vibrador | 0.1 | 2.51 | 0.25 |
| vg | % | Despeses indirectes | 0.662 | 7.2 | 4.77 |
|  |  | Total |  |  | 101.87 |

| Amidament | Uts. | Llarg | Ample | Alt | Parcial |
|---|---|---|---|---|---|
| Fonaments | 1 | 5 | 1 | 1 | 5.00 |
| Total |  |  |  |  | 5 |

**E0533** m2 Pintura bituminosa en extradós de murs (tres capes) (23/07/1998)
60 m2 × 2.96 = 177.60

| Codi | Ut | Descripció | Rendiment | Preu | Import |
|---|---|---|---|---|---|
| O0102 | h | Oficial 1ª | 0.02 | 29.47 | 0.59 |
| O0110 | h | Peó | 0.08 | 24.49 | 1.96 |
| P0412 | kg | Emulsió bituminosa tipus C50BF4 IMP | 1.8 | 0.228 | 0.41 |
|  |  | Total |  |  | 2.96 |

| Amidament | Uts. | Llarg | Ample | Parcial |
|---|---|---|---|---|
| Mur | 1 | 20 | 3 | 60.00 |
| Total |  |  |  | 60 |

**E0424** m2 Aplacat de pedra rejuntat amb morter de ciment sobre solera de formigó
9 m2 × 73.36 = 660.24
Aplacat de pedra rejuntat amb morter de ciment, sobre solera de formigó HM-20, totalment acabat.

| Codi | Ut | Descripció | Rendiment | Preu | Import |
|---|---|---|---|---|---|
| O0101 | h | Cap de colla | 0.08 | 31.22 | 2.50 |
| O0102 | h | Oficial 1ª | 0.9 | 29.47 | 26.52 |
| O0110 | h | Peó | 0.9 | 24.49 | 22.04 |
| P0313 | m3 | Pedra calcària posada a l'obra (material; 12/01/2009) | 0.07 | 143.8117992 | 10.07 |
| P0503 | m3 | Formigó HM-20 posat a l'obra | 0.1 | 80.4 | 8.04 |
| E0108 | m3 | Morter de ciment elaborat a l'obra | 0.01 | 64.75 | 0.65 |
| vg | % | Despeses indirectes | 0.492 | 7.2 | 3.54 |
|  |  | Total |  |  | 73.36 |

| Amidament | Uts. | Llarg | Ample | Parcial |
|---|---|---|---|---|
| Sortides obres de drenatge | 1 | 3 | 3 | 9.00 |
| Total |  |  |  | 9 |

**E0012** m2 Mur de maçoneria de pedra ordinària procedent de la pròpia obra,
8 m2 × 190.1 = 1520.80
Mur de maçoneria de pedra ordinària procedent de la pròpia obra, a una cara vista, de fins a 50 cm de gruix, col·locada i rejuntada amb morter de ciment elaborat a l'obra, inclòs preparació de les pedres, armat lleuger en extradós, fonamentació amb formigó tipus HM-20, aplomat, totalment acabat.

| Codi | Ut | Descripció | Rendiment | Preu |
|---|---|---|---|---|
| O0101 | h | Cap de colla | 0.2 | 31.22 |
| O0102 | h | Oficial 1ª | 1.6 | 29.47 |
| O0110 | h | Peó | 1.6 | 24.49 |
| M0207 | h | Retroexcavadora 100 hp | 0.1 | 71.292 |
| P0503 | m3 | Formigó HM-20 posat a l'obra | 0.3 | 80.4 |
| P0505 | m3 | Formigó HA-25 posat a l'obra | 0.25 | 84 |
| P0402 | m3 | Morter de ciment elaborat a l'obra. (material; 30/03/2005) | 0.2 | 75.936 |
| P0607 | kg | Acer corrugat B500S en barres | 5.5 | 1.104 |
| P0708 | m3 | Bastida metàl·lica. (material; 01/04/2009) | 1 | 5.9388 |
| P1609 | m3 | Excavació de terres | 0.55 | 13.344 |
| %16130 | % | Despeses indirectes | 6 % |  |

| Amidament | Uts. | Llarg | Alt | Parcial |
|---|---|---|---|---|
| Reconstrucció murets finques adjacents | 1 | 8 | 1 | 8.00 |
| Total |  |  |  | 8 |

**E1159** m Mur de pedra seca, h<60cm
7 m × 148.18 = 1037.26
Construcció i reconstrucció de murs de pedra seca, fins una alçada màxima de 60 cm, segons s'especifica a la cartografia.

| Codi | Ut | Descripció | Rendiment | Preu | Import |
|---|---|---|---|---|---|
| O0101 | h | Cap de colla | 0.368 | 31.22 | 11.49 |
| O0102 | h | Oficial 1ª | 2 | 29.47 | 58.94 |
| O0110 | h | Peó | 2 | 24.49 | 48.98 |
| P0313 | m3 | Pedra calcària posada a l'obra | 0.15 | 143.8117992 | 21.57 |
| vg | % | Despeses indirectes | 1 | 7.2 | 7.20 |
|  |  | Total |  |  | 148.18 |

| Amidament | Uts. | Llarg | Alt | Parcial |
|---|---|---|---|---|
| Reconstrucció murets finques adjacents | 1 | 7 | 1 | 7.00 |
| Total |  |  |  | 7 |

**E0413** m3 Escullera concertada pedra calcària 400-800 kg., rejuntat amb formigó
20 m3 × 54.03 = 1080.60

| Amidament | Uts. | Llarg | Ample | Alt | Parcial |
|---|---|---|---|---|---|
| Escullera | 1 | 10 | 1 | 2 | 20.00 |
| Total |  |  |  |  | 20 |

**E04121** t Escullera amb blocs pedra calcària 800-1500 kg
48 t × 32.77 = 1572.96
Escullera amb blocs de pedra calcària de 800 kg a 1500 kg, com a màxim, col·locats amb pala carregadora, inclòs càrrega i transport.

| Codi | Ut | Descripció | Rendiment | Preu | Import |
|---|---|---|---|---|---|
| O0101 | h | Cap de colla | 0.01 | 31.22 | 0.31 |
| O0102 | h | Oficial 1ª | 0.04 | 29.47 | 1.18 |
| O0110 | h | Peó | 0.1 | 24.49 | 2.45 |
| P03261 | t | Bloc pedra calcària esc. >800 kg (material; 23/07/1998) | 1 | 24.876 | 24.88 |
| M0205 | h | Pala carregadora sobre orugues | 0.015 | 88.02 | 1.32 |
| M0212B | h | Camió de trabuc 16 m³ | 0.015 | 54.48 | 0.82 |
| vg | % | Despeses indirectes | 0.251 | 7.2 | 1.81 |
|  |  | Total |  |  | 32.77 |

| Amidament | Uts. | Parcial |
|---|---|---|
| Escullera | 48 | 48.00 |
| Total |  | 48 |

### E03 Ferms i paviments
Import: 33915.67

**E0619** m3 Base de grava-ciment
15 m3 × 49.8 = 747.00
Base de grava-ciment, col·locada amb estenedora i piconatge del material al 97% del PM.

| Codi | Ut | Descripció | Rendiment | Preu |
|---|---|---|---|---|
| O0101 | h | Cap de colla | 0.01 | 31.22 |
| O0102 | h | Oficial 1ª | 0.02 | 29.47 |
| O0110 | h | Peó | 0.06 | 24.49 |
| P1601 | m3 | Aigua | 0.16 | 0.78 |
| P1901 | m3 | Barreja de granulat calcari (material; 12/01/2009) | 1.1 | 26.4184488 |
| P0401 | kg | Ciment pòrtland P-350 (material; 23/07/1998) | 99 | 0.084 |
| M0222 | h | Planta de formigó (maquinària; 12/01/2009) | 0.02 | 129.7063008 |
| M0236 | h | Estenedora per a mescles | 0.02 | 84.792 |
| M0204 | h | Pala carregadora pneumàtics | 0.02 | 69.9217344 |
| M0213 | h | Camió cisterna de 8 m³ | 0.01 | 57.6 |
| M0210 | h | Corró vibratori autop. 10 a 12 t (maquinària; 12/01/2009) | 0.02 | 61.8490872 |
| vg | % | Despeses indirectes | 0.391 | 7.2 |

| Amidament | Llarg | Ample | Alt | Parcial |
|---|---|---|---|---|
| Base de ferm | 10 | 5 | 0.3 | 15.00 |
| Total |  |  |  | 15 |

**E0601** m3 Base granular de tot-u artificial, amb motoanivelladora
40 m3 × 28.67 = 1146.80
Base granular de tot-u artificial ZA 0/32 o ZA 0/20, SE>35, LA<35, no plàstica, estesa i col·locada amb motoanivelladora, humectada i compactada en 2 tongades amb base l'assaig de referència.

| Codi | Ut | Descripció | Rendiment | Preu | Import |
|---|---|---|---|---|---|
| O0101 | h | Cap de colla | 0.003 | 31.22 | 0.09 |
| O0102 | h | Oficial 1ª | 0.008 | 29.47 | 0.24 |
| O0110 | h | Peó | 0.016 | 24.49 | 0.39 |
| P1601 | m3 | Aigua | 0.13 | 0.78 | 0.10 |
| P03061 | m3 | Tot-u artificial SE>35 NP ZA20 ZA32 | 1.15 | 20.4 | 23.46 |
| M0208 | h | Motoanivelladora | 0.016 | 88.020288 | 1.41 |
| M0213 | h | Camió cisterna de 8 m³ | 0.016 | 57.6 | 0.92 |
| M0210 | h | Corró vibratori autop. 10 a 12 t | 0.012 | 61.8490872 | 0.74 |
| vg | % | Despeses indirectes | 0.184 | 7.2 | 1.32 |
|  |  | Total |  |  | 28.67 |

| Amidament | Llarg | Ample | Alt | Parcial |
|---|---|---|---|---|
| Base de ferms | 20 | 5 | 0.4 | 40.00 |
| Total |  |  |  | 40 |

**E0622D** m² Apedaçat de MBC tipus AC16 surf S; 8 cm; rendiment >1000 m2 (inclòs fresat, reg i pintat)
1100 m² × 22.61 = 24871.00
Apedaçament de paviment amb M.B.C. tipus AC16 surf S, estès i compactat, fins un gruix de 8 cm i una amplada mínima d’1m, amb un rendiment diari superior a 1000 m2 de la superfície total, inclòs el fresat del paviment existent, la retirada del material inferior de la base, la càrrega i transport a l’abocador, el cànon d’abocament, el reg d'emprimació amb emulsió bituminosa catiònica tipus C50BF4 IMP (dotació 1,50 kg/m2), la neteja de la superfície resultant, el segellat de la superfície acabada i el repintat de la senyalització horitzontal afectada.

| Codi | Ut | Descripció | Rendiment | Preu | Import |
|---|---|---|---|---|---|
| O0101 | h | Cap de colla | 0.025 | 31.22 | 0.78 |
| O0102 | h | Oficial 1ª | 0.001 | 29.47 | 0.03 |
| O0110 | h | Peó | 0.091 | 24.49 | 2.23 |
| M0242 | h | Fresadora | 0.015 | 159.612 | 2.39 |
| M0212B | h | Camió de trabuc 16 m³ | 0.015 | 54.48 | 0.82 |
| M0220 | h | Escombradora autopropulsada | 0.018 | 50.58 | 0.91 |
| P0412 | kg | Emulsió bituminosa tipus C50BF4 IMP | 1.4 | 0.228 | 0.32 |
| M0217 | h | Camió cisterna reg asfàltic | 0.001 | 60.823008 | 0.06 |
| P04140 | t | M.B.C. tipus AC16 surf S en obra | 0.196 | 61.2 | 12.00 |
| M0236 | h | Estenedora per a mescles | 0.003 | 84.792 | 0.25 |
| M0239 | h | Corró de llanda metàl·lica | 0.003 | 49.884 | 0.15 |
| M0237 | h | Piconadora de pneumàtics 15 tn | 0.003 | 74.832 | 0.22 |
| M0213 | h | Camió cisterna de 8 m³ | 0.003 | 57.6 | 0.17 |
| P1422 | kg | Pintura | 0.14 | 2.719728 | 0.38 |
| P1421 | kg | Microesferes de vidre | 0.08 | 1.1497032 | 0.09 |
| M0224 | h | Màquina pintura bandes autop. | 0.001 | 49.882284 | 0.05 |
| P1613 | u | Cànon d'abocador | 0.5 | 0.96 | 0.48 |
| %1613 | % | Despeses indirectes | 6 % | 21.33 | 1.28 |
|  |  | Total |  |  | 22.61 |

| Amidament | Uts. | Parcial |
|---|---|---|
| Zones asfalt deteriorat | 1100 | 1100.00 |
| Total |  | 1100 |

**E06010** t Paviment de MB en fred
30 t × 46.93 = 1407.90
Paviment de mescla bituminosa en fred, estesa i compactada.

| Codi | Ut | Descripció | Rendiment | Preu | Import |
|---|---|---|---|---|---|
| O0101 | h | Cap de colla | 0.01 | 31.22 | 0.31 |
| O0110 | h | Peó | 0.06 | 24.49 | 1.47 |
| P0424 | t | M.B.en fred posada a l'obra (material; 01/04/2009) | 1 | 40.602 | 40.60 |
| M0236 | h | Estenedora per a mescles | 0.006 | 84.792 | 0.51 |
| M0239 | h | Corró de llanda metàl·lica | 0.006 | 49.884 | 0.30 |
| M0237 | h | Piconadora de pneumàtics 15 tn | 0.006 | 74.832 | 0.45 |
| M0220 | h | Escombradora autopropulsada | 0.006 | 50.58 | 0.30 |
| M0213 | h | Camió cisterna de 8 m³ | 0.006 | 57.6 | 0.35 |
| vg | % | Despeses indirectes | 0.366 | 7.2 | 2.64 |
|  |  | Total |  |  | 46.93 |

| Amidament | Uts. | Parcial |
|---|---|---|
| Clots i mordents | 30 | 30.00 |
| Total |  | 30 |

**E05173** m2 Malla electrosoldada en acer corrugat B500T 15x15 cm Ø 6 mm
25 m2 × 3.55 = 88.75
Subministrament i col·locació de malla electrosoldada en acer corrugat B 500 T de 15x15 cm i 6 mm de diàmetre.

| Codi | Ut | Descripció | Rendiment | Preu | Import |
|---|---|---|---|---|---|
| O0101 | h | Cap de colla | 0.001 | 31.22 | 0.03 |
| O0102 | h | Oficial 1ª | 0.003 | 29.47 | 0.09 |
| O0110 | h | Peó | 0.003 | 24.49 | 0.07 |
| P0602 | kg | Filferro recuit | 0.008 | 1.8790848 | 0.02 |
| P06100 | m2 | Malla electrosoldada en acer corrugat B500T, de 15x15 cm i 6 mm de diàmetre (material; 23/07/1998) | 1 | 3.12 | 3.12 |
| M0245 | h | Cisalla elèctrica | 0.002 | 4.4751888 | 0.01 |
| M0246 | h | Màquina de doblegar rodó d'acer | 0.002 | 3.5974584 | 0.01 |
| vg | % | Despeses indirectes | 0.028 | 7.2 | 0.20 |
|  |  | Total |  |  | 3.55 |

| Amidament | Llarg | Ample | Parcial |
|---|---|---|---|
| Travessera T-3292 | 5 | 5 | 25.00 |
| Total |  |  | 25 |

**E05171** m2 Malla electrosoldada en acer corrugat B 500 T, de 20x20 cm i 8 mm
25 m2 × 5.29 = 132.25
Malla electrosoldada en acer corrugat B 500 T, de 20x20 cm i 8 mm de diàmetre, col·locada.

| Codi | Ut | Descripció | Rendiment | Preu | Import |
|---|---|---|---|---|---|
| O0101 | h | Cap de colla | 0.001 | 31.22 | 0.03 |
| O0102 | h | Oficial 1ª | 0.003 | 29.47 | 0.09 |
| O0110 | h | Peó | 0.003 | 24.49 | 0.07 |
| P0602 | kg | Filferro recuit | 0.008 | 1.8790848 | 0.02 |
| P06101 | m2 | Malla electrosoldada en acer corrugat B500T, de 20x20 cm i 8 mm de diàmetre (material; 23/07/1998) | 1 | 4.812 | 4.81 |
| M0245 | h | Cisalla elèctrica | 0.002 | 4.4751888 | 0.01 |
| M0246 | h | Màquina de doblegar rodó d'acer | 0.002 | 3.5974584 | 0.01 |
| vg | % | Despeses indirectes | 0.035 | 7.2 | 0.25 |
|  |  | Total |  |  | 5.29 |

| Amidament | Llarg | Ample | Parcial |
|---|---|---|---|
| Travessera T-3292 | 5 | 5 | 25.00 |
| Total |  |  | 25 |

**E06200** m3 Paviment de formigó tipus HM-20, amb junts
4 m3 × 118.75 = 475.00

| Amidament | Llarg | Ample | Alt | Parcial |
|---|---|---|---|---|
| Travessera T-3292 | 10 | 2 | 0.2 | 4.00 |
| Total |  |  |  | 4 |

**E0698** m3 Paviment formigó HF-3,5 MPa, c.plàstica,transp.mecànic, (23/09/2020)
5 m3 × 119.07 = 595.35
Paviment formigó HF-3,5 MPa, escampat amb transport interior mecànic, estesa i vibratge mecànic, remolinat mecànic afegint 2 kg/m2 de ciment portland.

| Codi | Ut | Descripció | Rendiment | Preu | Import |
|---|---|---|---|---|---|
| B05141 | t | Ciment pòrtl.escòr. CEM II/B-S 32,5,sacs (material; 23/09/2020) | 0.01 | 83.94 | 0.84 |
| B05142 | m3 | Formigó p/paviments HF-3,5 MPa, c.plàstica (material; 18/10/2021) | 1.05 | 82.5 | 86.63 |
| M0101 | h | Dúmper giratori 2 tn basculant (maquinària; 23/09/2020) | 0.16 | 27.6 | 4.42 |
| M0102 | h | Estenedora p/paviment formigó (maquinària; 23/09/2020) | 0.042 | 87.48 | 3.67 |
| M0103 | h | Remolinador mecànic (maquinària; 23/09/2020) | 0.075 | 5.82 | 0.44 |
| O0110 | h | Peó | 0.27 | 24.49 | 6.61 |
| O0102 | h | Oficial 1ª | 0.16 | 29.47 | 4.72 |
| O0101 | h | Cap de colla | 0.16 | 31.22 | 5.00 |
| %16134 | % | Despeses indirectes (23/09/2020) | 6 % | 112.33 | 6.74 |
|  |  | Total |  |  | 119.07 |

| Amidament | Uts. | Llarg | Ample | Alt | Parcial |
|---|---|---|---|---|---|
| Travessera T-3292 | 1 | 5 | 5 | 0.2 | 5.00 |
| Total |  |  |  |  | 5 |

**E06261** m Vorada remuntable de formigó de 25x13 cm. llisa (urb.)
10 m × 21.33 = 213.30
Vorada muntable prefabricada de formigó bicapa de 25x13 cm amb la superfície llisa, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 64.75 | 0.19 |
| P10210 | m | Vorada remuntable formigó 25x13 (material; 10/07/2006) | 1 | 9.768 | 9.77 |
| vg | % | Despeses indirectes | 0.153 | 7.2 | 1.10 |
|  |  | Total |  |  | 21.33 |

| Amidament | Llarg | Parcial |
|---|---|---|
| Travessera T-3292 | 10 | 10.00 |
| Total |  | 10 |

**E1107** m Vorada de peces de formigó de 8x20 cm tipus tauló
10 m × 21.02 = 210.20
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1006 | m | Vorada pref. form. 8x20 cm. tipus tauló (material; 23/07/1998) | 1 | 3.636 | 3.64 |
| P0503 | m3 | Formigó HM-20 posat a l'obra | 0.04 | 80.4 | 3.22 |
| E0108 | m3 | Morter de ciment elaborat a l'obra | 0.08 | 64.75 | 5.18 |
| vg | % | Despeses indirectes | 0.147 | 7.2 | 1.06 |
|  |  | Total |  |  | 21.02 |

| Amidament | Llarg | Parcial |
|---|---|---|
| Travessera T-3292 | 10 | 10.00 |
| Total |  | 10 |

**E0626** m Vorada remuntable de formigó de 25x13 cm estriada (tipus americà illots/rotondes)
10 m × 22.22 = 222.20
Vorada muntable prefabricada de formigó bicapa de 25x13 cm amb la superfície estriada, tipus americà, per illots i rotondes, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 64.75 | 0.19 |
| P10200 | m | Vorada munta. form. 25x13 cm. (material; 01/04/2009) | 1 | 10.605 | 10.61 |
| vg | % | Despeses indirectes | 0.16 | 7.2 | 1.15 |
|  |  | Total |  |  | 22.22 |

| Amidament | Llarg | Parcial |
|---|---|---|
| Travessera T-3292 | 10 | 10.00 |
| Total |  | 10 |

**E0651** m Vorada remuntable de peces de formigó de 25x28 cm.
10 m × 30.87 = 308.70
Vorada remuntable de peces de formigó de 25x28 cm., col·locada, inclosa l'excavació i la seva base de formigó HM-20, rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 64.75 | 1.49 |
| P10080 | m | Vorada pref. form. 25x28 cm. (material; 17/01/2008) | 1 | 12.719915498088 | 12.72 |
| vg | % | Despeses indirectes | 0.22 | 7.2 | 1.58 |
|  |  | Total |  |  | 30.87 |

| Amidament | Llarg | Parcial |
|---|---|---|
| Travessera T-3292 | 10 | 10.00 |
| Total |  | 10 |

**E0625** m Arrencada i reposició de vorada existent amb base de formigó
25 m × 26.39 = 659.75
Arrencada i reposició de vorada existent amb base de formigó HM-20 inclosa i rejuntada amb morter de ciment, col·locat.

| Codi | Ut | Descripció | Rendiment | Preu | Import |
|---|---|---|---|---|---|
| O0101 | h | Cap de colla | 0.045 | 31.22 | 1.40 |
| O0102 | h | Oficial 1ª | 0.18 | 29.47 | 5.30 |
| O0110 | h | Peó | 0.27 | 24.49 | 6.61 |
| P0503 | m3 | Formigó HM-20 posat a l'obra | 0.078 | 80.4 | 6.27 |
| E0108 | m3 | Morter de ciment elaborat a l'obra | 0.015 | 64.75 | 0.97 |
| M0201 | h | Compressor aire gasoil 13,3 m³/h | 0.18 | 25.3058328 | 4.56 |
| vg | % | Despeses indirectes | 0.178 | 7.2 | 1.28 |
|  |  | Total |  |  | 26.39 |

| Amidament | Llarg | Parcial |
|---|---|---|
| Vorada existent travessera T-3292 | 25 | 25.00 |
| Total |  | 25 |

**E06291** m Rigola blanca de 30x30x8 cm
20 m × 22.04 = 440.80
Rigola blanca prefabricada de formigó de 30x30x8 cm, inclòs l'excavació, la base de formigó HM-20 i la beurada, totalment col·locada.

| Codi | Ut | Descripció | Rendiment | Preu | Import |
|---|---|---|---|---|---|
| O0101 | h | Cap de colla | 0.005 | 31.22 | 0.16 |
| O0102 | h | Oficial 1ª | 0.07 | 29.47 | 2.06 |
| O0110 | h | Peó | 0.25 | 24.49 | 6.12 |
| P19021 | u | Rigola blanca 30x30X7 cm (material; 23/07/1998) | 3.33 | 2.004 | 6.67 |
| E0108 | m3 | Morter de ciment elaborat a l'obra | 0.005 | 64.75 | 0.32 |
| P0503 | m3 | Formigó HM-20 posat a l'obra | 0.07 | 80.4 | 5.63 |
| vg | % | Despeses indirectes | 0.152 | 7.2 | 1.09 |
|  |  | Total |  |  | 22.04 |

| Amidament | Llarg | Parcial |
|---|---|---|
| Travessera T-3292 | 20 | 20.00 |
| Total |  | 20 |

**E0681** m Gual vehicles ó vianants, 570x400x100 mm, peça central
10 m × 69.99 = 699.90
Gual per a vehicles ó vianants de formigó, format per peces de 570x400x100 mm, sobre una base de formigó HM-20 de 25 cm de gruix i la seva excavació, ambdues incloses, i rejuntat amb morter de ciment, segons plànols, col·locat

| Codi | Ut | Descripció | Rendiment | Preu |
|---|---|---|---|---|
| O0101 | h | Cap de colla | 0.05 | 31.22 |
| O0102 | h | Oficial 1ª | 0.25 | 29.47 |
| O0110 | h | Peó | 0.25 | 24.49 |
| P1609 | m3 | Excavació de terres | 0.16 | 13.344 |
| P10094 | u | Gual vehicles, peça central de 570x400x100 mm (material; 23/07/1998) | 2.5 | 14.064 |
| E0108 | m3 | Morter de ciment elaborat a l'obra | 0.03 | 64.75 |
| P0503 | m3 | Formigó HM-20 posat a l'obra | 0.15 | 80.4 |
| vg | % | Despeses indirectes | 0.508 | 7.2 |

| Amidament | Llarg | Parcial |
|---|---|---|
| Travessera T-3292 | 10 | 10.00 |
| Total |  | 10 |

**E0682** u Peça de cantonada per a gual vehicles ó vianants, 570x400x280 mm
4 u × 71.89 = 287.56
Peça de cantonada de 570x400x280 mm, per gual de vehicles ó vianants, sobre una base de formigó HM-20 de 25 cm de gruix i la seva excavació, ambdues incloses, i rejuntat amb morter de ciment, segons plànols, col·locat

| Codi | Ut | Descripció | Rendiment | Preu | Import |
|---|---|---|---|---|---|
| O0101 | h | Cap de colla | 0.05 | 31.22 | 1.56 |
| O0102 | h | Oficial 1ª | 0.15 | 29.47 | 4.42 |
| O0110 | h | Peó | 0.25 | 24.49 | 6.12 |
| P1609 | m3 | Excavació de terres | 0.05 | 13.344 | 0.67 |
| P0503 | m3 | Formigó HM-20 posat a l'obra | 0.05 | 80.4 | 4.02 |
| E0108 | m3 | Morter de ciment elaborat a l'obra | 0.017 | 64.75 | 1.10 |
| P10095 | u | Peça cantonada 570x400x280 mm per a gual de vehicles ó vianants (material; 23/07/1998) | 1 | 50.1 | 50.10 |
| vg | % | Despeses indirectes | 0.541 | 7.2 | 3.90 |
|  |  | Total |  |  | 71.89 |

| Amidament | Uts. | Parcial |
|---|---|---|
| Travessera T-3292 | 4 | 4.00 |
| Total |  | 4 |

**E0683** u Peça de cantonada prolongació gual vianants, 600x400x200 mm (peça de darrera)
4 u × 46.15 = 184.60
Peça de cantonada de 6000x400x200 mm, per gual de vianants, sobre una base de formigó HM-20 de 25 cm de gruix i la seva excavació, ambdues incloses, i rejuntat amb morter de ciment, segons plànols, col·locat

| Codi | Ut | Descripció | Rendiment | Preu | Import |
|---|---|---|---|---|---|
| O0101 | h | Cap de colla | 0.05 | 31.22 | 1.56 |
| O0102 | h | Oficial 1ª | 0.12 | 29.47 | 3.54 |
| O0110 | h | Peó | 0.2 | 24.49 | 4.90 |
| P1609 | m3 | Excavació de terres | 0.05 | 13.344 | 0.67 |
| P0503 | m3 | Formigó HM-20 posat a l'obra | 0.05 | 80.4 | 4.02 |
| E0108 | m3 | Morter de ciment elaborat a l'obra | 0.017 | 64.75 | 1.10 |
| P10094P |  | Peça de cantonada prolongació 600x400x200 per a gual de vianants (material; 23/07/1998) | 1 | 27.9 | 27.90 |
| vg | % | Despeses indirectes | 0.341 | 7.2 | 2.46 |
|  |  | Total |  |  | 46.15 |

| Amidament | Uts. | Parcial |
|---|---|---|
| Travessera T-3292 | 4 | 4.00 |
| Total |  | 4 |

**E0638** m Gual rebaixat PMR o vehicles amb vorada
25 m × 34.44 = 861.00
Gual rebaixat per a persones amb mobilitat reduïda o per a vehicles, inclòs l'excavació, vorada sobre base de formigó HM-20, talls de les peces de vorada, abatiments i adpatació a l'accés i rampes, rejuntat amb morter de ciment, totalment acabat.

| Codi | Ut | Descripció | Rendiment | Preu | Import |
|---|---|---|---|---|---|
| O0101 | h | Cap de colla | 0.05 | 31.22 | 1.56 |
| O0102 | h | Oficial 1ª | 0.12 | 29.47 | 3.54 |
| O0110 | h | Peó | 0.3 | 24.49 | 7.35 |
| P1609 | m3 | Excavació de terres | 0.09 | 13.344 | 1.20 |
| P10091 | m | Vorada pref. form. 17x28cm. | 1.1 | 9.888 | 10.88 |
| E0108 | m3 | Morter de ciment elaborat a l'obra | 0.023 | 64.75 | 1.49 |
| P0503 | m3 | Formigó HM-20 posat a l'obra | 0.08 | 80.4 | 6.43 |
| M0225 | h | Vibrador | 0.1 | 2.51 | 0.25 |
| vg | % | Despeses indirectes | 0.241 | 7.2 | 1.74 |
|  |  | Total |  |  | 34.44 |

| Amidament | Llarg | Parcial |
|---|---|---|
| Travessera T-3292 | 25 | 25.00 |
| Total |  | 25 |

**E1104** u Escocell 106x106x25 cm amb paviment drenant epoxi
1 u × 227.2 = 227.20
Escocell de 106x106 cm. de llum i 25 cm. de fondària, amb 4 peces de morter de ciment de 113x20x7 cm. d'un cantell bisellat, rejuntades amb morter de ciment i base de formigó HM-20, inclosa i la seva excavació i paviment drenant epoxi amb repelent de gossos i capa de 10 cm. de tot-u, col·locat.

| Codi | Ut | Descripció | Rendiment | Preu | Import |
|---|---|---|---|---|---|
| O0101 | h | Cap de colla | 0.15 | 31.22 | 4.683 |
| O0102 | h | Oficial 1ª | 0.4 | 29.47 | 11.788 |
| O0110 | h | Peó | 0.7 | 24.49 | 17.143 |
| P1609 | m3 | Excavació de terres | 0.5 | 13.344 | 6.672 |
| P0503 | m3 | Formigó HM-20 posat a l'obra | 0.134 | 80.4 | 10.774 |
| P1006 | m | Vorada pref. form. 8x20 cm. tipus tauló | 5 | 3.636 | 18.180 |
| E0108 | m3 | Morter de ciment elaborat a l'obra | 0.002 | 64.75 | 0.130 |
| P1520 | m2 | Paviment drenant epoxi tot inclòs (material; 09/03/2009) | 1 | 145.44 | 145.440 |
| vg | % | Despeses indirectes | 1.72 | 7.2 | 12.384 |
|  |  | Total |  |  | 227.2 |

| Amidament | Uts. | Parcial |
|---|---|---|
| Travessera T-3292 | 1 | 1.00 |
| Total |  | 1 |

**E11042** u Escocell de 106x106x15 amb llambordins permeables
1 u × 136.41 = 136.41
Escocell de 106x106 cm. de llum i 15 cm. de fondària, amb llambordins 160x160x80 mm permeables, color gris, amb una capa de rejuntament de sorra de diàmetre inferior a 2 mm, sobre 3 cm de llit de sorra i base de 5 cm de gruix de grava compactada, i vorada tipus tauló de 7x20 cm de formigó, rejuntades amb morter de ciment i base de formigó HM-20, i inclosa la seva excavació, col·locat, segons plànols.

| Codi | Ut | Descripció | Rendiment | Preu |
|---|---|---|---|---|
| O0101 | h | Cap de colla | 0.15 | 31.22 |
| O0102 | h | Oficial 1ª | 0.6 | 29.47 |
| O0110 | h | Peó | 0.8 | 24.49 |
| P1609 | m3 | Excavació de terres | 0.55 | 13.344 |
| P1530 | u | Llambordí permeable de 160x160x80mm (material; 23/07/1998) | 24 | 1.896 |
| P0308 | m3 | Material filtrant | 0.05 | 19.6344 |
| P03150 | m3 | Sorra de riu a peu d'obra | 0.04 | 15.828 |
| P1006 | m | Vorada pref. form. 8x20 cm. tipus tauló | 5 | 3.636 |
| E0108 | m3 | Morter de ciment elaborat a l'obra | 0.002 | 64.75 |
| P0503 | m3 | Formigó HM-20 posat a l'obra | 0.18 | 80.4 |
| vg | % | Despeses indirectes | 0.988 | 7.2 |

| Amidament | Uts. | Parcial |
|---|---|---|
| Travessera T-3292 | 1 | 1.00 |
| Total |  | 1 |

### E02 Drenatges
Import: 26405.17

**E03291** m Neteja de cunetes existents, inclòs càrrega i transport
100 m × 6.45 = 645.00
Neteja de cunetes existents, inclòs càrrega i transport dels materials de runa a l'abocador.

| Codi | Ut | Descripció | Rendiment | Preu | Import |
|---|---|---|---|---|---|
| O0101 | h | Cap de colla | 0.005 | 31.22 | 0.16 |
| O0110 | h | Peó | 0.025 | 24.49 | 0.61 |
| M0208 | h | Motoanivelladora | 0.025 | 88.020288 | 2.20 |
| M0204 | h | Pala carregadora pneumàtics | 0.025 | 69.9217344 | 1.75 |
| M0212B | h | Camió de trabuc 16 m³ | 0.025 | 54.48 | 1.36 |
| %16130 | % | Despeses indirectes | 6 % | 6.08 | 0.36 |
|  |  | Total |  |  | 6.45 |

| Amidament | Uts. | Parcial |
|---|---|---|
| Cunetes existents | 100 | 100.00 |
| Total |  | 100 |

**E0820A1** u Embornal amb bústia i reixa fosa grisa 700x360x50 mm.
2 u × 284.52 = 569.04

| Amidament | Uts. | Parcial |
|---|---|---|
| Botarell pas elevat | 2 | 2.00 |
| Total |  | 2 |

**E0820A7** u Embornal amb reixa fosa grisa 700x360x50 mm.
2 u × 272.04 = 544.08

| Amidament | Uts. | Parcial |
|---|---|---|
| Botarell pas elevat | 2 | 2.00 |
| Total |  | 2 |

**E0820A2** u Embornal amb bústia i reixa fosa grisa 985x495x70 mm.
2 u × 353.55 = 707.10
Embornal amb bústia i reixa de fosa grisa de 980x495x70 mm. classe D-400 per 40Tn de càrrega de ruptura i marc abatible, totalment acabada.

| Codi | Ut | Descripció | Rendiment | Preu | Import |
|---|---|---|---|---|---|
| O0101 | h | Cap de colla | 0.1 | 31.22 | 3.12 |
| O0102 | h | Oficial 1ª | 1 | 29.47 | 29.47 |
| O0110 | h | Peó | 1 | 24.49 | 24.49 |
| P1609 | m3 | Excavació de terres | 0.9 | 13.344 | 12.01 |
| P0504 | m3 | Formigó HM-20 posat a l'obra | 0.462 | 80.4 | 37.14 |
| E0515 | m2 | Encofrat de fusta per a fonaments i/o formigó ocult | 1.87 | 30.55 | 57.13 |
| P0617 | u | Reixa i bastiment 973x490x70 mm D-400 | 1 | 158.4 | 158.40 |
| P1005 | m | Vorada pref. form. tipus bústia. | 1 | 11.78064 | 11.78 |
| %1613 | % | Despeses indirectes | 6 % | 333.54 | 20.01 |
|  |  | Total |  |  | 353.55 |

| Amidament | Uts. | Parcial |
|---|---|---|
| Botarell | 2 | 2.00 |
| Total |  | 2 |

**E0820A2.1** u Embornal amb bústia i reixa fosa grisa 985x495x70 mm reaprofitada
1 u × 185.65 = 185.65
Embornal amb bústia i reixa de fosa grisa de 980x495x70 mm. classe D-400 per 40Tn de càrrega de ruptura i marc abatible, totalment acabada.

| Codi | Ut | Descripció | Rendiment | Preu | Import |
|---|---|---|---|---|---|
| O0101 | h | Cap de colla | 0.1 | 31.22 | 3.12 |
| O0102 | h | Oficial 1ª | 1 | 29.47 | 29.47 |
| O0110 | h | Peó | 1 | 24.49 | 24.49 |
| P1609 | m3 | Excavació de terres | 0.9 | 13.344 | 12.01 |
| P0504 | m3 | Formigó HM-20 posat a l'obra | 0.462 | 80.4 | 37.14 |
| E0515 | m2 | Encofrat de fusta per a fonaments i/o formigó ocult | 1.87 | 30.55 | 57.13 |
| P1005 | m | Vorada pref. form. tipus bústia. | 1 | 11.78064 | 11.78 |
| %1613 | % | Despeses indirectes | 6 % | 175.14 | 10.51 |
|  |  | Total |  |  | 185.65 |

| Amidament | Uts. | Parcial |
|---|---|---|
| travessera | 1 | 1.00 |
| Total |  | 1 |

**E08701.** u Arqueta drenatge per recollida de cunetes, Hmax=2,00m , 3 reixes D-400
4 u × 1606.68 = 6426.72
Arqueta de drenatge per a recollida de les aigües pluvials provinents de les cunetes de fins a 2,00 m d'alçària amb bonera i 2 reixes abatibles classe C-250 de 790x355x29 mm amb bastiment i 3 reixes de fosa talla-aigües 973x490x70 mm classe D-400 segons plànols, de formigó armat, inclòs excavació, base de formigó de neteja i encofrat, totalment acabada.

| Codi | Ut | Descripció | Rendiment | Preu |
|---|---|---|---|---|
| O0101 | h | Cap de colla | 0.2 | 31.22 |
| O0102 | h | Oficial 1ª | 2 | 29.47 |
| O0110 | h | Peó | 3.8 | 24.49 |
| P1609 | m3 | Excavació de terres | 6.5 | 13.344 |
| P0502 | m3 | Formigó HL-150 posat a l'obra | 0.21 | 72.6 |
| P0503 | m3 | Formigó HM-20 posat a l'obra | 3 | 80.4 |
| E0515 | m2 | Encofrat de fusta per a fonaments i/o formigó ocult | 8 | 30.55 |
| E0516 | m2 | Encofrat de fusta per a formigó vist | 3.5 | 38.62 |
| P06202 | u | Reixa i marc C-250 | 2 | 78.192 |
| P0617 | u | Reixa i bastiment 973x490x70 mm D-400 | 3 | 158.4 |
| P1242 | m | Tub de pp DN400 mm., SN 8 kN/m2 | 0.21 | 15.18 |
| %16130 | % | Despeses indirectes | 6 % |  |

| Amidament | Uts. | Parcial |
|---|---|---|
| cuneta transitable | 4 | 4.00 |
| Total |  | 4 |

**E08703.** u Arqueta drenatge per recollida de cunetes, Hmax=2,00 m, 2 reixes D-400
4 u × 1179.55 = 4718.20

| Amidament | Uts. | Parcial |
|---|---|---|
| cuneta transitable | 4 | 4.00 |
| Total |  | 4 |

**E08583** u Arqueta d'obra d'1,50x1,50m per a tubs de serveis (Hmàx=1,5m)
3 u × 272.64 = 817.92
Arqueta d'obra d'1,50x1,50 per a tubs de serveis, inclòs base de formigó HM-20 de 20 cm de gruix, formació de parets amb blocs de formigó de 40x20x20 cm, i d'una alçada màxima d'1,5 metres, segons plànols.

| Codi | Ut | Descripció | Rendiment | Preu |
|---|---|---|---|---|
| O0102 | h | Oficial 1ª | 1 | 29.47 |
| O0110 | h | Peó | 2 | 24.49 |
| P0818 | u | Bloc relleu 40x20x20 cm.c.v.c (material; 12/01/2009) | 80 | 1.730736 |
| P0503 | m3 | Formigó HM-20 posat a l'obra | 0.45 | 80.4 |
| M0225 | h | Vibrador | 0.1 | 2.51 |
| E0108 | m3 | Morter de ciment elaborat a l'obra | 0.08 | 64.75 |
| vg | % | Despeses indirectes | 1.969 | 7.2 |

| Amidament | Uts. | Parcial |
|---|---|---|
| Previsió | 3 | 3.00 |
| Total |  | 3 |

**E0828.** u Reixa de fosa, 973x490x70 mm, inclòs bastiment (model corta aguas B-30AD, necessitem 3 uts/arqueta)
1 u × 166.52 = 166.52
Subministrament i col·locació de reixa de fosa, de 973x490x70 mm, inclòs bastiment, per embornal.

| Codi | Ut | Descripció | Rendiment | Preu | Import |
|---|---|---|---|---|---|
| O0101 | h | Cap de colla | 0.01 | 31.22 | 0.31 |
| O0102 | h | Oficial 1ª | 0.05 | 29.47 | 1.47 |
| O0110 | h | Peó | 0.2 | 24.49 | 4.90 |
| P0617 | u | Reixa i bastiment 973x490x70 mm D-400 | 1 | 158.4 | 158.40 |
| vg | % | Despeses indirectes | 0.2 | 7.2 | 1.44 |
|  |  | Total |  |  | 166.52 |

| Amidament | Uts. | Parcial |
|---|---|---|
| Reixa substitució | 1 | 1.00 |
| Total |  | 1 |

**E0824** u Reixa de 730x285x70 mm (per buneres, model D-400 Ones Barcelona o equivalent)
1 u × 98.3 = 98.30
Subministrament i col·locació de reixa de fosa tipus D-400 model Ona Barcelona (o equivalent), de 730x285x70 mm, inclòs bastiment, per embornal.

| Codi | Ut | Descripció | Rendiment | Preu | Import |
|---|---|---|---|---|---|
| O0101 | h | Cap de colla | 0.01 | 31.22 | 0.31 |
| O0102 | h | Oficial 1ª | 0.04 | 29.47 | 1.18 |
| O0110 | h | Peó | 0.15 | 24.49 | 3.67 |
| P06201 | u | Reixa i bastiment 730x285x70 mm D-400 | 1 | 88.19 | 88.19 |
| vg | % | Despeses indirectes | 0.687 | 7.2 | 4.95 |
|  |  | Total |  |  | 98.3 |

| Amidament | Uts. | Parcial |
|---|---|---|
| Previsió reixa substitució | 1 | 1.00 |
| Total |  | 1 |

**E0825** u Tapa fosa Ø600 mm, classe D-400 pestell seguretat i junta insonora (23/07/1998)
1 u × 182.44 = 182.44
Subministrament i col·locació de tapa i cèrcol de pou abatible circular de Ø 600 mm de fosa dúctil acabat amb pintura negra asfàltica, classe D-400, amb tancament i pestell de seguretat, inclòs marc, junta d'estanqueïat i insonoritzant, col·locat amb microformigó amb fibres metàl·liques o morters de fraguat ràpid de 50 MPa de color, segons normativa i especificacions tècniques.

| Codi | Ut | Descripció | Rendiment | Preu | Import |
|---|---|---|---|---|---|
| O0102 | h | Oficial 1ª | 0.3 | 29.47 | 8.84 |
| O0110 | h | Peó | 0.6 | 24.49 | 14.69 |
| O0101 | h | Cap de colla | 0.02 | 31.22 | 0.62 |
| P0618 | u | Tapa fosa Ø650 mm. exterior, marc Ø800 mm., classe D-400 (material; 23/07/1998) | 1 | 148.2 | 148.20 |
| vgz | % | Despeses indirectes (vg) (29/06/2020) | 1.401 | 7.2 | 10.09 |
|  |  | Total |  |  | 182.44 |

| Amidament | Uts. | Parcial |
|---|---|---|
| Previsió tapa substitució | 1 | 1.00 |
| Total |  | 1 |

**E0837** u Anell prefabricat de 1000x1000 per recreixement de pou
2 u × 128.96 = 257.92
Anell prefabricat Ø1000 i 1 metre d'alçada per recreixement de pou nou o existent.

| Codi | Ut | Descripció | Rendiment | Preu | Import |
|---|---|---|---|---|---|
| O0101 | h | Cap de colla | 0.01 | 31.22 | 0.31 |
| O0102 | h | Oficial 1ª | 0.25 | 29.47 | 7.37 |
| O0110 | h | Peó | 0.25 | 24.49 | 6.12 |
| P0653 | u | Anell prefabricat 1000x1000 mm (material; 23/07/1998) | 1 | 108 | 108.00 |
| vg | % | Despeses indirectes | 0.995 | 7.2 | 7.16 |
|  |  | Total |  |  | 128.96 |

| Amidament | Uts. | Parcial |
|---|---|---|
| Reposició | 2 | 2.00 |
| Total |  | 2 |

**E0823** m Baixant aigües pluvials talús peça U 41x15 cm interiors
15 m × 46.72 = 700.80
Baixant de desguàs de peces de formigó prefabricat bicapa amb secció en forma d'U, de dimensions interiors mínimes de 41x15 cm i 70 cm de longitud, resistència a compressió 275 kg/cm², col·locada en talussos, inclòs l'excavació en qualsevol tipus de terreny, recalçada amb formigó tipus HM-20, inclòs rastrells, totalment acabada.

| Codi | Ut | Descripció | Rendiment | Preu | Import |
|---|---|---|---|---|---|
| O0101 | h | Cap de colla | 0.05 | 31.22 | 1.56 |
| O0102 | h | Oficial 1ª | 0.12 | 29.47 | 3.54 |
| O0110 | h | Peó | 0.15 | 24.49 | 3.67 |
| P0503 | m3 | Formigó HM-20 posat a l'obra | 0.1 | 80.4 | 8.04 |
| P10191 | m | Baixant prefabricat en forma d'U 41x15 cm (material; 23/07/1998) | 1.05 | 26.136 | 27.44 |
| vg | % | Despeses indirectes | 0.341 | 7.2 | 2.46 |
|  |  | Total |  |  | 46.72 |

| Amidament | Uts. | Parcial |
|---|---|---|
| Baixants Maspujols | 15 | 15.00 |
| Total |  | 15 |

**E0821** u Recreixement i anivellació pericó o bunera
2 u × 78.15 = 156.30

| Amidament | Uts. | Parcial |
|---|---|---|
| zones de reforç de ferm | 2 | 2.00 |
| Total |  | 2 |

**E08211** u Recreixement i anivellació pou de registre
3 u × 196.06 = 588.18

| Amidament | Uts. | Parcial |
|---|---|---|
| zones de reforç de ferm | 3 | 3.00 |
| Total |  | 3 |

**E0870** m Tub de PP corrugat doble capa Ø160 mm
18 m × 15.6 = 280.80
Tub de PP corrugat doble capa de 160 mm. de diàmetre nominal i SN 8 kN/m2, inclòs pp de peces especials i accessoris, col·locat.

| Codi | Ut | Descripció | Rendiment | Preu | Import |
|---|---|---|---|---|---|
| O0101 | h | Cap de colla | 0.05 | 31.22 | 1.56 |
| O0102 | h | Oficial 1ª | 0.1 | 29.47 | 2.95 |
| O0110 | h | Peó | 0.1 | 24.49 | 2.45 |
| P1235 | m | Tub de pp DN160 mm., SN 8 kN/m2 (material; 01/04/2009) | 1 | 6.0313968 | 6.03 |
| P%1615 | % | Part proporcional accessoris | 30 % | 6.03 | 1.81 |
| vg | % | Despeses indirectes | 0.113 | 7.2 | 0.81 |
|  |  | Total |  |  | 15.6 |

| Amidament | Uts. | Parcial |
|---|---|---|
| Connexió embornals | 18 | 18.00 |
| Total |  | 18 |

**E0874** m Tub de PP corrugat doble capa Ø315 mm
24 m × 27.1 = 650.40
Tub de PP corrugat doble capa de 315 mm. de diàmetre nominal i SN 8 kN/m2, inclòs pp de peces especials i accessoris, col·locat.

| Codi | Ut | Descripció | Rendiment | Preu | Import |
|---|---|---|---|---|---|
| O0101 | h | Cap de colla | 0.03 | 31.22 | 0.94 |
| O0102 | h | Oficial 1ª | 0.14 | 29.47 | 4.13 |
| O0110 | h | Peó | 0.14 | 24.49 | 3.43 |
| P1241 | m | Tub de pp DN315 mm., SN 8 kN/m2 (material; 23/07/1998) | 1 | 13.188 | 13.19 |
| P%1615 | % | Part proporcional accessoris | 30 % | 13.19 | 3.96 |
| vg | % | Despeses indirectes | 0.201 | 7.2 | 1.45 |
|  |  | Total |  |  | 27.1 |

| Amidament | Uts. | Parcial |
|---|---|---|
| Obres de drenatge | 24 | 24.00 |
| Total |  | 24 |

**E0877** m Tub de PP corrugat doble capa Ø630 mm
12 m × 56.57 = 678.84
Tub de PP corrugat doble capa de 630 mm. de diàmetre nominal i SN 8 kN/m2, inclòs pp de peces especials i accessoris, col·locat.

| Codi | Ut | Descripció | Rendiment | Preu | Import |
|---|---|---|---|---|---|
| O0101 | h | Cap de colla | 0.05 | 31.22 | 1.56 |
| O0102 | h | Oficial 1ª | 0.25 | 29.47 | 7.37 |
| O0110 | h | Peó | 0.25 | 24.49 | 6.12 |
| P12440 | m | Tub de pp DN630 mm., SN 8 kN/m2 (material; 23/07/1998) | 1 | 29.592 | 29.59 |
| P%1615 | % | Part proporcional accessoris | 30 % | 29.59 | 8.88 |
| vg | % | Despeses indirectes | 0.424 | 7.2 | 3.05 |
|  |  | Total |  |  | 56.57 |

| Amidament | Uts. | Parcial |
|---|---|---|
| Obres de drenatge | 12 | 12.00 |
| Total |  | 12 |

**E0878** m Tub de PP corrugat doble capa Ø800 mm
12 m × 89.61 = 1075.32
Tub de PP corrugat doble capa de 800 mm. de diàmetre nominal i SN 8 kN/m2, inclòs pp de peces especials i accessoris, col·locat.

| Codi | Ut | Descripció | Rendiment | Preu | Import |
|---|---|---|---|---|---|
| O0101 | h | Cap de colla | 0.06 | 31.22 | 1.87 |
| O0102 | h | Oficial 1ª | 0.25 | 29.47 | 7.37 |
| O0110 | h | Peó | 0.25 | 24.49 | 6.12 |
| P1245 | m | Tub de pp DN800 mm., SN 8 kN/m2 (material; 23/07/1998) | 1 | 53.34 | 53.34 |
| P%1615 | % | Part proporcional accessoris | 30 % | 53.34 | 16.00 |
| vg | % | Despeses indirectes | 0.684 | 7.2 | 4.92 |
|  |  | Total |  |  | 89.61 |

| Amidament | Uts. | Parcial |
|---|---|---|
| Obres de drenatge | 12 | 12.00 |
| Total |  | 12 |

**E0879** m Tub de PP corrugat doble capa Ø1000 mm
12 m × 143.63 = 1723.56
Tub de PP corrugat doble capa de 1000 mm. de diàmetre nominal i SN 8 kN/m2, inclòs pp de peces especials i accessoris, col·locat.

| Codi | Ut | Descripció | Rendiment | Preu | Import |
|---|---|---|---|---|---|
| O0101 | h | Cap de colla | 0.08 | 31.22 | 2.50 |
| O0102 | h | Oficial 1ª | 0.3 | 29.47 | 8.84 |
| O0110 | h | Peó | 0.3 | 24.49 | 7.35 |
| P1246 | m | Tub de pp DN1000 mm., SN 8 kN/m2 (material; 23/07/1998) | 1 | 90 | 90.00 |
| P%1615 | % | Part proporcional accessoris | 30 % | 90.00 | 27.00 |
| vg | % | Despeses indirectes | 1.103 | 7.2 | 7.94 |
|  |  | Total |  |  | 143.63 |

| Amidament | Uts. | Parcial |
|---|---|---|
| Obres de drenatge | 12 | 12.00 |
| Total |  | 12 |

**E08123** m Tub formigó armat Ø1200 mm.
12 m × 173.53 = 2082.36
Tub de formigó armat de 1200 mm de diàmetre amb junta elàstica, totalment col·locat.

| Codi | Ut | Descripció | Rendiment | Preu | Import |
|---|---|---|---|---|---|
| O0102 | h | Oficial 1ª | 0.4 | 29.47 | 11.79 |
| O0110 | h | Peó | 0.8 | 24.49 | 19.59 |
| P1112 | m | Tub de formigó armat DN1200 mm (material; 10/07/2006) | 1 | 115.2 | 115.20 |
| P09125 | m | Junt elastomèric 24 cm. ampl. (material; 12/01/2009) | 1 | 8.6413176 | 8.64 |
| M0205 | h | Pala carregadora sobre orugues | 0.1 | 88.02 | 8.80 |
| vg | % | Despeses indirectes | 1.321 | 7.2 | 9.51 |
|  |  | Total |  |  | 173.53 |

| Amidament | Uts. | Parcial |
|---|---|---|
| Obres de drenatge | 12 | 12.00 |
| Total |  | 12 |

**E0891** u Connexió de canonada amb col·lector existent
6 u × 219.83 = 1318.98
Connexió de canonada amb el col·lector existent, totalment acabat.

| Codi | Ut | Descripció | Rendiment | Preu | Import |
|---|---|---|---|---|---|
| O0102 | h | Oficial 1ª | 2 | 29.47 | 58.94 |
| O0110 | h | Peó | 2 | 24.49 | 48.98 |
| P0504 | m3 | Formigó HM-20 posat a l'obra | 0.4 | 80.4 | 32.16 |
| M0225 | h | Vibrador | 0.04 | 2.51 | 0.10 |
| E0515 | m2 | Encofrat de fusta per a fonaments i/o formigó ocult | 2.2 | 30.55 | 67.21 |
| %1613 | % | Despeses indirectes | 6 % | 207.39 | 12.44 |
|  |  | Total |  |  | 219.83 |

| Amidament | Uts. | Parcial |
|---|---|---|
| Connexions | 6 | 6.00 |
| Total |  | 6 |

**E08912** u Connexió col·lector a pou existent
4 u × 266.56 = 1066.24
Connexió de col·lector a pou existent, inclòs la totalitat de l'obra civil necessària i mitjans auxiliars, càrrega i transport de les runes a l'abocador, cànon i condicionament del mateix, totalment acabada.

| Codi | Ut | Descripció | Rendiment | Preu | Import |
|---|---|---|---|---|---|
| O0101 | h | Cap de colla | 0.5 | 31.22 | 15.61 |
| O0102 | h | Oficial 1ª | 2 | 29.47 | 58.94 |
| O0110 | h | Peó | 2 | 24.49 | 48.98 |
| M0201 | h | Compressor aire gasoil 13,3 m³/h | 1 | 25.3058328 | 25.31 |
| M0204 | h | Pala carregadora pneumàtics | 0.1 | 69.9217344 | 6.99 |
| M0212B | h | Camió de trabuc 16 m³ | 1 | 54.48 | 54.48 |
| P0503 | m3 | Formigó HM-20 posat a l'obra | 0.5 | 80.4 | 40.20 |
| P1613 | u | Cànon d'abocador | 1 | 0.96 | 0.96 |
| %16130 | % | Despeses indirectes | 6 % | 251.47 | 15.09 |
|  |  | Total |  |  | 266.56 |

| Amidament | Uts. | Parcial |
|---|---|---|
| Connexions | 4 | 4.00 |
| Total |  | 4 |

**E0892** u Anulació d'embornal existent
5 u × 152.9 = 764.50

### E04 Instal·lacions
Import: 19356

**E1211** u Pericó registre 60x60x90 cm, amb tapa (aigua potable, base formigó)
3 u × 200.11 = 600.33
Pericó de registre de dimensions de 60x60x90 cm interiors mínim, per a instal·lacions i serveis, inclòs marc i tapa de fosa dúctil classe B-125, de tipus prefabricat o elaborat in siut amb parets de maó calat "gero" arrebossat i acabat lliscat interior, col·locat sobre solera de graves.

| Codi | Ut | Descripció | Rendiment | Preu |
|---|---|---|---|---|
| O0101 | h | Cap de colla | 0.1 | 31.22 |
| O0102 | h | Oficial 1ª | 0.7 | 29.47 |
| O0110 | h | Peó | 1.3 | 24.49 |
| P0805 | u | Maó massís 29x14x5 cm. a rev. | 185 | 0.144 |
| E0108 | m3 | Morter de ciment elaborat a l'obra | 0.1 | 64.75 |
| P0503 | m3 | Formigó HM-20 posat a l'obra | 0.08 | 80.4 |
| P0841 | m2 | Enlluïment parets exteriors | 2.16 | 24.0077808 |
| P06206 | u | Tapa fosa 680x680x40, marc 700x700, classe B-125 (material; 23/07/1998) | 1 | 43.14 |
| vg | % | Despeses indirectes | 1.488 | 7.2 |

| Amidament | Uts. | Parcial |
|---|---|---|
| Xarxa aigua | 3 | 3.00 |
| Total |  | 3 |

**E101005** m Tub de PEAD corrugat de Ø160 mm doble paret
12 m × 7.85 = 94.20

| Amidament | Uts. | Llarg | Parcial |
|---|---|---|---|
| Xarxa aigua | 1 | 12 | 12.00 |
| Total |  |  | 12 |

**E10128** u Fonamentació fanal columna h<5m alçada
1 u × 124.44 = 124.44
Fonamentació de fanal amb columna de 5 m d'alçada com a màxim, inclòs excavació, formigó HA-25 i placa amb perns d'ancoratge, totalment acabada.

| Codi | Ut | Descripció | Rendiment | Preu | Import |
|---|---|---|---|---|---|
| O0101 | h | Cap de colla | 0.12 | 31.22 | 3.75 |
| O0110 | h | Peó | 0.48 | 24.49 | 11.76 |
| P1609 | m3 | Excavació de terres | 1 | 13.344 | 13.34 |
| P0505 | m3 | Formigó HA-25 posat a l'obra | 1 | 84 | 84.00 |
| P1680 | u | Placa, perns i cargoleria per ancoratge | 1 | 9.0121896 | 9.01 |
| vg | % | Despeses indirectes | 0.358 | 7.2 | 2.58 |
|  |  | Total |  |  | 124.44 |

| Amidament | Uts. | Parcial |
|---|---|---|
| Enllumenat públic T-3292 | 1 | 1.00 |
| Total |  | 1 |

**E101002** m Tub de PEAD corrugat de Ø 90 mm doble paret (23/07/1998)
24 m × 4.2 = 100.80
Tub corbable de PEAD de doble paret vermell de 90 mm. de diàmetre nominal, interior llis i exterior corrugat, per a canalització soterrada amb fil guia incorporat, resistència a la compressió 450 N, grau de protecció segons normativa vigent, inclòs part proporcional de maneguets d'unió, col·locat en rasa.

| Codi | Ut | Descripció | Rendiment | Preu | Import |
|---|---|---|---|---|---|
| O0102 | h | Oficial 1ª | 0.012 | 29.47 | 0.35 |
| O0110 | h | Peó | 0.012 | 24.49 | 0.29 |
| P091272 | m | Tub PEAD corrugat ext. llis int. DN90 mm. (material; 17/06/2019) | 1.05 | 2.988 | 3.14 |
| P10209 | pp | Petit material | 0.005 | 35.8015104 | 0.18 |
| % | % | Despeses generals (23/07/1998) | 6 % | 3.96 | 0.24 |
|  |  | Total |  |  | 4.2 |

| Amidament | Uts. | Parcial |
|---|---|---|
| Enllumenat públic T-3292 | 24 | 24.00 |
| Total |  | 24 |

**E10104** m Conductor coure tetrapolar 4x6 mm2 soterrada (23/07/1998)
50 m × 7.27 = 363.50
Conductor de coure tetrapolar 4x6 mm2, de designació UNE RV 0,6/1 kV, col·locat en línia d'enllumenat soterrada, allotjat en tub corrugat.

| Codi | Ut | Descripció | Rendiment | Preu | Import |
|---|---|---|---|---|---|
| O0101 | h | Cap de colla | 0.01 | 31.22 | 0.312 |
| O0102 | h | Oficial 1ª | 0.04 | 29.47 | 1.179 |
| O0110 | h | Peó | 0.04 | 24.49 | 0.980 |
| P10104 | m | Conductor Cu tetrapolar 4x6 rv 0,6/1 kV (material; 23/07/1998) | 1.05 | 4.176 | 4.385 |
| % | % | Despeses generals | 6 % | 6.856 | 0.411 |
|  |  | Total |  |  | 7.27 |

| Amidament | Llarg | Parcial |
|---|---|---|
| Enllumenat públic T-3292 | 50 | 50.00 |
| Total |  | 50 |

**E10109** m Conductor coure tripolar 3x2,5 mm2 soterrada (23/07/1998)
50 m × 3.78 = 189.00
Conductor de coure tripolar 3x2,5 mm2, de desiganció UNE RV 0,6/1 kV, col·locat en línia d'enllumenat soterrada, allotjat en tub corrugat.

| Codi | Ut | Descripció | Rendiment | Preu | Import |
|---|---|---|---|---|---|
| O0101 | h | Cap de colla | 0.01 | 31.22 | 0.312 |
| O0102 | h | Oficial 1ª | 0.03 | 29.47 | 0.884 |
| O0110 | h | Peó | 0.03 | 24.49 | 0.735 |
| P10109 | m | Conductor Cu tripolar 3x2,5 rv 0,6/1 kV (material; 23/07/1998) | 1.05 | 1.56 | 1.638 |
| % | % | Despeses generals | 6 % | 3.569 | 0.214 |
|  |  | Total |  |  | 3.78 |

| Amidament | Uts. | Parcial |
|---|---|---|
| Enllumenat públic T-3292 | 50 | 50.00 |
| Total |  | 50 |

**E10121** m Conductor coure nu de 35 mm2, unipolar soterrada (23/07/1998)
50 m × 4.92 = 246.00
Conductor de coure nu de 35 mm2, unipolar, col·locat al fons de la rasa i sortint a punts de llum, compresa la part proporcional de tub protector dels sortints i soldadures als punts metàl·lics o a les derivacions.

| Codi | Ut | Descripció | Rendiment | Preu | Import |
|---|---|---|---|---|---|
| O0101 | h | Cap de colla | 0.01 | 31.22 | 0.31 |
| O0102 | h | Oficial 1ª | 0.03 | 29.47 | 0.88 |
| O0110 | h | Peó | 0.03 | 24.49 | 0.73 |
| P101102 | m | Conductor Cu nu unipolar d'1x35 mm2 (material; 23/07/1998) | 1.05 | 1.548 | 1.63 |
| P10207 | pp | Soldadures a xarxa i petit mat. (12/01/2009) | 1 | 1.08936 | 1.09 |
| % | % | Despeses generals | 6 % | 4.64 | 0.28 |
|  |  | Total |  |  | 4.92 |

| Amidament | Llarg | Parcial |
|---|---|---|
| Enllumenat públic T-3292 | 50 | 50.00 |
| Total |  | 50 |

**E10122** u Piqueta connexió a terra 17,3x500 mm (23/07/1998)
3 u × 24.53 = 73.59
Piqueta connexió a terra, clavetejada verticalment i connexionada la línia amb soldadura aluminotèrmica.

| Codi | Ut | Descripció | Rendiment | Preu | Import |
|---|---|---|---|---|---|
| O0101 | h | Cap de colla | 0.002 | 31.22 | 0.06 |
| O0102 | h | Oficial 1ª | 0.04 | 29.47 | 1.18 |
| O0110 | h | Peó | 0.08 | 24.49 | 1.96 |
| P10112 | u | Piqueta courejada 17,3x500 mm (material; 09/10/2009) | 1 | 14.544 | 14.54 |
| P10208 | pp | Soldadures pica i llums (09/10/2009) | 1 | 5.4 | 5.40 |
| % | % | Despeses generals | 6 % | 23.14 | 1.39 |
|  |  | Total |  |  | 24.53 |

| Amidament | Uts. | Parcial |
|---|---|---|
| Enllumenat públic T-3292 | 3 | 3.00 |
| Total |  | 3 |

**E111322** u Columna model NICKOLSON en acer galvanitzat, h=4 m (23/07/1998)
1 u × 395.46 = 395.46
Columna model NICKOLSON, d'acer galvanitzat apte per resistir ambients marins corrosius, amb una alçada total de 3950 mm, inclou la base i el fust, conductor de coure 3x2,5 mm2, conductor de coure 2x2,5 mm2 per al doble nivell, perns i altres elements auxiliars, instal·lada i connexionada en caixa a l'interior, hissada, aplomada i fixada sobre dau de formigó.

| Codi | Ut | Descripció | Rendiment | Preu |
|---|---|---|---|---|
| O0101 | h | Cap de colla | 0.1 | 31.22 |
| O0102 | h | Oficial 1ª | 0.7 | 29.47 |
| O0110 | h | Peó | 0.7 | 24.49 |
| P990130 | u | Columna tipus NICKOLSON de 4 m d'alçada (material; 23/07/1998) | 1 | 275.316 |
| P10109 | m | Conductor Cu tripolar 3x2,5 rv 0,6/1 kV | 4 | 1.56 |
| P101101 | m | Conductor Cu bipolar 2x2,5 rv 0,6/1 kV (material; 23/07/1998) | 4 | 1.176 |
| P10209 | pp | Petit material | 1 | 35.8015104 |
| M0214 | h | Camió grua 12 tn | 0.2 | 50.484 |
| % | % | Despeses generals | 6 % |  |

| Amidament | Uts. | Parcial |
|---|---|---|
| Enllumenat públic T-3292 | 1 | 1.00 |
| Total |  | 1 |

**E1115661** u Llumenera model VMAX 54 W LED de Carandini o similar (23/07/1998)
1 u × 641.06 = 641.06
Llumenera model VMAX VMX.L063.V2.F4Q1.SE2.C9 de Carandini ó similar, làmpades LED, 54W, i caixa de fusibles inclòs

| Codi | Ut | Descripció | Rendiment | Preu | Import |
|---|---|---|---|---|---|
| O0101 | h | Cap de colla | 0.15 | 31.22 | 4.68 |
| O0102 | h | Oficial 1ª | 1.05 | 29.47 | 30.94 |
| O0110 | h | Peó | 1.05 | 24.49 | 25.71 |
| P990191 | u | Lluminària Vmax L063.V2.F4Q1 (material; 01/09/2013) | 1 | 482.4 | 482.40 |
| P10209 | pp | Petit material | 1 | 35.8015104 | 35.80 |
| M0214 | h | Camió grua 12 tn | 0.5 | 50.484 | 25.24 |
| % | % | Despeses generals | 6 % | 604.77 | 36.29 |
|  |  | Total |  |  | 641.06 |

| Amidament | Uts. | Parcial |
|---|---|---|
| Enllumenat públic T-3292 | 1 | 1.00 |
| Total |  | 1 |

**E1115662** u Llumenera model VMAX 37 W LED de Carandini o similar L043.V1.F4Q1 (23/07/1998)
1 u × 544.39 = 544.39
Llumenera model VMAX VMX.L043.V1.F4Q1.SE2.C9 de Carandini ó similar, làmpades LED, 37 W, i caixa de fusibles inclòs

| Codi | Ut | Descripció | Rendiment | Preu | Import |
|---|---|---|---|---|---|
| O0101 | h | Cap de colla | 0.15 | 31.22 | 4.68 |
| O0102 | h | Oficial 1ª | 1.05 | 29.47 | 30.94 |
| O0110 | h | Peó | 1.05 | 24.49 | 25.71 |
| P990192 | u | Lluminària Vmax L043.V1.F4Q1 (material; 01/09/2013) | 1 | 391.2 | 391.20 |
| P10209 | pp | Petit material | 1 | 35.8015104 | 35.80 |
| M0214 | h | Camió grua 12 tn | 0.5 | 50.484 | 25.24 |
| % | % | Despeses generals | 6 % | 513.57 | 30.81 |
|  |  | Total |  |  | 544.39 |

| Amidament | Uts. | Parcial |
|---|---|---|
| Enllumenat públic T-3292 | 1 | 1.00 |
| Total |  | 1 |

**E10215** u Retirada llumenera, inclòs columna, demolició de la fonamentació
1 u × 122.23 = 122.23
Retirada de llumenera, inclòs columna, demolició de la fonamentació, rebliment del forat, càrrega i transport de les runes, fanal, cablejat i de tots els elements a l'abocador controlat, inclòs cànons.

| Codi | Ut | Descripció | Rendiment | Preu |
|---|---|---|---|---|
| O0101 | h | Cap de colla | 0.02 | 31.22 |
| O0102 | h | Oficial 1ª | 0.2 | 29.47 |
| O0110 | h | Peó | 0.8 | 24.49 |
| P0502 | m3 | Formigó HL-150 posat a l'obra | 0.6 | 72.6 |
| P1609 | m3 | Excavació de terres | 0.6 | 13.344 |
| M0214 | h | Camió grua 12 tn | 0.8 | 50.484 |
| vg | % | Despeses indirectes | 0.582 | 7.2 |

| Amidament | Uts. | Parcial |
|---|---|---|
| Enllumenat públic T-3292 | 1 | 1.00 |
| Total |  | 1 |

**E102041** u Desplaçament de fanal, inclòs base de fonamentació.
1 u × 696.03 = 696.03

| Amidament | Uts. | Parcial |
|---|---|---|
| Enllumenat públic T-3292 | 1 | 1.00 |
| Total |  | 1 |

**E10147** u Treballs de col·locació de caixa de companyia de qualsevol tipus empotrada en tanca existent
1 u × 182.91 = 182.91
Treballs de col·locació de caixa de companyia de qualsevol tipus empotrada en tanca existent, inclou tots els treballs necesaris per deixar la partida completament acabada.

| Codi | Ut | Descripció | Rendiment | Preu | Import |
|---|---|---|---|---|---|
| O0101 | h | Cap de colla | 0.15 | 31.22 | 4.68 |
| O0102 | h | Oficial 1ª | 2 | 29.47 | 58.94 |
| O0110 | h | Peó | 4 | 24.49 | 97.96 |
| P09129 | m | Tub corrugat Ø160 mm. (material; 23/07/1998) | 2 | 6.288 | 12.58 |
| vg | % | Despeses indirectes | 1.215 | 7.2 | 8.75 |
|  |  | Total |  |  | 182.91 |

| Amidament | Uts. | Parcial |
|---|---|---|
| T-3292 | 1 | 1.00 |
| Total |  | 1 |

**E10145** u Armari de distribució urbana (ADU) LSBT
1 u × 694.18 = 694.18
Subministrament i instal·lació d'armari de distribució urbana (ADU), LSBT, col·locat i muntat.

| Codi | Ut | Descripció | Rendiment | Preu | Import |
|---|---|---|---|---|---|
| O0101 | h | Cap de colla | 0.05 | 31.22 | 1.56 |
| O0102 | h | Oficial 1ª | 0.6 | 29.47 | 17.68 |
| O0110 | h | Peó | 2 | 24.49 | 48.98 |
| M0214 | h | Camió grua 12 tn | 0.3 | 50.484 | 15.15 |
| P0503 | m3 | Formigó HM-20 posat a l'obra | 0.3 | 80.4 | 24.12 |
| P102215 | u | Armari ADU (material; 23/07/1998) | 1 | 548.4 | 548.40 |
| vg | % | Despeses indirectes | 5.32 | 7.2 | 38.30 |
|  |  | Total |  |  | 694.18 |

| Amidament | Uts. | Parcial |
|---|---|---|
| Tram urbà | 1 | 1.00 |
| Total |  | 1 |

**E101361** u Armari prefabricat monobloc amb pedestal CGP+CS
1 u × 1246.48 = 1246.48
Armari prefabricat monobloc amb pedestal i porta metàl·lica d'acer galvanitzat per a caixa general de protecció i caixa de seccionament de 2150x800x330 mm, col·locat i muntat, segons especificacions tècniques de la Companyia.
.

| Codi | Ut | Descripció | Rendiment | Preu | Import |
|---|---|---|---|---|---|
| O0101 | h | Cap de colla | 1 | 31.22 | 31.22 |
| O0102 | h | Oficial 1ª | 4 | 29.47 | 117.88 |
| O0110 | h | Peó | 4 | 24.49 | 97.96 |
| P10117 | u | Armari monobloc per a CS i CGP amb pedestal (material; 23/07/1998) | 1 | 928.872 | 928.87 |
| %16130 | % | Despeses indirectes | 6 % | 1175.93 | 70.56 |
|  |  | Total |  |  | 1246.48 |

| Amidament | Uts. | Parcial |
|---|---|---|
| Previsió | 1 | 1.00 |
| Total |  | 1 |

**E1208** u Desplaçament de semàfor, fonamentació i connexions
1 u × 1330.6 = 1330.60
Desplaçament de semàfor, inclòs fonamentació i connexions.

| Codi | Ut | Descripció | Rendiment | Preu |
|---|---|---|---|---|
| O0101 | h | Cap de colla | 1.5 | 31.22 |
| O0102 | h | Oficial 1ª | 2.5 | 29.47 |
| O0110 | h | Peó | 12.5 | 24.49 |
| P1609 | m3 | Excavació de terres | 1.5 | 13.344 |
| P1230 | m | Tub PVC DN110 mm., PN 10 | 1 | 3.672 |
| P0503 | m3 | Formigó HM-20 posat a l'obra | 1.5 | 80.4 |
| P10209 | pp | Petit material | 8 | 35.8015104 |
| M0214 | h | Camió grua 12 tn | 8 | 50.484 |
| vg | % | Despeses indirectes | 9.644 | 7.2 |

| Amidament | Uts. | Parcial |
|---|---|---|
| T-3292 | 1 | 1.00 |
| Total |  | 1 |

**E0007** u Pericó de telefonia tipus H de formigó prefabricat amb tapa de fosa B-125,
4 u × 663.42 = 2653.68
Pericó de telefonia tipus H de formigó prefabricat amb tapa de fosa B-125, inclòs bastiment de fosa, suports d'ancoratge per a politges i punts de fixació per a regletes, col·locat sobre solera de formigó HM-20 de 15 cm de gruix i reblert lateral amb terra de la pròpia excavació.

| Codi | Ut | Descripció | Rendiment | Preu | Import |
|---|---|---|---|---|---|
| O0101 | h | Cap de colla | 0.5 | 31.22 | 15.610 |
| O0102 | h | Oficial 1ª | 2 | 29.47 | 58.940 |
| O0110 | h | Peó | 4 | 24.49 | 97.960 |
| M0207 | h | Retroexcavadora 100 hp | 0.5 | 71.292 | 35.646 |
| M0211 | h | Corró de llança 650 kg | 0.2 | 11.5341192 | 2.307 |
| M0214 | h | Camió grua 12 tn | 1.5 | 50.484 | 75.726 |
| P01081 | u | Arqueta pref. de formigó tipus H (material; 23/07/1998) | 1 | 191.256 | 191.256 |
| P0111 | u | Tapa pref. de formigó 820x460 mmm B-125 (material) | 2 | 64.164 | 128.328 |
| P0503 | m3 | Formigó HM-20 posat a l'obra | 0.25 | 80.4 | 20.100 |
| %16130 | % | Despeses indirectes | 6 % | 625.873 | 37.552 |
|  |  | Total |  |  | 663.42 |

| Amidament | Uts. | Parcial |
|---|---|---|
| Telèfon | 4 | 4.00 |
| Total |  | 4 |

**E03221** m3 Arena natural rentada 0/2 (serveis CAT i E-distribución)
25 m3 × 41.34 = 1033.50
Arena natural rentada 0/2 mm en recobriment de canalitzacions i conduccions elèctriques, inclòs càrrega, transport i estesa en rasa amb mitjans mecànics i manuals.

| Codi | Ut | Descripció | Rendiment | Preu | Import |
|---|---|---|---|---|---|
| O0101 | h | Cap de colla | 0.05 | 31.22 | 1.56 |
| O0110 | h | Peó | 0.16 | 24.49 | 3.92 |
| P03151 | m3 | Arena rentada 0/2 mm (material; 11/11/2019) | 1 | 31.74 | 31.74 |
| M0207 | h | Retroexcavadora 100 hp | 0.025 | 71.292 | 1.78 |
| %16130 | % | Despeses indirectes | 6 % | 39.00 | 2.34 |
|  |  | Total |  |  | 41.34 |

| Amidament | Uts. | Llarg | Ample | Alt | Parcial |
|---|---|---|---|---|---|
| Recobriment tubs | 1 | 50 | 1 | 0.5 | 25.00 |
| Total |  |  |  |  | 25 |

**E10130** m Tritub PEAD de 40 mm de diàmetre per cablejat comunicacions. (23/07/1998)
120 m × 4.11 = 493.20
Tritub de 3 tubs de PEAD de 40 mm de diàmetre per cablejat comunicacions.

| Codi | Ut | Descripció | Rendiment | Preu | Import |
|---|---|---|---|---|---|
| O0101 | h | Cap de colla | 0.01 | 31.22 | 0.31 |
| O0102 | h | Oficial 1ª | 0.02 | 29.47 | 0.59 |
| O0110 | h | Peó | 0.02 | 24.49 | 0.49 |
| P0908 | m | Tub PEAD DN40 mm., PE-100, PN-10 (material; 23/07/1998) | 3.15 | 0.72 | 2.27 |
| A0901 | pp | Elements de muntatge | 1 | 0.22032 | 0.22 |
| % | % | Despeses generals | 6 % | 3.88 | 0.23 |
|  |  | Total |  |  | 4.11 |

| Amidament | Uts. | Parcial |
|---|---|---|
| T-3292 i T-3126: fibra òptica | 120 | 120.00 |
| Total |  | 120 |

**E11108** m Canalització en paviment d'infraestructura de comunicacions soterrada formada per 10 microtubs de PEHD de 20 mm
120 m × 34.08 = 4089.60
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa "in situ" amb morter autonivellant D-300. Inclou el tall del paviment amb equip complert específic de minirasadora amb aspiració del ferm triturat, càrrega, formació de rasa, i la reposició del mateix mitjançant morter autonivellant D-300 amb additiu colorejant negre, així com la part proporcional d’elements auxiliars de fixació, separadors, protecció d’extrems, formigonat i unions fins caixa de connexions, totalment acabat. Fins i tot transport i cànon d’abocador del material excavat, proves d'estanquitat i pressió així com la senyalització provisional d’obra amb els mitjans necessaris.

| Codi | Ut | Descripció | Rendiment | Preu | Import |
|---|---|---|---|---|---|
| O0101 | h | Cap de colla | 0.04 | 31.22 | 1.25 |
| O0102 | h | Oficial 1ª | 0.15 | 29.47 | 4.42 |
| O0110 | h | Peó | 0.305 | 24.49 | 7.47 |
| M0301 | h | Equip complert específic de minirasadora amb aspiració (maquinària; 01/02/2021) | 0.15 | 55.44 | 8.32 |
| M0333 | m | Parell de semàfors portàtils d'obra, telescòpics, amb comandament a distància, i calaixos de polietilè d'alta densitat equipats (maquinària; 01/02/2021) | 1 | 0.264 | 0.26 |
| P0502 | m3 | Formigó HL-150 posat a l'obra | 0.025 | 72.6 | 1.82 |
| P0201 | kg | Pigment inorgànic de color per a morters i ciments (material; 01/02/2021) | 0.14 | 2.292 | 0.32 |
| P0202 | m | Canalització 10 microtubs de PEHD Ø 20 mm amb fil de detecció (material; 01/02/2021) | 1 | 7.164 | 7.16 |
| P0203 | m | Part proporcional d'accessoris per a la correcta instal·lació (material; 01/02/2021) | 1 | 0.168 | 0.17 |
| P1613 | u | Cànon d'abocador | 1 | 0.96 | 0.96 |
| %16130 | % | Despeses indirectes | 6 % | 32.15 | 1.93 |
|  |  | Total |  |  | 34.08 |

| Amidament | Uts. | Parcial |
|---|---|---|
| T-3292 i T-3126: fibra òptica | 120 | 120.00 |
| Total |  | 120 |

**E10105C** u Pericó de registre de formigó prefabricat de 60x60x50 cm interiors sobre llit de graves
2 u × 647.57 = 1295.14
Pericó de registre de formigó prefabricat de 60x60x50 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 31.22 | 6.244 |
| O0102 | h | Oficial 1ª | 2 | 29.47 | 58.940 |
| O0110 | h | Peó | 2 | 24.49 | 48.980 |
| M0214 | h | Camió grua 12 tn | 0.9 | 50.484 | 45.436 |
| E0307 | m3 | Excavació rases i pous, mitjans mecànics, cànon abocador (90% roca) | 0.887 | 47.92 | 42.505 |
| E0337 | m3 | Graveta 18-25mm, amidat sobre perfil | 0.132 | 32.44 | 4.282 |
| E0108 | m3 | Morter de ciment elaborat a l'obra | 0.05 | 64.75 | 3.238 |
| E0317 | m3 | Rebliment i piconatge rasa, material pròpia obra, inclòs càrrega i transport | 0.409 | 5.55 | 2.270 |
| E0502 | m3 | Formigó HM-20 fonaments | 0.1 | 95.31 | 9.531 |
| P101232 | u | Pericó 80x80x60 mm pref. tipus B2 amb marc i tapa D-400 (material; 01/02/2021) | 1 | 389.496 | 389.496 |
| %16130 | % | Despeses indirectes | 6 % | 610.922 | 36.655 |
|  |  | Total |  |  | 647.57 |

| Amidament | Uts. | Parcial |
|---|---|---|
| T-3292 i T-3126: fibra òptica | 2 | 2.00 |
| Total |  | 2 |

**E10108C** u Pericó de registre de formigó prefabricat de 120x60x65 cm interiors sobre llit de graves
2 u × 1072.84 = 2145.68
Pericó de registre de formigó prefabricat de 120x60x65 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 31.22 | 6.24 |
| O0102 | h | Oficial 1ª | 2 | 29.47 | 58.94 |
| O0110 | h | Peó | 2 | 24.49 | 48.98 |
| M0214 | h | Camió grua 12 tn | 0.9 | 50.484 | 45.44 |
| E0307 | m3 | Excavació rases i pous, mitjans mecànics, cànon abocador (90% roca) | 1.614 | 47.92 | 77.34 |
| E0337 | m3 | Graveta 18-25mm, amidat sobre perfil | 0.204 | 32.44 | 6.62 |
| E0108 | m3 | Morter de ciment elaborat a l'obra | 0.05 | 64.75 | 3.24 |
| E0317 | m3 | Rebliment i piconatge rasa, material pròpia obra, inclòs càrrega i transport | 0.635 | 5.55 | 3.52 |
| E0502 | m3 | Formigó HM-20 fonaments | 0.1 | 95.31 | 9.53 |
| P101233 | u | Pericó 140x80x80 mm pref. tipus C2 amb marc i tapa D-400 (material; 01/02/2021) | 1 | 752.268 | 752.27 |
| %16130 | % | Despeses indirectes | 6 % | 1012.12 | 60.73 |
|  |  | Total |  |  | 1072.84 |

| Amidament | Uts. | Parcial |
|---|---|---|
| T-3292 i T-3126: fibra òptica | 2 | 2.00 |
| Total |  | 2 |

### E07 Senyalització, abalisament i sistemes de contenció
Import: 13675.51

**E07291** u Muntatge de senyal de trànsit reaprofitada de qualsevol geometria i mida sobre nou suport
5 u × 41.77 = 208.85
Muntatge de senyal de trànsit reaprofitada de qualsevol geoemtria i mida sobre nou suport rectangular d'acer galvanitzat de 100x50x4 mm

| Codi | Ut | Descripció | Rendiment | Preu | Import |
|---|---|---|---|---|---|
| O0102 | h | Oficial 1ª | 0.225 | 29.47 | 6.63 |
| O0110 | h | Peó | 0.29 | 24.49 | 7.10 |
| P1440 | m | Suport acer galv. 100x50x4 mm (material; 23/07/1998) | 1 | 26.28 | 26.28 |
| vg | % | Despeses indirectes | 0.244 | 7.2 | 1.76 |
|  |  | Total |  |  | 41.77 |

| Amidament | Uts. | Parcial |
|---|---|---|
| Senyal reaprofitada | 5 | 5.00 |
| Total |  | 5 |

**E07312** u Trasllat de senyal d'indicació o orientació existent
1 u × 288.95 = 288.95
Trasllat de senyal d'indicació o orientació existent de qualsevol tipus a nova ubicació, inclòs la demolició de la base de formigó, l'excavació i fonamanetació de la nova base de formigó, tots els treballs i materials necessaris per deixar la partida acabada.

| Codi | Ut | Descripció | Rendiment | Preu | Import |
|---|---|---|---|---|---|
| O0101 | h | Cap de colla | 3 | 31.22 | 93.66 |
| O0110 | h | Peó | 3 | 24.49 | 73.47 |
| M0212B | h | Camió de trabuc 16 m³ | 0.5 | 54.48 | 27.24 |
| P1609 | m3 | Excavació de terres | 0.72 | 13.344 | 9.61 |
| E0502 | m3 | Formigó HM-20 fonaments | 0.72 | 95.31 | 68.62 |
| %16130 | % | Despeses indirectes | 6 % | 272.60 | 16.36 |
|  |  | Total |  |  | 288.95 |

| Amidament | Uts. | Parcial |
|---|---|---|
| Cartells orientació aprofitables | 1 | 1.00 |
| Total |  | 1 |

**E0730** u Fonamentació de cartell de pre-senyalització
1 u × 162.35 = 162.35

| Amidament | Uts. | Parcial |
|---|---|---|
| Cartells orientació | 1 | 1.00 |
| Total |  | 1 |

**E0744** u Base d'acer galvanitzat per a suport de 76 mm.
1 u × 125.48 = 125.48

| Codi | Ut | Descripció | Rendiment | Preu | Import |
|---|---|---|---|---|---|
| O0102 | h | Oficial 1ª | 0.05 | 29.47 | 1.47 |
| O0110 | h | Peó | 0.09 | 24.49 | 2.20 |
| P14710 | u | Base d'acer galvanit. suport 76 mm. (material; 23/07/1998) | 1 | 114.744 | 114.74 |
| vg | % | Despeses indirectes | 0.982 | 7.2 | 7.07 |
|  |  | Total |  |  | 125.48 |

| Amidament | Uts. | Parcial |
|---|---|---|
| Cartells orientació | 1 | 1.00 |
| Total |  | 1 |

**E07381** m Pal d'alumini anoditzat color plata, Ø76 mm. MB
3 m × 33.99 = 101.97
Pal d'alumini anoditzat color plata, estriat, de 76 mm. de diàmetre MB, col·locat.

| Codi | Ut | Descripció | Rendiment | Preu | Import |
|---|---|---|---|---|---|
| O0102 | h | Oficial 1ª | 0.05 | 29.47 | 1.47 |
| O0110 | h | Peó | 0.09 | 24.49 | 2.20 |
| P1481 | m | Pal alumini diàmetre 76 mm. MB (material; 12/01/2009) | 1 | 28.43352 | 28.43 |
| vg | % | Despeses indirectes | 0.262 | 7.2 | 1.89 |
|  |  | Total |  |  | 33.99 |

| Amidament | Llarg | Parcial |
|---|---|---|
| Cartells orientació | 3 | 3.00 |
| Total |  | 3 |

**E0746** m Pal d'alumini anoditzat color plata, Ø114 mm. MD
3 m × 48.62 = 145.86
Pal d'alumini anoditzat color plata, estriat, de 114 mm. de diàmetre MD, col·locat.

| Codi | Ut | Descripció | Rendiment | Preu | Import |
|---|---|---|---|---|---|
| O0102 | h | Oficial 1ª | 0.05 | 29.47 | 1.47 |
| O0110 | h | Peó | 0.09 | 24.49 | 2.20 |
| P14730 | m | Pal alumini diàmetre 114 mm. MD (material; 23/07/1998) | 1 | 42.24 | 42.24 |
| vg | % | Despeses indirectes | 0.377 | 7.2 | 2.71 |
|  |  | Total |  |  | 48.62 |

| Amidament | Llarg | Parcial |
|---|---|---|
| Suport senyals | 3 | 3.00 |
| Total |  | 3 |

**E07461** m Pal d'alumini anoditzat color plata, Ø114/Ø140 mm. ME
3 m × 72.65 = 217.95
Pal d'alumini anoditzat color plata, estriat, de 114 mm. de diàmetre MF, col·locat.

| Codi | Ut | Descripció | Rendiment | Preu | Import |
|---|---|---|---|---|---|
| O0102 | h | Oficial 1ª | 0.05 | 29.47 | 1.47 |
| O0110 | h | Peó | 0.09 | 24.49 | 2.20 |
| P14731 | m | Pal alumini diàmetre 114 o 140 mm. ME (material; 12/01/2009) | 1 | 64.9026 | 64.90 |
| vg | % | Despeses indirectes | 0.566 | 7.2 | 4.08 |
|  |  | Total |  |  | 72.65 |

| Amidament | Llarg | Parcial |
|---|---|---|
| Suport senyals | 3 | 3.00 |
| Total |  | 3 |

**E07462** m Pal d'alumini anoditzat color plata, Ø140 mm. MF
3 m × 118.16 = 354.48
Pal d'alumini anoditzat color plata, estriat, de 140 mm. de diàmetre MF, col·locat.

| Codi | Ut | Descripció | Rendiment | Preu | Import |
|---|---|---|---|---|---|
| O0102 | h | Oficial 1ª | 0.05 | 29.47 | 1.47 |
| O0110 | h | Peó | 0.09 | 24.49 | 2.20 |
| P14732 | m | Pal alumini diàmetre 140 mm. MF (material; 23/07/1998) | 1 | 107.844 | 107.84 |
| vg | % | Despeses indirectes | 0.924 | 7.2 | 6.65 |
|  |  | Total |  |  | 118.16 |

| Amidament | Llarg | Parcial |
|---|---|---|
| Suport senyals | 3 | 3.00 |
| Total |  | 3 |

**E0725** m Suport rectangular d'acer galvanitzat de 80x40x2 mm.
2.7 m × 19.1 = 51.57
Suport rectangular d'acer galvanitzat de 80x40x2 mm., col.locat.

| Codi | Ut | Descripció | Rendiment | Preu | Import |
|---|---|---|---|---|---|
| O0102 | h | Oficial 1ª | 0.05 | 29.47 | 1.47 |
| O0110 | h | Peó | 0.09 | 24.49 | 2.20 |
| P1417 | m | Suport tub acer galv. 80x40x2mm. (material; 12/01/2009) | 1 | 14.3898336 | 14.39 |
| vg | % | Despeses indirectes | 0.145 | 7.2 | 1.04 |
|  |  | Total |  |  | 19.1 |

| Amidament | Llarg | Parcial |
|---|---|---|
| SV | 2.7 | 2.70 |
| Total |  | 2.7 |

**E07391** m Suport rectangular d'acer galvanitzat de 100x50x4 mm.
2.7 m × 31.71 = 85.62

| Codi | Ut | Descripció | Rendiment | Preu | Import |
|---|---|---|---|---|---|
| O0102 | h | Oficial 1ª | 0.05 | 29.47 | 1.47 |
| O0110 | h | Peó | 0.09 | 24.49 | 2.20 |
| P1440 | m | Suport acer galv. 100x50x4 mm | 1 | 26.28 | 26.28 |
| vg | % | Despeses indirectes | 0.244 | 7.2 | 1.76 |
|  |  | Total |  |  | 31.71 |

| Amidament | Llarg | Parcial |
|---|---|---|
| SV | 2.7 | 2.70 |
| Total |  | 2.7 |

**E0740** m Suport rectangular d'acer galvanitzat de 100x60x3 mm.
2.7 m × 32.92 = 88.88
Suport rectangular d'acer galvanitzat de 100x60x3 mm., col·locat.

| Codi | Ut | Descripció | Rendiment | Preu | Import |
|---|---|---|---|---|---|
| O0102 | h | Oficial 1ª | 0.05 | 29.47 | 1.47 |
| O0110 | h | Peó | 0.09 | 24.49 | 2.20 |
| P1441 | m | Suport tub acer galv. 100x60x3 mm (material; 12/01/2009) | 1 | 27.4198032 | 27.42 |
| vg | % | Despeses indirectes | 0.254 | 7.2 | 1.83 |
|  |  | Total |  |  | 32.92 |

| Amidament | Llarg | Parcial |
|---|---|---|
| SV | 2.7 | 2.70 |
| Total |  | 2.7 |

**E0710** u Placa reflectora triangular L=135 cm, nivell 2 HIP
1 u × 293.07 = 293.07
Placa reflectora triangular de 135 cm. de costat, per a senyals de trànsit, nivell 2 HIP, inclòs ancoratges i cargoleria.

| Codi | Ut | Descripció | Rendiment | Preu | Import |
|---|---|---|---|---|---|
| O0102 | h | Oficial 1ª | 0.175 | 29.47 | 5.16 |
| O0110 | h | Peó | 0.2 | 24.49 | 4.90 |
| P1438 | u | Placa triang. reflect. 135 cm (material; 12/01/2009) | 1 | 266.5209816 | 266.52 |
| vg | % | Despeses indirectes | 2.29 | 7.2 | 16.49 |
|  |  | Total |  |  | 293.07 |

| Amidament | Uts. | Parcial |
|---|---|---|
| SV | 1 | 1.00 |
| Total |  | 1 |

**E0716** u Placa reflectora quadrada de 90 cm. costat, nivell 2 HIP
1 u × 260.57 = 260.57
Placa reflectora quadrada de 90 cm. de costat, per a senyals de trànsit, nivell 2 HIP, inclòs ancoratges i cargoleria.

| Codi | Ut | Descripció | Rendiment | Preu | Import |
|---|---|---|---|---|---|
| O0102 | h | Oficial 1ª | 0.175 | 29.47 | 5.16 |
| O0110 | h | Peó | 0.2 | 24.49 | 4.90 |
| P1410 | u | Placa infor. refl. 90x90 cm. (material; 12/01/2009) | 1 | 235.8622296 | 235.86 |
| vg | % | Despeses indirectes | 2.035 | 7.2 | 14.65 |
|  |  | Total |  |  | 260.57 |

| Amidament | Uts. | Parcial |
|---|---|---|
| SV | 1 | 1.00 |
| Total |  | 1 |

**E0712** u Placa reflectora circular Ø90 cm, nivell 2 HIP
2 u × 205.69 = 411.38
Placa reflectora circular de 90 cm. de diàmetre, per a senyals de trànsit, nivell 2 HIP, inclòs ancoratges i cargoleria.

| Codi | Ut | Descripció | Rendiment | Preu | Import |
|---|---|---|---|---|---|
| O0102 | h | Oficial 1ª | 0.175 | 29.47 | 5.16 |
| O0110 | h | Peó | 0.2 | 24.49 | 4.90 |
| P1404 | u | Placa circular reflect. 90 cm. (material; 12/01/2009) | 1 | 184.0884984 | 184.09 |
| vg | % | Despeses indirectes | 1.603 | 7.2 | 11.54 |
|  |  | Total |  |  | 205.69 |

| Amidament | Uts. | Parcial |
|---|---|---|
| SV | 2 | 2.00 |
| Total |  | 2 |

**E0756** m2 Placa d'alumini >0,25 m² i <0,50 m², nivell 2 HIP, amb abraçadores
0.36 m2 × 321.23 = 115.64
Placa d'alumini superior a 0,25 m² i fins a 0,50 m², per a d'orientació, amb revestiment reflectant HIP nivell 2, inclosos abraçadores d'unió al suport i cargoleria corresponent, totalment col·locada.

| Codi | Ut | Descripció | Rendiment | Preu | Import |
|---|---|---|---|---|---|
| O0101 | h | Cap de colla | 0.15 | 31.22 | 4.68 |
| O0102 | h | Oficial 1ª | 0.3 | 29.47 | 8.84 |
| O0110 | h | Peó | 0.4 | 24.49 | 9.80 |
| P1496 | m2 | Placa d'alumini de 0,25 a 0,50 m2 (material; 11/03/2009) | 1 | 279.972 | 279.97 |
| vg | % | Despeses indirectes | 2.492 | 7.2 | 17.94 |
|  |  | Total |  |  | 321.23 |

| Amidament | Uts. | Llarg | Ample | Parcial |
|---|---|---|---|---|
| SV | 1 | 0.6 | 0.6 | 0.36 |
| Total |  |  |  | 0.36 |

**E0757** m2 Placa d'alumini >0,50 m² i <1,00 m², nivell 2 HIP, amb abraçadores
0.8 m2 × 268.56 = 214.85
Placa d'alumini superior a 0,50 m² i fins a 1,00 m², per a senyals de trànsit d'orientació, amb revestiment reflectant HIP nivell 2, inclosos abraçadores d'unió al suport i cargoleria corresponent, totalment col·locada.

| Codi | Ut | Descripció | Rendiment | Preu | Import |
|---|---|---|---|---|---|
| O0101 | h | Cap de colla | 0.15 | 31.22 | 4.68 |
| O0102 | h | Oficial 1ª | 0.3 | 29.47 | 8.84 |
| O0110 | h | Peó | 0.4 | 24.49 | 9.80 |
| P14970 | m2 | Placa d'alumini de 0,50 m2 a 1,00 m2 (material; 11/03/2009) | 1 | 230.28 | 230.28 |
| vg | % | Despeses indirectes | 2.078 | 7.2 | 14.96 |
|  |  | Total |  |  | 268.56 |

| Amidament | Uts. | Llarg | Ample | Parcial |
|---|---|---|---|---|
| SV | 1 | 1 | 0.8 | 0.80 |
| Total |  |  |  | 0.8 |

**E07582** m2 Placa d'alumini >1,00 m² i <1,50 m², nivell 3 DG, amb abraçadores
1.25 m2 × 261.63 = 327.04
Placa d'alumini superior a 1,00 m² i fins a 1,50 m², per a senyals de trànsit d'orientació, amb revestiment reflectant DG nivell 3, inclosos abraçadores d'unió al suport i cargoleria corresponent, totalment col·locada.

| Codi | Ut | Descripció | Rendiment | Preu | Import |
|---|---|---|---|---|---|
| O0101 | h | Cap de colla | 0.15 | 31.22 | 4.68 |
| O0102 | h | Oficial 1ª | 0.3 | 29.47 | 8.84 |
| O0110 | h | Peó | 0.4 | 24.49 | 9.80 |
| P14974 | m2 | Placa d'alumini superior a 1,50 m2 nivell 3 DG (material; 23/07/1998) | 1 | 223.74 | 223.74 |
| vg | % | Despeses indirectes | 2.024 | 7.2 | 14.57 |
|  |  | Total |  |  | 261.63 |

| Amidament | Uts. | Llarg | Ample | Parcial |
|---|---|---|---|---|
| SV | 1 | 1 | 1.25 | 1.25 |
| Total |  |  |  | 1.25 |

**E0722** u Plafó direccional 1600x400mm, nivell 2 HIP
2 u × 167.23 = 334.46
Plafó direccional, amb placa reflectora, per a corbes, de 1600x400mm., nivell 2 HIP, inclòs ancoratges i cargoleria.

| Codi | Ut | Descripció | Rendiment | Preu | Import |
|---|---|---|---|---|---|
| O0102 | h | Oficial 1ª | 0.18 | 29.47 | 5.30 |
| O0110 | h | Peó | 0.2 | 24.49 | 4.90 |
| P1430 | u | Panell direc.refl. 1600x400 mm (material; 12/01/2009) | 1 | 147.6565056 | 147.66 |
| vg | % | Despeses indirectes | 1.301 | 7.2 | 9.37 |
|  |  | Total |  |  | 167.23 |

| Amidament | Uts. | Parcial |
|---|---|---|
| Corbes | 2 | 2.00 |
| Total |  | 2 |

**E0724** m2 Cartell reflector en planxa o lamel·les
2 m2 × 364.1 = 728.20
Cartell reflector d'acer galvanitzat en planxa o lamel·les perfilades per a senyals d'informació i d'orientació, nivell 2 HIP, inclòs ancoratges i cargoleria.

| Codi | Ut | Descripció | Rendiment | Preu | Import |
|---|---|---|---|---|---|
| O0101 | h | Cap de colla | 0.15 | 31.22 | 4.68 |
| O0102 | h | Oficial 1ª | 0.6 | 29.47 | 17.68 |
| O0110 | h | Peó | 0.6 | 24.49 | 14.69 |
| P1411 | m2 | Cartell (material; 12/01/2009) | 1 | 306.8100432 | 306.81 |
| vg | % | Despeses indirectes | 2.811 | 7.2 | 20.24 |
|  |  | Total |  |  | 364.1 |

| Amidament | Uts. | Llarg | Alt | Parcial |
|---|---|---|---|---|
| SV orientació | 1 | 2 | 1 | 2.00 |
| Total |  |  |  | 2 |

**E0780** u Balisa cilíndrica H-75, nivell 2 HI , h=75cm
2 u × 47.99 = 95.98

| Amidament | Uts. | Parcial |
|---|---|---|
| SV | 2 | 2.00 |
| Total |  | 2 |

**E0784** u Balisa solar de 3 LED de 8 mm. a una cara
4 u × 72.74 = 290.96
Balisa de senyalització solar de 3 LED de 8 mm. a una cara amb llum blanca intermitent instal·lada amb resina epoxi.

| Codi | Ut | Descripció | Rendiment | Preu | Import |
|---|---|---|---|---|---|
| O0102 | h | Oficial 1ª | 0.075 | 29.47 | 2.21 |
| O0110 | h | Peó | 0.075 | 24.49 | 1.84 |
| P0784 | u | Balisa solar de led (material; 02/09/2009) | 1 | 48 | 48.00 |
| P0785 | u | pp resina i altres (material; 02/09/2009) | 1 | 15.6 | 15.60 |
| M0214 | h | Camió grua 12 tn | 0.02 | 50.484 | 1.01 |
| vg | % | Despeses indirectes | 0.566 | 7.2 | 4.08 |
|  |  | Total |  |  | 72.74 |

| Amidament | Uts. | Parcial |
|---|---|---|
| Passos | 4 | 4.00 |
| Total |  | 4 |

**E07812** u Pilona flexible d'alta resisitència de Ø100 element delimitador
5 u × 62.13 = 310.65

| Amidament | Uts. | Parcial |
|---|---|---|
| Delimitació itineraris | 5 | 5.00 |
| Total |  | 5 |

**E07082** m Pintura en vorades de color alternatiu blanc i vermell
10 m × 7.13 = 71.30
Pintura acrílica amb base solvent aplicada en vorades de qualsevol mida de color alternatiu blanc i vermell amb microesferes de vidre, totalment acabada.

| Codi | Ut | Descripció | Rendiment | Preu | Import |
|---|---|---|---|---|---|
| O0101 | h | Cap de colla | 0.05 | 31.22 | 1.56 |
| O0110 | h | Peó | 0.14 | 24.49 | 3.43 |
| M0220 | h | Escombradora autopropulsada | 0.002 | 50.58 | 0.10 |
| M0224 | h | Màquina pintura bandes autop. | 0.012 | 49.882284 | 0.60 |
| P14220 | kg | Pintura | 0.385 | 2.719728 | 1.05 |
| P14210 | kg | Microesferes de vidre | 0.095 | 1.1497032 | 0.11 |
| vg | % | Despeses indirectes | 0.039 | 7.2 | 0.28 |
|  |  | Total |  |  | 7.13 |

| Amidament | Uts. | Llarg | Parcial |
|---|---|---|---|
| Illetes | 1 | 10 | 10.00 |
| Total |  |  | 10 |

**E5403** m2 Pintat de parament horitzontal o vertical de formigó amb color òxid ocre
25 m2 × 11.43 = 285.75
Pintat de parament horitzontal o vertical de formigó amb color òxid ocre, deixant oxidar la superfície, inclòs tots els treballs de preparació i acabat final.

| Codi | Ut | Descripció | Rendiment | Preu | Import |
|---|---|---|---|---|---|
| O0102 | h | Oficial 1ª | 0.05 | 29.47 | 1.47 |
| O0110 | h | Peó | 0.05 | 24.49 | 1.22 |
| P5018 | kg | Sulfat d'òxid (material; 13/11/2017) | 0.5 | 15.78 | 7.89 |
| P10206 | pp | Materials i elements auxiliars (material; 12/01/2009) | 0.005 | 3.832344 | 0.02 |
| P10209 | pp | Petit material | 0.005 | 35.8015104 | 0.18 |
| %16130 | % | Despeses indirectes | 6 % | 10.78 | 0.65 |
|  |  | Total |  |  | 11.43 |

| Amidament | Uts. | Parcial |
|---|---|---|
| Previsió reparacions | 25 | 25.00 |
| Total |  | 25 |

**E0737** m Pintura d'ampit o barana metàl·lica de pont color RAL a determinar
8 m × 49.4 = 395.20
Pintura d'ampit o barana metàl·lica de pont o obres de pas amb un mínim d'una capa d'emprimació anticorrosiva i dues capes de color RAL a determinar, amb túnel de polimeritzat inclòs després de l'aplicació de cada capa.

| Codi | Ut | Descripció | Rendiment | Preu | Import |
|---|---|---|---|---|---|
| O0101 | h | Cap de colla | 0.05 | 31.22 | 1.56 |
| O0102 | h | Oficial 1ª | 0.6 | 29.47 | 17.68 |
| O0110 | h | Peó | 0.6 | 24.49 | 14.69 |
| P1903 | kg | Pintura d'emprimació | 0.3 | 7.6770504 | 2.30 |
| P1904 | kg | Pintura | 2 × 0.6 | 8.6413176 | 10.37 |
| %1613 | % | Despeses indirectes | 6 % | 46.60 | 2.80 |
|  |  | Total |  |  | 49.4 |

| Amidament | Llarg | Parcial |
|---|---|---|
| Reparació de baranes | 8 | 8.00 |
| Total |  | 8 |

**E07031** m Muntatge de barrera aprofitada amb nou poste tubular
20 m × 17.23 = 344.60
Muntatge de barrera de seguretat existent aprofitada, amb nou poste tubular de 120x55 mm , inclòs part proporcional de fonamentació.

| Codi | Ut | Descripció | Rendiment | Preu | Import |
|---|---|---|---|---|---|
| O0101 | h | Cap de colla | 0.04 | 31.22 | 1.25 |
| O0102 | h | Oficial 1ª | 0.12 | 29.47 | 3.54 |
| O0110 | h | Peó | 0.12 | 24.49 | 2.94 |
| P1424 | u | Part proporc. mater. barreres | 1 | 7.53864 | 7.54 |
| M0253 | h | Màquina per a clavar muntants metàl·lics | 0.02 | 52.7627232 | 1.06 |
| vg | % | Despeses indirectes | 0.125 | 7.2 | 0.90 |
|  |  | Total |  |  | 17.23 |

| Amidament | Llarg | Parcial |
|---|---|---|
| Barrera en bon estat i suports IPN | 20 | 20.00 |
| Total |  | 20 |

**E070341** m Barrera de seguretat metàl·lica simple sense separador, tipus BMS2Q-N2 o similar, postes cada 4m
30 m × 73.55 = 2206.50

| Amidament | Uts. | Llarg | Parcial |
|---|---|---|---|
| Cèrcols de formigó i ODs | 1 | 30 | 30.00 |
| Total |  |  | 30 |

**E07034** m Barrera de seguretat metàl·lica simple sense separador, tipus BMS2Q-N2 o similar, postes cada 2m
15 m × 89.96 = 1349.40
Barrera de seguretat metàl·lica simple sense separador, tipus BMS2Q-N2 o similar, amb nivell de contenció N2, índex de severitat A, amplària de treball W4 i deflexió dinàmica 1,0 m, segons UNE-EN 1317-2, amb un perfil longitudinal de secció de doble ona i pals de perfil "en C" tipus CPN C-120 soldats en placa base fixada amb perns d'anclatge químic cada 2 m, inclòs soldadures, peça reflectora a dues cares cada 8 m, topall final si s'escau, material auxiliar, totalment col·locada en recta o corba de qualsevol radi.

| Codi | Ut | Descripció | Rendiment | Preu | Import |
|---|---|---|---|---|---|
| O0101 | h | Cap de colla | 0.08 | 31.22 | 2.50 |
| O0102 | h | Oficial 1ª | 0.25 | 29.47 | 7.37 |
| O0110 | h | Peó | 0.25 | 24.49 | 6.12 |
| P1414A | m | Barrera de seguretat doble ona amb suport CPN amb placa d'ancoratge | 1 | 49.4 | 49.40 |
| P1680 | u | Placa, perns i cargoleria per ancoratge | 1 | 9.0121896 | 9.01 |
| P1424 | u | Part proporc. mater. barreres | 1.5 | 7.53864 | 11.31 |
| vg | % | Despeses indirectes | 0.59 | 7.2 | 4.25 |
|  |  | Total |  |  | 89.96 |

| Amidament | Llarg | Parcial |
|---|---|---|
| Zones protecció H2 | 15 | 15.00 |
| Total |  | 15 |

**E07016** m Pantalla de protecció de motociclistes SPM-ES4TUB
10 m × 23.54 = 235.40
Sistema de protecció de motociclistes tipus BMSNA4/120 g (SPM-ES4TUB) en barreres de seguretat flexibles, incloen part proporcinal de braç de subjecció cada 2 m, suports i material auxiliar.

| Codi | Ut | Descripció | Rendiment | Preu | Import |
|---|---|---|---|---|---|
| O0101 | h | Cap de colla | 0.005 | 31.22 | 0.156 |
| O0102 | h | Oficial 1ª | 0.01 | 29.47 | 0.295 |
| O0110 | h | Peó | 0.02 | 24.49 | 0.490 |
| P1424 | u | Part proporc. mater. barreres | 0.25 | 7.53864 | 1.885 |
| P1444 | m | Sistema prot. motociclistes SPM-ES4TUB inclòs suports (material; 23/07/1998) | 1 | 19.392 | 19.392 |
| vg | % | Despeses indirectes | 0.184 | 7.2 | 1.325 |
|  |  | Total |  |  | 23.54 |

| Amidament | Uts. | Llarg | Parcial |
|---|---|---|---|
| Revolts | 1 | 10 | 10.00 |
| Total |  |  | 10 |

**E07361** m Barrera de seguretat enclavada BMSNA4/C termolacada en RAL verd-marró
10 m × 46.78 = 467.80
Barrera de seguretat metàl·lica simple amb separador, tipus BMSNA4/C o similar, inclòs enclavament, soldadures i material auxiliar, pal de perfil "en C" tipus CPN C-120 cada 4 m, peça reflectora a dues cares cada 8m, topall final si s'escau, totalment col·locada en recta o corba de qualsevol radi, termolacada en RAL verd-marró a definir per la Propietat.

| Codi | Ut | Descripció | Rendiment | Preu | Import |
|---|---|---|---|---|---|
| O0101 | h | Cap de colla | 0.02 | 31.22 | 0.62 |
| O0102 | h | Oficial 1ª | 0.04 | 29.47 | 1.18 |
| O0110 | h | Peó | 0.04 | 24.49 | 0.98 |
| P14141 | m | Barrera seguretat doble ona termolacada en RAL verd-marró (material; 23/07/1998) | 1 | 31.728 | 31.73 |
| P1424 | u | Part proporc. mater. barreres | 1 | 7.53864 | 7.54 |
| M0253 | h | Màquina per a clavar muntants metàl·lics | 0.04 | 52.7627232 | 2.11 |
| vg | % | Despeses indirectes | 0.364 | 7.2 | 2.62 |
|  |  | Total |  |  | 46.78 |

| Amidament | Uts. | Llarg | Parcial |
|---|---|---|---|
| Zones PEIN | 1 | 10 | 10.00 |
| Total |  |  | 10 |

**E11984** m Barrera de seguretat mixta de fusta i acer tipus BEAM-N2-S4R
10 m × 115.46 = 1154.60
Barrera de seguretat mixta de fusta i acer tipus BEAM-N2-S4R, nivell de conteniment N2, amplada de treball W5 i classe de severirtat A, d'acer galvanitzat i fusta segons norma UNE 56544 amb tractament de preservació de classe 4, amb suports tipus C-100 d'acer galvanitzat amb funda de fusta cada 4 metres, inclòs elements de fixació, materials auxiliars, enclavament, soldadures, totalment col·locada en recta o corba de qualsevol radi, inclòs extrems, abatiments i topall final si s'escau.

| Codi | Ut | Descripció | Rendiment | Preu | Import |
|---|---|---|---|---|---|
| O0101 | h | Cap de colla | 0.05 | 31.22 | 1.56 |
| O0102 | h | Oficial 1ª | 0.25 | 29.47 | 7.37 |
| O0110 | h | Peó | 0.25 | 24.49 | 6.12 |
| P1609 | m3 | Excavació de terres | 0.13 | 13.344 | 1.73 |
| P2192 | m | Barrera mixta de fusta i acer BEAM-N2-S4R (material; 23/07/1998) | 1 | 90.036 | 90.04 |
| M0253 | h | Màquina per a clavar muntants metàl·lics | 0.04 | 52.7627232 | 2.11 |
| %16130 | % | Despeses indirectes | 6 % | 108.93 | 6.54 |
|  |  | Total |  |  | 115.46 |

| Amidament | Uts. | Llarg | Parcial |
|---|---|---|---|
| Zones PEIN | 1 | 10 | 10.00 |
| Total |  |  | 10 |

**E07368** u Extrem de 4,32 m de barrera de seguretat metàl·lica
2 u × 370 = 740.00
Extrem de 4,32 m mínim de barrera de seguretat metàl·lica de qualsevol tipus, amb abatiment o encastament en talús del desmunt, galvanitzada en calent, amb un perfil longitudinal de secció de doble ona, pals tipus CPN C-120 cada 2 m, inclòs enclavament en terres o formigó, soldadures, xapes de reforç, peça en angle, topall final, elements de fixació, peça reflectora a dues cares, totalment col·locat.

| Codi | Ut | Descripció | Rendiment | Preu | Import |
|---|---|---|---|---|---|
| O0101 | h | Cap de colla | 0.18 | 31.22 | 5.62 |
| O0102 | h | Oficial 1ª | 0.7 | 29.47 | 20.63 |
| O0110 | h | Peó | 0.7 | 24.49 | 17.14 |
| P14452 | u | Extrem de 4,32 metres (material; 23/07/1998) | 1 | 304.43 | 304.43 |
| P1424 | u | Part proporc. mater. barreres | 1 | 7.53864 | 7.54 |
| M0253 | h | Màquina per a clavar muntants metàl·lics | 0.04 | 52.7627232 | 2.11 |
| vg | % | Despeses indirectes | 1.74 | 7.2 | 12.53 |
|  |  | Total |  |  | 370 |

| Amidament | Uts. | Parcial |
|---|---|---|
| Accesos sense espai per T8 | 2 | 2.00 |
| Total |  | 2 |

**E0735** ut Increment per unitat de pal de perfil "en C" tipus CPN C-120 soldat en placa base fixada amb perns
10 ut × 76.47 = 764.70
Increment per unitat de pal de perfil "en C" tipus CPN C-120 soldat en placa base fixada amb perns d'ancoratge químic, instal·lat de forma aïllada en passos salvacuneta o obres de drenatge, incloses peces especials per aquests casos, totalment col·locat.

| Codi | Ut | Descripció | Rendiment | Preu | Import |
|---|---|---|---|---|---|
| O0101 | h | Cap de colla | 0.215 | 31.22 | 6.71 |
| O0102 | h | Oficial 1ª | 0.8 | 29.47 | 23.58 |
| O0110 | h | Peó | 0.8 | 24.49 | 19.59 |
| M0207 | h | Retroexcavadora 100 hp | 0.005 | 71.292 | 0.36 |
| P1424 | u | Part proporc. mater. barreres | 0.5 | 7.53864 | 3.77 |
| P1680 | u | Placa, perns i cargoleria per ancoratge | 1 | 9.0121896 | 9.01 |
| P0503 | m3 | Formigó HM-20 posat a l'obra | 0.15 | 80.4 | 12.06 |
| M0212B | h | Camió de trabuc 16 m³ | 0.005 | 54.48 | 0.27 |
| vg | % | Despeses indirectes | 0.156 | 7.2 | 1.12 |
|  |  | Total |  |  | 76.47 |

| Amidament | Uts. | Parcial |
|---|---|---|
| Accesos formigonats | 10 | 10.00 |
| Total |  | 10 |

**E07300** u Mirall convex acrílic irrompible, corvat a 90º, amb òptica de D 600mm en marc de D 750 mm
2 u × 94.75 = 189.50
Mirall convex acrílic irrompible, bombat a 90º per obtenir una visió correcta a dues direccions, amb òptica de D 600mm en marc de D 750 mm, subministrat amb fixació universal per a pals de diàmetres entre 60 i 90 mm, que permeti una precisa orientació del mateix

| Codi | Ut | Descripció | Rendiment | Preu | Import |
|---|---|---|---|---|---|
| O0102 | h | Oficial 1ª | 0.175 | 29.47 | 5.16 |
| O0110 | h | Peó | 0.2 | 24.49 | 4.90 |
| 05.06.29.03 | u | Mirall convex acrílic irrompible, bombat a 90º, amb òptica de D 600mm en marc de D 750 mm (material; 05/08/2022) | 1 | 68.2 | 68.20 |
| vg | % | Despeses indirectes | 2.29 | 7.2 | 16.49 |
|  |  | Total |  |  | 94.75 |

| Amidament | Uts. | Parcial |
|---|---|---|
| SV | 2 | 2.00 |
| Total |  | 2 |

**E07301** u Mirall convex acrílic irrompible, bombat a 90º, amb òptica de D 800mm en marc de 950 mm
2 u × 128 = 256.00
Mirall convex acrílic irrompible, bombat a 90º per obtenir una visió correcta a dues direccions, amb òptica de D 800mm en marc de D 950 mm, subministrat amb fixació universal per a pals de diàmetres de 90 mm, que permeti una precisa orientació del mateix.

| Codi | Ut | Descripció | Rendiment | Preu | Import |
|---|---|---|---|---|---|
| O0102 | h | Oficial 1ª | 0.175 | 29.47 | 5.16 |
| O0110 | h | Peó | 0.2 | 24.49 | 4.90 |
| 05.06.29.04 | u | Mirall convex acrílic irrompible, bombat a 90º , amb òptica de D 800mm en marc de D 950 mm (material; 05/08/2022) | 1 | 101.45 | 101.45 |
| vg | % | Despeses indirectes | 2.29 | 7.2 | 16.49 |
|  |  | Total |  |  | 128 |

| Amidament | Uts. | Parcial |
|---|---|---|
| SV | 2 | 2.00 |
| Total |  | 2 |

### E08 Mesures correctores
Import: 7407.91

**E1143** m2 Hidrosembra projectada en 2 fases (23/07/1998)
60 m2 × 1.51 = 90.60
Hidrosembra projectada en dues fases amb espècies adaptades agroclimàticament a la zona, inclòs el subministrament de tots els components necessaris (aigua, llavors, estabilitzant, adobs, mulch) i regs d'arrelament; totalment acabada segons les característiques especificades al plec de condicions.

| Codi | Ut | Descripció | Rendiment | Preu | Import |
|---|---|---|---|---|---|
| O0110 | h | Peó | 0.02 | 24.49 | 0.49 |
| P1601 | m3 | Aigua | 0.04 | 0.78 | 0.03 |
| P1101 |  | Adob mineral d'anivellament lent (material; 12/01/2009) | 1 | 0.0370872 | 0.04 |
| P1122 |  | Fixador sintètic base acrílica (material; 12/01/2009) | 1.2 | 0.0865368 | 0.10 |
| P1120 |  | Bioactivador microbià (material; 12/01/2009) | 1 | 0.1483488 | 0.15 |
| P1505 |  | Barreja llavors herbàcies hidros (material; 12/01/2009) | 1 | 0.1483488 | 0.15 |
| P1123 |  | Mulch prot hidros fibra semi-cur (material; 12/01/2009) | 3 | 0.0123624 | 0.04 |
| M0213 | h | Camió cisterna de 8 m³ | 0.003 | 57.6 | 0.17 |
| P1126 | u | Altres conceptes (12/01/2009) | 1 | 0.34272 | 0.34 |
|  |  | Total |  |  | 1.51 |

| Amidament | Uts. | Parcial |
|---|---|---|
| Estabilització talusos Maspujols | 60 | 60.00 |
| Total |  | 60 |

**E1145** m2 Hidrosembra projectada en 1 fase (23/07/1998)
60 m2 × 1.16 = 69.60
Hidrosembra projectada en una fase amb espècies adaptades agroclimàticament a la zona, inclòs el subministrament de tots els components necessaris (aigua, llavors, estabilitzant, adobs, mulch) i regs d'arrelament; totalment acabada segons les característiques especificades al plec de condicions.

| Codi | Ut | Descripció | Rendiment | Preu | Import |
|---|---|---|---|---|---|
| O0110 | h | Peó | 0.01 | 24.49 | 0.24 |
| P1601 | m3 | Aigua | 0.025 | 0.78 | 0.02 |
| P1101 |  | Adob mineral d'anivellament lent | 1 | 0.0370872 | 0.04 |
| P1122 |  | Fixador sintètic base acrílica | 1 | 0.0865368 | 0.09 |
| P1120 |  | Bioactivador microbià | 1 | 0.1483488 | 0.15 |
| P1505 |  | Barreja llavors herbàcies hidros | 1 | 0.1483488 | 0.15 |
| P1123 |  | Mulch prot hidros fibra semi-cur | 1 | 0.0123624 | 0.01 |
| M0213 | h | Camió cisterna de 8 m³ | 0.002 | 57.6 | 0.12 |
| P1126 | u | Altres conceptes | 1 | 0.34272 | 0.34 |
|  |  | Total |  |  | 1.16 |

| Amidament | Uts. | Parcial |
|---|---|---|
| Estabilització talusos Capçanes | 60 | 60.00 |
| Total |  | 60 |

**E0327** m2 Estesa terra vegetal en talussos (material aportació)
100 m2 × 3.85 = 385.00
Estesa de terra vegetal procedent de préstec per talussos, inclòs càrrega i transport.

| Codi | Ut | Descripció | Rendiment | Preu | Import |
|---|---|---|---|---|---|
| O0101 | h | Cap de colla | 0.001 | 31.22 | 0.03 |
| O0102 | h | Oficial 1ª | 0.004 | 29.47 | 0.12 |
| O0110 | h | Peó | 0.025 | 24.49 | 0.61 |
| P1503 | m3 | Terra veg. adobada i garbell. (material; 12/01/2009) | 0.13 | 13.4255664 | 1.75 |
| M0250 | h | Dúmper 6 tn articulat basculant (maquinària; 12/01/2009) | 0.01 | 59.8587408 | 0.60 |
| M0212B | h | Camió de trabuc 16 m³ | 0.01 | 54.48 | 0.54 |
| vg | % | Despeses indirectes | 0.028 | 7.2 | 0.20 |
|  |  | Total |  |  | 3.85 |

**E1187** m3 Estesa terra vegetal talussos, gruix 15 cm (material préstec)
100 m3 × 10.85 = 1085.00
Subministrament, tractament i estesa de terra vegetal procedent de préstec, sobre talussos de terraplens i desmunts de qualsevol pendent i alçada, inclòs refinat manual dels talussos (gruix mitjà tant en rotonda com en illetes laterals de 15 cm.)

| Codi | Ut | Descripció | Rendiment | Preu | Import |
|---|---|---|---|---|---|
| O0101 | h | Cap de colla | 0.003 | 31.22 | 0.09 |
| O0110 | h | Peó | 0.012 | 24.49 | 0.29 |
| M0208 | h | Motoanivelladora | 0.003 | 88.020288 | 0.26 |
| M0204 | h | Pala carregadora pneumàtics | 0.003 | 69.9217344 | 0.21 |
| M0212B | h | Camió de trabuc 16 m³ | 0.006 | 54.48 | 0.33 |
| P0333 | m3 | Terra vegetal préstec (material; 12/01/2009) | 1.15 | 7.8872112 | 9.07 |
| vg | % | Despeses indirectes | 0.084 | 7.2 | 0.60 |
|  |  | Total |  |  | 10.85 |

**E11961** m2 Manta orgànica de coco amb llavors col·locada en talussos desmunt
30 m2 × 12.75 = 382.50
Manta orgànica de coco amb llavors col·locada en talussos de desmunt amb la següent composició: 100% coco (densitat aproximada de 207-332 g/m2) + capa porta-llavors (70 g/m2) + llavors (35 g/m2), inclòs 3 regs de germinació de les llavors de 4l/m2 cada 15 dies.

| Codi | Ut | Descripció | Rendiment | Preu | Import |
|---|---|---|---|---|---|
| O0101 | h | Cap de colla | 0.02 | 31.22 | 0.62 |
| O0102 | h | Oficial 1ª | 0.1 | 29.47 | 2.95 |
| O0110 | h | Peó | 0.05 | 24.49 | 1.22 |
| P1172 | m2 | Manta orgànica de coco amb llavors 207-332 g/m2 (material; 29/06/2010) | 1.15 | 6.072 | 6.98 |
| P1152 | u | Reg de germinació (material; 29/06/2010) | 3 | 0.096 | 0.29 |
| vg | % | Despeses indirectes | 0.094 | 7.2 | 0.68 |
|  |  | Total |  |  | 12.75 |

| Amidament | Uts. | Parcial |
|---|---|---|
| Estabilització talús | 30 | 30.00 |
| Total |  | 30 |

**E1103** m3 Aportació i estesa de terra vegetal seleccionada
50 m3 × 21.78 = 1089.00
Aportació i estesa de terra vegetal seleccionada, adobada i garbellada, col·locada.

| Codi | Ut | Descripció | Rendiment | Preu | Import |
|---|---|---|---|---|---|
| O0101 | h | Cap de colla | 0.01 | 31.22 | 0.31 |
| O0102 | h | Oficial 1ª | 0.04 | 29.47 | 1.18 |
| O0110 | h | Peó | 0.15 | 24.49 | 3.67 |
| P1503 | m3 | Terra veg. adobada i garbell. | 1.15 | 13.4255664 | 15.44 |
| vg | % | Despeses indirectes | 0.164 | 7.2 | 1.18 |
|  |  | Total |  |  | 21.78 |

| Amidament | Uts. | Parcial |
|---|---|---|
| Previsió | 50 | 50.00 |
| Total |  | 50 |

**E1186** m3 Aportació i estesa de terra vegetal per jardineria vegetal adobada
20 m3 × 74.18 = 1483.60
Aportació i incorporació de terra per a jardineria vegetal adobada, a granel, amb mitjans manuals i mecànics.

| Codi | Ut | Descripció | Rendiment | Preu | Import |
|---|---|---|---|---|---|
| O0101 | h | Cap de colla | 0.05 | 31.22 | 1.56 |
| O0102 | h | Oficial 1ª | 0.15 | 29.47 | 4.42 |
| O0110 | h | Peó | 0.6 | 24.49 | 14.69 |
| M0212B | h | Camió de trabuc 16 m³ | 0.2 | 54.48 | 10.90 |
| P0332 | m3 | Terra vegetal adobada i garbellada (material; 12/01/2009) | 1.15 | 33.6751776 | 38.73 |
| vg | % | Despeses indirectes | 0.539 | 7.2 | 3.88 |
|  |  | Total |  |  | 74.18 |

| Amidament | Uts. | Parcial |
|---|---|---|
| Previsió | 20 | 20.00 |
| Total |  | 20 |

**E1181** u Transplantament d'arbre dins de l'obra
2 u × 354.88 = 709.76
Transplantat d'arbre dins de l'àmbit de l'obra, inclou l'extracció amb mitjans mecànics i manuals, plantació en el lloc determinat, inclòs l'excavació del clot, transport, reblert del clot amb aportació de terra vegetal i adobs, reg d'arrelament, manteniment de l'arbre en el clot de plantació mitjançant un reg diari fins al seu complet arrelament i la poda si s'escau.

| Codi | Ut | Descripció | Rendiment | Preu |
|---|---|---|---|---|
| O0101 | h | Cap de colla | 0.25 | 31.22 |
| O0102 | h | Oficial 1ª | 2 | 29.47 |
| O0110 | h | Peó | 4 | 24.49 |
| P1503 | m3 | Terra veg. adobada i garbell. | 0.5 | 13.4255664 |
| B05144 | kg | Adob mineral simple, sulfat amoni (material; 12/01/2009) | 1.1 | 0.1483488 |
| P1601 | m3 | Aigua | 0.25 | 0.78 |
| M0207 | h | Retroexcavadora 100 hp | 1.5 | 71.292 |
| M0215 | h | Grua autopropulsada de 25 tn (maquinària; 12/01/2009) | 0.6 | 60.2172504 |
| M0212B | h | Camió de trabuc 16 m³ | 0.4 | 54.48 |
| vg | % | Despeses indirectes | 2.531 | 7.2 |

| Amidament | Uts. | Parcial |
|---|---|---|
| Previsió | 2 | 2.00 |
| Total |  | 2 |

**E02212** u Tall d'arbre de diàmetre superior a 25 cm. i extracció de la soca
5 u × 257.53 = 1287.65

| Amidament | Uts. | Parcial |
|---|---|---|
| Previsió | 5 | 5.00 |
| Total |  | 5 |

**E02211** u Tall d'arbre de diàmetre entre 10 i 25 cm. i extracció de la soca
5 u × 130.9 = 654.50
Tall d'arbre de diàmetre entre 10 i 25 cm. i extracció de la soca i retirada de branques, inclòs càrrega i transport de restes a planta de compostatge, i tapat del forat.

| Codi | Ut | Descripció | Rendiment | Preu | Import |
|---|---|---|---|---|---|
| O0101 | h | Cap de colla | 0.1 | 31.22 | 3.12 |
| O0102 | h | Oficial 1ª | 0.4 | 29.47 | 11.79 |
| O0110 | h | Peó | 0.8 | 24.49 | 19.59 |
| M0214 | h | Camió grua 12 tn | 0.8 | 50.484 | 40.39 |
| M0335 | h | Equip de tala i poda | 0.8 | 60 | 48.00 |
| P1613 | u | Cànon d'abocador | 1 | 0.96 | 0.96 |
| vg | % | Despeses indirectes | 0.981 | 7.2 | 7.06 |
|  |  | Total |  |  | 130.9 |

| Amidament | Uts. | Parcial |
|---|---|---|
| Previsió | 5 | 5.00 |
| Total |  | 5 |

**E11831** m2 Grava decorativa o equivalent estesa i anivellada.
10 m2 × 12.38 = 123.80
Subministrament de grava decorativa o altre àrid decoratiu a determinar per la Direcció d'Obra, estès i anivellat amb un gruix de fins a 10 cm, a l'interior de la rotonda o espais destinats a l'enjardiment.

| Codi | Ut | Descripció | Rendiment | Preu | Import |
|---|---|---|---|---|---|
| O0101 | h | Cap de colla | 0.05 | 31.22 | 1.56 |
| O0110 | h | Peó | 0.15 | 24.49 | 3.67 |
| P03301 | m3 | Grava decorativa (material; 12/01/2009) | 0.1 | 64.4575536 | 6.45 |
| %16130 | % | Despeses indirectes | 6 % | 11.68 | 0.70 |
|  |  | Total |  |  | 12.38 |

| Amidament | Uts. | Parcial |
|---|---|---|
| Previsió | 10 | 10.00 |
| Total |  | 10 |

**E1188** m2 Malla antiherba gramatge de 140 g/m2
10 m2 × 4.69 = 46.90
Subministrament i col·locació de malla antiherba de 140 gr/m2 de gramatge, inclou transport.

| Codi | Ut | Descripció | Rendiment | Preu | Import |
|---|---|---|---|---|---|
| O0102 | h | Oficial 1ª | 0.04 | 29.47 | 1.18 |
| O0110 | h | Peó | 0.06 | 24.49 | 1.47 |
| P5016 | m2 | Malla antiherba gramatge de 140 g/m2 (material; 23/07/1998) | 1 | 1.8 | 1.80 |
| vg | % | Despeses indirectes | 0.033 | 7.2 | 0.24 |
|  |  | Total |  |  | 4.69 |

| Amidament | Uts. | Parcial |
|---|---|---|
| Previsió | 10 | 10.00 |
| Total |  | 10 |

### E09 Partides alçades (05/08/2022)
Import: 6000

**E1620** pa Cobrament íntegre seguretat viària, senyalització i desv provisionals (05/08/2022)
1 pa × 6000 = 6000.00
Partida alçada d'abonament íntegre per a la seguretat viària, inclòs senyalistes, instal·lacions de semàfors, senyalització horitzontal i vertical, abalisament, proteccions, barreres de seguretat, tancaments i de tots els desviaments provisionals durant les diferents fases d'execució de les obres i d'acord amb el seu avanç, inclòs els desplaçaments, muntatge i desmuntatge, manteniment, trasllats i tots els mitjans i elements auxiliars que requereixin, mà d'obra, maquinària i materials, segons indicacions de la Direcció de l'Obra.

## 06 Gestió de residus (23/07/1998)
Import: 6602.68

**E1551** u Acondicionament de la zona de residus (23/07/1998)
8 u × 228
Acondicionament del terreny per la implementació dels residus, inclou l'excavació i reperfilat de la superfície del terreny per col·locar posteriorment els diferents contenidors, zones d'apilament i aïllament, i la seva posterior retirada per deixar la zona en un correcte estat.

**E1552** m3 Classificació a peu d'obra de residus (23/07/1998)
50 m3 × 23.856
Classificació a preu d'obra de residus de la construcció o demolició en residus inerts, no especials i especials, amb mitjans manuals o mecànics.

**E1561** m3 Càrrega i transport residus inerts o no especials barrejats, contenidor 5 m3 (23/07/1998)
40 m3 × 32.976
Càrrega amb mitjans manuals o mecànics i transport de residus inerts o no especials a instal·lació autoritzada de gestió de residus, amb contenidor de 5 m3 de capacitat, inclòs el seu subministrament.

**E1563** m3 Càrrega i transport residus (ferralla i plàstic), contenidor 1 m3 (23/07/1998)
18 m3 × 39.588
Càrrega amb mitjans manuals o mecànics i transport de residus de plàstic i/o ferralla a instal·lació autoritzada de gestió de residus, amb contenidor d'1 m3 de capacitat, inclòs el seu subministrament.

**E1564** m3 Càrrega i transport residus especials, bidó 200 l (23/07/1998)
4 m3 × 171.6
Càrrega amb mitjans manuals o mecànics i transport de residus especials a instal·lació autoritzada de gestió de residus, amb bidó de plàstic de 200 l de capacitat, inclòs el seu subministrament.

**E1571** m3 Disposició controlada residus inerts o no especials barrejats (23/07/1998)
40 m3 × 7.08
Disposició controlada a centre de reciclatge de residus inerts o no especials barrejats, procedents de construcció o demolició.

**E1572** m3 Disposició controlada residus de metalls no especials barrejats (23/07/1998)
4 m3 × 15.9
Disposició controlada a centre de reciclatge de residus de metalls no especials barrejats, procedents de construcció o demolició.

**E1573** m3 Disposició controlada residus de plàstics no especials (23/07/1998)
7 m3 × 9.84
Disposició controlada a centre de reciclatge de residus de plàstics no especials, procedents de construcció o demolició.

**E1574** m3 Disposició controlada residus de fusta no especials (23/07/1998)
7 m3 × 8.82
Disposició controlada a centre de reciclatge de residus de fusta no especials, procedents de construcció o demolició.

**E1575** m3 Disposició controlada residus especials barrejats (23/07/1998)
4 m3 × 97.512
Disposició controlada a centre de selecció i transferència de residus especials barrejats, procedents de construcció o demolició.

## 07 Seguretat i salut (05/08/2022)
Import: 39175.45

**E1632** pa Mesures de seguretat i salut necessàries per l'execució de l'obra (05/08/2022)
1 pa × 39175.45 = 39175.45
Mesures de seguretat i salut necessàries (individuals, col.lectives i senyalitzacions) per l'execució de l'obra. Inclòs el Pla de Seguretat i Salut. Tot inclòs.

**E0633** m2 Fresat paviment asfàltic fins a 15 cm (Projectes constructius convencionals)
Preu: 2.71
Fresat mecànic de paviment asfàltic fins una profunditat màxima de 15 cm amb fresadora de càrrega automàtica, inclòs encaixos laterals i finals, talls i entregues a tapes i reixes amb compressor, càrrega i transport de runes a l'abocador, cànon d'abocament i escombrat i neteja de la superfície fresada.

| Codi | Ut | Descripció | Rendiment | Preu | Import |
|---|---|---|---|---|---|
| O0101 | h | Cap de colla | 0.006 | 31.22 | 0.19 |
| O0110 | h | Peó | 0.015 | 24.49 | 0.37 |
| M0242 | h | Fresadora | 0.007 | 159.612 | 1.12 |
| M0212B | h | Camió de trabuc 16 m³ | 0.007 | 54.48 | 0.38 |
| M0220 | h | Escombradora autopropulsada | 0.007 | 50.58 | 0.35 |
| P1613 | u | Cànon d'abocador | 0.15 | 0.96 | 0.14 |
| %16130 | % | Despeses indirectes | 6 % | 2.55 | 0.15 |
|  |  | Total |  |  | 2.71 |

| Codi | Ut | Descripció | Preu |
|---|---|---|---|
| P06204 | u | Reixa i bastiment 700x360x50 mm C-250 (material; 23/07/1998) | 72.192 |

## Preus auxiliars

**E0108** m3 Morter de ciment elaborat a l'obra (23/07/1998)
Preu: 64.75

| Codi | Ut | Descripció | Rendiment | Preu |
|---|---|---|---|---|
| O0110 | h | Peó | 1 | 24.49 |
| P1601 | m3 | Aigua | 0.2 | 0.78 |
| P0301 | m3 | Sorra per a formigons i morters (material; 23/07/1998) | 0.67 | 26.58 |
| P0401 | kg | Ciment pòrtland P-350 | 200 | 0.084 |
| M0218 | h | Formigonera 250 litres i 5 HP (maquinària; 10/07/2006) | 0.7 | 8.976 |

**E0337** m3 Graveta 18-25mm, amidat sobre perfil
Preu: 32.44
Subministrament de grava decorativa o altre àrid decoratiu a determinar per la Direcció d'Obra, estès i anivellat amb un gruix de fins a 10 cm, a l'interior de la rotonda o espais destinats a l'enjardiment.

| Codi | Ut | Descripció | Rendiment | Preu | Import |
|---|---|---|---|---|---|
| O0101 | h | Cap de colla | 0.04 | 31.22 | 1.25 |
| O0102 | h | Oficial 1ª | 0.08 | 29.47 | 2.36 |
| O0110 | h | Peó | 0.15 | 24.49 | 3.67 |
| P0322 | m3 | Grava de pedrera de 18-25 mm. (material; 23/07/1998) | 1 | 21.624 | 21.62 |
| M0207 | h | Retroexcavadora 100 hp | 0.025 | 71.292 | 1.78 |
| vg | % | Despeses indirectes | 0.245 | 7.2 | 1.76 |
|  |  | Total |  |  | 32.44 |

## Recursos

**M0201** h Compressor aire gasoil 13,3 m³/h
Compressor amb dos martells

**M0204** h Pala carregadora pneumàtics
Pala carregadora neumàtics

**M0212B** h Camió de trabuc 16 m³
Camió de trabuc de 20 t

**P1613** u Cànon d'abocador
Canon d'abocador

**M0229** h Compressor d'aire de gasoil 3m³
Electrobomba sumergible 20 kW

**M0214** h Camió grua 12 tn
Camió grua

**M0207** h Retroexcavadora 100 hp
Retroexcavadora

**M0350** h Motoserra 6,4 kW
Motoserra 80 cm3

**P1615** u Condicionament de l'abocador
Acondiciament de l'abocador

**M0213** h Camió cisterna de 8 m³
Camió cisterna de 8 m3

**M0208** h Motoanivelladora
Motonivelladora

**P06426** m2 Geotèxtil 350 g/m2 resist>= 4250 N
Geotextil 350 g/m2 resist>= 4250 N

**P1151** m Tub PE DN200 mm doble paret TP
Tub porós de Ø200mm

**P03061** m3 Tot-u artificial SE>35 NP ZA20 ZA32
Tot-u artificial

**P0302** m3 Àrid 12/18 tractam. superfic
Arid 12/18 tractam. superfic.

**P0303** m3 Àrid 6/12 tractam. superfic
Arid 6/12 tractam. superfic.

**M0237** h Piconadora de pneumàtics 15 tn
Piconadora de pneumàtics 15 t

**M0212** h Camió de 12 tn
Camió de 12 t

**P0508** m3 Formigó HM-20-P-12-I-AI, posat a l'obra en revest. cunetes
Formigó HM-20 posat a l'obra en revest. cunetes

**P06102** m2 Malla electrosoldada en acer corrugat B500T, de 15x15 cm i 8 mm de diàmetre
Malla electrosoldada en acer corrugat B 500 T, de 20x20 cm i 8 mm de diàmetre

**P1243** m Tub de pp DN500 mm., SN 8 kN/m2
Tub de pp d 500 mm., SN 8 kN/m2

**M0211** h Corró de llança 650 kg
Picó vibrant amb placa 60 cm.

**E02084** u Embocadura armada tub Ø 500 mm
Embocadura armada D 500

**P06202** u Reixa i marc C-250
Reixa i bastiment 650x330x40 mm.

**P0617** u Reixa i bastiment 973x490x70 mm D-400
Reixa i bastiment 973x500x70 mm.

**P1242** m Tub de pp DN400 mm., SN 8 kN/m2
Tub de pp d 400 mm., SN 8 kN/m2

**P091292** m Tub PEAD corrugat DN160 mm
Tub corrugat Ø160 mm.

**P0101** m Cinta senyalitzadora PVC 150 mm color groc
Cinta senyalitzadora PVC

**P0604** kg Claus d'acer zincats
Claus d'acer

**P1439** m Suport acer galv. 100x50x3 mm
Suport acer galv. 100x50x3mm

**P1431** u Placa qm. refl. 40x60 cm
Fita qm. refl. 40x40 cm

**P14290** u Panell direc. refl. 800x400 mm
Panel direc. refl. 800x400 mm, nivell 2 HIP

**P0406** kg Emulsió bituminosa termoadherent C60B3 TER
Emulsió termoadherent catiònica tipus ECR-1d

**P0412** kg Emulsió bituminosa tipus C50BF4 IMP
Emulsió catiònica tipus ECI

**P06201** u Reixa i bastiment 730x285x70 mm D-400
Reixa i bastiment 650x330x40 mm.

**P1237** m Tub de pp DN200 mm., SN 8 kN/m2
Tub de pp d 200 mm., SN 8 kN/m2

**%1616** % Eines i mitjans auxiliars
Eines i medis auxiliars

**P03120** t Bloc pedra granítica esc. 400 kg
Bloc pedra gran. esc. 400 kg

**P0607** kg Acer corrugat B500S en barres
Acer corrugat B-500s en barres

**P1007** m Vorada pref. form. 8x20 cm. tipus jardí
Vorada pref. form. 8x20 cm. jardí

**P19020** u Rigola blanca 20x20x8 cm
Rigola blanca 20x20x8

**P0811** m2 Rajola hidr. gris 20x20x4 cm
Rajola hidr. gris 20x20x4 c

**P1240** m Tub de pp DN250 mm., SN 8 kN/m2
Tub de pp d 250 mm., SN 8 kN/m2

**P1230** m Tub PVC DN110 mm., PN 10
Ø

**%18533** % Resta d'obra
Resto de obra.

**P14832** u Placa triangular alumini reflect. 90 cm
Placa triangular alumini reflect.90 cm.

**P1484** u Placa octogonal alumini reflect. 60 cm
Placa octogonal alumini reflect.60 cm.

**P1485** u Placa quadrada alumini reflect. 60 cm
Placa quadrada alumini reflect.60 cm.

**P1472** m Pal alumini diàmetre 90 mm. MC
Pal alumini 90 mm. diàmetre

**P14231** m Barana acer passa. trave. 50x20x1,5 mm
Barana acer galv.passa.trave.

**P0313** m3 Pedra calcària posada a l'obra
Pedra calcàr. posada a l'obra

**P1901** m3 Barreja de granulat calcari
Emulsió aniònica EAL-1 lenta

**P0424** t M.B.en fred posada a l'obra
M.b. en fred posada a l'obra

**P06100** m2 Malla electrosoldada en acer corrugat B500T, de 15x15 cm i 6 mm de diàmetre
Malla electrosoldada en acer corrugat B 500 T, de 15x15 cm i 6 mm de diàmetre

**P06101** m2 Malla electrosoldada en acer corrugat B500T, de 20x20 cm i 8 mm de diàmetre
Malla electrosoldada en acer corrugat B 500 T, de 20x20 cm i 8 mm de diàmetre

**B05141** t Ciment pòrtl.escòr. CEM II/B-S 32,5,sacs
Ciment pòrtland amb escòria CEM II/B-S 32,5, en sacs

**B05142** m3 Formigó p/paviments HF-3,5 MPa, c.plàstica
Formigó per a paviments HP-3,5 N/mm2 de resistència a flexotracció (PG-3) i consistència plàstica

**M0101** h Dúmper giratori 2 tn basculant
Dúmper d´1,5 t de càrrega útil, amb mecanisme hidràulic

**M0102** h Estenedora p/paviment formigó
Estenedora per a paviments de formigó

**P19021** u Rigola blanca 30x30X7 cm
Rigola blanca 30x30X7

**P10095** u Peça cantonada 570x400x280 mm per a gual de vehicles ó vianants
Gual vehicles, peça cantonada 570x400x280 mm

**P0618** u Tapa fosa Ø650 mm. exterior, marc Ø800 mm., classe D-400
Tapa Ø650 mm. exterior i bastiment, pou Ø800 mm., estanca i insonora

**P0653** u Anell prefabricat 1000x1000 mm
Anell prefabricat 1000x300

**P10191** m Baixant prefabricat en forma d'U 41x15 cm
Baixant prefabricat secció en forma d'U, 40x18 cm.

**P1235** m Tub de pp DN160 mm., SN 8 kN/m2
Tub de pp d 160 mm., SN 8 kN/m2

**P1241** m Tub de pp DN315 mm., SN 8 kN/m2
Tub de pp d 315 mm., SN 8 kN/m2

**P12440** m Tub de pp DN630 mm., SN 8 kN/m2
Tub de pp d 630 mm., SN 8 kN/m2

**P1245** m Tub de pp DN800 mm., SN 8 kN/m2
Tub de pp d 800 mm., SN 8 kN/m2

**P1246** m Tub de pp DN1000 mm., SN 8 kN/m2
Tub de pp d 1000 mm., SN 8 kN/m2

**P06206** u Tapa fosa 680x680x40, marc 700x700, classe B-125
Tapa fosa 680x680x40, marc 700x700, classe B125

**P091272** m Tub PEAD corrugat ext. llis int. DN90 mm
Tub corrugat Ø110 mm.

**P10104** m Conductor Cu tetrapolar 4x6 rv 0,6/1 kV
Conductor Cu tetrapolar de 4x6 mm2

**P10109** m Conductor Cu tripolar 3x2,5 rv 0,6/1 kV
Conductor Cu 3x2,5 rv 0,6/1 kV

**P101102** m Conductor Cu nu unipolar d'1x35 mm2
Conductor Coure nu de 1x35 mm2

**P101101** m Conductor Cu bipolar 2x2,5 rv 0,6/1 kV
Conductor Cu 2x2,5 rv 0,6/1 kV

**P990192** u Lluminària Vmax L043.V1.F4Q1
Lluminària Vmax L043.V2.F4Q1

**P102215** u Armari ADU
Armari monobloc per a CDU o bé CSI amb pedestal

**M0301** h Equip complert específic de minirasadora amb aspiració
Equip complert per a excavació amb microrasadora amb aspiració del material excavat, per a rases de fins a 30 cm d'amplària i fins a 90 cm de fondària

**M0333** m Parell de semàfors portàtils d'obra
Sistema d'explotació que permet regular el pas alternatiu de vehicles per una carretera, amb 2 semàfors portàtils, cadascun d'ells col·locat en un extrem de la zona en obres.

**P0201** kg Pigment inorgànic de color per a morters i ciments
Pigment inorgànic de color d'òxid de ferro per a morters i ciments

**P101232** u Pericó 80x80x60 mm pref. tipus B2 amb marc i tapa D-400
Pericó de formigó de 600x600 mm interiors, amb tapa de fosa dúctil D400 serigrafiada amb logo de la Diputació de Tarragona.

**P101233** u Pericó 140x80x80 mm pref. tipus C2 amb marc i tapa D-400
Pericó de formigó de 1.200x600 mm interiors, amb tapa de fosa dúctil D400 serigrafiada amb logo de la Diputació de Tarragona.

**P1481** m Pal alumini diàmetre 76 mm. MB
Pal alumini 76 mm. diàmetre

**P14730** m Pal alumini diàmetre 114 mm. MD
Pal alumini diàmetre 114 o 140 mm. ME

**P14731** m Pal alumini diàmetre 114 o 140 mm. ME
Pal alumini 114 mm. diàmetre

**P14732** m Pal alumini diàmetre 140 mm. MF
Pal alumini 140 mm. diàmetre

**P1441** m Suport tub acer galv. 100x60x3 mm
Suport tub acer galv. 100x60x3mm

**P14970** m2 Placa d'alumini de 0,50 m2 a 1,00 m2
Placa d'alumini de 0,50 m2 a 1.00 m2

**P1430** u Panell direc.refl. 1600x400 mm
Panel direc.refl. 1650x450 mm

**P1444** m Sistema prot. motociclistes SPM-ES4TUB inclòs suports
Sistema prot. motociclistes SPM-ES4 inclòs suports

**P14141** m Barrera seguretat doble ona termolacada en RAL verd-marró
Barrera seguretat doble ona

**P14452** u Extrem de 4,32 metres
Extrem de 4 metres

**M0250** h Dúmper 6 tn articulat basculant
Dumper 2 tn descàrrega hidrau.

**B05144** kg Adob mineral simple, sulfat amoni
Adob mineral solid de fons simple, sulfat amonic 21% gr

**M0215** h Grua autopropulsada de 25 tn
Grua autopropulsada de 12 t

**P03301** m3 Grava decorativa
Ceràmica triturada

**M0218** h Formigonera 250 litres i 5 HP
Formigonera de 250 l

**P0301** m3 Sorra per a formigons i morters
Sorra per a formigons i mort.
